# ID9071_Ersatzneubau_Gesamtschule
Angebotsaufforderung (GAEB 90, DA83)
DV-Nummer: 009_2019
Währung: EUR
Auftraggeber: Stadt Mülheim an der Ruhr, Amt 26 - ImmobilienService, Hans-

## Leistungs- und Projektbeschreibung "Modu
Datum: 01.12.20

### Titel 01 Allgemeine Beschreibungen Unterlage für Angebot und Ausführung

*Hinweis*
Die Höhe der Mehrwertsteuer wurde vom Gesetzgeber
- vorläufig für den Zeitraum vom 01.07.2020
bis zum 31.12.2020 - von 19,0 % auf 16,0 % reduziert.

Wir weisen ausdrücklich darauf hin, dass dieses
Leistungsverzeichnis aus Gründen der vereinfachten
EDV-Handhabung auf der Deckblattseite und auf der
letzten
Seite weiterhin eine Mehrwertsteuer
in Höhe von 19,0 % ausweist.

Es gilt jedoch die derzeit gültige Mehrwertsteuer!

*Hinweis*
Leistungs- und Projektbeschreibung für die
"Schlüsselfertige Erstellung"

Präambel

Die Stadt Mülheim an der Ruhr plant die Errichtung
eines
Ersatzgebäudes auf dem Gelände des Schaltzentrum Saarn.

Das Gebäude soll auf Grundlage der beigefügten
Planunterlagen und Gutachten in Modulbauweise errichtet
werden.

Maßliche, technische und optische Anforderung die
verbindlich
einzuhalten und umzusetzen sind, sind in den
beigefügten
Unterlagen beschrieben. Die Wahl des Modulsystems ist
dem
Bieter freigestellt, sofern alle gestellten
Forderungen umgesetzt
werden und gültige Normen und Vorschriften für den
Schulbau
eingehalten sind.

Basis der Leistungsbeschreibung sind die in der Anlage
beigefügten Unterlagen gem.  Gesamtinhaltsverzeichnis.

*Hinweis*
Lage des Baugrundstücks

Das Gesamtprojektareal liegt

Gemarkung: Saarn
Flur: 31
Flurstück:  1325

Die Gesamtgröße des Baufeldes, beträgt: ca. 9.200 m2.

Das Grundstück ist über die Lehnerstraße
verkehrstechnisch
erschlossen. Die Baustellenzufahrt erfolgt über die
Tartanbahn
des Sportplatzes an der Ernst-Tommes-Straße.

Planverweis:
Ausschreibungsplanung Lageplan

9071_6_A_LP_-_-_1-500_001-Lageplan

*Hinweis*
Städtebauliche Situation / Lage des Baugrundstücks:
Das Bebauungsfeld des Ersatzneubaus befindet sich auf
dem
Grundstück des Schulzentrums Saarn.

Das Baufeld wird durch Baugrenzen gem. eines B-Plans
für
diesen Schulstandort definiert.
Die Planung überschreitet die Baugrenzen und weicht vom
B-Plan bezüglich Geschossigkeit (drei- statt
zweigeschossig)
und  bezüglich Nutzung (Schule statt
Sporthallengebäude) ab.
Zudem liegen der Neubau und Teile des geplanten
Außenbereichs im Bereich der gem. B-Plan als
"Öffentliche
Grünfläche" ausgewiesenen Flurstücke.

In einem gemeinsamen Termin zwischen Dezernat VI, Amt
61-1, 61-13 und Amt 26 der Stadt Mülheim am 08.05.2018
wurde die Thematik der Abweichungen vom B-Plan
besprochen.
Das Dezernat VI entschied, dass der B-Plan für den
Neubau
zum jetzigen Zeitpunkt nicht geändert werden muss und
ein
Befreiungsantrag für die Abweichungen zu stellen ist.
Der B-Plan soll zu einem späteren Zeitpunkt angepasst
werden.

In direkter Nachbarschaft des geplanten Ersatzneubaus
befinden sich zwei- bis dreigeschossige Schulbauten. Im
weiteren Umfeld befinden sich überwiegend
zweigeschossige
Wohnbauten.

Im Bereich des Baufelds stehen mehrere Bäume, bei
denen es
sich um Wildwuchs zu handeln scheint.
Besondere große Bäume sollen nach Möglichkeit erhalten
bleiben. Die Definition des zu entfernenden und
erhaltenden
Baumbestandes erfolgte im Rahmen der
Freianlagenplanung.
Das Fällen und Entsorgen der störenden Bäume wird
durch den
AG veranlasst und ist hier nicht zu kalkulieren.

Im Umfeld des Neubaus finden zeitgleiche
Sanierungsarbeiten
an den bestehenden Gebäudeteilen statt.

Planungsrecht:
Der Bauantrag wurde am 27.02.2020 positiv beschieden.
Die
Genehmigungsunterlagen sind den
Ausschreibungsunterlagen
beigefügt.

Die Planung sieht Unterricht im Cluster, eine Halle
nach
Schulbaurichtlinie und eine Versammlungsstätte vor. Die
unterschiedlichen Nutzungen wurden mit der Feuerwehr
und der
Bauaufsicht der Stadt abgestimmt.

Weiterhin sind die Schulbaurichtlinie und die GUV zu
Grunde zu
legen.

Gebäudekonzept:
Der geplante Ersatzneubau ist ein dreigeschossiger
Baukörper
mit einer Teilunterkellerung und einem eingeschossigen
Anbau
für die Aula.

Das Zentrum des Gebäudes ist eine zentrale Halle, die
auch als
Haupttreppenhaus dient und das Gebäude vertikal und
horizontal erschließt. Von dieser Halle gehen jeweils
zwei
zweihüftige Gebäudeflügel ab. An deren Enden befindet
sich
jeweils eine außenliegende Fluchttreppe.
Die Halle wird über den Haupteingang betreten und
verbindet
einen vorderseitigen Schulhof im Norden mit einem
rückwärtigen Schulhof im Süden.

Das Gebäude ist im Nordosten teilunterkellert. Im
Untergeschoß
sind Technikräume untergebracht. Das Untergeschoß wird
aus
Richtung des bestehenden Mensagebäudes erschlossen.
Über
einen Kriechgang werden die Medien von den
Technikräumen
zu den Hauptverteilungsschächten verlegt.

Im Erdgeschoß befindet sich im südwestlichen
Gebäudeteil ein
Unterrichtsflügel als Jahrgangsfamilie.
Gegenüberliegend im
nordöstlichen Gebäudeteil ist die Verwaltung
untergebracht.
Direkt an der zentralen Halle ist auch die Aula als
Versammlungsstätte angeschlossen, sowie eine zentrale
WC-Anlage als Pausen- und Aula-WC.

Im 1. Obergeschoß befindet sich im südwestlichen
Gebäudeteil
ein Unterrichtsflügel als Jahrgangsfamilie.
Gegenüberliegend im
nordöstlichen Gebäudeteil sind die
naturwissenschaftlichen
Räume und die Unterrichtsräume der Sekundarstufe II
untergebracht.

Im 2. Obergeschoß befindet sich im südwestlichen
Gebäudeteil
ein weiterer Unterrichtsflügel als Jahrgangsfamilie.
Gegenüberliegend im nordöstlichen Gebäudeteil sind
Lehrküchen mit Essraum und Werkräume mit Maschinenraum
vorgesehen.

Die Aula wird in einer 400qm-Variante für rd. 465-485
Besucher
geplant, je nachdem wie viele Besucherplätze für
Rollstuhlfahrer
berücksichtigt werden.

Bei der Planung wird eine Schülerzahl von 360 Schüler
für die
Sekundarstufe I (5.-7. Jahrgang, 3 Jahrgänge x 4
Klassen x 30
Schüler = 360 Schüler) und 137 Schüler für die
Sekundarstufe II
berücksichtigt (7 Klassen x 19,5 Schüler = 136,5
Schüler).

Die o.g. Unterrichtsbereiche sollen als Cluster ohne
notwendige
Flure geplant werden. Die Bereiche zwischen den
Unterrichtsräumen sind Mehrzweckflächen, die für
Inklusions-,
Differenzierungs- und Gruppenarbeit genutzt werden
können.
Die Türen zwischen Mehrzweckfläche und Unterrichtsräume
werden als Türen mit Seitenteil und teilweise mit
Offenhaltung
geplant um die beiden Bereiche möglichst gut
miteinander zu
verbinden, aber auch klassischen Unterricht in der
Klasse zu
ermöglichen.

Jeder Cluster und der Mehrzweckbereich wird mittels
F30-Wänden unterteilt um auf Einheiten <400 qm zu
kommen.
Hierbei muss der Mehrzweckbereich, der direkt an die
Halle
anschließt, als notwendiger Flur nach
Schulbaurichtlinie
deklariert werden. Dies bedeutet, dass nur
festeingebaute
Möbel eingebaut werden, die entweder nicht brennbar
ausgeführt werden oder aus Holz mit einer Dicke >1cm.
Die andere Hälfte des Mehrzweckbereichs kann frei und
auch
mit beweglichen, brennbaren Möbeln ausgestattet werden.

Die Fachräume und die Räume der Sekundarstufe II sind
als
klassische Flurschule mit einem notwendigen Flur
geplant.

Als Schulhoffläche werden 5 m² pro Schüler angesetzt,
also 500
Schüler x 5 m² = 2.500 m². Die Schulhoffläche wird auf
einem
vorderseitigen Schulhof und einem rückwärtigen, eher
grünen
Schulhof geplant.

Im Mensagebäude ist planerisch die Unterbringung der
Spiel-
und Aufenthaltsbereiche vorgesehen, die momentan im
Spielekeller des Bestandsgebäudes untergebracht sind.
Des Weiteren werden dort drei Verwaltungsräume, zwei
kleine
Klassenräume und die Bibliothek gem. Raumprogramm
vorgesehen.
Die bestehende Nutzung der Sekundarstufe II entfällt
hierfür
und wird im Neubau untergebracht.

BGF-Kennwerte:

rd. 325 m² UG, davon  222 m² Kriechgang
rd. 1.987 m² EG
rd. 1.644 m² 1. OG
rd. 1.575 m² 2. OG
Gesamt rd. 5.531 m² BGF

Außenanlagen:
Die Planungen für die Außenanlagen wurden durch den AG
veranlasst. Diese sind nicht Bestandteil dieser
Leistungsbeschreibung und werden durch den AG direkt
vergeben. Die Planungen für die Außenanlagen sind den
Ausschreibungsunterlagen zur Info beigefügt.

*Hinweis*
Angaben und Hinweise zur FLB

Grundlage der anzubietenden Leistung ist diese
Funktionale Leistungsbeschreibung (FLB) einschließlich
sämtlicher beigefügter Unterlagen  für die
schlüsselfertige Erstellung der Baumaßnahme.

Sämtliche über die beigefügten Unterlagen
hinausgehenden
und erforderlichen Planungsleistungen und Gutachten
sind
durch den AN zu erbringen und einzukalkulieren.

Eine Ausnahme hiervon bilden die Bauantragsplanungen,
diese
werden durch das Büro RKW erstellt und eingereicht.
Der AN
hat seine eigene Planung als Tektur zum Bauantrag, nach
Abschluss seiner Planungsleistung einzureichen. Kosten
für
diese Maßnahme sind durch den AN zu kalkulieren.

Die der FLB zugehörigen Unterlagen sind in Form einer
Übersichtsliste als Gesamtinhaltsverzeichnis
beigefügt. Diese Unterlagen werden
Vertragsbestandteil. Die Unterlagen sind teilweise
farbig und müssen auch farbig ausgedruckt werden. Die
Einrede der Unkenntnis aufgrund der Unterlassung kann
nicht geltend gemacht werden.

*Hinweis*
Definition des Zieles der Bauaufgabe
("Schlüsselfertig")

Zur funktional schlüsselfertigen und uneingeschränkt
voll funktionsfähigen Gesamtrealisierung der
geschuldeten Leistung gehören alle Planungs-,
Genehmigungs-, und Bauleistungen, die zur Erstellung
der Baumaßnahme gemäß Leistungsbeschreibung
einschließlich aller dazugehörigen Anlagen
erforderlich sind.

Die nach der Definition geschuldete Leistung umfasst
eine vollständige, technisch uneingeschränkt voll
funktionsfähige sowie baurechtlich abnahmefähige,
mängelfreie Erstellung innerhalb des vereinbarten
Zeitrahmens, inklusive aller Lieferungen, Leistungen
und Nebenleistungen, die in den Unterlagen aufgeführt
sind.

Ferner umfasst die geschuldete Leistung aber auch alle
in den Unterlagen nicht erwähnten Lieferungen,
Leistungen und Nebenleistungen, die erforderlich sind,
um die Leistung voll funktionsfähig und betriebsfertig
zu erstellen, so dass es für den vorgesehenen Zweck
baurechtlich und technisch erstellt, abgenommen und
technisch uneingeschränkt voll funktionsfähig genutzt
werden kann.

Alle Bauleistungen, die in den Leistungsbeschreibungen
und den übrigen Vertragsunterlagen nicht ausdrücklich
benannt sind, aber bei der Planbearbeitung bzw. bei
der Baudurchführung durch den AN erkennbar werden und
zur Erfüllung des Vertragszieles erforderlich sind,
sind vom AN im Rahmen seines Vertragspreises zu
erbringen. Sie sind in einer Qualität auszuführen, die
dem Gesamtniveau der qualitativ beschriebenen
Bauleistungen entspricht.

Rahmenbedingungen und Grundlagen
Die Rahmenbedingungen und Grundlagen für die
Realisierung der Bauaufgabe sind in den nachfolgenden
Kapiteln der Ausschreibung und in den beigefügten
Planunterlagen, Gutachten und den sonstigen Unterlagen
definiert und näher erläutert.

Vom AG werden für alle Leistungen nur die gemäß
Gesamtinhaltsverzeichnis aufgelisteten Unterlagen zur
Verfügung gestellt.

Die Leistungen sind funktional beschrieben. Die
endgültigen Lösungen sind daher vom AN
eigenverantwortlich anhand der beigefügten Unterlagen
planerisch zu entwickeln und ausführungsreif
fortzuführen und umzusetzen.

Dazu sind die qualitativen, funktionalen und
gestalterischen Grundsätze aufzunehmen, fortzuführen
und umzusetzen. Es wird zumindest eine solche Qualität
geschuldet, wie sie den Ausschreibungsbestandteilen
zugrunde liegt.

Die Verfahren und Methoden zur Realisierung des
Vertragszieles aller Leistungen bestimmt
ausschließlich und in alleiniger Verantwortung der
Auftragnehmer innerhalb der definierten
Rahmenbedingungen und Qualitätsstandards und unter
Berücksichtigung der Anforderungen zur
Schlüsselfertigkeit und vollen Gebrauchsfähigkeit und
baurechtlichen Abnahmefähigkeit der Gesamtleistung.
Zudem sind vom AN über die zur Verfügung gestellten
Vertragsgrundlagen hinaus Planungsleistungen zu
erbringen, Näheres hierzu siehe Leistungsbeschrieb
Planungsleistungen.

Die Schnittstellen aller Leistungsbereiche und Gewerke
untereinander bestimmt eigenverantwortlich der AN. Die
Hinweise und Festlegungen der nachstehenden
Leistungsbeschreibung und der beigefügten sonstigen
Unterlagen zu Schnittstellen innerhalb seines
Leistungsbildes sind also insoweit nur Vorschläge des
AG, die der AN modifizieren kann. Schnittstellen zu
Nutzer und AG sind bindend.

Wesentliche Aufgabe des AN ist die technische,
terminliche und baustellenlogistische Abstimmung
seiner eigenen Leistungen zur Absicherung des
Vertragszieles.

Dazu gehören auch alle Abstimmungen mit Behörden,
Erschließungsträgern, Fremdfirmen und Nachbarn und
alle aus diesen Abstimmungen sich ergebenden
Maßnahmen. Sämtliche Besprechungs- und
Abstimmungsgespräche sind schriftlich entsprechend den
Vorgaben des AG zu dokumentieren.

Zu diesen Maßnahmen gehört auch das zeitgerechte
Einholen von behördlichen Genehmigungen und
Zustimmungen über den eingereichten Bauantrag hinaus.
Diese sind durch den AN zeitgerecht zum geplanten
Bauablauf eigenverantwortlich einzuholen. Zum
Zeitpunkt der Vergabe soll die Baugenehmigung
vorliegen und wird dem AN durch den AG vor
Beauftragung übergeben.

*Hinweis*
Mengen- und Funktionalverantwortung des AN

Der AN übernimmt mit seinem Pauschalangebot die volle
und uneingeschränkte Mengenverantwortung für alle zur
Erfüllung des Vertragszieles erforderlichen Leistungen.

Der AN selbst hat anhand der beigefügten
Vertragsunterlagen die Massen der einzelnen
Ausführungspositionen eigenverantwortlich für seine
Preisbildung zu ermitteln.

Ergeben sich später in den zur Ausführung gelangenden
Leistungen Massendifferenzen zu seinen eigenen
Massenermittlungen, gehen diese Differenzen
ausschließlich zu Lasten des AN.

Der AN (Bieter) erklärt mit Unterzeichnung seines
Angebotes, dass er die Mengen und Leistungswerte
selbst ermittelt hat und dass die
Ausschreibungsunterlagen für die Bildung seines
Pauschalangebotes ausreichend waren.

Des Weiteren erklärt er, dass er die technische
Konzeption
der Bauteile, Bauelemente und Anlagen überprüft hat und
dass die volle Funktionsfähigkeit aller Systeme und
Konstruktionen Grundlage seines Angebotes ist.

*Hinweis*
Integrale und sich ergänzende Vertragsbestandteile

Die Regelungen des Vertrages, die behördlichen
Genehmigungen, die funktionalen
Leistungsbeschreibungen,
die Planunterlagen zu den einzelnen
Leistungsprogrammen,
die Qualitätsvorgaben, sowie alle anderen beigefügten
Vertragsgrundlagen gemäß Gesamtinhaltsverzeichnis
gelten als integrale, sich gegenseitig ergänzende
Beschreibung des zu erbringenden Werkes. Darin
aufgeführte Einzelleistungen sind auch dann
Vertragsbestandteil, wenn sie nur in einer der oben
aufgeführten Unterlagen erwähnt, dargestellt oder
beschrieben sind.

Dem AN obliegt es die Inhalte zu den
Leistungsprogrammen
im Zuge seiner Planung zu integrieren.

### Titel 02 Angebotsbedingungen

*Hinweis*
Angebotsbedingungen

Angebotsfordernde / Auftraggeber

Stadt Mülheim an der Ruhr
Amt 26 - ImmobilienService
Hans-Böckler-Platz 5

45468 Mülheim an der Ruhr

Kostenfreie Angebotsabgabe

Die vom Anbieter abgegebenen Angebote und damit im
Zusammenhang stehenden Tätigkeiten sind für die
Angebotsanfordernde ausnahmslos kostenlos. Dies gilt
auch
dann, wenn für die erbrachte Leistung üblicherweise
ein Entgelt
verlangt wird, wie Hinzuziehung von Sonderfachleuten,
Gutachtern etc., Mustern, Proben etc.

Der AG behält sich vor, während der Angebotsphase
Ergänzungen, Abänderungen usw. zu den ursprünglichen
Ausschreibungsunterlagen nachzusenden, die vom Bieter
zu
berücksichtigen sind.

Weiterhin behält sich der AG vor, nach Abgabe des
Angebotes
durch den Bieter zusätzliche Erläuterungen zu dem
Angebot zu
verlangen.

Die Allgemeinen Vertragsbedingungen für Bauleistungen
VOB/B
und die Allgemeinen Technischen Vertragsbedingungen
VOB/C werden im Auftragsfall Vertragsbestandteil.

Bieter- und Arbeitsgemeinschaften

Bieter- oder Arbeitsgemeinschaften werden durch ein
bevollmächtigtes Unternehmen vertreten, welches bei der
Angebotsabgabe der Bieter- oder Arbeitsgemeinschaft
schriftlich zu benennen ist.

Pflichten des Bieters

Der Bieter ist vor Angebotsabgabe insbesondere
verpflichtet:

Die Ausschreibungsunterlagen vollständig und
sorgfältig zu
sichten, Widersprüche und Abweichungen von baulichen
und
rechtlichen Bestimmungen durch Rückfragen bei dem AG
abzuklären und die Vollständigkeit und Richtigkeit der
Leistungsbeschreibung zu prüfen.

Es wird empfohlen, dass sich der Bieter über die
örtlichen und
sachlichen Gegebenheiten auf dem Baufeld, insbesondere
bezüglich Logistik, Leitungsbestand,
Baustelleneinrichtung und
Bauumfeld und etwa zu erwartende
Ausführungserschwernisse
eingehend informiert.

Mit der Abgabe des Angebotes erklärt der Bieter, dass
er den
vorstehenden Pflichten nachgekommen ist, sich über die
örtlichen und sachlichen Verhältnisse an Ort und Stelle
unterrichtet hat. Spätere Einwendungen und
Nachforderungen,
die auf Unkenntnis der örtlichen Verhältnisse oder
unterlassene
Rückfragen beruhen, sind ausgeschlossen.

Der Bieter steht dafür ein, dass er vor Abgabe des
Angebotes
die Ausschreibung fachlich, sachlich, quantitativ und
qualitativ
geprüft hat und sich durch Einsicht  in die
Planungsunterlagen
über die Durchführung der Leistungen, insbesondere in
technischer und baurechtlicher Hinsicht, Klarheit
verschafft hat
und er keine Bedenken gegen die Planung, Ausschreibung
und
Ausführung hat.

Nachforderungen aus Unkenntnis der Plan- und
Berechnungsunterlagen sind ausgeschlossen.

Sollten dem Bieter Tatbestände oder Randbedingungen
bekannt sein, die mit  den in diesem
Leistungsverzeichnis
gegebenen Vorgaben kollidieren, hat er diese im
Vorfeld mit
dem Auftraggeber abzustimmen und in sein Angebot
entsprechende Hinweise aufzunehmen. Einwände gegen die
vorgesehene Ausführung sind vor oder mit Angebotsabgabe
schriftlich geltend zu machen.

Gleichzeitig versichert der Bieter, dass die
angebotenen
Leistungen den jeweils gültigen DIN-Vorschriften und
dem
neuesten Stand der Technik entsprechen.

Mit Übernahme der vorhandenen Planung übernimmt der
Bieter
damit die volle Verantwortung für die technische
Machbarkeit
und uneingeschränkte Ausführbarkeit im Hinblick auf die
vorgegebenen Randbedingungen. Bedenken gegen die
Ausführbarkeit sind durch den Bieter mit der
Angebotsabgabe
zu erklären.

Angaben zum Angebot

Alle ergänzend zum Angebot beigefügten Unterlagen sind
mit
Ordnungszahlen zu versehen. Diese Angebotsunterlagen
sind
nach den Ordnungszahlen sortiert einzureichen.

Bei widersprüchlichen Angaben in Normen und Richtlinien
sowie den Anforderungen der einzelnen
Leistungsprogramme
gelten jeweils die höheren Anforderungen, soweit nicht
ausdrücklich auf eine Abminderung der Anforderung
hingewiesen ist. Bei Unklarheiten muss der AN den AG
darauf
schriftlich hinweisen und rechtzeitig für den weiteren
Bauablauf
eine Entscheidung durch den AG einholen.

Besteht für die Ausführung einer Leistung nach der
Baubeschreibung/Qualitätsbeschreibung oder nach den
technischen Vorschriften oder anderen Unterlagen ein
Qualitätsspielraum, so ist stets die bessere Qualität
im Rahmen
des sich aus den Vertragsunterlagen ergebenden
allgemeinen
Qualitätsstandards zu liefern. Das gesagte gilt auch
wenn sich
Qualitätsanforderungen für eine Leistung widersprechen
sollten.

Angebotspreis

Die in den jeweiligen LVs Leistungsbereichsweise
abgefragten
Einzelpreise sind vom AN auszufüllen. Sie werden in die
Wertung des Angebotes als Beurteilungsgrundlage mit
einbezogen.

Verbindlich für das Pauschalangebot ist ausschließlich
der
am Schluss des LV anzubietende Pauschalfestpreis.

### Titel 03 Allgemeine technische Vertragsbedingunge

*Hinweis*
Allgemeine Technische Vertragsbedingungen

Allgemeine Beschreibung

Der anzubietende Leistungsumfang umfasst alle zur
betriebs-
und schlüsselfertigen Erstellung erforderlichen
Planungs- und
Bauleistungsarbeiten entsprechend der technischen
Beschreibung und den Planungsunterlagen, einschl. der
notwendigen Straßen und Zufahrtswege, der Anschlüsse an
sämtliche Ver- und Entsorgungseinrichtungen,
einschließlich
Räumung, Schuttbeseitigung und Abfuhr.

Erschließungskostenbeiträge und Kanalanschlussbeiträge
übernimmt der AG. Die Hausanschlusskosten (für Gas,
Wasser-, Abwasser und Elektroanschluss sowie der
Anschluss
an das Telefonnetz- und Breitbandkabel) übernimmt der
AG.

Die Gebühren für die Bauzustandsbesichtigungen, die
Rohbauabnahme und die Gebrauchsabnahme durch das
Bauordnungsamt, der Feuerwehr sowie Kosten für
Sonderfachleute, übernimmt der AG.

Veranlassung, Durchführung, Mitwirkung sowie das
Erwirken
der notwendigen Bescheinigungen ist Sache des AN.

Eine Pflege und Reinigung aller Bausubstanzen,
technisch und
bauphysikalisch einwandfreie Konstruktionen und deren
befriedigendes Erscheinungsbild, z. B. Verkleidungen
bzw.
UP-Installationen aller Kabel- und Rohrleitungen sind
Grundlage
des Angebotes. Hierzu gehören auch alle Vorkehrungen
gegen
Schall-, Geruch -und Staubübertragung. Verdeckt
eingebaute
Aggregate und Komponenten müssen Revisions- und
Reparaturmöglichkeiten erhalten.

Den dargestellten und beschriebenen Dimensionen liegen
nicht
immer Berechnungen zugrunde. Die Ermittlung ist Sache
des
Bieters im Rahmen der vorgeschlagenen Systeme.

Es besteht die Möglichkeit weitere Hauptangebote
abzugeben,
sofern sie architektonisch und konstruktiv sowohl
gleichwertig
als auch wirtschaftlich sind. Die
Konstruktionsvorschläge des
Bieters sind zu beschreiben und umfassend durch
Zeichnungen
zu erläutern. Dies betrifft auch Dach-, Wand  und
Bodenkonstruktionen.

Es dürfen nur Baustoffe und Bauteile mit Typenzulassung
verwendet werden.

Im Falle von Widersprüchen im Text und/oder zu den
Zeichnungen wird die höherwertige Ausführung
geschuldet.

Bei der Ausführung des Bauvorhabens sind alle
relevanten zum
Zeitpunkt der Erstellung geltenden und bekannt
gemachten
gesetzlichen und behördlichen Vorschriften, Auflagen,
DIN-Normen (auch Normen im Gelbdruck) die Vorschriften
des
VDS und des VDE usw. zu beachten und umzusetzen.

Sollten sich während der Bauphase Vorschriften,
DIN-Normen,
etc. ändern, ist der AN verpflichtet, mit Hinweis auf
die daraus
resultierenden Auswirkungen dies schriftlich dem AG
mitzuteilen. Unterlässt der AN den Hinweis, so trägt
er  die
Kosten die durch den verspäteten Hinweis entstehen.

Gebühren

Der AG trägt einmalig die Kosten für folgende
Leistungen:

Baugenehmigungs- und Abnahmegebühren.

Kosten der SV-Abnahmen die behördlich gefordert sind

Haus-  und Kanalanschlusskosten

Prüfgebühren für die erstmalige Prüfung der
Tragwerksplanung im Rahmen der bereits erteilten bzw.
vom
AG beantragten Baugenehmigung.

Alle weiteren mit dem Bauvorhaben verbundenen Gebühren
(z.
B. Sondernutzungsgebühren, Einleitgebühren, Anker- und
Verbaugebühren etc.) sind vom AN zu tragen.
Gebühren für nochmalige SV-Abnahmen auf Grund von
Mängeln in der Leistung des AN, trägt der AN.

Bemusterungen

Allgemeines
Die in den Leistungsprogrammen und den
Vertragsunterlagen enthaltenen Angaben, Auflagen und
Anforderungen zu Qualität, Material und Gestaltung
(z.B. Oberflächen, Farben) sind vom AN bei der
Umsetzung in allen Gewerken und Leistungsbereichen zu
beachten und zu realisieren. Darüber hinaus so
rechtzeitig zu
bemustern dass ggf. weitere Bemusterungen stattfinden
kann,
ohne den weiteren Arbeitsablauf zu stören.
Die Farbangaben in den Vertragsunterlagen entbinden
den AN nicht von seiner Bemusterungspflicht für alle
sichtbaren Oberflächen. Alle aufgeführten Farbangaben
sind als Leitfarben zu verstehen und müssen durch den
AN auf dem entsprechenden  Untergrundmaterial und
zusammenhängend mit jeweils 2 Alternativen bemustert
werden.

Die genauen Anforderungen, welche Oberflächen in
welcher Ausführung bemustert werden sollen, ist
nachfolgend näher beschrieben. Angaben zu speziell
geforderten Bauteilbemusterungen enthalten auch die
einzelnen Leistungsprogramme.

Mustertypisierung
Muster sind in der Regel, sofern nicht ausdrücklich
Muster einer bestimmten Größe in der Ausschreibung
verlangt werden, kleinere, transportable Teile, wie
z.B. Beschläge, Material, Oberflächenbehandlungen,
Verbindungselemente, Konstruktionselemente, Gläser,
etc.. Die Qualität der Muster muss absolut der
Ausführung entsprechen. So kann z.B. das Muster einer
Oberflächenbehandlung einer Qualitätsprüfung
unterzogen werden, um festzustellen, ob die
spezifizierte Qualität vorliegt.

Von allen Einbauteilen ist das vom AN kalkulierte
Fabrikat
vorzulegen, sowie mind. drei gleichwertige nicht
preiserhöhende
Alternativen. Im Bereich von Farben sind mind. 6
Alternativen in den Farbtönen zu bemustern.
Handmuster
Für alle bemusterten Bauteile ist ein eigens für
diesen Zweck separater, verschließbarer Raum oder
Baucontainer vorzuhalten. Hier sind alle Muster
beschriftet, geordnet und jederzeit auffindbar
einzulagern. Die zur Ausführung kommenden Muster sind
zu kennzeichnen. Der Raum ist mit einem eigenen
Schließzylinder auszustatten und immer unter
Verschluss zu halten.
Die Kosten für die Errichtung, Vorhaltung und
Demontage des Aufbewahrungsraums für die Musterstücke,
für die eigentlichen Musterstücke und die damit
verbundene Koordinationsleistung werden nicht
gesondert vergütet.
Alle einzubauenden sichtbaren Elemente und Oberflächen
sind vor ihrer endgültigen Serienfertigung, Bestellung
und Ausführung dem AG als Handmuster oder Musterfläche
zur Bemusterung vor zu legen.

Beschläge
Alle sichtbaren Beschlagsteile (Griffe, Bänder,
Türschließer, Motor-Antriebe, sichtbare Verkabelungen,
etc.) werden vom AG bestimmt und müssen nach
Auftragserteilung, spätestens aber vor der
Plangenehmigung / Ausführung zwingend und
unaufgefordert dem AG zur Genehmigung vorgelegt werden.

Verglasung
Dem Auftraggeber/Architekten müssen Muster aller
ausgeschriebenen Fassaden-Verglasungen, inkl. Muster
von ausgeschriebenen und/oder angebotenen
Glas-Alternativen, in der Größe DIN A4, vor der
Bestellung/Ausführung, zwingend und unaufgefordert zur
Genehmigung in 2-facher Ausführung vorgelegt werden.

Material und Oberflächen
Materialmuster und Muster aller
Oberflächenbehandlungen sind dem AG vom AN in mind.
A3-Grösse (Bleche, Stoffe, etc.) 500mm-Länge
(Alu-Profile, Stahl-Profile, etc.) unaufgefordert zur
Genehmigung in 2-facher Ausführung vorzulegen.
Es muss mit mindestens 3 (drei) Bemusterungsrunden bis
zur Festlegung der verschiedenen
Oberflächenbehandlungen und Oberflächenfinishs
gerechnet werden.

07 Raummuster
Raummuster werden nicht gefordert.

Musterfassade
Es sind Musterfassaden zu erstellen. Die Leistungen
hierfür
sind im Leistungsprogramm "Fassade" beschrieben

Muster TGA
siehe Beschreibungen  im Leistungsprogramm TGA

Zeitlicher Ablauf
Die Bemusterung ist auf 3 Termine zu beschränken,
welche im Bauzeitenplan inkl. der jeweiligen Inhalte
zu benennen sind.
Hierbei sind im 1. Termin mindestens die
Musterfassade, Bodenbeläge, Türoberflächen und Decken
zu bemustern, im 2. Termin die zu bemusternden TGA
Ausstattungen und Einbauten.
Die Bemusterungstermine sind dem AG 5 Wochen im Voraus
anzukündigen
Die Bemusterungen sind durch den AN so zu terminieren,
dass das mit dem AG noch zu koordinierende
Vorbemusterungsprocedere so zeitig vor dem notwendigen
Bestell- oder Fertigungstermin liegt, dass es hier zu
keinen Behinderungen im Bauablauf kommt.

Entsorgung
Nach Beendigung der Baumaßnahme sind sämtliche Muster
einschließlich Unterkonstruktionen / Fundamente auf
Kosten des AN zu entsorgen. Der Termin ist mit dem AG
abzustimmen.

Technische Hinweise

Für alle Gebäudeteile einschl. der
Baustelleneinrichtung sind
zur Durchführung technische Lösungen dargestellt und
beschrieben.

Sie dienen als Lösungsansätze und Vorschläge.

Der AN muss seine firmenspezifische
Baustellenabwicklung
darauf hin überprüfen und ggf. die Lösungsvorschläge
ändern.
Auch weitergehende Maßnahmen die zur schlüsselfertigen
und
damit vertragsgerechten Durchführung notwendig sind,
hat der
AN Kosten- und Terminmäßig einzukalkulieren.

Die Leitdetailplanung der Planungsbeteiligten stellen
die
grundsätzliche planerische und
technisch-wirtschaftliche
Vorgabe dar.

Gerade im Hinblick auf Lage, Ort und Zeitpunkt der
Durchführung der Arbeiten sind die Leitdetails als
Lösungsansatz zu verstehen der den
Baustellensituationen
anzupassen ist.  Die erforderliche weiterführende
Detailplanung
ist Sache des AN. Die Freigabe der Detailplanung
erfolgt
grundsätzlich durch den AG.

Die in den Baugenehmigungen, den ergänzenden
baurechtlichen Genehmigungen und in den sonstigen
Genehmigungen enthaltenen Auflagen und Forderungen sind
vom AN bei der Ausführung zu beachten.

In der vom AN zu erstellenden Planung sind die
Auflagen und
Forderungen umzusetzen und die Lösungen sind
gegebenenfalls mit den Genehmigungsbehörden
abzustimmen.

Zu den Genehmigungen noch nachzureichende bautechnische
oder firmenspezifische Nachweise gehören zum
vertraglichen
Leistungsumfang des AN.

Hierzu gehören auch alle für die spezifischen
Leistungen
erforderlichen baurechtlichen, brandschutztechnischen
und
bautechnischen Zulassungen, auch wenn diese im Zuge der
Genehmigung hätten erbracht sein müssen jedoch noch
nicht
beantragt wurden.

Die Kosten und Gebühren für die vom AN herbeigeführten
Genehmigungen trägt der AN.

Massenermittlungen sind vom Bieter eigenverantwortlich
durchzuführen.

Die Planungen und Ausführungen sind so anzulegen, dass
die
Bauten und technischen Anlagen sowie Installationen
erweitert
werden können.

Alle Maschinen- und Installationsräume sowie Schächte,
auch
wenn nicht dargestellt, sind Bestandteil der
Ausschreibung und
damit des Angebotes.

Bei unterschiedlichen Maß- und Qualitätsangaben gilt
jeweils
der höhere Wert.

Beschriftungen, Schilder Zeichen und Markierungen
(behördlicher oder nutzungsspezifischer Art) gehören
zur
Leistung des AN.

Punktlasten, Anpralllasten, Anhängelasten,
Aussparungen,
Einfassungen, Aufbeton, Vorrichtungen und Einbauteile
sowie
Anschlagpunkte für Arbeiten auf Flachdächern bzw.
Fassaden
sind zu berücksichtigen, auch ohne ausdrückliche
Beschreibung.

Bei der Kalkulation hat der Bieter auch alle möglichen
Auflagen
aus der Baugenehmigung, wie sie für ein solches
Bauvorhaben
üblich sind, in seinem Angebotspreis zu
berücksichtigen.

Bauphysikalische Anforderungen

Grundlagen für die Erstellung und Einhaltung der
gültigen
Anforderungen, Vorschriften, Verordnungen und Normen
sind
die vom AN auf Grundlage seiner Planungen zu
erstellenden
Energetischen Nachweise und die Akustischen
Bearbeitungen.

Die Einhaltung des Energetischen Nachweises hat der AN
entsprechend der zur Ausführung geltenden
Wärmeschutzüberwachungsverordnung und den behördlichen
Anforderungen nachzuweisen und baubegleitend zu
überwachen.

Die Einhaltung des Wärmeschutznachweises ist durch
einen
anerkannten Sachverständigen zu bescheinigen und in der
Objektdokumentation zu hinterlegen.
Bestandsunterlagen

Spätestens drei Wochen vor dem geplanten Abnahmetermin
sind dem AG in deutlich beschrifteten Ordnern folgende
Unterlagen zu übergeben:

Bestands- und Revisionszeichnungen im Maßstab 1:50 mit
eingetragener Sanitär-, Lüftungs-, Heizungs- und
Elektroinstallation einschl. Telefonleerleitungen,
Schwachstrom-, Antennen- und Blitzschutzanlagen sowie
sonstige fernmeldetechnischen Einrichtungen und
Schaltschemen (2-fach), Mess- und Prüfprotokolle,
Nachweis
über Einweisung des Bedienungspersonals;
Entwässerungsbestandsplan;

Geräte- und Maschinenverzeichnisse samt den
Prüfzeugnissen,
Garantiescheinen, Wartungsangeboten, Betriebs-,
Gebrauchs-
und Wartungsvorschriften;

Nutzungsbescheinigungen und
Gebrauchsabnahmebescheinigungen der zuständigen
Behörden, z. B. Bezirksschornsteinfegermeister usw.;

Die mängelfreie Schlussabnahme der
Bauaufsichtsbehörde, der
Feuerwehr, des TÜV müssen zu diesem Zeitpunkt erfolgt
sein.
Die entsprechenden Bescheinigungen hierzu sind
spätestens
innerhalb von 10 Tagen nachzureichen;

Die Flächenermittlung nach DIN 277,  auch die der
einzelnen
Nutzflächen, nach Bestandsaufmaß nach Fertigstellung
der
Maßnahmen, durch einen Öffentlich bestellten
Vermessungsingenieur.

Die Beauftragung dieses Vermessungsingenieurs erfolgt
durch
den AN nach seiner Wahl und geht zu dessen Lasten.

Ein Zurückbehaltungsrecht des AN an den vorgenannten
Unterlagen wird ausgeschlossen. Sollten die
vorgenannten
Unterlagen nicht mind. 3 Wochen vor dem geplanten
Abnahmetermin beim Auftraggeber vorliegen, ist dieser
berechtigt, die Abnahme zu verweigern.

Weitergehende Anforderungen sind den Beschreibungen der
Planungsleistungen (Architekten- und
Ingenieurleistungen nach
HOAI) zu entnehmen.

Wartung

Der AG plant, für die Dauer der Gewährleistung die
Wartung
verschiedener Anlagen dem AN zu übertragen.

Grundsätzlich hat die Wartung als auch die
Wartungsintervalle
gemäß den aktuellen VDMA Wartungsrichtlinien zu
erfolgen.

Bis 10 Wochen vor Übergabe des Objektes sind dem AG
für die
notwendigen Gewerke Wartungsangebote für zu wartende
Bauteile bzw. Serviceleistungen gegen
Empfangsbestätigung
vorzulegen, z. B. für

Aufzugsanlagen
Dacheindichtungen, -einläufe und rinnen
Fenster
Sonnenschutzanlagen
Heizung
Lüftungsanlagen
Blitzschutzanlagen
Hebeanlagen
Feuerlöscher
Rauchabzugsanlagen
Wärmemess- und Abrechnungsdienst
Feuerschutztüren, -Tore
Türanlagen
ggf. weitere Wartungsangebote auf Anforderung des AG

Für diese Anlagen hat der Auftragnehmer Arbeitskarten
u. a. in
Anlehnung an VDMA-Einheitsblätter, AMEV-Wartung 2018
und
die VDE-Vorschriften über die vorzusehenden
Wartungsarbeiten zu erstellen. Ferner hat er anzugeben,
welche Wartungsabstände für die erforderlichen
Wartungsarbeiten gelten.

Für die Wartung jeder der genannten Anlagen hat der
Bieter
einen Pauschalpreis anzugeben. Mit dieser Pauschale
sind alle
Kosten, einschl. der Nebenkosten,  abgegolten.

Abnahmen

Abgenommen wird die schlüsselfertige und
betriebsbereite
Komplettleistung. Verbrauchskosten
(Wasser/Strom/Heizung)
sind bis zur vollzogenen Abnahme durch den AN auf seine
Kosten beizustellen.

Ab dem im Vertragsterminplan definierten Zeitpunkt
Abnahmen
finden formelle "Technische Vorabnahmen" statt. Mängel
werden dokumentiert und sind unverzüglich zu
beseitigen.  Die
Inbetriebnahme haustechnischer Anlagen durch den AN im
Beisein der Vertreter des AG sind ebenfalls "Technische
Vorabnahmen". Der terminliche Ablauf dieser
"Technischen
Vorabnahmen" wird vom AN im Detailterminplan der
Durchführung festgelegt.

Unabhängig hiervon werden auch schon während der
Bauzeit
Technische Vorabnahmen nach VOB / B § 4, Nr. 10,  in
Abstimmung zwischen dem AN und dem AG bei Bedarf
durchgeführt. Sie dienen der "vorab Kontrolle" von
fertig
gestellten, später nicht mehr sichtbaren Leistungen auf
Vertragsmäßigkeit und werden vom AG oder seinem
Vertreter
dokumentiert.

"Technische Vorabnahmen" haben keinerlei
vertragsrechtliche
Folgen. Sie führen insbesondere auch nicht zum
Gefahrenübergang auf den AG.
Die rechtsgeschäftliche Abnahme wird förmlich
durchgeführt,
nachdem der AN sie förmlich beantragt und die zur
Abnahme
erforderlichen Voraussetzungen erfüllt hat.

Voraussetzungen für die "Technischen Vorabnahmen" durch
den AG ist die vollständige Fertigstellung aller
Leistungen in
dem betreffenden Bereich und die Vorlagen der für die
Vorabnahmen bzw. Inbetriebnahme wichtigen Unterlagen
der
Projektdokumentation.

Der Nachweis der vollständigen Fertigstellung ist
durch den AN
zu erbringen, unter anderem durch Vorlage seiner
eigenen
Abnahme- und Mängellisten mit seinen Nachunternehmern
bei
der örtlichen Bauüberwachung des AG.

Voraussetzungen für die rechtsgeschäftliche Abnahme
sind:

Die wesentlichen Mängel aus den "Technischen
Vorabnahmen"
sind beseitigt.
Die vom AN durchzuführenden bautechnischen Abnahmen
durch Sachverständige haben keine Mängel ergeben.
Die bauaufsichtlichen Abnahmen sind durchgeführt und
die
Bescheinigungen liegen vor.
Vorlage aller Entsorgungsnachweise durch den AN
Vorlage aller Fachunternehmerbescheinigungen
Vorlage der vom ÖbV angefertigten Vermessungsdokumente
des AN
Die zur Abnahme, Inbetriebnahme und Betriebsführung
wichtigen Unterlagen der Projektdokumentation wurden
vier
Wochen vorher übergeben.
Protokolle über die ordnungsgemäße Einweisung des
Bedienpersonals in alle notwendigen technischen Anlagen
(hierüber ist im Vorfeld mit dem AG eine Klärung
herbeizuführen)
In jedem Fall gilt, dass die Gewährleistung erst mit
dem Tag der
Gesamtabnahme aller Bauteile des Baufeldes beginnt.

3.10.  Gewährleistung

Die vom AN erbrachten Leistungen unterliegen
grundsätzlich
einer Gewährleistungspflicht nach VOB/B ab dem Tag der
Abnahme.

Für alle nicht in der Wartungsliste aufgeführten
Bauteile,
Anlagen, etc. besteht grundsätzlich die oben
beschriebene
Gewährleistungspflicht, sodass mit dem Abschluss der
nach
Auffassung vom AN notwendigen Wartungsverträge eine
umfassende Gewährleistung besteht.

Dem AG steht es frei, die abgeschlossenen
Wartungsverträge
nach dem Ablauf der Gewährleistungspflicht oder schon
während dieser Zeit zu übernehmen und die Kosten dafür
zu
tragen.

Handwerkerliste

Nach Abschluss der Baumaßnahme hat der AN dem AG eine
Firmenliste aller am Bau beteiligten Ingenieure,
Fachplanern,
Unternehmern, etc. vorzulegen.

Diese Liste umfasst die Angabe des Gewerkes, die
ausgeführten Leistungen, die vollständige Anschrift
einschl.
Telefon- und Faxnummer und den Namen des zuständigen
Ansprechpartners, alphabetisch jeweils geordnet nach
Gewerken, Leistungen, Anschrift.

Versicherungen

Bauwesenversicherung
Der AG schließt auf seine Kosten eine
Bauwesenversicherung
ab.

Abfälle

Mit Beauftragung der Vertragleistung sind sich
Auftraggeber
und Auftragnehmer einig, dass der Auftragnehmer
Abfallerzeuger und Abfallbesitzer hinsichtlich
der Abfälle ist und wird, die bei der
Vertragserfüllung anfallen.
Der Auftragnehmer organisiert selbstständig und ohne
Weisung
durch den Auftraggeber die ordnungsgemäße Entsorgung
der
angefallenen gefährlichen und nichtgefährlichen
Abfälle gemäß
des zur Zeit gültigen Kreislaufwirtschaftsgesetzes.
Mit der
Angebotsabgabe erklärt der Auftragnehmer, dass
sämtliche
abfallrechtlichen Pflichten wie auch das
Nachweisverfahren
übernommen werden. Eine zusätzliche Vergütung für die
Übernahme der Erzeugerpflichten erfolgt nicht.

*Hinweis*
LB Koordination, Leistungsabgrenzung, Schnittstellen

Projektorganisation des AN
Der AN ist aufgefordert zur Bewältigung der
Gesamtaufgabe in der vorgegebenen Zeit ausreichendes
und qualifiziertes Personal einzusetzen. Die Aufgaben
und Zuständigkeiten sind in einem ausführlichen und
erschöpfenden Organigramm mit Nennung der jeweiligen
Ansprechpartner, des Projektleiters und der
Fachbauleiter mit dem Angebot einzureichen. Der
Wechsel dieser Personen ist nur in Ausnahmefällen und
im Einvernehmen mit dem AG möglich. Der AN wird den
Wechsel 4 Wochen vorher dem AG schriftlich zur
Zustimmung mitteilen.

Der AG kann verlangen, dass Mitarbeiter des AN
ausgewechselt werden, sofern die zunächst benannten
Mitarbeiter ihre Aufgaben nicht ordnungsgemäß
wahrnehmen oder aber sie dazu beitragen, dass eine
gedeihliche Zusammenarbeit mit der AG-Vertretung
erschwert wird.

Einbindung des AG/Auskunftspflicht des AN
Der Auftraggeber und seine Beauftragten sind vom AN in
die Projektabwicklung und Koordination seiner Planung
und der Bauausführung einzubinden. Es besteht darüber
hinaus eine jederzeitige Auskunftspflicht des AN
gegenüber dem AG und seinen Beauftragten zu Inhalten
und Sachständen der Projektabwicklung und der Planung.
Die Einbindung des AG ist in Abstimmung mit diesem
nach folgenden Kriterien zu formulieren:

-  Festlegung und Einhaltung von Besprechungsebenen
 (Jour-Fixe)
-  Festlegung und Einhaltung eines Informationssystems
-  Festlegung eines einheitlichen Systems für
 Bemusterungen, Erstellen und Fortschreiben einer
 Projektdokumentation

Projektbesprechungen
Neben seinen internen Planungs- und Baubesprechungen
hat der AN mit dem AG regelmäßige (mindestens
14-tägig, bei Bedarf auch häufiger)
Projektbesprechungen
(zu Planungsstand und Bauablauf) zu führen.

Der AG hat das Recht an Bau- und Planungsbesprechungen
des AN teilzunehmen.
Die jeweiligen Termine sind dem AG vom AN rechtzeitig
anzukündigen.

*Hinweis*
Festlegungen zur Baustellenabwicklung
Pflichten des AN zur Sicherstellung der Ordnung
auf der Baustelle.
Zu den Aufgaben des AN gehört die einvernehmliche
Koordination seiner Baustellenaktivitäten, seiner
Transport- und Lagerlogistik und seiner sonstigen
Maßnahmen mit den Belangen und Anforderungen der
übrigen Auftragnehmer, der Behörden und mit den
Nutzern und Anliegern. Dies geschieht auf Basis des
Baustelleneinrichtungsplans und des detaillierten
Bauablaufplans, die während des Bauablaufes durch den
AN fort zu schreiben sind.
Die rechtzeitige Erstellung des geforderten
detaillierten Bauablaufplans und des
Baustelleneinrichtungsplans liegt im Leistungsumfang
des AN, Näheres hierzu siehe Leistungsbeschrieb
Planungsleistungen.
Abfälle, Bauschutt und Verpackungsmaterial sind unter
Beachtung der örtlichen Abfallsatzungen zu trennen und
werktäglich in vom AN vorgehaltene Container
einzulagern. Die Zwischenlagerung von Abfällen,
Bauschutt und Verpackungsmaterial im Baubereich ist
ausdrücklich untersagt.

Rechte des AG zur Aufrechterhaltung der Ordnung
auf der Baustelle
Kommt der AN seinen vertraglichen Verpflichtungen
nicht nach, kann der AG oder sein Vertreter nach
erfolgloser Anordnung mit einmaliger Fristsetzung die
erforderlichen Ersatzvornahmen auf Kosten des AN
unverzüglich ohne weitere Fristsetzung durchführen
lassen.

Deutschsprachige Mitarbeiter
Sofern vom AN Mitarbeiter beschäftigt werden, welche
die deutsche Sprache nicht oder nicht ausreichend
beherrschen, ist er verpflichtet, innerhalb jeder
Arbeits- oder Montagegruppe mindestens einen sach- und
fachkundigen deutschsprachigen Mitarbeiter
arbeitstäglich an
der Baustelle einzusetzen.

Terminliche Abstimmung mit anderen Auftragnehmern
Die vorstehend bereits festgelegte
Koordinierungspflicht des AN mit anderen Firmen,
Behörden und Anliegern erstreckt sich auch auf den
terminlichen Ablauf. Der AN hat auf der Basis seiner
im Vertrag festgelegten Ausführungsfristen rechtzeitig
eine Verständigung mit den anderen am Bau Beteiligten,
Nutzern und Anliegern über die Reihenfolge und
Zeitbedarf der einzelnen Maßnahmen herbeizuführen.

Unfallverhütung
Die erforderlichen Unfallverhütungsmaßnahmen sind
unter Beachtung aller Vorschriften
alleinverantwortlich vom AN vorzunehmen.

Vertraulichkeit der Information
Der AN verpflichtet sich, über den ihm erteilten
Auftrag, insbesondere über dessen Umfang sowie die
vereinbarten Termine, ferner über alle Tatsachen, die
ihm in Bezug auf das genannte Projekt in irgendeiner
Weise bekannt werden, allen nicht am Bau beteiligten
Dritten gegenüber Stillschweigen zu wahren, besonders
gegenüber allgemeiner Presse, Fachpresse, Rundfunk,
Fernsehen und dergleichen.

Werbung auf der Baustelle
Werbung auf der Baustelle ist nur mit schriftlicher
Zustimmung des AG zulässig.

Übernahme des Grundstücks durch den AN
Nach Abschluss des Vertrages übernimmt der AN als
verantwortlicher Unternehmer das Grundstück für den
Vertragszweck und stellt den AG insofern bis zur
Abnahme und Übergabe der vereinbarten Bauleistungen an
den AG von allen Verpflichtungen frei, die sich
innerhalb der Bauaufgabe des AN aus dem Besitz und dem
Unterhalt des Grundstücks ergeben.
Bei der Übergabe wird durch den AG ein Protokoll
erstellt, im dem die vertragsgemäße Übernahme
dokumentiert wird.
Die Verpflichtung zur Verkehrssicherung und der
Unfallverhütung obliegt dem AN nach Übernahme des
Grundstücks.
Die Rechte des AG zur Überwachung der Leistungen des
AN in qualitativer und terminlicher Hinsicht bleiben
unberührt.

Rechte, Ansprüche und Einflüsse Dritter
Wird der AG von Dritten in Anspruch genommen, stellt
der AN den AG unverzüglich von diesen Ansprüchen frei;
es sei denn, der AN weist nach, dass diese Ansprüche
ihre Grundlage nicht in seinem Verantwortungsbereich
haben.

Beweissicherung
Der AN haftet dem AG für Beschädigungen, die er an den
Nachbargrundstücken bzw. angrenzenden Gebäuden und
Einrichtungen  verursacht. Dazu gehören auch
angrenzende
Straßenflächen und öffentlichen Gehwege.
Eine Beweissicherung durch einen unabhängigen
öffentlich bestellten und vereidigten Sachverständigen
wird seitens des AG nicht gefordert.

Bautagesberichte
Bautagesberichte mit allen für die Vertragsabwicklung
relevanten Angaben sind vom AN unterschrieben
wöchentlich dem AG vorzulegen und zu übergeben.
Über die Bautagesberichte hinaus sind vom AN alle
wichtigen und für die Vertragsabwicklung relevanten
Sachverhalte, Vorfälle, Anordnungen und
Baustellenbesuche zu dokumentieren.
Des Weiteren ist durch den AN ein monatlicher
Statusbericht mit Fotodokumentation über den
Bautenstand zu erstellen und innerhalb der ersten
Woche des Nachfolgemonats an den AG sowohl in
digitaler als auch 3-fach in Papierform zu übergeben.

*Hinweis*
Schnittstellen
In den Leistungsprogrammen und Vertragsgrundlagen sind
funktionale Anforderungen an einzelne Bauteile oder
Gewerke formuliert, die bei der Umsetzung Auswirkungen
und Einflüsse auf Bauteile anderer Gewerke haben.
Diese gewerkeübergreifenden Auswirkungen sind durch
den AN bei der Planung und bei der Durchführung zu
berücksichtigen. Dies gilt ausdrücklich auch dann,
wenn beim beeinflussten Bauteil oder Gewerk nicht noch
einmal im Text des Leistungsprogramms darauf
eingegangen wurde.

Es obliegt dem AN die internen und externen Planungs-
und Ausführungsschnittstellen eigenverantwortlich so
festzulegen, dass eine vollständige und
schlüsselfertige, mängelfreie und abnahmereife, voll
funktionsfähige Gesamtleistung entsteht.

Schnittstellen zu Dritten
Vorbereitende Maßnahmen:
Im Rahmen der Vorabmaßnahme werden durch den AG
die Rohbauarbeiten für die Unterkellerung, die
Gründung des
Neubaus und für den Aufzugsschacht durchgeführt.
Grundlage der Planungen für die vorbereitenden
Maßnahmen
sind folgende Unterlagen und Planungen des AN Modulbau:

- ein mit der Architektur abgestimmter Grundriss, in
dem
 alle Lasten aus dem aufgehenden Gebäude einschl. der
 Bodenplatte, sowie die Lasten aus der
 Aussteifungsberechnung, eingetragen sind.
- alle Lasten müssen in Größe, Richtung und
Angriffspunkt
 eindeutig zuzuordnen sein.
- Die Lasten sind getrennt nach ständigen und
 veränderlichen Lasten in kN bzw. kN/m anzugeben.
- Lasten die mit wechselnden Vorzeichen auftreten
 können, sind entsprechend darzustellen.
- statische Berechnung bzw. Lastermittlung, auf deren
 Grundlage der oben beschriebene Lastplan erstellt
wurde
- textliche Beschreibung der Tragkonstruktion sowie der
 Art der Aussteifung, getrennt für Schulgebäude und
Aula
- evtl. Angaben von die Gründung betreffenden Annahmen
 für die Statik des aufgehenden Gebäudes (z.B.
 Verdrehsteifigkeiten von Einzelfundamenten o.ä.)

Die Planungen des AN für seinen Neubau sind nach
Auftragsvergabe innerhalb von 10 Kalenderwochen (Kw) zu
erstellen und zur Prüfung einzureichen. Ziel ist es,
dass
vorbereitenden Arbeiten zum geplanten Ausführungsbeginn
Neubau abgeschlossen sind.

Der AN "Modulneubau" muss die durch den AG erstellten
Planunterlagen für das Untergeschoss und die Gründung,
auf
seine Planungen hin überprüfen und freigeben. Hierfür
stehen
dem AN 15 AT zur Verfügung. Die Ergebnisse der Prüfung
sind
zu dokumentieren. Es ist ein Prüfbericht zu erstellen.

Dem AN wird ein im Rohbau fertiges Untergeschoss sowie
die
Gründung für den Neubau, auf OK Fundament bzw. OK
Kellerdecke und ein unverdichtetes Rohplanum übergeben:
Nähere Angaben sind den Planunterlagen zu entnehmen.

Ausstattung
Alle Räume werden durch den Nutzer ausgestattet,
sofern in den einzelnen Ausschreibungsunterlagen nicht
anders beschrieben.

Arbeiten während der Bauausführung
Die Schnittstellen zu diesen Leistungen bestimmt der
AN eigenverantwortlich in seiner Planung und setzt
diese Schnittstellen so um, dass die externen
Leistungen eingebaut werden können ohne Veränderungen
und/oder zusätzliche Maßnahmen an vertraglichen
Leistungen des AN.
Der AN ist verpflichtet, die externen Bauleistungen
und Montagen der Einrichtungen und Einbauten
terminlich und baustellenlogistisch zu koordinieren
und zu berücksichtigen, Baustelleneinrichtungsflächen
und Zufahrten für Dritte zur Verfügung zu stellen
sowie Dritte mit Bauwasser und Baustrom und sonstiger
Infrastruktur zu versorgen.

Durch den AG ist die Umsetzung einer Bühnentechnik
geplant.
Diese Leistungen sind bei der TGA beschrieben.

Energieversorgung / Technische Infrastruktur:
Leistungsabgrenzungen und Liefergrenzen sind bei den
Gewerkebeschreibungen TGA bzw. in den
TGA-Planunterlagen beschrieben bzw. dargestellt.

Elektro und Datentechnik:
Leistungsabgrenzungen und Liefergrenzen sind bei den
Gewerkebeschreibungen TGA bzw. in den
TGA-Planunterlagen beschrieben bzw. dargestellt.

Vom AG/Nutzer beauftragte Drittfirmen:
Der AN hat die Koordinations- und Mitwirkungspflicht
gegenüber den Ausbaufirmen, die vom AG/Nutzer direkt
beauftragt werden.

Während der Endausbauphase des Projektes bis zur
Gesamtabnahme des Gebäudes ist davon auszugehen, dass
insbesondere in den Trockenbauwänden und Decken
nachträglich Öffnungen für das Nachrüsten von
nutzerspezifischen Komponenten hergestellt werden
müssen. Ebenso können in dieser Phase noch Änderungen
in der Raumaufteilung seitens des AG gefordert
werden.

Der AN ist verpflichtet, frühzeitig den Zeitpunkt zu
benennen, bis zu dem Veränderungen ohne terminliche
Konsequenzen erfolgen können.
Der AN erklärt sich mit seinem Angebot bereit, den AG
bei diesen Änderungmaßnahmen zu unterstützen und die
notwendigen Arbeiten kurzfristig auszuführen.

Dazu gehört insbesondere:
- das Herstellen von Aussparungen in Trockenbauwänden
 und -decken nach Vorgabe des AG,
-  das fachgerechte Verschließen von Öffnungen (inkl.
 Spachtel- + Malerarbeiten)
- das Aufstellen und Rückbau / Entsorgung von
 provisorischen Staubschutzmaßnahmen
- das Reinigen von Flächen nach Fertigstellung der
 Leistung

Die Abrechnung erfolgt auf Grundlage eines Angebotes,
dass
der AN anhand der dann übergebenen Planunterlagen und
Leistungsverzeichnesses erstellt.

*Hinweis*
Güteüberwachung
Der AN ist verpflichtet, die Güte und Eignung der von
ihm zur Verwendung vorgesehenen Baustoffe und Bauteile
nachzuweisen und amtliche Prüfzeugnisse mindestens 4
Wochen vor Ausführung vorzulegen.

Der AN hat dem AG den Nachweis der Überwachung
(Güteüberwachung) der zu liefernden Stoffe
entsprechend den betroffenen DIN-Normen zu erbringen.
Diese Forderung gilt als erfüllt, wenn die Stoffe oder
Bauteile das Gütezeichen einer anerkannten
Güteschutzgemeinschaft tragen und/oder der
bauaufsichtlichen Zulassung entsprechen.

Für nicht genormte Stoffe gilt diese Forderung als
erfüllt, wenn ein gültiges Prüfzeugnis/-zeichen einer
anerkannten Prüfanstalt vorgelegt wird.

Der AN hat die entsprechenden Nachweise in deutscher
Schrift vorzulegen.

Zur Fremdüberwachung müssen anerkannte Prüfinstitute
eingesetzt werden. Die mit der Überwachung
beauftragten Institute sind dem AG zu benennen und von
ihm genehmigen zu lassen.

*Hinweis*
Oberflächenbehandlung
Alle Bauteile sind durch den AN oberflächenendfertig
in den geforderten Qualitäten  herzustellen.
Sofern es sich um rein technische
Oberflächenbehandlungen zur Abdeckung der
Anforderungen an den Korrosions-, Feuchtigkeits- oder
Brandschutz handelt, die nicht sichtbar sind,  ist die
Oberflächengüte vom AN eigenverantwortlich
festzulegen. Die vom AN zu wählenden
Beschichtungsaufbauten haben mindestens die
Anforderungen der einschlägigen Normen zu erfüllen.
Brandschutzbeschichtungen müssen zudem eine allgemeine
bauaufsichtliche Zulassung haben.
Festlegungen zur Art und Qualität sichtbar bleibender
Oberflächenbeschichtungen sind in den
Leistungsprogrammen und Vertragsunterlagen
enthalten. Sofern für Bauteile keine
Mindestanforderungen in den Leistungsprogrammen und
den Vertragsunterlagen angegeben sind, gelten
mindestens die Vorgaben der zum Zeitpunkt der
Auftragserteilung gültigen DIN-Normen für alle
Bauteile.
Alle sichtbaren Oberflächenbehandlungen sind durch den
AN rechtzeitig vor Ausführungsbeginn zu bemustern.

*Hinweis*
Toleranzen
Für die zulässigen Bautoleranzen gelten die
entsprechenden Anforderungen der DIN 18202 und 18203,
sofern in den einzelnen Leistungsprogrammen und / oder
ZTV keine erhöhten Anforderungen beschrieben sind.

### Titel 04 Architekten- und Ingenieurleistungen nac

*Hinweis*
Planungsumfang des AN

Grundlage der Planungen des AN sind die im
Gesamtinhaltsverzeichnis aufgelisteten Unterlagen.

Die Weiterführung der Planung zur vollständigen
Erbringung der Leistungen gehört einschl. der
Beschaffung aller behördlichen und gesetzlichen
Genehmigungen, außer der vom AG einzuholenden
Baugenehmigung, zur Leistung des AN.

Nach Auftragserteilung noch vom AN als notwendig
angesehene Ergänzungen, Berichtigungen und
Fortschreibungen der übergebenen Vertragsgrundlagen
gehören ebenfalls zum Leistungsumfang des AN.
Der AN muss die übergebenen Unterlagen
eigenverantwortlich
auf Vollständigkeit und Widersprüche sowie auch
inhaltlich prüfen und ergänzen, insbesondere auch um
die funktional von ihm eingebrachten
Ausführungslösungen zur
Erfüllung des Vertragszieles.

Bei Widersprüchen sind die Lösungsvorschläge dem AG zu
unterbreiten und durch den AN nach Abstimmung mit dem
AG umzusetzen. Die Kosten werden nicht gesondert
vergütet.

Zur Leistung des AN gehört auch die Änderung aller von
seinen Lösungsvorschlägen eines Gewerkes betroffenen
Planungen anderer Gewerke und Leistungsbereiche,
insbesondere auch denen der TGA.

Fortschreibungen des Genehmigungsverfahrens sind
ebenfalls vom AN zu tragen.

Die Vertragsgrundlagen des AG sind vom AN mit Abgabe
des Angebotes und - sofern die Unterlagen in der
Vergabephase noch ergänzt wurden - nach nochmaliger
Abstimmung und Paraphierung bei Annahme des Auftrages
als brauchbar und ausreichend für die Planung und
Ausführung der geschuldeten Vertragsleistung
ausdrücklich anerkannt.

Allgemeine Anforderungen an alle Planungen des AN

Für alle vom AN zu erstellenden Planunterlagen gelten
die nachfolgend angeführten allgemeinen Anforderungen:

- die sich aus der funktionalen Leistungsbeschreibung
 ergebenden Anforderungen
- Vorschriften und Auflagen für barrierefreies Bauen
- alle zur ordnungsgemäßen Vertragserfüllung mit
 Erstellung eines mängelfreien, termingerechten und
 wirtschaftlichen Bauwerkes erforderlichen und zur
 Herbeiführung des werksvertraglich geschuldeten
 Leistungserfolges erforderlichen Anforderungen
- die Beachtung des allgemein anerkannten Standes der
 Technik, der allgemein anerkannten Regeln der Technik,
 des Grundsatzes der Wirtschaftlichkeit, der
 öffentlich-rechtlichen Bestimmungen und der örtlichen
 Gegebenheiten
- die Beachtung aller zutreffenden
Verwaltungsvorschriften,
- die baurechtliche Abnahmefähigkeit.

Zur Leistung des AN gehören auch alle Abstimmungen
seiner Planung mit den Baugenehmigungsbehörden, den
Fachämtern, dem Prüfstatiker sowie mit den sonstigen
nach den Auflagen der Baugenehmigung zu bestellenden
Sachverständigen.
Der AG ist über die Gespräche und Ergebnisse
unverzüglich schriftlich zu informieren.

Koordinationspflicht des AN

Dem AN wird die Verantwortung für die Erbringung einer
kollisionsfreien Schnitstellenkoordination sämtlicher
vom AG
beauftragten  Leistungen zur vollständigen und voll
funktionsfähigen, abnahmefähigen und mangelfreien
Termin- und qualitätsgerechten Fertigstellung der
Gesamtbaumaßnahme übertragen.
Die lückenlose Koordination seiner eigenen Planung in
allen Phasen ist vom AN eigenverantwortlich zu
erbringen.

Dies betrifft sowohl die Koordination seiner eigenen
Planungsabläufe als auch die Koordination mit den
fachlich Beteiligten des AG, sowie mit den
Auftragnehmern der externen am Bau beteiligten Firmen
und Versorgungsunternehmen bezüglich der
Schnittstellen zu den Leistungen dieser Firmen.

CAD- Standard

Der AN hat seine Pläne mit CAD zu erstellen. Hierbei
ist der Projekt- und CAD- Standard des AGs
(CAD_Pflichtenheft
IS_16_06_02_Version_3.03 und CAFM_Pflichtenheft
IS_16_06_02_Version_2.03 zu berücksichtigen. Die
Pflichtenhefte sind den Unterlagen beigefügt.
Für den Datenaustausch mit dem AG bzw. seinem Planer
sind
folgende Bedingungen zwingend vorgeschrieben:

- Datenformat: DWG 2004, pdf.-Datei
- Datenträger: CD-ROM / DVD

Vor Erstellung von Plänen mit CAD sind folgende
Randbedingungen beim AG zu erfragen und zu übernehmen:
- Layer-Belegung
- Datei-Namensgebung und Dateiinhalte
- Lagerichtigkeit von Grundrissen, Schnitten, Ansichten

Objektplanung

Durch den AG werden nur die beigefügten Planunterlagen
geliefert.

Sämtliche Unterlage für die erforderliche Tektur auf
Grundlage
der Planungen des AN, sind vom AN zu erbringen und zur
Vorlage bei der Genehmigungsbehörde zusammen zu stellen
und dem AG in der erforderlichen Anzahl in Papierform
und
digital zu übergeben. Die Kosten für die Tektur des
Bauantrags
übernimmt der AG.

Darüber hinaus fertigt und liefert der AN sämtliche
noch
erforderlichen Planungsleistungen u. a. die
Ausführungsplanung, dazu zählen auch alle notwendigen
Detailplanungen.

Tragwerksplanung
Die Tragwerksplanung, Genehmigung Statik und
EnEV-Nachweise sind vom AN auf Grundlage seiner
Planungen
zu erstellen und im Rahmen einer Tektur mit
einzureichen.
Der AN erstellt auf dieser Basis die notwendigen
Ausführungsunterlagen (Schal-, Bewehrungs- und
Positionspläne, sowie bei Erfordernis Fertigteilpläne,
Konstruktionspläne, etc.) und Berechnungen. Die
erforderliche
Fortschreibung der Unterlagen und Nachweise zu Schall-
und
Wärmeschutz gehören ebenfalls zum Leistungsumfang des
AN.
Prüfgebühren für die erst- und einmaligen Prüfungen
durch den staatlich anerkannten Sachverständigen für
Standsicherheit trägt der AG.

Planung Gebäudetechnik
Der AG liefert die Planung der Gebäudetechnik nur in
dem der FLB beigefügten Stand.
Der AN erstellt auf dieser Basis die notwendigen
Ausführungsunterlagen und Berechnungen, dazu zählen
auch alle notwendigen Detail-, Werkstatt- und
Montageplanungen.

Planung Bauvermessung
Vom AG wird ein Lageplan mit Vermessungsangaben
geliefert, sowie die in der Planung vorgegebene
Geländehöhe und zwei Achsen angelegt.
Der AG beauftragt ein Vermessungsingenieurbüro mit der
evtl. erforderlichen Sockeleinmessung, der
abschließenden Einmessung der Gebäude und dem
Katastereintrag. Die Kosten für diese
Vermessungsleistungen trägt der AG.
Alle sonstigen, für die Baudurchführung erforderlichen
Vermessungsleistungen sind durch den AN zu erbringen.
Alle Vermessungsleistungen sind der
Projektdokumentation beizufügen.

Planung Platz- und Wegbauarbeiten /
Landschaftsgärtnerische Arbeiten
Der AG liefert die Planung der Platz- und
Wegbauarbeiten / Landschaftsgärtnerische Arbeiten und
beauftragt diese Leistungen direkt. Die Planungen sind
zur
Information den Unterlagen beigefügt.

Arbeitsschutz / SiGeKo-Planung und Stellung eines
SiGeKoordinators
Der SiGeKo wird direkt durch den AG beauftragt.
Leistungen
des AN sind hier nicht zu kalkulieren.

Dem AN obliegt ebenfalls die Abstimmung mit den
Maßnahmen / Bautätigkeiten der Nachbarbaustellen, dem
Umfeld und dem laufenden Schulbetrieb.

Baugrund
Der FLB liegen Informationen zum Baugrund bei.
Alle über die beigefügten Unterlagen zum Baugrund
hinaus
nach Planung des AN erforderlichen Beratungen,
Erkundungen,
Untersuchungen und Nachweise, sind Leistung des AN.

Die erforderliche gutachterliche Abnahmen der
Erdarbeiten
und der Bodenbeschaffenheit, sind durch den AN zu
veranlassen und die daraus entstehenden Kosten vom AN
zu tragen.

Brandschutz
Die Planung von ausführungsreifen Detaillösungen aller
Gewerke und Bauelemente zu den Auflagen und
Forderungen des Brandschutzes gehört zur Leistung des
AN.

Die Detaillösungen sind vom AN mit dem
Brandschutzgutachter des AG und der Feuerwehr
abzustimmen, die baurechtliche Abnahmefähigkeit ist
dabei
abzusichern.

Die Planungsergebnisse des AN zum Brandschutz sind
systematisch zu dokumentieren in Form einer Ergänzung
und Fortschreibung zum Brandschutzkonzept.

Fluchtwegpläne, Feuerwehrlaufkarten,
Feuerwehreinsatzpläne, Brandschutzordnungen,
Bestuhlungsplanaushänge

Zu den Planungsleistungen des AN gehört das Erstellen
der Bestuhlungsplanaushänge, Fluchtwegpläne inkl.
Brandschutzordnungen in Abstimmung mit dem AG / Nutzer
und Beschilderungen nach gültiger DIN und der
Feuerwehreinsatzpläne unter Berücksichtigung des
Brandschutzkonzeptes und den Auflagen der
Baugenehmigung
in Abstimmung mit der örtlichen Feuerwehr.

Die Unterlagen sind eigenständig mit allen maßgebenden
Institutionen abzustimmen, zu erstellen und
termingerecht zur Abnahme des Gebäudes an die
Feuerwehr bzw. an den AG zu übergeben bzw. an
entsprechender Stelle im Gebäude zu platzieren.

Bauleiter / Fachbauleiter /
Unternehmerbescheinigungen

Der AN stellt den Bauleiter und die Fachbauleiter nach
der Bauordnung für seinen Leistungsumfang.
Der AN hat alle nach der Bauordnung für die
baurechtlichen Abnahmen erforderlichen Erklärungen und
Unternehmerbescheinigungen rechtzeitig und vollständig
auszustellen.

Baustelleneinrichtungsplan
Der Auftragnehmer hat nach der Zuschlagserteilung einen
Baustelleneinrichtungsplan zu erstellen, der die
Baustelle und die in Anspruch genommenen Flächen
darstellt.

Der Baustelleneinrichtungsplan ist mit dem AG
abzustimmen
und von den zuständigen Ämtern genehmigen zu lassen.

Der Baustelleneinrichtungsplan muss insbesondere
folgende Angaben enthalten:

- Verlauf Bauzaun
- Anzahl und Lage der Baustellenunterkünfte, Magazine
 und Lagerplätze
- Standorte und ggf. Gleisanlagen der Turmdrehkräne
 und sonstiger fest installierter Maschinen mit Angabe
 der Schwenkbereiche unter Berücksichtigung von
 Hindernissen, z.B. Freileitungen etc.
- Standorte von sonstigen stationären Baumaschinen und
 Anlagen
- Sämtliche Wege für Geh- und Fahrverkehr
- Anzahl und Lage der Versorgungsanlagen (Strom,
 Wasser, Gas) für die Baustelle
- Entsorgungseinrichtungen
- Bei Wasserhaltungsarbeiten die Anzahl und Lage der
 Pump- und Schluckbrunnen oder Vorfluter sowie der
 erforderlichen Rohrleitungen.
- Lage der Erste-Hilfe-Einrichtungen und der
 Sammelplätze
- Lage der Feuerwehrzufahrten.
- Lage der Lagerflächen usw.

Änderungen der Baustelleneinrichtungen, die gegenüber
dem vom AN vorgeschlagenen und vom AG anerkannten
Baustelleneinrichtungsplan durch den Baufortschritt
erforderlich werden, berechtigen nicht zu
Mehrforderungen durch den AN.
Der Plan ist unter Berücksichtigung der Veränderungen
fortzuschreiben.

Terminplanung
Der AG hat zur Angebotsabgabe einen Terminplan zu
erstellen
und mit einzureichen.

Der Terminplan muss alle ausführungsrelevanten
Leistungen enthalten und die Abhängigkeit der
Leistungen untereinander darstellen.

Alle Termine, zu denen Entscheidungen des Bauherrn
notwendig sind wie auch Planungen der durch den AN
beauftragten Fachplaner, z.B. Ausstattungsplanung
Fachklassen, Mensa etc. abgeschlossen sein müssen,
sind als Meilensteine darzustellen und deutlich zu
kennzeichnen.

Im Terminplan sind insbesondere folgende Balken /
Meilensteine darzustellen:

- Planung zur Festlegung der Vorabmaßnahmen
 Untergeschoss und Fundamente Ersatzneubau
- Planungsleistungen des AN
- Planprüfung
- Bemusterungen
- Meilenstein Baubeginn
- Rohbau, geschossweise
- Fassade
- Dach
- Meilenstein Regendicht
- TGA Großkomponenten ( Bestellzeit, Lieferung)
 jeweils als separate Balken
- TGA Rohinstallation, geschossweise
- Ausbau, geschossweise
- TGA Feininstallation, geschossweise
- TGA Testphase / Inbetriebnahme
- Meilenstein Beginn Nutzereinbauten
- Meilenstein AG/Nutzeränderungen ohne
 Terminkonsequenzen
- Meilenstein AN/Fachplaner Abschluss Planung
- Abnahmen
- Meilenstein Übergabe

Der AN hat direkt nach Auftragserteilung alle
Einzelleistungen der Planung und Baudurchführung
detailliert auf der Basis der Vertragstermine zu
terminieren und diesen Terminplan mit dem AG
abzustimmen.

Terminabstimmungen mit den Erschließungsträgern für
Versorgung, Entsorgung, Telekommunikation usw. über
den Zeitpunkt und die terminliche Detailabwicklung der
öffentlichen Erschließungsmaßnahmen sind vom AN
eigenverantwortlich durchzuführen. Dies gilt auch
schon für die Planungsphase. Die Ergebnisse der
Abstimmungen sind im Terminplan des AN zu
dokumentieren.

Alle Termine, zu denen Entscheidungen des AG notwendig
sind, sind als Meilensteine darzustellen und deutlich
zu kennzeichnen. Die für diese Entscheidungen
notwendigen Unterlagen sind frühzeitig einzureichen.
Die notwendigen Entscheidungsfristen sind mit dem AG
abzustimmen.

Der Terminplan ist vom AN im Rahmen der ihm
obliegenden Gesamtkoordination der Baustelle und in
Abstimmung mit dem AG sowie den übrigen am
Gesamtprojekt Beteiligten laufend fortzuschreiben und
anzupassen. Erkennbare Terminabweichungen sind dem AG
unverzüglich durch den AN, mit Benennung von
Kompensationsmaßnahmen wie die Terminverzüge wieder
aufgeholt werden können, aufzuzeigen.

Vertragstermine dürfen durch die Fortschreibungen der
Terminpläne nicht verändert werden.

Türlisten
Der AN hat im Zuge seiner Planung eine Bauteil- und
Geschoßweise Türliste zu erstellen, in der jede Tür /
Tor mit ihren technischen und gestalterischen
Merkmalen, ihren Abmessungen und der Einbausituation
und dem jeweiligen Schließsystem erfasst ist.
Weiterhin hat die Türliste den Einbauort,
Aufschlagrichtungen, Beschlagsfunktionen und
Beschläge, Schallschutz- und Brandschutzanforderungen,
sowie sonstige individuelle Besonderheiten der Türen
zu enthalten.

Für alle Bauelemente und Beschläge sind die genauen
Typen / Bestellnummern und Herstellernachweise
beizufügen, zur Vereinfachung späterer Wartungs-  und
Unterhaltungsarbeiten.

Die Türliste ist bis zur Bestandsdokumentation laufend
fortzuschreiben und den Bestandsunterlagen beizulegen.
In der Türliste werden durch den Lieferanten der
jeweiligen Türen und oder Komponenten die elektrischen
Anschlußwerte festgelegt.
In die Türliste sind die Bezugsquellen für Ersatzteile
sowie
Wartungsintervalle mit aufzunehmen.

Die Türliste ist vor Bestellung und Ausführung durch
den AN dem AG zur Freigabe und Genehmigung vorzulegen.

Planlieferbuch
Durch den AN ist ein Planlieferbuch zu erstellen,
welches alle Pläne enthält, die der AN beabsichtigt zu
erstellen. Aus diesem sind sowohl die Plannummern und
-inhalte, als auch Planliefertermine abzulesen. Der
Umfang der zu liefernden Pläne und Details richtet
sich nach der Komplexität der einzelnen
Leistungsbereiche.

Im Planlieferbuch sind auch die von den
Nachunternehmern (ausführenden Firmen) zu erstellenden
Werkstatt- und Montagepläne zu erfassen.

Reinigungs- und Wartungskonzept
Durch den AN ist ein Reinigungs- und Wartungskonzept
unter Beachtung der gültigen Normen und Vorschriften
aufzustellen, mit dem AG, dessen Fachabteilungen und
dem SiGeKo abzustimmen und bis zum Ende der
Baumaßnahme fortzuschreiben.

Das Reinigungs- und Wartungskonzept wird Bestandteil
der Projektdokumentation.

Anträge, Anmeldungen, Genehmigungen

Anträge, Anmeldungen und Genehmigungen sind
rechtzeitig durch den AN einzureichen, bzw. mit den
behördlichen Stellen abzustimmen und zu
berücksichtigen. Dies gilt insbesondere für die
Beantragung der bereits teilweise vorabgestimmten
Hausanschlüsse mit Wasser, Strom, Gas, Fernwärme,
Telefon, Glasfaser-, Breitband- und sonstige
Datenkabel und für die Abstimmungsgespräche mit den
Behörden hinsichtlich des vorbeugenden Brandschutzes,
der automatischen Brandmeldeanlage, Rauchabzugsanlagen
etc..

Die Beschaffung von Unterlagen, Angaben und
Genehmigungen sowie das Herbeiführen von
Entscheidungen als Grundlage seiner Vertragserfüllung
ist Sache des AN.

Die Arbeiten für die Hausanschlüsse hat der AN
eigenverantwortlich in seinen Bauablauf zu
koordinieren und integrieren.

Die Kosten der Versorgungsanschlüsse bis Innenkante
Hauseinführung in das Gebäude trägt der AG.

Die geforderten Überwachungen der Baudurchführung für
Standsicherheit, Brand- und Wärmeschutz sowie die
Abnahmen und Bauzustandsbesichtigungen durch die
Behörden selber oder durch Sachverständige werden vom
AN rechtzeitig veranlasst und beantragt. Der AN ist
verpflichtet, die für diese Überwachungen und Abnahmen
erforderlichen Pläne und sonstigen Unterlagen sowie
Arbeitskräfte und Hilfsmittel bereitzustellen, die
Besichtigungen und Abnahmen zeitgerecht - bezogen auf
seinen Bauablauf - durchzuführen und die
erforderlichen Auskünfte zu geben.

Die mit der Bauüberwachung beauftragten Vertreter des
AG sind rechtzeitig einzuladen.

Die erfolgreiche baurechtliche Abnahme ist wesentliche
Voraussetzung zur rechtsgeschäftlichen Abnahme der
Leistungen des AN.

Die Kosten für erst- und einmalige
Zustandsbesichtigungen und Abnahmen für
Standsicherheit, Brand- und Wärmeschutz trägt der AG.

Alle für die Leistungen des AN geforderten
Überprüfungen und Abnahmen von technischen Anlagen
durch Sachverständige, zugelassene
Überwachungsstellen, Brandschutzgutachter usw. werden
vom AN rechtzeitig veranlasst und durchgeführt.

Der AN erstellt alle dafür erforderlichen Unterlagen
und Pläne. Die Beauftragten des Bauherrn sind zu
diesen Abnahmen einzuladen. Die mängelfreien
Abnahmeprotokolle sind der Projektdokumentation
beizufügen.

Der AG beauftragt die Sachverständigen und übernimmt
die Kosten dieser Abnahmen.

Die erfolgreichen Abnahmen sind wesentliche
Voraussetzung zur rechtsgeschäftlichen Abnahme der
Leistungen des AN.

Sofern Wiederholungsprüfungen, die durch den AN
verschuldet werden, erforderlich werden, gehen
sämtliche anfallenden Kosten zu Lasten des AN.

Bestandsaufnahme/ Revisionsunterlagen/
Dokumentation

Die Revisionsunterlagen sind nach dem Pflichtenheft
des AG zu
erstellen. Das Pflichtenheft ist als Anlage der FLB
beigefügt.

Eine Liste der zu übergebenden
Dokumentationsunterlagen ist
im Vorfeld zu erstellen und mit dem Bauherrn
abzustimmen. Die
Abstimmung hat so frühzeitig (mindestens jedoch 3
Monate vor
Abnahme) zu erfolgen, so dass der Abnahmetermin nicht
gefährdet ist.

Die Übergabe der kompletten Dokumentationsunterlagen,
zu denen auch die Wartungs- und Pflegeanweisungen
gehören, sind Voraussetzung für die Abnahme der
Leistung.

Inbetriebnahme, Übergabe und Abnahme Technik
Vor Übergabe des Objektes sind an allen technischen
Anlagen Funktionsprüfungen durchzuführen und dem AG
die entsprechenden Abnahmeprotokolle vorzulegen.
Spätestens zur Übergabe sind die Abnahmeprotokolle zu
übergeben.

Die fachtechnische Abnahme kann nur erfolgen, wenn
einwandfreie, gültige Revisionszeichnungen und
Bedienungsanweisungen vorliegen und die Anlage
fachgerecht und vollständig ausgeführt wurde, sowie
mit entsprechender Beschilderung versehen ist.
Protokolle von Werksabnahmen und Prüfungen sind
Bestandteil der Abnahme.

Wartungsangebote
Durch den AN ist die Wartung für sämtliche Anlagen
bzw. Einbauteile, die Voraussetzung für die
Gewährleistung sind, separat anzubieten.
Das Angebot beinhaltet alle Leistungen und
Bestandteile für die Dauer des vertraglich
vereinbarten Zeitraums der Verjährungsfrist der
Mängelansprüche. Die Wartungsangebote müssen sechs
Monate vor der Abnahme der Vertragsleistung beim AG
vorliegen.

Zur Wartung zählen auch sämtliche Maßnahmen zur
Bewahrung des Soll- und Gebrauchszustandes des
Gebäudes und sämtlicher gebäudetechnischer Anlagen.
Für Bauteile, die einer bauaufsichtlichen Zulassung
unterliegen, gelten die vom Hersteller
vorgeschriebenen Wartungsvorgaben.

Die in den genannten Vorschriften und Richtlinien
beschriebenen Wartungsintervalle sind als
Mindestanforderungen zu werten.

Die Instandhaltung und Wartung der TGA ist gemäß den
aktuellen Richtlinien der AMEV (Arbeitskreis
Maschinen- und Elektrotechnik staatlicher und
kommunaler Verwaltungen) als Vollwartung
anzubieten.

*Hinweis*
Planprüfung
Der AG behält sich vor, die Planung des AN auf
Übereinstimmung mit den Vertragsbedingungen und der
Erfüllung der funktionalen, technischen und
gestalterischen Belange des AG durch seine Fachplaner
prüfen zu lassen.

Die Haftung und Gewährleistung für bauliche und
technische Richtigkeit und die Einhaltung aller
gültigen DIN Normen sowie der anerkannten Regeln der
Handwerkskunst und dem Stand der Technik und der
behördlichen Auflagen bleibt beim AN.

Die Anzahl der zu übergebenden und somit zu plottenden
/ vervielfältigenden Prüfexemplare ergibt sich aus dem
Inhalt des Planes und kann variieren, mindestens
jedoch 3-fach (farbig) und als pdf.-Datei.
Die Plotkosten sind im Leistungsumfang des AN
enthalten.

Die einzureichenden Pläne müssen zwischen allen
Gewerken endkoordiniert sein, d.h. alle an der Planung
beteiligten Fachplaner bzw. Nachunternehmer des AN
oder, stellvertretend der AN für seine Fachplaner und
Nachunternehmer, haben die Richtigkeit des
Planinhaltes schriftlich auf dem eigens dafür
vorzusehenden Prüffeld zu bestätigen. Die terminlichen
und monetären Konsequenzen aus nicht endkoordinierten
Plänen gehen zu Lasten des AN.

Die Planprüfung erfolgt für alle Gewerke, insbesondere
für folgende Gewerke:

- Fassade incl. Statik
- Anordnung der sichtbaren haustechnischen Komponenten
-  Aufzugs-/ Förderanlagen
-  Türen und Türliste / Schließplan
-  Schlosserarbeiten / Stahlbau
-  Stb. Schalungsanordnung
-  Fertigteile Stahlbeton, Filigranwände,
 Halbfertigteile
-  Systemtrennwände
-  Arbeitsfugen
-  Revisionsplanung
-  Ausführungs-, Montage- und Werkplanung der
 haustechnischen Gewerke incl. Kollisionsplanung
-  Verlegepläne von Bodenbelägen, Wänden und Decken
-  Schreiner und Tischlerarbeiten

Die Planung wird durch den AG mit dem Status "A", "B"
oder "C" versehen;
- Status "A" =  Aus Sicht des AG zur Ausführung
 freigegeben.
-  Status "B" =  Aus Sicht des AG zur Ausführung
 freigegeben, wenn die bezeichneten Korrekturen
 ausgeführt wurden.
-  Status "C"=  Zur Ausführung nicht freigegeben, da
 die geplante Ausführung nicht der vertraglich
 geschuldeten Leistung entspricht. Die Planunterlagen
 sind erneut korrigiert einzureichen.

Die letztendliche Freigabe zur Ausführung erfolgt
durch den AG.

Die Änderungen und Berichtigungen aus den Prüfplänen
sind in die Originale zu übernehmen. Bei Widersprüchen
zwischen den eingetragenen Änderungen hat der AN diese
mit dem AG abzustimmen. Durch ungenügende Abstimmung
entstehende Mehraufwendungen werden nicht vergütet.
Erst nach Übernahme der Prüfeintragungen des AG`s
dürfen die Unterlagen der Baustelle zur Ausführung
übergeben werden.

Es darf nur nach geprüften und genehmigten Plänen
gefertigt und ausgeführt werden.

Die Pläne des AN werden durch den AG und seine
Fachplaner einmal, max. zweimal (bei Prüfstatus C in
der ersten Prüfung) geprüft. Sollte auf Grund
mangelhafter Pläne eine darüber hinausgehende
Planprüfung notwendig werden, sind die hieraus
resultierenden terminlichen und monetären Konsequenzen
durch den AN zu vertreten. Pläne mit Prüfstatus B sind
nur noch einmal zur Kenntnisnahme einzureichen. Die
Prüfung der Pläne durch den AG lässt die Verantwortung
des AN für seine Leistungen unberührt.

Sollte der AN aus den Prüfeintragungen einen Anspruch
auf zusätzliche Vergütung ableiten, ist dieser im
Vorfeld anzuzeigen und durch eine detaillierte
Kostenaufstellung zu begründen. Vor Übernahme in die
Planung ist die Entscheidung des AG einzuholen.
Planänderungen nach Freigabe der Pläne lösen einen
neuen Index und ein neues Freigabeprocedere aus. Alle
Änderungen zum Vorindex sind durch eine Wolke zu
kennzeichnen.

Dieses Procedere ist bei der Terminplanung der
Planlieferungen zu berücksichtigen.

Fristen für die Ausführungs- und Werkplankontrolle
Bei der Erstellung des Terminplans durch den
Auftragnehmer ist zu berücksichtigen, dass für den
Architekten und die Fachingenieure jeweils bis zu 10
(zehn) Arbeitstage für max. 10 Pläne, ab Eingang der
Pläne
(ohne Postweg) bis zur Genehmigung vorgesehen werden
müssen.

Werden mehr als 10 (bis max. 30) Pläne pro Gewerk bzw.
technische Fachdisziplin auf einmal zur Genehmigung
eingereicht, verdoppelt sich die oben genannte
Zeitdauer für die Genehmigung.

Erforderliche Berechnungen, Nachweise, Prüfzeugnisse
usw., sind zusammen mit den Werkstattplänen vorzulegen.

Die Fristen für die Werkplankontrolle sind im
Planlieferbuch darzustellen

*Hinweis*
Änderungsmanagement und Änderungen des AN / AG
Sollte der AN aus Planprüfungen Mehr- /Minderkosten
ableiten oder aus eigener Intention
Änderungsvorschläge unterbreiten die zu Mehr-
/Minderkosten führen, sind diese im Zuge des
Änderungsmanagements vor Änderung der Planung
anzumelden und durch den AG zu bestätigen.
Entscheidungen über Annahme oder Ablehnung von
Änderungsanträgen obliegen nur dem AG.
Bei Änderungswünschen des AN oder bei
Änderungswünschen des AG hat der AN eine prüfbare
Kostenaufstellung zu unterbreiten und die
terminlichen, qualitativen und betrieblichen
Konsequenzen zu benennen.
Planungskosten die durch Änderungen des AN in seinem
und / oder anderen Gewerken entstehen sind durch den
Verursacher zu tragen.
Der Prüfplandurchlauf für genehmigte Änderungsanträge
ist durch den AN einzuhalten.

*Hinweis*
Brandschutz
Allgemeines
Die allgemeinen Anforderungen des Brandschutzes
ergeben sich aus dem gültigen Baurecht und den
Abstimmungen mit / und  Vorschriften und Auflagen der
Brandschutzbehörden.

Brandschutzmaßnahmen während der Bauzeit
Vom AN sind zunächst generell alle Bedingungen,
Auflagen und Anforderungen der Baugenehmigung und der
Brandschutzbehörden einzuhalten.
Darüber hinaus ist der AN verpflichtet, ein eigenes,
wirksames und vorbeugendes Brandschutzkonzept für
seine eigenen Leistungen während der Bauzeit zu
entwickeln, vorzuhalten und zu betreiben.

Zulassungen
Für sämtliche zur Ausführung kommenden Bauteile und
Baustoffe mit brandschutztechnischer Bedeutung sind
mindestens 2 Wochen vor Ausführung die zum Zeitpunkt
der Abnahme gültigen Zulassungen, Prüfzeugnisse und
Einbauvorschriften auf der Baustelle vorzuhalten und
in der Projektdokumentation zur Verfügung zu stellen.
Sofern vom AN die entsprechenden Nachweise nicht
vorgelegt werden oder nicht vorgelegt werden können,
dürfen die Bauteile und Baustoffe nicht ausgeführt
werden.

Ausnahmen sind nur mit ausdrücklicher schriftlicher
Genehmigung des AG vor Ausführung möglich, wenn der AN
zum Antrag zur Erteilung der Ausnahme die schriftliche
Genehmigung der Brandschutzbehörde beifügt. Die
rechtzeitige Einholung der Genehmigungsunterlagen
obliegt dem AN. Ein Anspruch auf eine Zustimmung des
AG zu solchen Ausnahmelösungen besteht nicht.
Alle zu erstellenden Unterlagen sind auch als
Dokumentationsunterlagen einzureichen.

*Hinweis*
Bauphysik
Allgemeines
Die Vorgaben aus den bauphysikalischen Anforderungen
sind durch den AN bei der Bauausführung zu beachten
und umzusetzen.

Anforderungen an die Bauteile
Die allgemeinen Anforderungen bauphysikalischer Art
(Wärme-, Schall- und Feuchtigkeitsschutz) ergeben sich
aus den einschlägigen Normen und Vorschriften und dem
gültigen Baurecht, den Vorgaben des Bauaufsichts- und
Umweltamtes sowie den Anforderungen an die
Raumnutzungen und das Gesamtgebäude.
Die projektspezifischen Anforderungen ergeben sich aus
den in der Anlage als Vertragsgrundlagen beigefügten
Ausarbeitungen zum Wärmeschutz, Schallschutz und zur
Raumakustik, sowie den beigefügten Planunterlagen.

Prüfzeugnisse, Zulassungen und Nachweise
Die bauphysikalischen Eigenschaften der verwendeten
Baustoffe sind durch jeweils zum Zeitpunkt der Abnahme
gültige Zulassungen oder Prüfzeugnisse nachzuweisen.
Sofern vom AN einzuhaltende bauphysikalische,
bauakustische oder raumakustische Auflagen und
Forderungen sowie die erforderlichen Maßnahmen des
Feuchtigkeitsschutzes nicht durch, jeweils zum
Zeitpunkt der Abnahme, allgemein gültige
Prüfzeugnisse, gültige Zulassungen oder durch
nachvollziehbare und prüfbare Berechnungen
nachgewiesen werden können, dürfen die betreffenden
Bauteile und Baustoffe nicht verwendet werden.
Ausnahmen sind nur mit ausdrücklicher schriftlicher
Genehmigung des AG vor Ausführung möglich, wenn der AN
zum Antrag zur Erteilung der Ausnahme die geforderten
Eigenschaften, nachgewiesen durch einen unabhängigen
zugelassenen Gutachter, beifügt. Die rechtzeitige
Einholung der Genehmigungsunterlagen obliegt dem AN.
Ein Anspruch auf eine Zustimmung des AG zu solchen
Ausnahmelösungen besteht nicht.
Sämtliche Nachweise des AN werden Bestandteil der
Projektdokumentation.

Wärmeschutzmaßnahmen
Im Rahmen seiner Planungen hat der AN den
Wärmeschutznachweis und EnEV-Ausweis zu erstellen und
umzusetzen.

Bauwerksanschlüsse sind gem. Wärmeschutznachweis,
gültigen Normen EnEV dicht schließend zu planen und
auszuführen. Der Nachweis der Dichtheit ist durch
Blower-Door-Tests durch den AN auf seine Kosten zu
führen.

Während der Ausführungsphase sind durch einen durch
den AN auf seine Kosten beauftragten unabhängigen
zugelassenen Sachverständigen regelmäßige Kontrollen
zur Überprüfung der Einhaltung und Umsetzung der
Planung durchzuführen.

Die Nachweise sind dem AG unverzüglich nach Erstellung
durch den AN vorzulegen und werden Bestandteil der
Projektdokumentation.

Schallschutzmaßnahmen
Im Rahmen des Bauantrages wurde ein
Schallschutznachweis nach DIN 4109 für die Bauteile
der Genehmigungsplanung erstellt. Dieser Nachweis
liegt den Vertragsunterlagen bei.

Der Schallschutznachweis ist in jedem Fall durch den
AN, auf
Grundlage seiner eigenen Planungen, neu zu erstellen.
Dabei
sind die Anforderungen aus dem beigefügten
Schallschutznachweis und Planunterlagen als
Mindestanforderung einzuhalten und umzusetzen.

Die Einhaltung der geforderten Schallschutzwerte im
eingebauten Zustand ist durch den AN mittels Messungen
durch einen unabhängigen, zugelassenen Sachverständigen
vor Abnahme auf seine Kosten nachzuweisen.
Es sind Nachweise im erforderlichen Umfang zu leisten.

Bei sich wiederholenden Raumtypen mit gleicher
Ausführungsart und Anforderung sind die geforderten
Schallschutzwerte exemplarisch zu messen. Hierbei sind
pro Etage und pro sich wiederholenden Raumtypen drei
Messungen vorzunehmen.

Aufgabenstellung zur bauakustischen Messung der
Außenwandbauteile:
Messtechnische Ermittlung und Bewertung der
Luftschalldämmung des zusammengesetzten
Außenwandbauteils nach  DIN, (Messung der
Luftschalldämmung von Fassadenelementen und Fassaden
an Gebäuden) und Bewertung der Schalldämmung in
Gebäuden und von Bauteilen - Teil 1: Luftschalldämmung.
Erstellung eines ausführlichen Berichts in
gutachtlicher Form mit allen relevanten Mess- und
Berechnungsergebnissen in tabellarischer und
grafischer Form einschließlich Beurteilung nach DIN
4109 (Schallschutz im Hochbau).
Die Nachweise sind dem AG unverzüglich nach Erstellung
durch den AN vorzulegen und werden Bestandteil der
Projektdokumentation.

Feuchtigkeitsschutz
Alle Maßnahmen des Feuchtigkeitsschutzes sind vom AN
eigenverantwortlich und in Übereinstimmung mit den
einschlägigen Normen, Richtlinien und Empfehlungen
umzusetzen. Dabei sind die Bedingungen und
Anforderungen der verwendeten Baustoffe und Bausysteme
zu  beachten und einzuhalten.

*Hinweis*
Für spätere Instandhaltungs- und Reparaturarbeiten
sind durch den AN von den für die Baumaßnahme
verwendeten Materialien und Artikeln Reservemengen zu
liefern.

Das liefern und beistellen der Reservemengen ist hier
nicht zu
kalkulieren.

Der AN hat den AG rechtzeitig vor etwaiger Bestellung
zu
informieren und abzufragen ob der AG Reservematerial
benötigt. Die Leistungen sind darauf hin in einem
separaten
Angebot anzubieten.

Die zu liefernden Materialien und Artikel, sowie der
genaue Liefertermin und Einlagerungsort sind mit dem
AG abzustimmen.

Die Materialien sind in unbeschädigten
Originalgebinden zu übergeben.

Sollten die einzulagernden Mengen geringer sein als
die handelsüblichen Verpackungseinheiten, sind die
Materialien in unbeschädigten Kisten zu verpacken und
eindeutig mit den handelsüblichen
Verpackungskennzeichnungen zu versehen.

### Titel 05 Bauablaufterminplan

*Hinweis*
Bauablaufplan/Terminplan

Angebotsterminplan

Grundlage für die Ausführung der vom Bieter
auszuführenden
Leistungen ist der beigefügte Rahmenterminplan.

Der AN ist verpflichtet, nach Zuschlagserteilung einen
Terminplan zu erstellen. Dieser eigene Terminplan des
AN
muss strukturiert den Terminablauf der einzelnen
Gewerke und
oder Bauelement darstellen und die vorgegebenen
Rahmentermine berücksichtigen.  In dem Terminplan sind
folgende Meilensteine zu benennen.

Fertigstellung der Planleistungen des AN
Planfreigaben durch AG
Bemusterung gewerkeweise
Freigabe Ausbau durch AG
Fertigstellung der Gründungsarbeiten
Fertigstellung Rohbau
Beginn der TGA-Grobmontage
Bauteil regendicht
Beginn der Ausbauarbeiten
Fertigstellung der Grundinstallation TGA vor Ausbau
Fertigstellung der Fassade
Inbetriebnahme TGA
Fertigstellung Ausbau
Beginn der Abnahmeprüfungen durch den AG
Fertigstellung der Gesamtleistung
Abnahme der Gesamtmaßnahme

Detailterminplan Durchführung des AN

Der AN muss auf der Basis des Terminplanes alle
Einzelleistungen der Baudurchführung detailliert
terminieren und
diesen Terminplan mit dem AG abstimmen im Verbund mit
dem
nachfolgend beschriebenen Terminplan der Planung. Der
Terminplan muss auch angemessene Zeiträume für
Abnahmeüberprüfungen und Mängelbeseitigung ausweisen.
Der Detailterminplan ist 6 Wochen nach
Auftragserteilung beim
AG einzureichen.

Der Terminplan ist vom AN im Rahmen der ihm obliegenden
Gesamtkoordination der Baustelle und in Abstimmung mit
der
örtlichen Bauüberwachung des AG sowie den übrigen am
Gesamtprojekt Beteiligten (zum Beispiel den
Erschließungsträgern, externen Firmen des AG,
beteiligten
Nachbarn usw.) laufend fortzuschreiben und anzupassen
unter
Einhaltung des vertraglich vereinbarten
Fertigstellungstermins.

Die mit anderen am Gesamtprojekt Beteiligten
abgestimmten
Schnittstellentermine sind vom AN in seinem
Detailterminplan
zu dokumentieren.

Ziel der Fortschreibung und Anpassung ist die
Ausschaltung
aller terminlichen Konflikte innerhalb der eigenen
Leistungen
des AN und im Zusammenspiel mit den Montageaktivitäten
der
übrigen am Bauprojekt Beteiligten in allen Phasen der
Baudurchführung bis zur endgültigen Fertigstellung.

Struktur des Detailterminplanes der Planung und
Prüffristen

Die Aufgaben des AN als Planer ergeben sich aus dem
Vertrag
und den unter Ziffer 4 (Architekten- und
Ingenieurleistungen
gem. HOAI) getroffenen Aussagen.

Die vom AN jeweils abzuarbeitenden Vorarbeiten bis zur
Vorlage des abschließend koordinierten Planes beim AG
bestimmt der AN eigenverantwortlich. Es sind dies
mindestens:

Überprüfen und Vervollständigen der Vertragsgrundlagen
durch
den AN, Konkretisierung der Angebotslösungen durch den
AN
Abstimmen der Planungskonzepte mit dem AG, Bemusterung
der Angebotslösungen durch den AN
Freigabe der Bemusterung durch den AG
Erstellen und Koordinieren der Planungen mit den
übrigen
Beteiligten im Planerteam des AN (Integrationsplanung)
Reinzeichnung und Freigabe der endgültigen Lösung
durch den
AN
Vorlage der Planung beim AG.

Sofern in dem Planungsprozess des AN fachlich
Beteiligte (zum
Beispiel Einrichtungsplaner, Küchenplaner) des AG sowie
Prüfstatiker, Genehmigungsbehörden etc. einzubinden
sind, so
ist für die Tätigkeit dieser extern Beteiligten ein
ausreichend
bemessener Zeitrahmen einzuplanen und mit den
Beteiligten
einvernehmlich abzustimmen.

Der AN hat nicht das Recht, einseitig Termine und
Bearbeitungsfristen für andere Beteiligte zu
diktieren. Beim
Detailterminplan der Planung sind die genannten
Fristen zu
berücksichtigen.

Für die am Anfang eines Planungspaketes stehende
Vorstellung und Bemusterung der Angebotslösungen des AN
und Zustimmung des AG sind ausreichend bemessene
Zeitvorgaben zu planen (in der Regel mindestens 8
Wochen)
und mit dem AG einvernehmlich abzustimmen.

Vereinbarte Prüffristen gelten ab Vorlage der
abschließend
koordinierten und bereits vorher mit den fachlich
Beteiligten
abgestimmten und vom AN förmlich freigegebenen Planung
im
Büro des vom AG mit der Prüfung beauftragten Planers.

Die Planung der einzelnen Planungspakete ist
terminlich so zu
organisieren, dass jeder Plan mindestens 2 Wochen vor
dem
geplanten Starttermin des betreffenden Bauteiles oder
Bestelltermin des Produktes "freigegeben für die
Baustelle"
vorliegt.

### Titel 06 Baustelleneinrichtung

*Hinweis*
Allgemeines
Die Baustelleneinrichtung umfasst alle Leistungen
inkl. des Einrichten, Vorhalten und Räumen der
Baustelle mit aller zur einwandfreien Durchführung der
Arbeiten erforderlichen Ausstattung, die für die
Durchführung und vertragsgemäße Erbringung der in den
Leistungsprogrammen beschriebenen Maßnahmen
erforderlich sind. Hierzu gehören beispielsweise alle
Geräte und Hebezeuge, Büros, Tagesunterkünfte, Wasch-
und Toilettenanlagen einschließlich deren Reinigung
und Unterhalt, Materiallager, Schutzabdeckungen,
Absperrungen und Absicherungen sowie sämtliche
Gerüste, soweit nicht gesondert beschrieben, für die
gesamte Bauzeit unter Berücksichtigung der
einschlägigen behördlichen Vorschriften.

Alle aus der Errichtung der eigenen
Baustelleneinrichtung resultierenden
Koordinationsleistungen, Anträge, Genehmigungen sowie
Gebühren sind Leistung des AN.

Auch Leistungen, die nicht besonders beschrieben, aber
zur Funktionsfähigkeit des Baustellenbetriebes und zur
Erbringung der vollständigen Leistungen notwendig
sind, sind im Leistungsumfang des AN enthalten und
werden nicht gesondert vergütet. Hierzu zählen
besonders auch alle arbeitssicherheitstechnischen
Leistungen.

Sämtliche Belange der Baustelleneinrichtung und
Verkehrsführung sind mit den entsprechenden Ämtern und
Verkehrsträgern abzustimmen und zur Genehmigung zu
bringen.

Hinweis: Die Baustelleneinrichtung ist mit den
Weiteren, auf dem Gelände des Schulzentrums Saarn
stattfindenden Baumaßnahmen abzustimmen und auf diese
anzupassen.

Die Einrichtung ist für die Gesamtdauer der Bauzeit,
bis zur Fertigstellung des Gesamtprojektes zu planen,
auszuführen, vorzuhalten, nach Baubedarf laufend zu
verändern, zu unterhalten und spätestens nach
Gesamtfertigstellung wieder abzubauen und
abzutransportieren.

Alle Leistungen umfassen auch die Lieferung der
dazugehörigen Stoffe und Bauteile. Hierzu gehört
insbesondere auch die Erstellung von temporären
Verkehrswegen, deren Vorhaltung sowie Beseitigung nach
Abschluss der Arbeiten, außerhalb des Baugeländes zur
Erstellung der Gesamtbaumaßnahme.

Hinweis: Die Zufahrt zum Baufeld erfolgt über eine
Baustrasse.
Die Errichtung der Baustrasse erfolgt durch den AG und
ist hier
nicht zu kalkulieren.

Alle aus der Errichtung der Baustelleneinrichtung
resultierenden Koordinationsleistungen, Anträge,
Genehmigungen sowie Gebühren sind Leistung des AN.
Winterbaumaßnahmen und Baustellenheizung sind, sofern
erforderlich, vom AN eigenverantwortlich zu planen und
durchzuführen. Die Kosten für Planung und
Durchführung, einschließlich der Energiekosten trägt
der AN und werden nicht gesondert vergütet.

Die Tragfähigkeitsbeurteilung des Untergrundes und die
daraus resultierenden Kosten und Risiken für alle
Baumaschinen und sonstige Einrichtungen und Geräte
sind Leistung des AN.

Ausführung
Die Sicherung und der Unterhalt der Baustelle obliegt
dem AN.

Der Auftragnehmer hat die Baustelleneinrichtung gem.
dem von ihm erstellten und genehmigten
Baustelleneinrichtungsplan, in eigener
Verantwortung auszuführen. (siehe hierzu auch Kapitel
Planungsleistung / Baustelleneinrichtungsplan)
Das Beibringen, insbesondere von gewerberechtlichen,
wasserrechtlichen, emissionsrechtlichen und
baurechtlichen Genehmigungen für den Betrieb der BE
und zur Durchführung des Baubetriebes, sind Sache des
AN. Die dadurch entstehenden Kosten sind durch die
Vertragspreise abgegolten.

Werden durch den AN Stoffe eingebracht bzw. verwendet,
die umweltbelastend sind oder besonderen
Umgangsvorschriften unterliegen, so ist der AN für die
Einhaltung der entsprechenden Vorschriften und die
ordnungsgemäße Beseitigung der Reststoffe allein
verantwortlich.

Zur Vermeidung von Umweltschäden wird auf das
Wasserhaushaltsgesetz §19, "Anlagen zum Umgang mit
wassergefährdenden Stoffen", hingewiesen. Sollte es
trotz aller Vorsichtsmaßnahmen zu Verseuchung von
Erdreich kommen, ist umgehend die entsprechende
Umweltbehörde, der AG und seine Bauleitung zu
informieren. Das verunreinigte Erdreich ist
schnellstmöglich vorschriftsmäßig auf Kosten des
Auftragnehmers zu entsorgen. Ein entsprechender
Nachweis über die Entsorgung ist dem AG vorzulegen.

Lager- und Arbeitsplätze, Hebezeuge
Lager- und Arbeitsplätze stehen grundsätzlich nur
innerhalb des Baugrundstückes bzw. der in dem
Übersichtsplan markierten Fläche in Abstimmung mit dem
AG unentgeltlich zur Verfügung. Darüber hinaus
erforderliche Lager- und Arbeitsplätze hat der AN
selbst zu beschaffen, einschließlich aller
erforderlichen Abstimmungen und Genehmigungen, die
Kosten werden nicht gesondert vergütet.

Für die Erstellung von Lager und Arbeitsplätzen
einzubringendes neues Material (Schotter,
Recyclingmaterial etc.) darf nur nach Abstimmung mit
dem Bodengutachter in LAGA Z0 Qualität eingebracht
werden.

Der AN ist selbst verantwortlich für das Abladen und
die Lagerung des für seine Arbeiten gelieferten
Materials, das Aufstellen von Bau- und
Materialcontainern, sowie das Anlegen von Lagerplätzen
auf dem für die Baustelleneinrichtung vorgesehenen
Bereich.

Materialtransporte sind so zu koordinieren, dass keine
Behinderungen für die Anlieger und den Schulbetrieb
entstehen.
Ggf. wartende LKWs sind in entsprechender Entfernung zu
parken und per Funk abzurufen.

Die Vorschriften und Richtlinien der Behörden, der
Berufsgenossenschaften, der Gewerbeaufsicht und der
Sach- und Haftpflichtversicherer sowie die anerkannten
Regeln der Technik sind zu beachten.

Sollten Verbaumaßnahmen zur Errichtung zusätzlicher
Lager- oder sonstiger Baustelleneinrichtungsflächen
notwendig werden, so sind die damit verbundenen Kosten
im Leistungsumfang des AN enthalten und werden nicht
gesondert vergütet.

Die Gebäudeaufzüge werden durch den AG nicht für die
Nutzung während der Bauzeit freigegeben. Der AN hat in
seine Baustelleneinrichtung nach eigenem Ermessen
Aussenaufzüge einzukalkulieren, mit denen der gesamte
Materialtransport nach der Demontage der Turmdrehkräne
erfolgen kann.

Temporär erforderliche Öffnungen für die Kräne sind
durch den AN nachzuweisen und wieder zu verschließen.

Wasch- WC-Container, Unterkünfte
Der AN ist selbst verantwortlich für die angemessene
Unterbringung seines Personals. Unterkünfte zu
Wohnzwecken sind auf dem Baufeld nicht zugelassen.
Tagesunterkünfte, Wasch- und Toilettenräume sowie
Sanitätseinrichtungen sind entsprechend den baulichen
Anforderungen an die Einrichtungen gem.
Arbeitsstättenverordnung und den
Arbeitsstättenrichtlinien zu errichten, bis zur
Gesamtfertigstellung des Projektes zu jeder Zeit
sicherzustellen und zu unterhalten und nach Abschluss
der Arbeiten rückzubauen. Die Größe ist auf den zu
erwartenden Personalbedarf (auch den der zu
erwartenden Nachunternehmer) auszulegen. Die
Tagesunterkünfte, Wasch- und Toilettenräume sind
mindestens 2x pro Woche zu reinigen.
Eventuelle Störungen sind sofort zu beseitigen. Die
Be- und Entwässerung ist ordnungsgemäß durchzuführen.
Eventuell notwendige Schutzmaßnahmen (Winterbau) sind
mit einzukalkulieren.

Ver- und Entsorgungsanschlüsse
Ein Baustellenhauptanschluss für Baustrom und
Bauwasser incl. der entsprechenden Messeinrichtung
wird von Seiten des AG nicht zur Verfügung gestellt
und ist Sache des AN.
Den Anschluss der Baustelleneinrichtungen an das
öffentliche Versorgungsnetz muss der AN somit selber
herstellen und kalkulieren.
Unterverteilungen sind in so ausreichender Zahl auf
jeder Etage vorzuhalten, dass während der gesamten
Bauphase ein ungestörter Baubetrieb gewährleistet ist.

Die Kosten für das Anschließen der Medien für Baustrom
und Bauwasser, deren Wartung und Unterhalt, die
Energiekosten während der Bauzeit bis zur mängelfreien
Übergabe an den AG, sowie deren Rückbau trägt der AN.
Die Kosten sind in die Baustelleneinrichtung
einzurechnen.

Alle Wasserleitungen sind frostsicher zu verlegen, zu
unterhalten und ggf. zu beheizen.
Die Stromversorgungsanlagen sind gemäß den
einschlägigen VDE- Bestimmungen zu errichten und in
den vorgeschriebenen Zeitabständen nach UVV
"Elektrische Anlagen und Betriebsmittel" zu
überprüfen, zu warten und nach Bauabschnitt
entsprechend einzubauen.

Für die Einleitung von Schmutz-, Oberflächen-, Sicker-
und Schichtenwasser aus der Baustelle gelten die
gesetzlichen Bedingungen und die
wasserwirtschaftlichen Auflagen.

Beleuchtung auf der Baustelle
Alle Hauptverkehrswege im Freien (Wege, Straßen,
Lagerplätze) sind für die Dauer der Bauzeit zu
beleuchten. Die vorgeschriebene
Mindestbeleuchtungsstärke muss an allen Stellen der
Baustelleneinrichtung sichergestellt sein.
Alle Verkehrswege und Räume ohne natürliche Belichtung
im Gebäude (Flure, Schleusen, Treppenhäuser etc.) sind
für die Dauer der Bauzeit zu beleuchten. Die
vorgeschriebene Mindestbeleuchtungsstärke muss
mindestens für die Dauer der üblichen Arbeitszeiten
während der gesamten Baumaßnahme sichergestellt sein.
Die ausreichende Beleuchtung der Arbeitsbereiche auf
der Baustelle ist Leistung des AN.
Die einschlägigen Vorschriften sind zu beachten.

Baustellenfunkverkehr
Sofern der AN zur Kommunikation eigene Funkgeräte
benötigt, die nicht mit freien Frequenzen arbeiten,
sind die Frequenzen und Leistungen am jeweiligen
Standort prüfen zu lassen und freigeben zu lassen.

Sicherung und Bewachung der Baustelle,
Verkehrssicherungspflicht
Der AN ist insbesondere für die Sicherheit in den
folgenden Bereichen verantwortlich:

-  Sicherheit auf der Baustelle
-  Schutz von Sachgegenständen und Personen auf dem
 von der Baustelle in Anspruch genommenen Gelände
-  Verkehrssicherheit, Verkehrsregelung außerhalb der
 Baustelle, soweit sie in den Einzugsbereich der
 Baustelle fällt

Die Baustelle wird vom AG nicht bewacht. Der AN hat
deshalb für eine ausreichende Bewachung während und
außerhalb der Arbeitszeiten selbst zu sorgen. Die
Baustelle muss ständig einbruchsicher im Sinne der
Sachversicherer abgeschlossen werden. Der AN ist
allein für den Schutz der Baustelle gegen unbefugtes
Betreten verantwortlich und übernimmt hierfür die
Haftung gegenüber dem AG und Dritten.
Sämtliche Verkehrssicherungspflichten auf dem und
außerhalb des Grundstück(s) liegen beim AN.
Der AN trägt die Verantwortung zur Erhaltung der
Verkehrssicherheit auf und vor dem Grundstück im
Bereich des öffentlichen Straßenlandes, im Fall von
Schnee und Eis durch regelmäßige Streu- und
Räumungsarbeiten.

Bauschutt und Baustellenabfallentsorgung
Abfälle, Bauschutt und sonstiges, nicht zum Einbau
bestimmtes Material darf auf der Baustelle nicht
dauernd gelagert werden. Es ist sofort zu entsorgen.
Für die Entsorgung von Bauschutt und Abfällen sind
Container aufzustellen, in denen das Material nach den
Vorschriften der örtlichen Behörden getrennt gesammelt
wird und laufend zur Entsorgung gebracht wird.
Anfallende Schadstoffe sind entsprechend als solche zu
behandeln und als Sondermüll zu entsorgen. Alle Kosten
dafür trägt der AN.

Für die getrennte Beseitigung unterschiedlicher
Abfälle, die aufgrund örtlicher und gesetzlicher
Vorschriften besonders entsorgt werden müssen,
übernimmt der AN die volle Verantwortung.
Es ist zu beachten, dass alle Arbeitsreste sofort nach
Fertigstellung der Arbeiten aus dem Gebäude entfernt
werden müssen. Sogenannte. "Haufwerksbildungen" mit
Bauresten und Abfall sind zwingend zu
vermeiden. Während der Bauphase ist  zwingend jeden
Freitag bis 15 Uhr eine Baureinigung vorzusehen.
Material ist sauber zu lagern, die Gebäude sind
besenrein zu hinterlassen.

Sollte der AN dieser Verpflichtung nicht nachkommen,
wird nach einmaliger schriftlicher Aufforderung die
Reinigung zu Lasten des AN durch Dritte ausgeführt.

Baustellenverkehr
Der AN hat alle für die Verkehrssicherung und
Verkehrsregelung im Bereich der Baustelle und ihrer
Nebenanlagen erforderlichen Maßnahmen unter seiner
Verantwortung durchzuführen. Bei erforderlichen
Verkehrslenkungsmaßnahmen und Absperrungen ist bei
öffentlichen Straßen die Genehmigung der zuständigen
Verkehrsbehörde einzuholen.

Die Reinigung von verschmutzten, öffentlichen und
nicht öffentlichen Straßen und Flächen im und um den
Baubereich ist ebenfalls zwingend im Leistungsumfang
enthalten und wird nicht gesondert vergütet. Es ist
dafür Sorge zu tragen, dass die Fahrzeuge und deren
Reifen, die die Baustelle verlassen, ggf. vorab
gereinigt werden.

Die Erstellung von temporären Verkehrswegen innerhalb
des Baugeländes ist Leistung des AN und wird nicht
gesondert vergütet. Für die Einbringung von Material
gilt o.g. analog.

Planverweis:

Ausschreibungsplanung
Übersichtsplan Anfahrt

RKW_6_-_DT_-_-140_-_190401
9071_Entwurf_A_BE_-_1-200_002_

*Hinweis*
Baustellenorganisation
Materiallieferungen
Materialien, Maschinen und Geräte sind dem
Arbeitsfortschritt entsprechend auf die Baustelle zu
bringen. Anlieferungsort, Standort sowie Be- und
Entladung sind eigenverantwortlich festzulegen.

Bauleitung des Auftragnehmers / Fachpersonal
Mit dem Angebot, spätestens jedoch zur
Vergabeverhandlung hat der Auftragnehmer schriftlich
einen Firmenbauleiter (bevollmächtigter Vertreter) zu
benennen und jeden Personalwechsel in dieser Funktion
schriftlich anzuzeigen. Der Firmenbauleiter ist
Ansprechpartner des AG und verantwortlich für die
Einhaltung der Unfallverhütungsvorschriften im
Fachbereich des Auftragnehmers
Aussagen des Firmenbauleiters als Stellvertreter /
Bevollmächtigter des AN gegenüber dem AG bzw. seinen
Bevollmächtigten sind bindend. Er kann sich nicht auf
"Handeln ohne Auftrag" berufen. Der Firmenbauleiter
muss täglich auf der Baustelle anwesend sein und hat
an den Baustellenbesprechungen teilzunehmen.
Alle Bauleiter und Poliere müssen der deutschen
Sprache in Wort und Schrift mächtig sein.
Der Auftragnehmer ist gehalten, bestens geschultes und
in der Ausführung der beschriebenen Leistungen
erfahrenes Personal unter verantwortlicher Aufsicht
abzustellen.

Der AG ist berechtigt, die Qualifikation und
Fertigkeit der eingesetzten Arbeitskräfte zu
beurteilen und erforderlichenfalls den Austausch
unqualifizierter oder unerfahrener Arbeitskräfte zu
verlangen. Einem solchen Verlangen ist unverzüglich
nachzukommen, dem AG entstehen dadurch keine
zusätzlichen Kosten.

Sicherheits- und Gesundheitsschutz

Der SiGeKo wird durch den AG gestellt.

### Titel 07 Leistungsbeschreibung Bau

#### Untertitel 07.01 Allgemeine Hinweise zur Leistungsbeschre

*Hinweis*
Allgemeine Hinweise zur Leistungsbeschreibung
Alle in diesem Titel beschriebenen Leistungen und
Funktionen gelten für alle Bauteile, soweit Leistungen
nicht nur explizit für ein Bauteil ausgewiesen sind.
Die Kosten der Leistungen sind entsprechend der
Kostenabfrage nach Bauteilen getrennt auszuweisen. Die
Einbauorte und Mengen der beschriebenen Materialien
sind den der Ausschreibung beiliegenden Planunterlagen
zu entnehmen.

Grundsätzlich sind sämtliche für die Kalkulation
relevanten Unterlagen aller beteiligten Fachplaner
(z.B. Bodengutachter, Brandschutz, Bauphysik, Statik,
Fassade, TGA) zu berücksichtigen, auch wenn nicht
explizit im Titel angegeben.

Die Leistungsbeschreibung beinhaltet die
schlüsselfertige, voll funktionsfähige, abnahmereife
und mängelfreie Leistung inkl. Herstellung, Lieferung
und Montage.

Bei Rückbauarbeiten, sowie bei Herstellung von
Provisorien sind die Entsorgungskosten mit zu
berücksichtigen.

Auflagen und Anforderungen an die Gewerke des Roh- und
Ausbaus allgemein

Die Massenermittlung der Bauteile, zugehöriger
Einbauteile,
Nebenleistungen, besondere Leistungen, sämtliche
Arbeiten
und sonstige Maßnahmen und Baubehelfe, sind gem. den
Verdingungsunterlagen beigefügten zeichnerischen
Unterlagen
und  Beschreibungen durch den AN eigenverantwortlich zu
ermitteln.

Der AN hat in jedem Geschoß Höhenfestpunkte und Achsen
an
den Türöffnungen des Treppenhauses und anderen
exponierten
Stellen anzubringen, während der Bauzeit zu sichern
und jedes
Gewerk zur Verwendung dieser Punkte zu verpflichten.

Die nachstehend formulierten Bedingungen, Auflagen und
Anforderungen gelten für alle aufgeführten Gewerke und
Leistungsbereiche des Roh- und Ausbaus.

Es sind vom AN alle für das Vertragsziel erforderlichen
Leistungen aller Gewerke des Roh- und Ausbaus
auszuführen,
nach den ATV, nach dem geltenden Baurecht und den
örtlichen
behördlichen Vorschriften, Satzungen und Auflagen,
nach den
allgemeinen Anforderungen und Bedingungen des Gesamt-
LV,
nach den Festlegungen im Leistungsprogramm Planung des
AN, nach den beigefügten Vertragsgrundlagen und unter
Berücksichtigung der spezifischen Anforderungen aller
Gewerke
und Leistungsbereiche  dieser Ausschreibung.

Die Schnittstellen aller Leistungsbereiche und Gewerke
des
baulichen Ausbaues untereinander und zu den Gewerken
der
TGA, des Rohbaus und der gebäudeumschließenden
Außenhaut bestimmt eigenverantwortlich der AN.

Die Ausbauelemente sind vom AN im Rahmen seiner Planung
in die Gesamtplanung des Objektes zu integrieren und
mit den
Planungen der übrigen Fachbereiche so abzugleichen und
zu
koordinieren, dass es zu einer in sich abgeschlossenen,
lückenlosen, konfliktfreien und abnahmefähigen
Gesamtleistung
kommt unter Berücksichtigung aller fachspezifischen
Anforderungen der Ausbauelemente.

Grundlage der Planungs- und Bauleistungen des AN zum
Ausbau sind die in der Anlage beigefügten
Planunterlagen aller
Planungsbereiche (Objektplanung, Tragwerksplanung,
Fassadenplanung, Fachplanung TGA, sonstige Planungen).
die
sonstigen beigefügten Vertragsgrundlagen sowie die
nachstehenden Leistungsprogramme der einzelnen
Leistungsbereiche des Roh- und Ausbaus.

Hinweis auf Brandschutzanforderungen
Die allgemeinen Anforderungen des Brandschutzes ergeben
sich aus dem gültigen Baurecht und den Vorschriften der
Brandschutzbehörden.

Die Projektspezifischen Anforderungen des
Brandschutzes auf
Grundlage der beigefügten Planungen sind im
Brandschutzkonzept aufgeführt.

Die im Brandschutzkonzept aufgeführten Forderungen
sind vom
AN umzusetzen und als zugelassene Bauteile auszuführen.

Weiterentwicklung des Brandschutzgutachtens

Werden mit der Baugenehmigung ergänzende Forderungen
zum Brandschutz gestellt, so sind sie vom AN
umzusetzen.

Das Brandschutzkonzept ist vom AN im Rahmen seiner
Genehmigungs- und Ausführungsplanung um alle
firmenspezifischen Details und Lösungen
fortzuschreiben, zu
ergänzen und laufend mit den Brandschutzbehörden
abzustimmen, so dass eine brandschutztechnische
Schlussabnahme der Gesamtmaßnahme sichergestellt ist.

Hinweis:
Im Rahmen der Tektur kostenreduzierende Planungen sind
zugelassen, z.B. Einordnung der Gebäudeklasse.

Gestalterische Anforderungen an Bauteile des Ausbaues
Die in den Ausschreibungsgrundlagen, insbesondere in
den
Architektenplänen, festgelegten gestalterischen
Anforderungen
und Details an die Bauteile des Ausbaues sind bindende
Vorgaben und müssen beibehalten werden. Zwingend
notwendige Abweichungen sind mit dem AG zu koordinieren
und abzustimmen.

Unter Beachtung der gestalterischen Anforderungen
erarbeitet
der AN nach Abstimmung mit dem AG die endgültige
Ausführungslösung für alle Ausbauelemente.

Gestalterisch relevante Lösungen bedürfen generell der
Freigabe durch den AG. Die Lösungen sind vor Umsetzung
in
die Gesamtausführungsplanung zu erarbeiten und dem AG
zur
Freigabe vorzulegen.

Schnittstellen von Ausbauelementen mit Einbauten der
TGA
Generell gilt die Festlegung, dass auch alle
Technischen
Einbauten in Ausbauelementen sowohl baukonstruktiv als
auch
gestalterisch so durchzuplanen sind, dass die
vorgenannten
gestalterischen Anforderungen auch unter Einbezug der
TGA-Einbauten erfüllt sind.

Schnittstellen der Fußbodenkonstruktionen zur TGA
In integrierten Montageplänen für
Fußbodenkonstruktionen und
TGA ist vom AN nachzuweisen, dass die TGA- Einbauten
und
die Konstruktionen der Hohlraumböden in der zur
Verfügung
stehenden Konstruktionshöhe untergebracht werden können
und dass die Trassenwege der TGA mit den Systemstützen
der
Hohlraumböden zusammenpassen.

Bei den integrierten Montageplanungen sind auch die
Anschlussdetails Fußbodenkonstruktionen an
Innenwandkonstruktionen zu beachten und konfliktfrei
zu lösen.

Schnittstellen der Deckenkonstruktionen (Abhangdecken)
zur TGA
In integrierten Montageplänen für Deckenkonstruktionen
und
TGA (Deckenspiegel) ist vom AN nachzuweisen, dass die
TGA-
Einbauten und die Unterkonstruktionen der Decken in
der zur
Verfügung stehenden Konstruktionshöhe untergebracht
werden
können und dass die TGA- Einbauten und
Beleuchtungseinbauten zum Deckenraster passen.

Bei den integrierten Montageplanungen sind auch die
Anschlussdetails Deckenkonstruktionen an
Innenwandkonstruktionen/Fassade zu beachten und
konfliktfrei
zu lösen.

Schnittstellen der Fliesenbeläge zu TGA-Installationen
Für Fliesenbeläge und Installationen unter Fliesen sind
Montagepläne TGA in Verbindung mit Verlegeplänen der
Fliesen und unter Berücksichtigung der Fliesenraster
durch den
AN anzufertigen.

Grundreinigung des Gebäudes vor der Übergabe
Vor Übergabe an den AG führt der AN eine
Gebäudereinigung,
Glas- und Fassadenreinigung als Baufeinreinigung durch.

Der Zeitpunkt der Durchführung dieser Baufeinreinigung
ist so
zu wählen, dass es dem AG nach Abnahme des  Gebäudes
bzw. Teilabnahme eines Bereiches grundsätzlich
ermöglicht
wird, die Unterhaltsreinigung ohne zusätzlich
Grundreinigung
aufzunehmen.

Für die Qualität der Baufeinreinigung gilt die
Forderung, dass
alle gereinigten Flächen, Geräte und Gegenstände frei
von
sämtlichen Verschmutzungen, d.h. frei von Schmutz,
sonstigen
Fremdkörpern, Verunreinigungen, Flecken, Schlieren,
Fingerabdrücken sein müssen.

Die Pflegemittel sind auf die Empfehlungen der
Materialhersteller abzustimmen (Erstpflege gemäß
Pflegeanweisung). Zur Leistung gehört eine
Dokumentation
aller Pflegeanweisungen für die eingebauten
Materialien, die
dem AG für die Unterhaltungspflege zu übergeben ist.

In die Baufeinreinigung einzubeziehen sind:
Außenfenster, Außentüren, Außenfassaden, Innenfassaden
und
Fassadenzwischenräume, Wände, Innentüren, Innenfenster
usw. einschl. aller Einbauten, Aufbauten,
Beleuchtungen,
Beschläge, Nischen und Vorsprünge in diesen Bauteilen.
Böden und Treppen einschl. Trittstufen, Setzstufen,
Wangen
und Seitenschutz (Geländer usw.)
Decken und Beleuchtungen einschl. sämtlicher
Deckeneinbauten, Aufbauten, Revisionsöffnungen usw.
Einrichtungen und Einbauten, Möbel usw.
Heizkörper, Sanitärgegenstände einschl. Spiegel und
Armaturen, Schalter, Steckdosen, etc.
Technikräume und Technikschächte, Aufzüge und
Aufzugschächte usw. einschl. sämtlicher Anlagen sowie
Installationen wie z. B. Lüftungskanäle, TGA-Leitungen,
Elektroleitungen auf Kabelpritschen in diesen
Bereichen.
Reinigung aller Grundleitungen durch Spülung. Die
Spülprotokolle sind vorzulegen.
Soweit erforderlich sind Zwischenreinigungen
durchzuführen

Die ordnungsgemäße Grundreinigung ist in Form einer
"Technischen Abnahme" zu dokumentieren.

#### Untertitel 07.02 Rohbau

*Hinweis*
Herrichten und Erschließen
Kostengruppe 200

Herrichten Kostengruppe 210

Durch den AG werden im Vorfeld folgende Maßnahmen
erbracht:

Herstellen des Untergeschosses
Herstellen der Gründung für den Neubau
Herstellen des Aufzugschachtes
Arbeitstraumverfüllung
Herstellen eines unverdichteten Planums zur weiteren
Bearbeitung durch den AN.

Diese Leistungen werden auf Grundlage der eigenen
Planungen
des AN ausgeführt.

Der AN verpflichtet sich innerhalb von 10
Kalenderwochen nach
Auftragserteilung seine Planungen soweit zu erstellen,
dass die
vorbereitenden Arbeiten durch den AG geplant und
ausgeführt
werden können.

Hierzu sind alle notwendigen Planungen des AN, wie z.
B.
Lastermittlung, Vorstatik, Abmessungen des Gebäudes,
Festlegung der Achsen, Anschlusspunkte der Ver- und
Entsorgungsleitungen, zu erstellen (vergl. Ziff.03.03
Schnittstellen)

Sämtliche Planungsleistungen, statischen Berechnungen,
Prüfgebühren und Kosten der genannten Vorableistungen
trägt
der AG.

Der Zeitraum für die Vorableistungen sind vom AN zur
Finalisierung seiner Planungsleistungen zu nutzen.

Planverweis:
9071_6_A_GR_00_1-100_020_
9071_6_A_GR_-1_1-100_060_

Lagerung / Entsorgung des vom AN ausgebauten Materials
Sämtlich im Baufeld durch den AN aufgenommene
Materialien
(Aufbauten, Beläge, Unterbauten etc.) sind in
Abstimmung mit
den Eigentümern ordnungsgemäß für die spätere
Verwendung
zwischen zu lagern oder fachgerecht zu entsorgen.

Die Nachweise der ordnungsgemäßen Deponierung sind mit
der Projektdokumentation zu übergeben.

Besichtigung des Geländes
Der AN ist verpflichtet, die vorbeschriebenen
Leistungen zu
besichtigen und sich selber ein unstrittiges Bild über
den
auszuführenden Leistungsumfang zu machen.

Öffentliche Erschließung Kostengruppe 220

Leistungen der Erschließungsträger
Die öffentliche Erschließung wird von den
Erschließungsträgern
erbracht. Die Kosten dieser Maßnahme übernimmt der AG.

Der AN erstellt hierzu die notwendigen Anträge und
verpflichtet
sich zur Koordination bei der Planung und Herstellung
der
Versorgungsanschlüsse.

Abwasseranlagen, Kanalisation
Die Entsorgung des auf dem Grundstück anfallenden
Regen-
und Schmutzwassers erfolgt über Kanalhausanschlüsse an
das
öffentliche Kanalsystem.

Nähere Angaben sind den Planungen und Beschreibungen
der
TGA zu entnehmen.

Schnittstellen für Versorgungsanschlüsse
Leistungsgrenze zum Versorgungsunternehmen ist jeweils
ein
vom AN im Gebäude gewerkespezifisch zu planender und
vorzuhaltender Anschlusspunkt.

Einzelheiten siehe Planung sowie Leistungsprogramm der
TGA.

Schnittstellen für Abwasseranschlüsse.
Die zu erstattenden Anschlusskostenbeiträge übernimmt
der
AG. Einzelheiten siehe Planung sowie Leistungsprogramm
der
TGA.

Aufgaben des AN zur öffentlichen Erschließung
Zu den Aufgaben des AN gehört die technische und
terminliche
Abstimmung aller erforderlichen Leistungen der
Erschließungsmaßnahmen mit den Erschließungsträgern
sowie
die baukonstruktiven Maßnahmen für das Durchführen der
Leitungen durch Fundamente/Außenwände.

Technische Anschlussbedingungen
Die Technischen Anschlussbedingungen und die
Allgemeinen
Bedingungen der Versorgungsunternehmen sind vom AN zu
beachten.

Nichtöffentliche Erschließung Kostengruppe 230

Leistungsumfang Technische Anlagen Versorgung
Zur nichtöffentlichen Erschließung gehören alle
Haupttrassen
für Wasser, Gas, Strom hinter den
Übergabeschnittstellen der
öffentlichen Erschließung im Gebäudebereich und im
Geländebereich, sowie die Hydrantenleitungen und die
Stromversorgung der Verbraucher in den Außenanlagen.
Diese
Leistungen sind in den betreffenden Gewerken der TGA
näher
beschrieben.

Leistungsumfang bauliche Anlagen
Hierzu gehören alle Maßnahmen baulicher Art für die
Leitungsführung der vorgenannten Leitungen, die
eigenverantwortliche Planung aller Trassen und
Leitungswege,
die Verlegung von Leerrohren, Bodenkanälen oder
ähnlichen
Bauteilen in nicht unterkellerten Bereichen und alle
anderen
Maßnahmen für die Funktionsfähigkeit der Anlagen. Es
gehören
auch alle erforderlichen Erdarbeiten dazu.

Leistungsumfang Abwasser
Zur nichtöffentlichen Erschließung gehören auch
Entwässerungsleitungen außerhalb der Gebäude nach
eigenverantwortlicher Planung des AN. Die Trassen sind
den
Plänen der TGA zu entnehmen.

Kurzbeschreibung Abwasseranlagen

Gemäß Beschreibungen im Leistungsprogramm TGA

Schnittstellen zu Abwasserleitungen unter Gebäude und
Abwasserleitungen Außenbereiche.
Zu den Leistungen des AN gehört die Planung und
Ausführung
aller Verknüpfungspunkte zur Entwässerung Schmutzwasser
und Regenwasser im Gebäude sowie zur Entwässerung der
Außenanlagen. Hinweise technischer und konstruktiver
Art
hierzu enthalten die Beschreibungen der verschiedenen
Leistungsbereiche.

Entwässerungsrinnen
Notwendige, sich aus den Planungen des AN ergebenden
Rinnen, mindestens jedoch vor bodentiefen
Fensteranlagen,
Ein- und Ausgängen gehören zur Leistung des AN.

Planungsgrundlagen
Als Grundlage der Planung und Ausführung der Anlagen
dienen
alle zurzeit gültigen Normen, Richtlinien und
Vorschriften.

*Hinweis*
Leistungsprogramm Erdarbeiten
Kostengruppe 310

Dem AN wird ein unverdichtetes Planum  übergeben. Die
Höhe
der Oberkante des Planums ist durch den AN im Rahmen
seiner Planungen und unter Berücksichtigung des
Bodengutachtens dem AG rechtzeitig bekannt zu geben.

Alle sich aus diesem Bodengutachten ergebenden
Maßnahmen
sind vom AN zu kalkulieren und auszuführen.

Der AN hat dafür Sorge zu tragen, dass vor seinem
Arbeitsbeginn alle vorhandenen Absteckungen,
Markierungen,
Grenzsteine usw. gesichert werden. Bei Nichtbeachtung
bzw.
Beschädigung werden diese auf Kosten des AN wieder
hergestellt.

Nach Fertigstellung des Planums ist die Abnahme durch
den
Bodengutachter zu beantragen und ausführen zu lassen.
Die
Freigabe für weitere Arbeiten erfolgt erst nach
mängelfreier
Abnahme der Sohle. Die Kosten für die Abnahme sind
Leistungsbestandteil des AN.

Während der Erdarbeiten des AN ist eine laufende
Reinigung
von angrenzenden und auf dem Grundstück liegenden
Straßen,
Wegen und Plätzen vorzunehmen

Aushub und Verfüllung
Alle nach Übergabe des Planums auszuführenden Aushub -
und Verfüllarbeiten unterhalb der Bodenplatte sind
auszuführen
auf Basis der Planungen des AN und der einzubringenden
Filter- und Dämmschichten.

Die Ist - Höhen des vorhandenen Geländes sind
dokumentiert
im beigefügten Lageplan.

Die Sollhöhen des Geländes außerhalb der Baukörper
ergeben
sich aus dem Bestand bzw. der Planung Außenanlagen.

Aushub und Verfüllung Leitungsgräben
Aushub- und Verfüllarbeiten aller Leitungsgräben und
Schächte
der Ingenieurbauwerke Entwässerungsanlagen innerhalb
und
außerhalb der Gebäude und der dazugehörenden Schächte
sind gem. den beigefügten Unterlagen zu kalkulieren und
auszuführen.

Sonstige Erdarbeiten
Ausführen aller Erdbewegungen für vorübergehende
Maßnahmen, Baustelleneinrichtungen usw.

Alle überschüssigen Bodenmassen sind abzufahren.
Sofern sie
deponiert werden müssen ist der Nachweis der
ordnungsgemäßen Entsorgung dem AG vorzulegen.

Der AN trägt die Kosten der Entsorgung und Deponierung.

Verfüllboden
Sofern die beim Aushub gewonnenen Bodenmengen für die
Wiederverfüllung nicht geeignet sind, sind sie vom AN
auszutauschen und durch geeignetes Material zu
ersetzen.

Eignungsnachweise angelieferter Materialien sind
vorzulegen.

Filterschichten
Alle Gründungsflächen von Bodenplatten erhalten eine
Filterschicht.
Kornabstufung und Dicke der Filterschichten sind vom AN
eigenverantwortlich zu bestimmen.

Die vom AN gewählten Lösungen bedürfen der Zustimmung
des Bodengutachters.

Entwässerungen von Schächten
Tiefer liegende Schachtsohlen sind gem. Planung der
TGA an
das Entwässerungssystem anzubinden.

Schutz- und Sicherungsmaßnahmen
Zum Auftragsumfang gehören alle Schutz- und
Sicherungsmaßnahmen der Baugruben und Rohrgräben, die
Wasserhaltung und alle sonstigen Hilfsmaßnahmen für
alle
Bauzustände.

Kampfmittelräumung
Das Gelände wurde vor Baubeginn auf Kampfmittelfreiheit
überprüft. Die Übersichtskarte Kampfmittel sowie
Freigabe der
BzR ist den Ausschreibungsunterlagen beigefügt.

*Hinweis*
Leistungsprogramm Gründung
Kostengruppe 320

Dämmung erdberührender Bauteile
Erdberührende Bodenplatten und senkrechte Bauteile
Alle neu erstellten Erd-Berührenden Bodenplatten und
alle
senkrechten Erd-Berührenden Bauteile der
Gebäudeaußenkanten in beheizten/temperierten  Bereichen
erhalten eine Wärmedämmung gem. den Vorgaben des durch
den AN zu erstellenden Wärmeschutznachweis. Dieses
betrifft
auch die vom AG hergestellten Fundamente für den vom
AN zu
erstellenden Neubau.

Der AN hat hier rechtzeitig vor der Verfüllung der
Fundamentgräben, die notwendigen Angaben für die vom AG
anzubringende Wärmedämmung zu liefern.

Erforderliche Wärmedämmungen an den vom AG erstellten
Untergeschoss und den Gründungen werden im Zuge der
Rohbauarbeiten durch den AG ausgeführt.

Die Detailausbildung dieser Wärmedämmung ist vom AN
eigenverantwortlich so zu planen und zu detaillieren,
dass auch
alle Sonderlösungen der Gründungsbaukörper,  alle
Absenkungen und Versprünge usw. optimal gedämmt sind.

Übergang Außenfassade
Im Bereich des Überganges "Wärmedämmung
Erd-Berührender Außenflächen - Unterkante
Außenfassade" ist,
passend zur jeweiligen Ausformung der Außenfassade, ein
sauberer und lückenloser Übergang der
Wärmedämmschichten
zu planen und auszuführen.

Abdichtungen Erd-Berührender Bauteile
Bei den Bodenplatten sind geeignete Maßnahmen zur
Verminderung der aufsteigenden Bodenfeuchtigkeit
auszuführen. Die notwendigen Maßnahmen ergeben sich aus
den Planungen des AN.

Abdichtungen von Wandanschlüssen erdberührender
Bauteile
sowie unter tragenden und nichttragenden Innen- und
Außenwänden zu den Bodenpatten sind nach den Planungen
des AN und den gültigen Normen auszuführen.

*Hinweis*
Leistungsprogramm Rohbau
Kostengruppe 331/332/333/341/342/343/351/361/392

Umfang

Die beigefügten Planungsunterlagen stellen eine
mögliche
Konstruktion für die Erstellung des Rohbaus dar.

Es ist dem AN freigestellt, eigene
Konstruktionsvorschläge zu
entwickeln, sofern sie die Bedingungen der übrigen
Planung
und die gültigen Normen und Vorschriften erfüllen.
Diese ist mit
Einreichung des Angebotes exakt zu beschreiben.

Verbindlich einzuhaltende Abmessungen sind in den
beigefügten Planunterlagen dargestellt. Die späteren
äußeren
Abmessungen des Gebäudes können, je nach gewähltem
Modul-System des AN, geringfügig abweichen. Ggf.
entstehende Abweichungen sind mit der Angebotsabgabe zu
beschreiben.

Planverweis:
gem. Planliste

Leistungsprogramm Rohbau

Vorschriften, Richtlinien, Normen:
Bei der Erstellung des vom AN gewählte Konstruktion
sind alle
gültigen und einschlägigen DIN-Normen, Richtlinien und
Vorschriften zu beachten und umzusetzen.

Nachfolgende Angaben sind Ergänzungen zu den
beigefügten
Zeichnungsunterlagen. Die Auflagen und Hinweise der
beigefügten Gutachten und der noch vom AN zu
erstellenden
Gutachten, sind einzuhalten.

Statische Angaben / Lastangaben
Die Verkehrslasten in allen Geschossen sind mit 3
KN/qm bzw.
5 KN/qm zu Grunde gelegt.

Eignungsnachweise
Sämtliche, sich aus der gewählten Konstruktion und den
Planungen des AN ergebenden Eignungsnachweise und
Prüfbescheinigungen sind vom AN selbständig und ohne
Aufforderung mit dem Einreichen seiner ersten Planung
vorzulegen.

Der AN hat über alle Eignungs- und Güteprüfungen
Protokolle
im Rahmen der Objektdokumentation dem AG im Original zu
übergeben.

Einbauteile
Einbauteile für alle Technik- und Ausbaugewerke,
Ankerschienen, Leerrohre für ELT.-Installationen und
Rauchabzugsanlagen usw. sind in allen Bauteilen nach
den
Erfordernissen der jeweiligen Gewerke vom AN zu planen
und
einzubauen.

Das gleiche gilt auch für alle Einbauteile von
Stahlkonstruktionen und des Fassadenbaues. Soweit
erforderlich, sind statische Nachweise seitens des AN
für die
Einbauteile anzufertigen.

Durchbrüche und Schlitze
Die Art, Lage, Größe und Anzahl von Aussparungen sind
vom
AN eigenverantwortlich im Rahmen seiner Planungen zu
ermitteln.

Die Ermittlung durch den AN schließt sämtliche
Aussparungen
ein, die für die Funktions- und Betriebsfähigkeit des
Objektes
erforderlich sind.

Im Bereich der erdberührten Bauteile sind die
Aussparungen,
Durchführungen etc. durch Einbauteile zu
bewerkstelligen, die
den Anforderungen an den anstehenden Boden- und
Wasserverhältnissen gerecht werden, u. a.
Druckwasserdichtigkeit. Die Angaben hierzu sind dem AG
spätestens zwei Monat nach Auftragserteilung zu
übergeben.

Sämtliche Aussparungen, Durchführungen sind fachgerecht
gem. den Forderungen (Brandschutz, Schall-,
Wärmeschutz)
nach Fertigstellung der Installationen zu verschließen.

Bauteilfugen
Bauteilfugen sind nach den Planungen des AN anzuordnen.

Bauteilfugen im Erdreich erhalten Fugenbänder.

Bauteilfugen zwischen Brandabschnitten und in
Bauteilen mit
Brandschutzanforderungen sind im Rohbauquerschnitt
entsprechend der Brandschutzanforderung zu schließen.
Im
Übrigen gelten für die Füllungen von Bauteilfugen die
Forderungen der Bauphysik an die betreffenden Bauteile.

Bauteilfugen in Außenwänden sind mit einem geeigneten
Material auszufüllen und mit einer Folie wasser-,
dampf-, wind-
und schlagregendicht zu verkleben.

Im Rahmen der Ausbaulösung erhalten alle Bauteilfugen
entsprechend dem Ausbaudetail gestaltete
Bewegungsfugenabdeckungen oder profile.

Es sind daher in Betonflächen von sichtbar bleibenden
Wänden
und Decken ausgeformte, falzartige Aussparungen
vorzuhalten
oder es sind im Rahmen der Ausbaugewerke entsprechend
flächenbündig ausgebildete, anstrichfähige
Fugenabdeckungen
zu entwickeln. Die Detaillösungen sind vom AN
vorzustellen und
werden vom AG freigegeben.

Oberflächen
Sollte der AN eine Betonkonstruktion wählen, so sind
mind. die
nachfolgenden Anforderungen einzuhalten:

Sämtliche sichtbaren Betonoberflächen sind mit neuen
einwandfreien Schaltafeln oder mit einer glatten,
sauberen
Großtafelschalung, stumpf gestoßen, zu schalen.

Die Betonoberflächen sind sauber zu entgraten.
Kiesnester und
Unebenheiten sind auszubessern. Die Oberflächen sind
gem.
Beschreibung der KG 345 end zu behandeln.

Sichtbare Ecken von Stützen, Wandvorlagen, Unterzügen
etc.
sind scharfkantig auszubilden. Die Betonoberflächen
sind mit
glatten Schalungen, möglichst großflächig zu schalen.

Schalungs- und Bewehrungsabstandhalter sind in
ausreichender Zahl vorzusehen, wobei diese die
geforderte
Oberfläche nicht beeinträchtigen dürfen.
Montagehilfen, wie
Gewindehülsen, Stahlschlaufen oder ähnliches dürfen in
Sichtbetonflächen nicht sichtbar angeordnet werden.
Anker-,
und Spannlöcher sind gem. den Forderungen Brandschutz
und/oder Schall- und Wärmeschutztechnisch zu
verschließen.

Neigungen, Krümmungen und Höhensprünge von Flächen sind
beigefügten Zeichnungsunterlagen zu entnehmen. Die
Anforderungen an diese Oberflächen gelten analog zu den
beschriebenen Schalungsarten.

Erdberührte Bauteile/Außenbauteile
Sämtliche Bauteile, die der Witterung, Außenluft
ausgesetzt
sind, sind mit den erforderlichen Dämm-, Trenn-,
Schutzschichten und Feuchtigkeitsabdichtungen zu
versehen
sofern diese Funktionen nicht bereits durch andere
Maßnahmen
z.B. Bekleidungen etc. erfüllt sind.

Dimensionierung der Schichten und Abdichtungen ergeben
sich
aus den vom AN zu erstellenden Gutachten.

Vorleistungen für technische Einbauten Abwasser

Alle Bodenabläufe und Dachabläufe des Abwassersystems
in
Decken und Bodenplatten sind systemgerecht einzubinden
und
auf den weiteren Ausbau abzustimmen.

Korrosionsschutz von Einbauteilen
Korrosionsschutz bei Einbauteilen und Futterrohren aus
Stahl,
Profilstahlkonstruktionen, Ankerschienen usw.  ist
folgendermaßen herzustellen:

Im Außenbereich feuerverzinkt
für Fassadenverankerungen und Verankerungen
vergleichbarer
Bauteile sind mindestens die Forderungen der
einschlägigen
Normen zu berücksichtigen. In der Regel müssen diese
Bauteile
aus Edelstahl gefertigt werden.
Im Innenbereich eine Korrosionsschutzbeschichtung nach
gültiger Norm und für sichtbar bleibende Bauteile
zusätzlich eine
Lackierung. Alternativ ebenfalls feuerverzinkt.
Gitterroste, Steigleitern und Steigeisen werden immer
feuerverzinkt ausgeführt.

Rohrdurchführungen durch Bauteile
Rohrdurchführungen für Installationen durch Bauteile
sind
systemgerecht unter Beachtung ein Einhaltung aller
bauphysikalischen und brandschutztechnischen Vorgaben.

Rohbauseitige Leistungen für Aufzüge
werden durch den AG erbracht. Die Aufzugsanlage ist
durch
den AG gem. den Beschreibungen der TGA herzustellen.

Grundsätzlich gilt, dass alle aufzugsspezifischen
"bauseitigen
Leistungen", wie z.B.

Ölschutzanstriche
Türschwellen
Schutzgerüste
Absperrungen
usw.,
die zur funktionsfähigen Erstellung der Aufzüge
gehören, im
Gewerk "Rohbauarbeiten" zu erbringen sind.

Alle diese Maßnahmen sind vom AN eigenverantwortlich
und
gewerkeübergreifend im Rahmen seiner Planung zu
bestimmen
und umzusetzen.

Dies gilt auch für alle Maßnahmen im Bereich von
Aufzuganlagen, die aufgrund baurechtlicher
Vorschriften oder
TÜV-Vorschriften notwendig werden, z.B.

Entrauchungsanlagen
Schachtentlüftungen
Brandschutzmaßnahmen
Brandabschottungen
Brandschutztüren von Betriebsräumen
usw.
Vorleistungen für Grundleitungen / Regenwasser /
Dränage

Im Rahmen der Rohbauarbeiten einschl. der Gründung
sind alle
erforderlichen Maßnahmen für die Herstellung und
Verlegung
der Entwässerungsanlagen und Dräinageanlagen, z. B.
Pumpensümpfe einschl. der erforderlichen Abdeckungen
aus
Stahlkonstruktionen usw. eigenverantwortlich vom AN
auszuführen.

Dachplanung
Im Rahmen der Dachplanung sind vom AN die endgültigen
Lösungen der Dachentwässerung zu planen und zu
bemessen.
Die vorliegende Planung der Grundleitungen ist daher
einschl.
der Auswirkungen auf die Gründung und den Rohbau vom AN
zu ergänzen.

Revisionsschächte
Innerhalb und außerhalb der Gebäude erforderliche
Revisions-
und Spülschächte für Entwässerungsanlagen  und
Drainageanlagen einschl. der erforderlichen
Abdeckungen sind
vom AN im Rahmen seiner Planung eigenverantwortlich zu
bestimmen und auszuführen.

Innerhalb der Gebäude liegende Abdeckungen solcher
Schächte sind in geruchs- und gasdichter Ausführung
vorzusehen und passend zum Estrich / Oberbodenbelag
auszuführen.

Bodenkanäle
Für im Fußboden zu verlegende Leitungen der TGA sind
vom
AN eigenverantwortlich entsprechende Bodenkanäle mit
geeigneten Abdeckungen auszuführen, sofern diese
Leitungen
nicht im Estrich geführt werden können.

Vorleistungen für Blitzschutz
Die Blitzschutz - und Erdungsanlagen sind im
Leistungsprogramm Elektro beschrieben.

Im Rahmen der vom AN zu erstellenden Rohbauarbeiten
sind
alle Leistungen zu erbringen, die zur fachgerechten
Ausführung
der rohbauspezifischen Bauteile dieses Gewerkes
erforderlich
sind.

Bewehrungsstahl
Die Ausführung der Bewehrungen aus Betonstahl als
Stabstahl,
Listenmatten oder Lagermatten einschl. aller Schweiß-
und
Schraubverbindungen und aller erforderlichen
Zusatzbauteile,
Abstandhalter usw. ist eigenverantwortlich vom AN im
Rahmen
seiner Planungsleistungen für die Schal- und
Bewehrungspläne
festzulegen.

Die Abnahmeprotokolle des Prüfstatikers für die
Bewehrungsverlegung sind der Projektdokumentation
beizufügen.

Koordination des Prüfstatikers
Der AN koordiniert die baubegleitenden Abnahmen des
Prüfstatikers. Die Abnahmeprotokolle sind der
Projektdokumentation beizufügen.

Koordination der Rohbauplanung
Die sich aus den Planungen der gebäudeumschließenden
Außenhaut, der technischen Gebäudeausrüstung und des
allgemeinen Ausbaues ergebenden Anforderungen und
Bedingungen an die Tragwerks- und Rohbaukonstruktionen
sind in der vorliegenden Planung noch nicht vollständig
umgesetzt.

Weitere Anforderungen und Bedingungen ergeben sich aus
dem vom AN selber noch zu erstellenden Planungen.

Der AN muss im Rahmen seiner Rohbauplanung alle
Anforderungen und Bedingungen an den Rohbau
eigenverantwortlich festlegen und ausführungsreif
umsetzen.

Dies gilt auch für alle erforderlichen statischen
Nachweise.

Verlegung von Elt.-Leitungen, Leerrohrverlegung

Leerohrverlegungen sind im Rahmen der Planungen des AN,
auf Grundlage seines gewählten Systems festzulegen.

Grundsätzlich gilt, dass in massiven Betonbauteilen
eine
Leerohrverlegung und der Einbau von UP-Dosen zu
erfolgen
hat.

Rohbau-Schnittstellen mit der TGA
Die Kanäle und Leitungen aus dem Gebäude die die
Dachkonstruktion durchstoßen, sind entsprechende
Maßnahmen für bautechnisch und bauphysikalisch
einwandfreie
Rohrkanal - und Kabeldurchführungen zu treffen.

Die auf der Dachfläche aufgesetzten TGA- Bauteile sind
vom
AN bereits vor Beginn der Rohbauplanung
ausführungsreif zu
planen.

Vom AN sind sodann die rohbaurelevanten Auswirkungen
seiner TGA- Planung (Lasten, Geometrie, Durchbrüche,
erforderliche Dachaufkantungen usw.) zu planen und
ausführungsreife Lösungen zu entwickeln unter Einbezug
aller
von dieser Planung tangierten Ausbaugewerke, besonders
der
Dachabdichtung und der Wärmedämmung aller Bauteile.

Bei der Planung ist vom AN sicherzustellen, dass die
Regenentwässerung im Bereich der Technikbauteile auf
den
Dächern funktioniert.

Die Detailpläne der Dachdurchdringungen Technik sind
mit den
Plänen des Rohbaus und der Dachkonstruktionen gemeinsam
zur Beurteilung dem AG vorzulegen.

Fundamente oder Stahl - Unterkonstruktionen für die
Geräte der
TGA auf den Dachflächen sind vom AN
eigenverantwortlich zu
planen und herzustellen.

Nichttragende massive Innenwände
Sollten durch den AN nicht tragende massive Innenwände
ausgeführt werden, so sind mind. die nachfolgenden
Forderungen einzuhalten.

Steinqualitäten des Mauerwerkes sind im Rahmen der
allgemeinen brandschutztechnischen und
bauphysikalischen
Forderungen vom AN festzulegen.

Die nicht tragenden Innenwände sind beim Hochmauern im
Anschluss an Betonbalken, Betondecken, Stahlträgern
etc. mit
einer elastischen Fugeneinlage zu trennen und
dauerelastisch
beidseitig zu verfugen. Die Anforderungen des
Brandschutzes
sind zu berücksichtigen.

Durchführungen der TGA sind sauber einzumauern, ggf.
Schalltechnisch zu entkoppeln.

Horizontal- und Vertikalisolierungen sind gem. den
Erfordernissen zu berücksichtigen.

Nicht verputztes Mauerwerk kommt nicht zur Ausführung.

Anschlüsse / Verankerungen
Wandanschlüsse und Wandverankerungen von Mauerwerk an
andere Bauteile sowie planmäßige Schwindfugen sind
nach den
allgemeinen brandschutztechnischen, bautechnischen und
bauphysikalischen Forderungen auszuführen.

Sie erhalten eine elastische Verfugung, deren Material
und
Oberfläche auf das Anstrichkonzept abzustimmen ist.

Aussteifungen
Wandaussteifungen innerhalb nicht tragender
Mauerwerkswände sind vom AN eigenverantwortlich zu
planen,
bei Bedarf rechnerisch und statisch nachzuweisen und
auszu
führen.

Elektrozentralen / Technikzentralen HLS

Im UG, sowie auf dem Dach befinden sich diverse
Technikräume für die einzelnen Gewerke der TGA.

Der AN muss eigenverantwortlich alle Anforderungen aus
seiner
Planung der TGA an den Rohbau ermitteln, planerisch
ausarbeiten und die Leistungen im Rahmen des Gewerkes
Rohbau ausführen. Hierzu gehören z.B.

Estrich mit Bodenbeschichtung in der dem jeweiligen
Zweck
entsprechenden Qualität
Sperrschichten und Bodenabläufe / Abflussrinnen mit dem
erforderlichen, zur Geräteaufstellung passenden
Gefälle im
Boden.

Wandbeschichtungen
Fundamente und/oder Unterkonstruktionen für Geräte und
Einbauten, Gitterroste / Arbeitsbühnen / Steigleitern
/ Geländer
Alle Türen in entsprechender Bauart und Konstruktionen
sowie
den erforderlichen Sonderbeschlägen und
Schließeinrichtungen
Alle Außenfassadenbauteile und Dachbauteile, die durch
die
Funktionen der Zentralen beeinflusst sind, z. B. die
Ansaug- und
Ausblasteile, Schornsteine etc.
Alle wärme- und schalldämmenden Maßnahmen
Alle Brandschutzmaßnahmen
Alle sonstigen Bauleistungen, die sich aus der
Anordnung der
Räume ergeben.
Beschichtungen der Bodenflächen und der Fundamente
besondere Oberflächenbehandlungen in Batterieräumen
alle Montageöffnungen usw.

Brandschutztüren
In allen Geschossen sind Türen mit
Brandschutzanforderungen
angeordnet.

Der AN muss im Rahmen des Rohbaus alle Bedingungen aus
seiner Planung dieser Türen und Tore an den Rohbau
eigenverantwortlich planen und ausführen.

*Hinweis*
Stahlbaukonstruktionen

Übergeordnete gestalterische Forderungen der
Objektplanung
an die nachfolgend aufgeführten Stahlbaukonstruktionen

Die in Stahlbauweise vorgesehenen Bauteile sind in den
beigefügten Architektenplänen ausgewiesen.

Zu den Bauteilen in Stahlbauweise gehören auch alle
Stahlkonstruktionen im Zusammenhang mit den vom AN zu
planenden Fassadenbauteilen.

Maßgebend für die konstruktiven Lösungen der Bauteile
in
Stahlbauweise sind die formalen und gestalterischen
Vorgaben
der Architektenpläne in allen Bereichen, in denen die
Stahlbaukonstruktionen sichtbar bleiben und dadurch
wesentlichen Einfluss auf den architektonischen
Eindruck
haben.

Die formalen Vorgaben der Architektenpläne sind daher
bei
allen sichtbar bleibenden Stahlkonstruktionen
einzuhalten oder
durch gestalterisch gleichwertige Vorschläge zu
ersetzen. In
jedem Fall ist die Zustimmung des AG einzuholen.

Bauteilabmessungen

Alle Bauteilabmessungen und Profilvorschläge tragender
Bauteile in den beigefügten Plänen dienen lediglich der
Vorbemessung.

Sie sind deshalb unverbindlich.

Die verbindlichen Abmessungen aller tragenden und
konstruktiven Bauteile sind vom AN eigenverantwortlich
zu
bestimmen aufgrund der statischen Notwendigkeit und den
Vorgaben in den Architektenplänen.

Die statischen Nachweise der Stahlkonstruktionen inkl.
Konstruktionszeichnungen (Werkstattplanung) und
Vorlage der Unterlagen in 2-facher Ausfertigung beim
Prüfingenieur zur baustatischen Prüfung basierend auf
der Vordimensionierung sowie die Planung
und Ausführung sämtlicher Montagezustände, Anschlüsse,
Aussteifung und Knotenverbindungen mit
Schottenblechen, Stegblechen sämtlicher
Auflagerbleche, Fuß- und Kopfplatten, Schottbleche,
Dübel, Schraubanschlüsse, Schweißarbeiten etc. sind
Leistungen des AN.

Leistungsumfang Stahlbau

Zum Gewerk Stahlbau gehören neben den nachfolgend
aufgeführten Bauteilen auch alle sonstigen Bauteile,
die in
Stahlbauweise erstellt und für die statische und
konstruktive
Nachweise erforderlich sind wie z.B.

Stahlverbundtragwerk F-90 mit der Stahlverbunddecke
über
der Aula
Stahltreppen - außen -
Stahlgitterpfosten an Außentreppen zum Schutz gegen
Einstieg von außen
Geländer von Treppen
Schutzgeländer
Anschluss - und Übergangsprofile an andere Bauteile
Unterkonstruktionen und Haltekonstruktionen für
Fassadenbauteile oder Dachbauteile
sowie alle sonstigen Leistungen, die aufgrund der
planerischen Anforderungen erforderlich werden.

Stahlbauteile im Außenbereich

Im Außenbereich sind die Stahlbauteile in
vollverschraubter
Bauweise zu konstruieren. Die einzelnen Bauteile werden
feuerverzinkt und pulverbeschichtet und werden bei der
Montage ausschließlich verschraubt.

Die Merkblätter der Beratungsstelle für
Stahlverwendung sind
zu beachten, besonders die "Hinweise für
feuerverzinkungsgerechtes konstruieren".

Gitterroststufen und Podeste sind mit Maschenweite
30/10 als
Vollroste auszuführen. Treppenstufen erhalten
Rutschkantenprofile aus Stahl.

Oberflächenbehandlung der Stahlbauteile

Alle Stahlbauteile erhalten einen
Korrosionsschutzanstrich nach
gültiger mit einer für Innen - und Außenbereich
geeigneten
Schlusslackierung im Farbton des Farbkonzeptes, sofern
nicht
bei einzelnen Bauteilen etwas anderes gefordert ist.

Sofern die Bauteile eines Brandschutzes bedürfen, sind
entsprechende Brandschutz-Anstrichsysteme zu wählen.

Für die Brandschutz - Anstrichsysteme sind die
Prüfzeugnisse
des Systemherstellers sowie Abnahmebescheinigungen des
Systemherstellers oder eines unabhängigen
Sachverständigen
beizubringen und in die Projektdokumentation
einzuheften.

Die Eignung und Zulassung der gewählten
Anstrichsysteme ist
vor Ausführung vom AN mit dem
Brandschutzsachverständigen
/ der Feuerwehr zu klären.

Brandschutzmaßnahmen an Stahlbauteilen

Gemäß Planung ist die Tragkonstruktion des Daches über
der
Aula in der Qualität F-90 auszubilden bzw. zu
beschichten.

Es ist vom AN im Rahmen seiner Planungsleistungen
eigenverantwortlich festzulegen, wo und in welcher
Weise
Brandschutzmaßnahmen in Form von Anstrich oder in
sonstiger
Weise an Stahlbaukonstruktionen erforderlich sind.

Für die Brandschutz  Systeme sind die Prüfzeugnisse des
Systemherstellers sowie Abnahmebescheinigungen eines
unabhängigen Sachverständigen beizubringen und in die
Projektdokumentation einzuheften.

Die Eignung und Zulassung der gewählten Systeme ist vor
Ausführung vom AN mit dem Brandschutzsachverständigen /
der Feuerwehr zu klären.

Koordinierung der Stahlbauplanung mit der Fassade / den
Dachkonstruktionen

Die konstruktive Planung der Stahlbauteile im
Dachrand- und
Fassadenbereich aller Bauteile ist vom AN zusammen mit
der
Ausführungs- und Montageplanung der Fassade abzustimmen
und dem AG vorzulegen, weil die Lösungen nur gemeinsam
beurteilt und bewertet werden können.

Die Stahlbaukonstruktionen dürfen erst gefertigt
werden, wenn
auch alle direkt damit zusammenhängenden Detailpunkte
der
Fassaden fertig gestellt und mit dem AG abgestimmt
sind.

Farbige Behandlung von Stahlbauteilen

Die Festlegung der Farben aller Bauelemente erfolgt
gem.
Bemusterung durch den AG.

#### Untertitel 07.03 Dachkonstruktionen

*Hinweis*
Leistungsprogramm Dachbeläge / Dachkonstruktion
Kostengruppe 361/362/363/369

Ausführungsgrundlagen

Leitdetails:
9071_6_A_SN_1-100_030_
9071_6_A_AN_1-100_040_
9071_6_A_DT_1-20_130_
9071_6_A_DT_1-20_131_

Folgende Abdichtungen / Dacheindichtungen sind
vorgesehen:

Erdberührte Bauteile / Fassadenanschlüsse
Im Bereich der Fassadenanschlüsse und Eingängen im EG

Grundsätzlich richtet sich die Art der Ausführung nach
den
Vorgaben aus den Architektenplänen

Grundlagen

Es sind vom AN alle für das Vertragsziel erforderlichen
Leistungen auszuführen nach den ATV, nach dem geltenden
Baurecht und den örtlichen behördlichen Vorschriften,
Satzungen und Auflagen, nach den allgemeinen
Anforderungen
und Bedingungen des Gesamt- LV,  sowie nach den eigenen
Planungen, Methoden und Verfahrensweisen des AN und
unter
Berücksichtigung der spezifischen Anforderungen der
übrigen
Gewerke und Leistungsbereiche dieser Ausschreibung.

Die Vorschriften der "Richtlinien für die Planung und
Ausführung
von Dächern mit Abdichtung" gelten nur insofern, als
in den
DIN-Normen keine anderen Forderungen gestellt werden.

Im Zweifelsfall rangieren die o. a.
Flachdachrichtlinien sowie die
Dachdeckerrichtlinien nach den DIN-Normen.

Ausdrückliche Aufgabenstellung ist die lückenlose zu
erstellende, Gebäude umschließende waagerechte
Außenhaut
des Gesamtprojektes einschl. der Anschlüsse an alle
angrenzenden Bauteile, aller Unterkonstruktionen und
Zubehörteile.

Alle im Dachbereich erforderlichen Dämmungen,
Abdichtungen,
Anschlüsse, Abschlüsse, Übergangs- und
Unterkonstruktionen
usw. sind vom AN festzulegen und anhand der
bautechnischen
Anforderungen auszuführen.

Die gestalterischen und technischen Details sind vom
AN im
Rahmen seiner Planungsaufgabe mit dem AG zu klären.
Die
Auflagen aus der Baugenehmigung sind einzuhalten und
einzukalkulieren.

Der Leistungsbereich Dachbeläge / Dachkonstruktionen
hat
vielfältige gestalterische und technische
Zusammenhänge und
Abhängigkeiten mit den Leistungsbereichen Fassaden /
Fenster
/ Rohbau / TGA und Blitzschutz.

Der AN muss im Rahmen seiner Dachplanung unter
weitgehender Beibehaltung der gestalterischen Vorgaben
möglichst einheitliche und auf gleichartigen Prinzipien
aufgebaute Detaillösungen erarbeiten.

Absolute Dichtigkeit aller Anschlüsse mit
konstruktiven Mitteln,
Vermeidung von Schwachstellen in der Dämmung, richtige
Lage
der Dampfsperren und Vermeidung von Tauwasserproblemen
haben Priorität bei der Entscheidung für die Wahl des
Ausführungsdetails.

Bei der Planung und Realisierung der
Dachkonstruktionen ist
die spätere Reinigung und Wartungsarbeiten angrenzender
Bauteile zu berücksichtigen und als sinnvolles
wirtschaftliches
Konzept vor der Umsetzung durch den AN vorzustellen.

Falls erforderlich sind weitergehende Lösungen für
Absturzsicherungen ebenfalls im Zuge der Dachplanung zu
erarbeiten und umzusetzen.

Die beigefügten Regeldetails treffen i. d. R. eine
formale
Gestaltungsaussage. Es gehört zu den Aufgaben des AN,
Elementstöße, Verbindungen, Befestigungen,
Toleranzaufnehmende Anschlüsse etc. nach den
anerkannten
Regeln der Technik und gemäß dem zu erwartenden
Gebrauchswert herzustellen.

Schnittstellen zum Rohbautragwerk
Alle Anforderungen der Dachkonstruktionen aus der
eigenen
Planung des AN sind nach den technischen, formalen und
gestalterischen Vorgaben festzulegen und in die
Planung des
Rohbaus zu integrieren.

Dies gilt insbesondere für Durchdringungen,
Gefälleausbildungen oder sonstige Sonderbauteile, die
beim
Rohbau zu berücksichtigen sind.

Schnittstellen zur Technischen Gebäudeausrüstung
Allgemein
Aus der Planung der technischen Gebäudeausrüstung
ergeben
sich Schnittstellen zu den Leistungsbereichen
Dachbeläge /
Dachkonstruktionen.

Die technischen Zusammenhänge und Abhängigkeiten sind
hier
vom AN eigenverantwortlich so zu planen, dass die TGA-
Bauteile sich einwandfrei in die Bauteile der
Dachkonstruktion
einpassen. Dies gilt sowohl in gestalterischer, wie
auch in
technischer Hinsicht. Es sind Lösungen zu erarbeiten
und
umzusetzen, die den Dachdeckerrichtlinien der
jeweiligen
Dachart entsprechen.

Die Bauteile der TGA sind auf der Grundlage der
Anforderungen an Wärmeschutz, Schallschutz, Brandschutz
und den Anforderungen aus der Gesamtnutzung der Gebäude
durch den AN zu realisieren.

Für die TGA- Bauteile gelten die gleichen prinzipiellen
gestalterischen Forderungen und die technischen
Forderungen
bezüglich Wetterschutz, Wärmedämmung und Brandschutz.

TGA- Bauteile auf Dächern

Auf Dachflächen angeordnete Bauteile der TGA, wie z. B.
Entlüftungen, Kamine, lufttechnische Geräte,
Kühlgeräte,
Lichtkuppeln, etc. sind vom AN fachgerecht in der
Dachkonstruktion und beläge zu integrieren und
auszuführen.

Bei der Planung der Durchdringungen von Kanälen und
Leitungen usw. sind entsprechende Maßnahmen für
bautechnisch und bauphysikalisch einwandfreie Rohr-,
Kanal-
und Kabeldurchführungen und für fachgerechte
Dachanschlüsse zu treffen.

Die auf der Dachfläche aufgesetzten TGA- Bauteile sind
vom
AN bereits vor Beginn der Rohbauplanung
ausführungsreif zu
planen.

Vom AN sind sodann die rohbaurelevanten Auswirkungen
seiner TGA- Planung (Lasten, Geometrie, Durchbrüche,
erforderliche Dachaufkantungen) zu planen und
ausführungsreife Lösungen zu entwickeln, unter
Einbezug aller
von dieser Planung tangierten Ausbaugewerke, besonders
der
Dachabdichtung und der Wärmedämmung aller Bauteile.

Bei der Planung ist vom AN sicherzustellen, dass eine
einwandfreie Regenentwässerung im Bereich von
Technikbauteilen auf den Dachflächen garantiert ist.

Die Detailpläne der Dachdurchdringungen Technik sind
mit den
Plänen des Rohbaus und  der Dachkonstruktion zu
koordinieren
und integriert zur Beurteilung dem AG vorzulegen.

Entwässerung
Im Rahmen der Dachplanung sind vom AN die Lösungen der
Entwässerung horizontaler bzw. leicht geneigter
Flächen und
Dachflächen in allen Ebenen eigenverantwortlich zu
planen, mit
möglichen Schnittstellen zu koordinieren, zu bemessen
und
umzusetzen. Dies gilt auch für alle entsprechend der
gültigen
Normen und der Dachdeckerrichtlinien erforderlichen
Notüberläufe.

Schnittstellen zum Blitzschutz
Es sind alle erforderlichen Maßnahmen, die sich aus dem
Leistungsbereich Blitzschutz für die Dächer ergeben
eigenverantwortlich nach technischen und
gestalterischen
Vorgaben zu planen und umzusetzen. Weitere technische
Hinweise zum Blitzschutz sind der Beschreibung der TGA
und
den Planunterlagen zu entnehmen.

Schnittstellen Fassadenkonstruktion
Bei der Planung der Dachkonstruktionen und Beläge sind
die
Schnittstellen und Berührungspunkte mit der
Fassadenkonstruktion zu beachten. Die
Ausführungsplanung ist
vom AN gewerkeübergreifend zu erstellen und
endkoordiniert
vorzulegen.

Im Rahmen der Dach- und Fassadenplanung sind vom AN die
endgültigen Lösungen der Dachaufbauten sowie der
Dachentwässerung und ihrer

Schnittstellen zur Fassade (Attiken, Lichtkuppeln,
etc.)
eigenverantwortlich zu planen und zu bemessen.

Dies gilt für innenliegende Entwässerungen von
Dächern, für
außenliegende Regenrinnen und Fallrohre, für evtl.
erforderliche
Notüberläufe. Hierbei sind die einschlägigen Normen und
Dachdeckerrichtlinien zu berücksichtigen.

Technische und gestalterische Anforderungen an
Dachkonstruktion und -beläge.
Bei Erarbeitung von technischen Lösungen von
Dachkonstruktionen und belägen sind die sich aus der
Nutzung und des Gesamtkonzeptes ergebenden
Rahmenbedingungen abzuleiten.

Diese sind anhand der erforderlichen bauphysikalischen,
statischen und brandschutztechnischen Nachweise und den
geltenden Normen zu planen und fachgerecht umzusetzen.

Die Lastannahmen sind vom AN eigenverantwortlich zu
ermitteln und bei der Ausführung des Dachaufbaus zu
berücksichtigen.

Dehnfugen sind konsequent in allen Ebenen
weiterzuführen.

Gestalterisch relevante Lösungen bedürfen generell der
Prüfung
durch den AG. Die Lösungen sind vor Umsetzung in die
Gesamtausführungsplanung zu integrieren und dem AG zur
Sichtung und Kommentierung vorzulegen.

Begehbare Dachflächen

Es sind vom AN für alle Bereiche auf den Dächern, die
aus
Gründen der Nutzung (Entfluchtung, Revision) begehbar
sein
müssen, die erforderlichen Zuwegungen und Beläge zu
planen
und auszuführen.

Es sind alle aufgrund der Unfallverhütungsvorschriften,
Arbeitsschutzbestimmungen, Forderungen der
Berufsgenossenschaften, der Brandschutzdienststelle
und der
Bauaufsicht notwendigen Sicherungsmaßnahmen mit den
entsprechenden Behörden abzustimmen, zu planen und nach
Abstimmung mit dem AG umzusetzen.

Hierzu gehören z. B. Sekuranten, Geländer, Fanggitter,
Steigleitern, Überstiege über Brüstungen, Attiken und
Dachversprünge, Seilschienen etc.

Zubehör (z. B. Sicherheitsgeschirre/Persönliche
Schutzausrüstung) ist in vorgeschriebener Anzahl dem
AG zu
übergeben. Die Dachaufsichtspläne mit den
eingezeichneten
Anschlagpunkten sind in den Revisionszeichnungen zu
übernehmen.

Es ist ebenfalls zu berücksichtigen, dass hierfür evtl.
Beschilderungen (Fluchtwegtransparente,
Hinweisschilder für
Bedienpersonal o. ä.) notwendig werden (u. U. auch
beleuchtet).

Die Zustiege/Ausstiege zu den Dachflächen sind gem.
Planung
umzusetzen. Grundsätzlich sollen Dachflächen die keinen
direkten Zugang haben, durch ortsfeste Leitern mit der
darüber-
oder darunter liegenden Dachfläche verbunden sein. Die
Leitern
sind gem. den geltenden Vorschriften auszubilden und
gegen
unbefugte Nutzung zu sichern.

Anforderungen gemäß Brandschutz- und
Wärmeschutzgutachten
Die an die Dachaufbauten und Anschlüsse gestellten
Forderungen aus dem Brandschutz und
Wärmeschutzgutachten
sind einzuhalten.

Entwässerungen/Rinnen vor Fassaden und Eingängen
Der Einbau und die Eindichtung der notwendigen
Dachentwässerungen sind durch den AN
eigenverantwortlich zu
planen. Die Angaben für die Art der Materialien,
Einbauteile
(wärmegedämmte Gullys, beheizbare Rinnen, etc.) sind
den
Beschreibungen der TGA zu entnehmen.

Auf den Dachterrassen sind vor den Ein-/Ausgängen
Entwässerungsrinnen zu planen und auszuführen. Sollten
sich
aus der Ausführungsplanung Notwendigkeiten ergeben
Rinnen
auch vor den Fassaden einzubauen, so sind diese dort zu
planen und auszuführen.

Bodenabläufe sind mit Pressdichtungsflansch einzubauen.

Anschlüsse/Abschlüsse und Fugen
Anschlüsse an Randaufkantungen, Wände, andere Bauteile
und Durchdringungen, sind fachgerecht, in Abstimmung
auf das
gewählte Abdichtungssystem herzustellen.

Dachrandabschlüsse sind mechanisch zu befestigen
(geschraubt). Bei Wandanschlüssen ist für die
hochgezogene
Dachabdichtung ein formstabiler Tritt- und UV-Schutz
vorzusehen.

Für den oberen Abschluss von Wänden, Attiken usw. sind
aus
mind. 2 mm starken Alu-Profile einschl. aller
Formteile und
Befestigungen nach Werksvorschrift vorzusehen.

Fugen sind zu hinterlegen, Gehrungsschnitte bzw.
gebogene
Attiken sind geschweißt auszuführen.

Alu-Abdeckungen müssen trittsicher sein und erhalten
bei
Bedarf eine Anti-Dröhn-Beschichtung.  Wärmedämmungen
sind
entsprechend den Forderungen der Bauphysik zu planen
und
auszuführen.

Farbton nach RAL-Farbkarte und Wahl des AG.

Die Abdeckungen sind so zu planen, dass geschlossene
Fassadensysteme dicht angeschlossen werden können. Die
Überstände und Höhen der Abkantungen sind gem. den
gültigen Vorschriften auszuführen.

Stöße und Fugen sind so auszuführen, dass Dehnungen bei
gleichzeitiger Sicherstellung der Wasserdichtheit
spannungsfrei
aufgenommen werden können. Bewegungsfugen sind
durchgehend auch im Bereich der Dampfsperren,
anzuordnen.

Arten der Abdichtung und Oberflächen
Aufbau und Wärmedämmung gem. Planung der Architekten
und Vorgaben aus dem Wärmeschutznachweis sowie den
Vorgaben aus dem Brandschutzkonzept.

Zu Wartungs- und Revisionszwecken begehbare
Dachtflächen
sind mit einem Belag aus Betonsteinplatten
herzustellen.

Anschlüsse entlang den Fassaden, Attiken, Aufbauten,
etc. sind
gem. den Richtlinien mit einem Platten- oder
Kiesstreifen zu
planen und auszuführen.

Dichtigkeitsprüfung
Bei der Ausführung von Flachdächern oder flach
geneigten
Dächern ist nach Fertigstellung der Dichtung und vor
der
Erstellung der Beläge einer zusammenhängenden
Dachfläche,
diese auf Dichtigkeit zu prüfen.

Hierzu sind die Dacheinläufe provisorisch zu
verschließen und
die Fläche ist zu fluten, so dass alle Bereiche
mindestens 24
Stunden unter Wasser stehen bleiben.

Über die Dichtigkeitsprüfung ist ein Protokoll
anzufertigen, in
dem alle undichten Stellen dokumentiert werden.

Der AG bzw. dessen Vertreter ist bei der Prüfung zu
beteiligen.

Die Lieferung und Beseitigung des für die Prüfung
erforderlichen Wassers, bei Undichtigkeiten auch die
Beseitigung der Folgeschäden ist Sache des AN.

Attikaabdeckungen
Die Qualitäten der erforderlichen Attikaabdeckungen im
Bereich
der Fassadenabschlüsse sind im Gewerk Fassade KG 335
beschrieben.

Grundsätzlich gilt jedoch, dass die Ausführung als
System oder
als Sonderausführung, mit gekanteten Aluminiumblechen
oder
Strangpressprofilen, pulverbeschichtet gemäß
Farbkonzept und
Wahl des AG ausgeführt wird.

Blechdicke nach konstruktiver Erfordernis, mindestens
jedoch 2
mm stark. Anordnung einschließlich Abdichtung,
Wärmedämmung etc. auf konstruktiver Unterkonstruktion.

Anschlüsse an höher führende, seitlich und unterhalb
liegende
Fassaden- und Attikabereiche sind mit einer Folie gem.
gültiger
DIN  mind. 200 mm über die Wasserführende Ebene
hochzuziehen, mit Randabschlussprofilen je nach
Erfordernis zu
versehen und mit kontrollierter Wasserabführung
herzustellen.

Es sind Antidröhn-Vorkehrungen zu treffen.

Deckungen erhalten ein Gefälle zur Dachfläche. Auf der
Fassaden  und auf der Dachseite erhalten die
Abdeckungen
Tropfkanten, soweit angrenzende Bauteile nicht eine
andere
Ausbildung erfordern.

Innen- und  Außenecken der Attikaabdeckungen sind
dicht zu
schweißen. Die Schweißnähte sind sauber zu verputzten,
so
dass sie nach der Pulverbeschichtung nicht sichtbar
sind.

Eventuell erforderliche Durchdringungsöffnungen in der
Attikaabdeckung sind mit einer fachtechnisch
einwandfreien
Eindichtung gem. Klempnervorschrift ohne Dichtmasse
herzustellen.

Sämtliche Attika-Abdeckungen sind mittels Bohrungen und
Schleifleitungen im Zuge der Blitzschutzarbeiten
elektrisch zu
verbinden.

Fassadenabschlüsse / Tropfbleche

Die Qualitäten und Anordnungen der erforderlichen
Fassadenabschlüsse / Tropfblech sind im Gewerk Fassade
KG
335 beschrieben.

Grundsätzlich gilt jedoch, dass Ein- bis Mehrfach, je
nach
örtlicher Situation und Erfordernis gekantete
pulverbeschichtete
Aluminiumbleche. Soweit erforderlich, Ausbildung mit
aussteifenden und zur Verankerung dienenden
Abkantungen an
den Rändern.

Befestigungen an Unterkonstruktionen aus Aluminium mit
nicht
sichtbaren Schrauben, soweit unvermeidbar sind die
Schraubenköpfe zu primern und im Farbton der Bleche zu
beschichten.

Die Stöße der Verkleidungsbleche sind in die
Horizontal- bzw.
Vertikalfugen der angrenzenden Fassadenflächen zu
legen bzw.
müssen übereinstimmen mit benachbarten
Fassadenelementen.  Die Blechstöße sind mit
Rillenprofilen und
Fugendichtbändern zu unterlegen.

Das Nisten von Vögeln hinter oder unter den
Attikaabdeckungen ist durch entsprechende Maßnahmen zu
verhindern.

#### Untertitel 07.04 Fassadenkonstruktionen

*Hinweis*
Allgemeine Anforderungen an Fassaden

Alle für die Erreichung des Vertragsziel erforderlichen
Leistungen sind vom AN zu planen und auszuführen:

Nach den ATV
Nach dem geltenden Baurecht und den örtlichen
behördlichen
Vorschriften, Satzungen und Auflagen.
Nach den allgemeinen Anforderungen und Bedingungen des
Gesamt-LV
Sowie nach den eigenen Planungen, Methoden und
Verfahrensweisen des AN und unter Berücksichtigung der
spezifischen Anforderungen der übrigen Gewerke und
Leistungsbereiche dieser Ausschreibung.

Ausdrückliche Aufgabe ist die lückenlos zu erstellende,
gebäudeumschließenden Außenhaut des Gesamtprojektes
einschl. der Anschlüsse an das Gebäude, aller
Verankerungen
und Zubehörteilen.

Hinweis
Aufgrund einer uneindeutigen Festlegung in der DGUV
Vorschrift 81 gab es im Vorfeld Abstimmungen zwischen
dem
durch den AG beauftragten Architekten und der
Unfallkasse.
Grundsätzlich sind Fenster bis 2 m Höhe nach DGUV
bruchsicher auszuführen oder durch geeignete Maßnahmen
abzuschirmen. Hierzu gehört die bei Fenstern eine
Brüstung mit
80 cm Höhe und 20 cm Tiefe. Im Falle von in den Raum
schlagenden Fenstern wäre die Abschirmung durch die
Brüstung nicht mehr gegeben.

Nach Abstimmung mit der Unfallkasse ist ein Fenster
jedoch
auch dann nach DGUV Vorschrift 81 als abgeschirmt zu
betrachten, wenn sichergestellt ist, dass die
Kontrolle über die
Öffenbarkeit bei einer Aufsichtsperson liegt, also die
Fenster
abschließbar sind. Zudem ist mindestens eine thermische
Mehrscheibenverglasung zu verwenden.
Einscheibenverglasungen gelten bei in den Raum
schlagenden
Fenster grundsätzlich als nicht abgeschirmt."

Die vom Architekten zur Verfügung gestellten
Zeichnungen sind
für die Ausführungsqualität und das Erscheinungsbild
bindend.
Sie ersetzen nicht die Werkplanung

Alle im Fassadenbereich erforderlichen Verkleidungen,
Anschlüsse, Abschlüsse, Übergangkonstruktionen usw.
sind
vom AN sind vom AN soweit noch nicht geschehen,
festzulegen
und anhand der bautechnischen Anforderungen
auszuführen.

Die Auflagen aus der Baugenehmigung sind vom AN
einzuhalten und einzukalkulieren.

Zur Gesamtaufgabe gehört auch einen für die zu
errichtenden
Baulichkeiten funktionsfähigen Wartungs- und
Reinigungsablauf
zu erzielen. Alle damit verbundenen konstruktiven
Einbauten
und Anlagen gehören zum Leistungsumfang des AN.
Entsprechende Maßnahmen sind vom AN nach den Vorgaben
umzusetzen, bzw. zu liefern.

Ergänzend zu der Abstimmung muss der AN vor der
Übernahme alle Detaillösungen und Konstruktionsdetails
eigenverantwortlich überprüfen und sicherstellen, dass
nach
ihrer eigenen Erfahrung und dem allgemeinen Stand der
Technik die notwendigen technischen und die verlangten
architektonischen Anforderungen uneingeschränkt erfüllt
werden. Diese beziehen sich auch auf die statischen
Belange.

Endgültig ausgeführt werden darf nur nach freigegebenen
Werkplänen einschließlich dazu gehörender Statik und
Zulassungen.

Im Verlauf der Ausführung hat der AN dafür Sorge zu
tragen,
dass bereits ausgeführte Leistungen wirksam und
sachgemäß
bis zur Endabnahme durch den AG, geschützt werden.
Kosten
und Koordination der Schutzmaßnahme sind allein Sache
des
AN.

Schnittstellenregelung

Der AN bestimmt eigenverantwortlich sämtliche
Schnittstellen
der Leistungsbereiche und Gewerke untereinander, so
dass
eine vollständige Leistung im Sinne der Gesamtaufgabe
und der
Leistungsbeschreibung entsteht.

Die Schnittstellen aller Leistungsbereiche und
Elementen der
Fassadenkonstruktion untereinander und zu den Gewerken
des
Rohbaus des Ausbaues, der Dachkonstruktion und der
Technischen Gebäudeausrüstung (TGA) bestimmt
eigenverantwortlich der AN.

Die Elemente der Fassadenkonstruktionen sind vom AN im
Rahmen seiner Planung in die Gesamtplanung des
Objektes zu
integrieren und mit seinen Planungen der anderen
Fachbereiche so abzugleichen und zu koordinieren, dass
es
unter Berücksichtigung aller fachspezifischen
Anforderungen
der Elemente der Fassade zu einer in sich
abgeschlossenen,
lückenlosen, konfliktfreien und abnahmefähigen
Gesamtleistung
kommt.

Schnittstellen zum Rohbautragwerk

Die statischen, konstruktiven und gestalterischen
Lösungen der
Fassadenplanung haben Auswirkungen auf die
Rohbauplanung.
Alle Anforderungen der Fassadenbauteile sind nach den
formalen und gestalterischen Vorgaben in die Planung
des
Rohbaus zu integrieren. Dies gilt insbesondere für die
Verankerungen, der Fassadenbauteile am Rohbau.
Sämtliche
Verankerungsbauteile von Fassaden am Rohbau sind vom AN
eigenverantwortlich nach den Vorgaben zu planen, zu
bemessen, nachzuweisen und in die Rohbaukonstruktion
einzubauen.

Verformungen bzw. Toleranzen im Rohbau sind bei der
Konstruktion der Fassadenbauteile zu berücksichtigen.

Der AN hat in dem Zusammenhang ebenfalls allgemeine
Gerüstarbeiten und die Errichtung von Sondergerüsten
für die
unterschiedlichen Fassadenkonstruktionen zu
koordinieren und
auszuführen.

Schnittstellen zur Technischen Gebäudeausrüstung

Aus der Planung der TGA ergeben sich Schnittstellen zu
den
Leistungsbereichen der Fassade.

Die technischen Zusammenhänge und Abhängigkeiten sind
vom AN so umzusetzen, dass die TGA  Bauteile sich
technisch, konstruktiv und gestalterisch einwandfrei
an die
Bauteile der Gebäudeaußenhaut in allen
Konstruktionsebenen
anpassen.

Dazu gehören die Umsetzung der Elektroinstallation im
Hinblick
auf Beleuchtungseinrichtungen,
Sicherheitseinrichtungen,
automatische Öffnungshilfen, etc.

Die Koordination und die Ausbildung von Zu- und
Abluftöffnungen, die erforderlichen RWA- und
RA-Anlagen und
die Entwässerung der Fassade gehören zur Gesamtleistung
des AN

Die Koordination und die Umsetzung von
Unterkonstruktionen,
Halterungen, Zuleitungen für Werbeträgern,
Beschilderungen,
etc.

Derartige Einbauelemente in die Fassadenkonstruktionen
sind
mit einer fachgerechten Abdichtung, konstruktiven
Befestigung
und einwandfreien Wasserabführung umzusetzen.

Zusammenhängende Fassadenflächen sind fachgerecht über
im Fußpunkt angeordnete Rinnen zu entwässern.

Schnittstellen zum Blitzschutz

Zum Leistungsumfang des AN gehört die Umsetzung der
kompletten Blitzschutzanlage für das Gebäude. Die
Bauteile der
Fassaden sind in die Blitzschutzanlagen einzubeziehen.
Technische Hinweise und weitere Angaben zum
Leistungsumfang enthält das Leistungsprogramm der TGA

Schnittstellen zu Dach- und Dachentwässerung

Bei der Umsetzung der Fassaden sind die Schnittstellen
und
Berührungspunkte mit den Dachbelägen und
Dachkonstruktionen zu beachten. Die Ausführungs- und
Montageplanung ist vom AN gewerkeübergreifend zu
erstellen
und vorzulegen.

Im Rahmen der Ausführungsplanung für die Fassaden und
Dächer sind vom AN die endgültigen Lösungen von z. B.
Dachaufbauten, Dachentwässerungen, etc. und Ihren
Schnittstellen zur Fassade (Attiken, Glasdächer, etc.)
eigenverantwortlich zu planen und zu bemessen.

Dies gilt für innenliegende Entwässerungen von
Flachdächern,
für außenliegende Regenrinnen und Fallrohre, für Rinnen
innerhalb der Dachflächen und für evtl. erforderliche
Notüberläufe. Hierbei sind die einschlägigen Normen und
Dachdeckerrichtlinien zu berücksichtigen.

Schnittstellen zum Innenausbau

Die Schnittstellen der Fassaden zum Innenausbau
ergeben sich
aus den beiliegenden Planunterlagen.

Im Hinblick auf die bauphysikalischen Anforderungen
sind die
zu bauphysikalischen Anforderungen und das
Brandschutzkonzept umzusetzen.

Gestalterischen Anforderungen an die Fassaden

Das erarbeiten der Ausführungslösungen für die
Schnittstellen
der Fassade mit den Bauelementen des allgemeinen
Ausbaus
und Innenausbaus obliegt dem AN.

Dabei sind sämtliche spezifischen Anforderungen
gewerkeübergreifend zu planen, koordinieren und
umzusetzen.

Alle gestalterischen relevanten Bauteile der Fassade
bedürfen
bzgl. Ihrer Ausbildung, Aufteilung und
Oberflächengestaltung
der Zustimmung des AG.

Brandschutzanforderungen

An verschiedene Elemente der Fassade bestehen
Brandschutzanforderungen.
Diese Anforderungen sind im Brandschutzkonzept
formuliert.

Der AN hat diese Anforderungen umzusetzen und mit
zugelassenen Bauteilen auszuführen und sicherzustellen.

RWA- und RA-Anlagen

Gemäß dem beigefügten Brandschutzkonzept und den
Planungen der Architekten sind RWA-; RA oder
mechanische
Entrauchungsanlagen erforderlich.

Der AN hat diese im Zuge seiner Ausführungsplanung
entsprechen mit bauaufsichtlich zugelassenen Systemen
umzusetzen und eine mängelfreie Abnahme durch einen
Sachverständigen herbeizuführen.

Es kommen nur elektromotorisch zu öffnende Anlagen zur
Ausführung. Falls Nachströmöffnungen in den Fassade
erforderlich werden, sind diese ebenfalls zu planen und
umzusetzen.

Gutachterbescheinigungen und Abnahmeprotokolle werden
Bestandteil der Projektdokumentation, ergänzt um die
Fachunternehmerbescheinigungen des AN und/oder seiner
beauftragten Fachfirma.

Diese Nachweise erstrecken sich insbesondere auf die
Einhaltung der einschlägigen Normen und Vorschriften,
sowie
auf die Verwendung zugelassener Baustoffe und
Konstruktionen.

Diese Anlagen sind Gewerkeübergreifend mit anderen
Leistungsbereichen zu koordinieren und gestalterisch
einwandfrei in die Gesamtplanung der Fassaden
einzubinden.

*Hinweis*
Leistungsprogramm Fassaden / Fenster / Außentüren /
Sonnenschutz
Kostengruppe 334/335/338

Leitdetails:

9071_6_A_SN_1-100_030_
9071_6_A_AN_1-100_040_
9071_6_A_DT_1-20_130_
9071_6_A_DT_1-20_131_
9071_6_A_AN_1-20_132_
9071_6_A_DT_1-20_133_
9071_6_A_DA_-_-_1-5_135_
9071_6_A_DT_1-20_150_
9071_6_A_DT_1-20_151_
9071_6_A_DT_1-20_152_
9071_6_A_DT_1-20_153_

Farben:
Alubleche; Pfosten-Riegel-Fassade: innen RAL 9010
  außen RAL 7021
Alublech-Rahmen Faschen ab EG: RAL 9002

KS-Rahmenfenster:  innen RAL 9010
  außen RAL 7021
Attikableche:  RAL 7021

Sonnenschutz:
Die in der Fassade sichtbaren Elemente der
Sonnenschutzanlagen sind im gleichen Farbton
auszuführen
wie die Fenster, RAL 7021.

Leistungsbereiche

Die nachstehend formulierten Bedingungen Auflagen und
Anforderungen gelten für alle nachstehenden Gewerke und
Leistungsbereiche der vom AG geplanten vertikalen und
horizontalen Fassadenelementen wie Fenster, Fassade
jeglicher Ausführung, Glasdächer, Außentüren, Tore und
die
damit  verbundenen Sonderkonstruktionen sowie des
Wärmedämmverbundsystems.

Dies sind im Besonderen:

Fenster
Außen- und Innenfassaden unterschiedlicher Materialien,
Konstruktionen und Aufbauten.
Außentüren / Eingänge unterschiedlicher Anforderungen,
Materialien, Konstruktionen und Ausführungen
Verglasungen und Ausfachungen
Schlosser- und Stahlbauarbeiten als Bestandteil der
Fassaden
Sonderkonstruktionen als Bestandteil der Fassaden
Sonnenschutz  und Verdunkelungsanlagen
unterschiedlicher Konstruktionen und Materialien
Rauch- und Wärmeschutzanlagen gemäß
Brandschutzkonzept.

Anforderungen an Konstruktion und Materialien

Normen und Vorschriften

Es gelten sämtliche für die Planung  und Umsetzung
relevanten
Normen, Vorschriften, Güte- und Prüfbestimmungen,
Technische Richtlinien, Merkblätter, Verordnungen und
Werksvorschriften für die Verarbeitung von Werkstoffen
und
Konstruktionssystemen in der jeweils zum Zeitpunkt der
Ausführung gültigen Fassung.

Normen und Verarbeitungsvorschriften gelten, soweit an
anderer Stelle in den Verdingungsunterlagen nichts
anderes
bestimmt ist, jeweils in der neuesten Ausgabe/Fassung.
Der
Ausführung zugrunde zu legen ist immer die jeweils im
Ergebnis
technisch höherwertige Forderung.

Allgemeine Anforderungen

Es dürfen nur Fenster -, Fassaden- und
Tür-Konstruktionssystem verwendet werden, deren
Gebrauchstauglichkeit besonders nachgewiesen worden
ist, z.
B. durch eine allgemeine bauaufsichtliche Zulassung
und/oder
durch Eignungsnachweise anerkannter Institute für
Fenster-,
Fassaden- und Holztechnik.

Die Innen- und Außenschalen thermisch getrennter
Metall-Profile müssen durchgehend kraft- und
formschlüssig
verbunden sein. Auftretende Schubkräfte müssen vom
Verbund
zuverlässig übertragen werden.

Absolute Dichtigkeit aller Anschlüsse mit
konstruktiven Mitteln,
Vermeidung von Schwachstellen in der Dämmung, richtig
Lage
der Dampfsperren und Vermeidung von Tauwasserproblemen
haben Priorität bei der Entscheidung für die Wahl des
Ausführungsdetails.

Im Zuge der Ausführungsplanung hat der AN die
endgültige
Lage der Fensterflügel, ihre Öffnungsrichtung und die
Einstellung der Öffnungsbegrenzer, unter
Berücksichtigung der
baulichen Gegebenheiten, der Nutzungsbelange, der
Einrichtungen der einzelnen Räume, der
Reinigungsmöglichkeiten der Fenster  und Fassaden usw.
festzulegen und dem AG zur Zustimmung vorzulegen.

Die Anschlüsse der Konstruktionen an den Baukörper
sind so
auszubilden, dass Baukörperbewegungen zwängungs- und
störungsarm aufgenommen werden können.

Alle Anschlusspunkte bodenbündiger Fensterelemente sind
grundsätzlich so zu konstruieren, dass bei
vorübergehend
anstehendem Stauwasser unter Sturm, starkem Regen oder
Schnee keine Durchfeuchtung nach innen erfolgen kann.

Verschraubungen von Fenster- und Türelementen sind
unsichtbar durchzuführen. Sollte dies nicht möglich
sein, sind
die Schraubenköpfe bei Metallkonstruktionen im Farbton
der
Konstruktionen, die sie fixieren, dauerhaft zu
beschichten.

Bei der Entwicklung der Fensterelemente ist darauf zu
achten,
dass die Fassadenebenen und Profilführungen eine
einwandfreie Abschottung zwischen Zargenkonstruktion
und
Rohbau erfordern.

Als Mindestanspruch müssen alle mehr als:

15 mm breiten Spalten

zwischen den Metallfassaden und dem Baukörper mit einer
umlaufenden, korrosionsgeschützten,

mind. 3 mm dicken

Blechanbindung (bewertetes Schalldämmaß R´w 37 dB) oder
üblich massive Stahlwinkel ausgestattet werden.

Anschlussfugen der Breite

< 15 mm

sind unter Beachtung der DIN elastisch zu versiegeln.

Innenseitig sind im Leibungs- oder Deckenbereich von
Fensterflügeln/Reinigungsflügeln, von denen angrenzende
Glasfelder außen gereinigt werden müssen,
Sicherungshaken
für den Fensterreiniger gem. Unfallverhütungsvorschrift
anzubringen, sofern dieses erforderlich ist.

Alle Türen erhalten innen- und außenseitig eine
gravierte
Beschriftung "Drücken" / "Ziehen". Ausführung rund, aus
Aluminium oder Edelstahl. Schriftfarbe schwarz.

Baustatische Anforderungen

Die Konstruktionen müssen alle auf sie einwirkenden
Kräfte
aufnehmen und an den Baukörper abtragen können.
Sämtliche
Verankerungen bedürfen einer ausgewogenen Los- und
Festpunktsystematik, das heißt die Verbindung und
Gründung
aller Bauteile müssen statisch bestimmt sein. Die
notwendigen
Gleitflächen bedürfen dauerbeständigen
Kunststoffbettungen.

Hierbei sind ebenfalls Bauteile und Ausrüstungen zu
berücksichtigen, die außen an die Fenster, und ggf.
Tür-Elemente befestigt werden, dort ihre Lasten mit
Exzentrizitäten abtragen und zum Teil höhere als nur
die
statisch anzusetzenden Windkräfte verursachen
(Sonnenschutzanlage usw.)

Bei Glasscheibenfeldern ist die Durchbiegung des
längsten
Scheibenrandes auf 8 mm zu begrenzen.

Falls Sonderverglasungen oder besondere Einsatzelemente
eine strengere Durchbiegung fordern, hat der AN diese
Werte
zu berücksichtigen.

Der AN hat mit Vorlage seiner Ausführungsplanung und
rechtzeitig vor Beginn seiner Werkstattzeichnungen eine
prüffähige statische Berechnung der einzelnen Fenster-,
Fassaden-, Glasdach-, und Tür-Konstruktionen  - soweit
gemäß
den Vorschriften erforderlich  anzufertigen und von
einem
autorisierten Prüfingenieur prüfen zu lassen.

Die Prüfgebühren trägt der AN.

Diese geprüften Unterlagen werden Bestandteil der
Objektdokumentation.

Bauphysikalische Anforderungen

Wärmeschutz

Bei der Dimensionierung der Dämmaßnahmen sind die
Forderungen der EnEV und alle damit verbundenen
Zusatzbestimmungen, sowie die gültigen Normen zu
beachten
und umzusetzen. Die aktuellen Anforderungen an die
transparenten und nichttransparenten Teile von
Fenster-,
Fassaden-, Tür- und Glasdach-Konstruktionen sind bei
der
Ausführungsplanung zu beachten zu optimieren und bei
der
Ausführung umzusetzen.

Bei Fenstern, Fensterwänden und Fassaden sowie bei
verglasten Außentüren aus thermisch getrennten
Aluminium-
bzw. Stahlprofilen ist dafür zu sorgen, dass die
Dämmwirkung
des thermischen Verbundes auch in den Bereichen der
Eck-
und T-Verbinder uneingeschränkt vorhanden ist.

Auf der Basis von 20°C Raumtemperatur und 50% relative
Luftfeuchte wird gem. DIN 4108 Teil 3, für alle
Profilkonstruktionen der Fenster- und Tür-Elemente,
Tauwasserfreiheit für alle Außentemperaturen gefordert.

Die Taupunktisotherme von 10°C muss innerhalb der
Fenster-/Türprofile liegen, sie darf raumseitig die
Konstruktion
und die anschließende Wand an keiner Stelle verlassen.
Die
innere Oberflächentemperatur muss > 10°C betragen.

Die vorstehende Forderung ist durch eine
Temperaturfeldberechnung mit grafischem
Isothermenverlauf
durch Konstruktion und Bauanschluss vor Ausführung der
Werkstattfertigung nachzuweisen. Diese Unterlage wird
Gegenstand der Projektdokumentation.

Kann der Bieter diesen Nachweis mit der von Ihm
angebotenen
Konstruktion nicht uneingeschränkt führen, hat er
durch eigene
Detailvorschläge nachzuweisen, dass die
Gebrauchstauglichkeit
der von ihm angebotenen Konstruktion nicht
beeinträchtigt wird.

Schallschutz

Sämtliche Maßnahmen des Schallschutzes gegen Außenlärm
und Schall-Längsleitung sind vom AN im Zuge seiner
Ausführungsplanung gemäß den Vorgaben aus der Bauphysik
umzusetzen.

Die Fenster-/Fassadenkonstruktionen sind so
auszubilden, dass
sie einschließlich der Anschlüsse und Ausfachungen den
Anforderungen gemäß dem Schallschutznachweis, jeweils
am
Bau gemessen, entsprechen.

Die geforderten Schalldämmwerte sind durch
Prüfzeugnisse,
und Messungen am Bau nachzuweisen.

Die Anschlüsse zwischen Fenster und Baukörper sind
unter
Beachtung der Anforderungen an die Schalldämmung der
Fenster auszubilden.

Eine konsequente Unterbindung der Schall-Längsleitung
durch
elastische Zwischenlagen / Dichtungen ist vorzusehen.

Durch besondere konstruktive Maßnahmen bei den
Anschlüssen der Fenster- und Fassadenkonstruktionen
untereinander und an den Baukörper sind
Luftschallübertragungen auf Nebenwegen und
Innenschall-Längsübertragungen zwischen benachbarten
Räumen zu vermeiden.

Dies gilt insbesondere für die Innenwand-Anschlüsse an
die
Fenster-/Fassadenkonstruktionen.

Fensterstöße von Fensterbändern oder mehrteiligen
Fenstern
müssen zur Vermeidung von Schall-Längsleitungen innen
und
außen schalltechnisch entkoppelt werden.

Der AG behält sich vor, Nachweise mittels
Musterraummessungen vom AN zu fordern und / oder
schalltechnische Messungen am Bau durchführen zu
lassen,
um die Einhaltung der geforderten Schalldämmaße zu
prüfen
und ggf. vom AN Nachbesserungen zu verlangen. Die
Kosten
für die genannten Messungen trägt der AG.

Feuchtigkeitsschutz / Dichtigkeit

Auf eine gute Dichtigkeit der Konstruktion wird
besonderer Wert
gelegt, nicht zuletzt aus Gründen des Wärme- und
Schallschutzes. Die hinterlüfteten Verkleidungen sind
schlagregendicht auszuführen. Der Eignungsnachweis der
vorgesehenen Dämmung in diesen Bereichen ist zu
erbringen.

Der AN hat den Nachweis der geforderten
Fugendurchlässigkeit
durch geeignete Messungen am Gebäude zu erbringen.
Hierzu
sind an exponierten Stellen eine ausreichende Anzahl
von
Messungen durchzuführen.

Die Feuchtigkeitsisolierung ist im Sockelbereich am
Gelände
oder Dachanschluss gem. gültiger Norm über der
wasserführenden Schicht hochzuziehen und mit
Klemmprofilen
mechanisch gegen Abrutschen zu sichern.

Im Bereich von Fassaden, die höhenbündig mit der
wasserführenden Ebene sind, sind geeignete Maßnahmen
zur
Entwässerung in Form von Drainagerinnen vorzusehen.

Baustoffe

Die Wahl der einzusetzenden Qualitäten hängt von den
bauphysikalischen, brandschutztechnischen,
funktionalen,
gestalterischen und gewerkeübergreifenden
Anforderungen ab.

Geforderte Baustoffeigenschaften sowie deren
Gebrauchseignung hat der AN durch schriftliche
Nachweise,
Prüfzeugnisse und Zulassungen vor der Ausführung
zusammen
mit der Planvorgabe nachzuweisen.

Soweit für zu liefernde Stoffe und Bauteile keine
Normen oder
allgemeine bauaufsichtliche Zulassungen vorhanden
sind, hat
der AN vor Ausführung der Arbeiten die Verwendbarkeit
auf
Verlangen selbst nachzuweisen.

Kosten für den Nachweis der Verwendbarkeit nicht
allgemein
bauaufsichtlich zugelassener Stoffe und Bauteile gehen
inkl.
aller Nebenkosten zu Lasten des Bieters.

Aluminium

Aluminium ist nur in korrosionsfesten Legierungen und
in
Eloxalqualität (Zusatzzeichen "dek") gemäß DIN zu
verwenden.

Profile: Legierung AlMgSi 0,5 dek F22
 Mindestwanddicke: 2,5 mm

Ebene Bleche: Legierung AlMg 1,
 Eloxalqualität F13
Mindestdicke: 3 mm, f. Verbundelemente
Paneel: 2 mm

Einschalige Profilbleche:  Legierung AlMn1Mg 0,5 bzw.
gem.
 Zulassung,
Eloxalqualität: F13, Mindestdicke: 0,7 mm bzw.
 gem. Zulassung/Statik

Die Legierung und die dekorative Qualität der
Oberfläche der
Profile ist auf die vorgesehene Oberflächenbehandlung
abzustimmen.

Falls bei großflächigen Blechteilen aus statischen oder
sonstigen Gründen Aussteifungen notwendig werden, sind
diese
Bestandteil der Leistung des AN. Erforderliche
Aussteifungen
sind unsichtbar anzubringen und dürfen nicht zu
Verwerfungen
(bei Temperaturwechsel) führen.

Stahl

Baustahl:
Es sind nur verzinkte Materialien der Stahlqualität
gem. gültiger
Norm zu verwenden.

Nicht rostende Stähle für dekorative Zwecke:
Werkstoff Nr. 1.4301 bzw. 1.4571 mit einer matt
geschliffenen
Oberfläche, Körnung 240.

Die Verwendung von nicht rostenden Stählen mit
speziellen
Anforderungen richtet sich nach der spezifischen
Nutzung auf
Basis der bauaufsichtlichen Zulassung.

Verbindungsmittel:
Sämtliche Kleinteile, Schrauben, Verbindungsbolzen,
Verschleißteile bei den Beschlägen etc. sowie
Verankerungskonstruktionen, die nicht in "warmen"
Innenbereichen (wärmegedämmt und
feuchtigkeitsgeschützt)
liegen, sind in nichtrostendem Stahl auszuführen.

Es dürfen nur Dübel und Ankerschienen verwendet
werden, die
über eine allgemeine bauaufsichtliche Zulassung
verfügen.

Die Berührungsflächen von Bauteilen aus Leichtmetall
mit
Bauteilen aus Stahl oder anderen Baustoffen sind vor
dem
Zusammenbau durch geeignete Trennlagen gegen
Elektrolytbildung zu schützen.

Alle konstruktiv notwendig werdenden Schweißnähte sind,
soweit technisch möglich, in der Werkstatt auszuführen.

Die Anordnung der Schweißnähte ist unter
Berücksichtigung der
Regeln für "feuerverzinkungsgerechtes Konstruieren"
festzulegen.

Statisch tragende Schweißnähte sind ausschließlich von
Fachbetrieben mit dem erforderlichen Schweißnachweis
auszuführen. Der Bieter ist hierfür nachweispflichtig.

Kunststoff

Kunststofffenster  Anschlagdichtungssystem mit
folgenden
Konstruktionsmerkmalen:

5-Kammer-Konstruktion mit verzinkten Stahlverstärkungen

Verglasungs- und Anschlagdichtungen aus EPDM bündig zum
Profil, UV-Strahlen- und witterungsbeständig, Farbe
nach RAL
und Wahl des AG, zweifarbig, innen weiß RAL 9010, außen
schwarzgrau RAL 7021

Profilabmessungen und Schallschutzklasse ergeben sich
aus
dem noch zu erstellenden Schall- und
Wärmeschutznachweis.

Verglasung

Es kommen für die Verglasung generell neutrale
Wärmeschutz-Isoliergläser (Floatglas) zur Ausführung.
Die
Verglasung richtet sich nach dem vom AN zu erstellenden
Wärmeschutznachweis. Eine Ausnahme hiervon bilden die
Verglasungen auf der Süd-Ost-Seite sowie auf der
Süd-West-Seite, soweit Aufenthaltsräume hinter den
verglasten
Flächen liegen. Hier ist eine Sonnenschutzverglasung
auszuführen.

Scheibenstärke, Scheibenzwischenraum und
Isolierglasdicke
bemessen sich nach der Fenster- / Fassadenkonstruktion
und
deren Anschlüsse. Es sind die Vorgaben aus dem Schall-
und
Wärmeschutznachweis sowie die Bemessungstabellen der
Glashersteller zugrunde zu legen.

Absturzsichernde Verglasungen bedürfen grundsätzlich
einer
allgemeinen bauaufsichtlichen Zulassung des DIBt,
"Deutsches
Institut für Bautechnik".

Bei der Ausführung absturzsichernder Verglasungen sind
die
gültigen Normen einzuhalten. Weiterhin sind die
Auflagen der
Landesbauordnung einzuhalten.

Sämtliche Fassadenbauteile mit Anforderungen dürfen
nur als
bauaufsichtlich zugelassene Bauteile Verwendung finden.

Bei der Anwendung von Sondergläsern (z. B.
absturzsichernde
Verglasungen, Sonnenschutzgläser, Brandschutzgläser,
Paneelgläser, ornamentierte Gläser, etc.) ist deren
Lage und
genaue Ausführung im Rahmen der Projektdokumentation in
die Ansichten einzutragen.

Türen die zu mehr als drei Vierteln ihrer Fläche aus
Glas
bestehen sind mittels Klebefolien, in ca. 1,50 m Höhe
mit
hellgrauen Streifen, ca. 100 mm hoch, mit ca. 10-20 mm
Abstand, zu kennzeichnen.

Ausführung:
Die geforderten Glasqualitäten sind den
Belegungsplänen der
Fassaden bzw. den statischen Unterlagen zu entnehmen.
Die
erforderlichen Anforderungen wie z. B. u-Wert, G-Wert
sind
nach dem noch zu erstellenden Wärmeschutznachweis
auszuführen. Verglasungstypen sind den Belegungsplänen
(Ansichten) zu entnehmen.

Die Verglasung an der Innen- und Außenseite hat mit
APTK/EPDM oder Silikon-Profilen mit kontrollierbarem
Anpressdruck zu erfolgen. Die äußeren Profile sind an
den
Ecken auf Gehrung zu vulkanisieren.

Es ist darauf zu achten, dass in den Hohlräumen
zwischen
Rahmen und Scheibe kein Schwitzwasser entsteht und der
Verglasungsfalz entsprechend den Richtlinien der
Glashersteller
belüftet und entwässert wird.

Bei der Verwendung von Blech- oder Glaspaneelen sind
sinngemäß die Anforderungen an den Wärmeschutz,
Schallschutz und Brandschutz durch den AN zu beachten
und
umzusetzen. Die Paneele sind nach dem Stand der Technik
dampfdiffusionsdicht auszubilden und durch konstruktive
Maßnahmen gegen Feuchtigkeit und Zerstörung zu
schützen.

Blechpaneele erhalten eine Oberflächenbehandlung.

Dichtungen

Dichtungsprofile müssen mit allen angrenzenden
Materialien
verträglich sein (auch mit späteren Anstrichen) und die
Forderungen der Beanspruchungsgruppen der Fenster- und
Fassadenkonstruktion dauerhaft erfüllen. Sie müssen
entsprechen den RAL-Bedingungen gütegesichert sein und
den
geltenden Normen entsprechen.

Die Dichtungen müssen in Beschaffenheit, Abmessung und
Gestaltung dem vorgesehenen Verwendungszweck
entsprechen.

Verglasungs- und Ausfachungsdichtungen
(Druckdichtungen)

Ausschließlich APTK (EPDM) gemäß gültiger Norm.

Die Ecken der äußeren Dichtungen sind zu vulkanisieren
oder
durchlaufend herzustellen (Stoß in oberer Flügelmitte)

Die Dichtungen müssen witterungs-, ozon- sowie
lichtbeständig
sein und ihre Elastizität in den vorkommenden
Temperaturen
beibehalten.

Flügeldichtung, Dichtung zwischen Rahmen und Flügel
(Mittelstegdichtung)

Sinngemäß wie vor, (APTK/EPDM)

Dichtstoffe und Versiegelungen

Elasto-plastische Massen. Material entsprechend Lage
und Art
der Versiegelungsfugen sowie gemäß Grundmaterial der
Fugenflanken.

Sie dürfen keine aggressiven Bestandteile beinhalten
und
müssen mit angrenzenden Stoffen verträglich sein. Sie
müssen
weiterhin alterungsbeständig und  - soweit sie direkten
Witterungseinflüssen ausgesetzt sind  gegen diese
atmosphärischen Einflüsse beständig sein.

Versiegelungen müssen unter Berücksichtigung der
konstruktiven Gegebenheiten innerhalb der vorkommenden
Temperaturbereiche an den Bauteilen so haften, dass
sie unter
den Dehnungsbewegungen der Bauteile nicht von den
Haftflächen abreißen.

Dichtfolien
Bauabdichtungsfolien müssen in ihrer Eigenschaft dem
Verwendungszweck und gültiger Norm entsprechen. Sie
dürfen
keine aggressiven Bestandteile beinhalten und müssen
mit
angrenzenden Baustoffen verträglich sein. Dichtfolien
müssen
alterungsbeständig und  soweit sie direkten
Witterungseinflüssen ausgesetzt sind  gegen diese
beständig
sein.

Dämmstoffe
Alle Dämmstoffe für Fassadenarbeiten sind hinsichtlich
ihres
Brandverhaltens nach den Vorgaben aus dem
Brandschutzkonzept zu verwenden.

Für die zur Verwendung kommende Wärmedämmung ist die
Kopie des Prüfbescheides über die Einstufung als nicht
brennbar bzw. mind. schwer entflammbarer Baustoff gemäß
den ergänzenden Bestimmung zur DIN vorzulegen.

Die Platten müssen durchgehend wasserabweisend und
verrottungsfest sein. Eine Güteüberwachung nach DIN
ist
nachzuweisen. Wärmeleitfähigkeitsgruppe min. 040 nach
DIN.

Die Wärmedämmung ist im unteren Bereich, wo sie durch
aufsteigende Feuchtigkeit bzw. Spritzwasser gefährdet
ist,
mindestens bis 20 cm  über Oberkante Gelände bzw.
wasserführender Schicht aus geschlossenporigem
Material z. B.
extrudierter Polystorolhartschaum, Foamglas, etc.
herzustellen.

Die Dämmstärke ergibt sich aus den Vorgaben aus dem
Wärme-, Schall-, und Brandschutzgutachten. Der Einbau
erfolgt
gemäß den bauaufsichtlichen Zulassungen und
Herstellerrichtlinien.

Antidröhnbeschichtungen
Der AN hat geeignete Antidröhnmaßnahmen bei
horizontalen
Blechbauteilen (Fensterbänken, Attikaabdeckungen usw.)
nach
eigener Wahl (größere Blechdicken oder Beschichtungen)
vorzusehen. Bei der Verwendung darf nur spritzbares
oder
Spachtelmaterial, mindestens 2 mm dick,
Brandschutzklasse B
1, vollflächig unterseitig aufgebracht werden.

Aufklebbare Folien o. ä. sind nicht zugelassen.

Oberflächenbehandlung
Feuchtigkeits- und Korrosionsschutz

Allgemeines

Alle verwendeten Materialien müssen gegen Feuchtigkeit
von
innen  und außen beständig sein. Bei Verwendung
unterschiedlicher Metalle ist auf die Vermeidung
elektrolytischer
Korrosion zu achten. Bei Materialkombinationen müssen
geeignete alterungsbeständige Isolierzwischenlagen
angeordnet
werden.  Es dürfen nur pH-neutrale Materialien für
Dichtungs-,
Dämm- und Klebemassen verwendet werden.

Aluminium
Es sind nur korrosionsfeste Aluminium- Knetlegierungen
zu
verwenden. Die anodische Oxidation der
Aluminium-Profile und
/ oder bleche muss entsprechend der gültigen Norm
durchgeführt werden.

Stahl
Mit Ausnahme von nichtrostendem Stahl sind alle
aussenliegenden Stahlteile feuerverzinkt mit einer
Schichtdicke
von 100 my + 20 % (auch an den Schnittkanten)
einzubauen.
Beschädigungen und Fehlstellen der Zinkschicht sind
gem. DIN
sofort auszubessern.

Alle Bohrungen müssen vor dem Verzinken ausgeführt
werden.
Evtl. Baustellenschweißungen müssen direkt nach der
Ausführung und dem Säubern der Schweißnähte mit
Kaltzinkpaste nachverzinkt werden.

Farbbeschichtungen
Allgemeines
Die Festlegung der Farben aller Bauteile erfolgt nach
den
Vorgaben der Planung bzw. nach Bemusterung durch den
AG.

Farbtöne: RAL  Standard und Sonderfarben sowie
Hersteller-Standard und Sonderfarben nach Musterkarte.
Die
endgültige Festlegung der

Farbtöne für die einzelnen Bauteile trifft der AG im
Zuge der
Prüfung und Freigabe der Musterfassade.

Generell sind alle sichtbar bleibenden Metallteile mit
einer
farbbeschichteten Oberflächenbehandlung zu versehen.

Die Farbbeschichtung muss gemäß den Güte- und
Prüfbestimmungen (Gütesicherung, RAL-RG 631) der
Gütegemeinschaft Stückbeschichtete Bauelemente e.V,
ausgeführt werden.

Die fertig gestellte Farbbeschichtung muss optisch
einwandfrei,
ohne Fehler und von hoher Qualität sein.

Stahlteile
Sichtbare, innen- und außenliegende Stahlteile
letztere
zusätzlich zur Feuerverzinkung erhalten die gleiche
Farbbeschichtung wie die Aluminium-Konstruktionen.
Zinknarben, -einschlüsse, -verläufe, u. a.
Unebenheiten in der
Zinkschicht sind zu beseitigen und dürfen in der
Farbbeschichtung nicht erkennbar sein.

Vertiefungen (im Grundmaterial) sind durch örtliches
Spachteln-
und Schleifen auszugleichen.

Die Beschichtung der Stahlteile, insbesondere von
Türkonstruktionen, muss optisch identisch sein mit der
Beschichtung der Aluminium-Konstruktion. Dies gilt
auch für
den Glanzgrad.

Beschläge
Es sind nur RAL-geprüfte bzw. vom Systemhersteller der
Fenster- und Türkonstruktionen vorgesehene Beschläge zu
verwenden. Nicht systemgebundene Beschlagteile sind
gemäß
einschlägiger DIN-Vorschriften auszuwählen. Die
Beschläge
müssen aus nichtrostendem Material bestehen. Galvanisch
verzinkte oder gebonderte Stahlteile sind nicht
zugelassen.
Alle Griffe für Türen und Fenster sind aus Edelstahl,
Durchmesser mind. 20 mm, in abgerundeter Form, fein
matt
herzustellen. Die Beschläge sind gem. DIN EN
1906:2012-12
nach Gebrauchskategorie Klasse 4 und Dauerhaftigkeit
Klasse
7 (hohe Betätigungshäufigkeit, 200.000 Prüfzyklen,
bzw. mittlere
Betätigungshäufigkeit, 100.000  Prüfzyklen bei
Standflügelgarnituren) auszulegen."

Die Beschläge sind entsprechend den Abmessungen und
Gewichten der Fenster und Türen auszuführen. Die
erforderliche Anzahl der Scheren, Bänder und ggf.
zusätzlicher
vertikaler oder horizontaler Verriegelungen hat der AN
unter
Berücksichtigung der Gewichte der einzelnen
Flügelgrößen und
gemäß den Bemessungstabellen der Beschlag- Fenster- und
Tür-System-Hersteller auszuführen.

Alle Profile müssen form- und kraftschlüssig mit den
Profilen
verbunden und verdeckt (integriert) eingebaut werden.
Letzteres
gilt für Oberlichtöffner und Fenstergriffe.

Stark beanspruchte Scherenlager, Ecklager und Bänder
sind in
Metallverstärkungen zu verschrauben. Tür- und
Fensterbänder
sind vertikal und horizontal verstellbar auszuführen.

Die Beschläge sind so auszuführen, dass
Leichtgängigkeit
(durch Fetten), richtiger Beschlagsitz und Dichtigkeit
der
Fenster und Türen gegeben sind.
Die Bedienung und Betätigung der Beschläge muss leicht
und
ohne besonderen Kraftaufwand möglich sein.

Alle sichtbaren Beschlagteile sind mit nicht
sichtbaren und nicht
rostenden Verschraubungen anzubringen.

Bei Schraubverbindungen in Wandungen oder Stegen von
Metallfenstern oder Türen (soweit vorgesehen) sind
Einnietmuttern oder Hinterlegstücke zu verwenden. Die
Möglichkeit zur Wartung und Instandhaltung muss für
alle
Beschläge gegeben sein.

Die Beschläge dürfen ein öffnen der Fenster und Türen
von
außen nicht ermöglichen. Ihre Bedienung muss leicht und
unfallsicher geschehen.

Die Form der Fenstergriffe soll weitestgehend die Form
der
Türdrücker entsprechen.

Es sind Einhandbedienungen bei Dreh-, Drehkipp- und
Kippfenster auszuführen.  Dreh/Kipp-Beschläge sind
grundsätzlich mit Fehlbedienungssperre, Aushebesperre
und
Öffnungsbegrenzer auszurüsten. Die Fenstergriffe sind
abschließbar auszuführen. Grundsätzlich gilt, Dreh- vor
Kippschließung.

Bei der Ausführung von Oberlichtern erfolgt die
Betätigung von
Hand ; Flachform-Oberlichtöffner mit zwangsverriegelten
Scheren und gesicherter Schereneinhängung,
Einhängestellung
sichtbar, einfache Auslösung durch kopfseitigen
Druckknopf;
Flügelandruck stufenlos von vorn einstellbar;
ausgerüstet mit
Falz- und Reinigungsscheren; Öffnungsweite: stufenlos
bis 300
mm; Winkelgetriebe mit loser Gelenkkurbelstange,
Betätigungsgestänge mit Abdeckung. Zur Reinigung muss
die
Möglichkeit des Öffnens um 180° nach untern möglich
sein.

Die Ausführung von Widerstandsklassen RC2 und RC2N sind
den Grundrissplanungen zu entnehmen.

Sonnenschutz
Ausführung an allen Fassadenseiten mit Ausnahme der
PR-Fassaden, der Halle sowie den Notausgängen der Aula
und
den Flurfenstern.

Herstellen von in der Fassade integrierten
Lamellenraffstores,
jeweils als Einzelanlage je Fensterflügel (Abmessung
gem.
Fassadenplanung), Farbton passend zu den Farbgebungen
der
Fensterstützen gem. Ansichten, nach RAL, nach Wahl des
AG.
Der FC-Wert des außenliegenden Sonneschutzes muss den
Forderungen des sommerlichen Wärmeschutzesnachweises
entsprechen.

Zur Ausführung kommen Raffstoreanlagen mit 80 mm
Lamellenbreite, randgebördelt.
Sämtliche Stanzungen in den Lamellen sind mit
Schutzösen zu
versehen. Um den einwandfreien Lauf der Lamellen auch
bei
Wärmebewegungen der Fassade und der Lamellen zu
gewährleisten müssen die Führungsschienen mindestens
25 mm tief sein. Die Oberschiene ist aus
stranggepresstem
Aluminium (kein Zink- oder Aluminium-Blech) vorzusehen.
Die angebotenen Raffstoren müssen die
Lebensdauerklasse 3
nach DIN Abschlüsse außen - erfüllen.
Oberschiene  aus 1,5 mm starkem, stranggepresstem
Aluminiumprofil, nach unten geschlossen. Wendewelle aus
verzinktem Vierkant-Stahlrohr. Wartungsfreie,
gekapselte,
teflonhaltige Lager mit Wenderolle und Bandspule aus
Kunststoff, Segmentwendung zur Verhinderung der
selbsttätigen Verstellung der Lamellen.
Lamellen 80 mm breit, konkav-konvex-gewölbt, beidseitig
randgebördelt, aus speziallegiertem, mit lichtechtem
Lack im
Spezialverfahren korrosionsbeständig einbrennlackiertem
Aluminium. Sämtliche Stanzungen in den Lamellen sind
mit
schwarzen Schutzösen zur Führung der Aufzugsbänder
(Verminderung des Abriebes) und zur Befestigung der
Stege
der Leiterkordel versehen.
Leiterkordel als Polyester-Leiterkordel, mit
Kevlar-Einlage,
schwarz, in schwerer Sonderausführung, mit
Doppelstegen.
Jede Lamelle wird am oberen Steg der Leiterkordel
befestigt.
Aufzugsbänder als spezialbeschichtetes Polyesterband,
schwarz, in witterungsbeständiger Ausführung,
dehnungs- und
schrumpfarm, bruch- und knickfest. Das Aufzugsband und
die
Öffnung für die Schutzösen sind so aufeinander
abzustimmen,
dass der Lichteinfall in den Innenraum im Bereich der
Schutzösen des Aufzugsbandes auf ein Minimum reduziert
wird.

Unterschiene
80 mm breit, 15 mm hoch, aus stranggepresstem
Aluminiumprofil, mit schwarzen Endkappen aus
Kunststoff. In
den Endkappen sind verschiebbare Führungsnippeln mit
Hinterschnitt, um ein Aushängen des Behanges zu
verhindern.
Um ausreichende Torsionssteifigkeit zu gewährleisten
sind nicht
geschlossene Unterschienenprofile bzw. ein
Verschließen durch
eine aufgeclipste Lamelle nicht zulässig.

Seitliche Führung
Seitliche Führung der Lamellen in Führungsschienen
25/18 mm,
C-Profil aus stranggepresstem Aluminium, mit
eingezogenen
schwarzen Kedern zur Geräuschdämmung, einschließlich
der
erforderlichen Führungsschienenhalter. Die Lamellen
sind durch
schwarze Führungsnippel aus glasfaserverstärktem
Polyamid,
schlagfest über 2 Ultraschallverschweißungen mit den
Lamellen
verbunden, auszuführen.

Antrieb / Bedienung
Je Behang ein Motor, Bedienung raumweise, über Taster.
Die komplette Baueinheit VDE-geprüft, mit VDE-,
Funkschutz-
und Spritzwasserschutz-Zeichen, bestehend aus Motor,
Abschalteinheit, Kondensator, einschl. Verdrahtung, im
Kopfprofil liegend und Abdeckung. Nachweis der
VDE-Zeichen-Genehmigung liegt vor.

4-polige Steckerkupplung  der Schutzart IP 54,
bestehend aus
zwei durch Sicherheitsbügel verriegelte
Kupplungshälften mit
einem Kabel H 05 RN über zugentlastete Kabeleinführung
am
Kopfprofil verbunden.

Außenraffstorekopf gemäß den Vorschriften für Geräte
der
Schutzklasse I nach VDE  mit 2 kV hochspannungsgeprüft.

Sämtliche Konstruktionsteile aus nicht rostenden
Werkstoffen.

Steuerung, Drehung bzw. Feststellen des Behanges in
jeder
gewünschten Höhe oder Lage. Arretierung des
Jalousiebehanges in jeder gewünschten Stellung. Drehen,
Wenden, Stoppen stufenlos möglich, Steuerungsmodule
(vergl.
Leistungsprogramm der TGA) für sowohl Anlagenweise als
auch zentrale Steuerung über Bus-System Anschluss.

Ausführung incl. Windwächter und Sonnenwächter je
Bauteil
und Himmelsrichtung jeweils ein Stück (vergl. Angaben
TGA).

Oberflächenbehandlung
Alle sichtbaren Aluminiumteile sind im Farbton nach
RAL 7021
pulverbeschichtet auszuführen. Die Pulverbeschichtung
ist mit
einem Polyesterpulver in einer Schichtdicke von 60 -
120 my
auszuführen.

Außen Fensterbänke
Ausführung der Fensterbänke gem. der
Leitdetailplanung, aus
oberflächenbeschichteten stranggepressten
Aluminiumprofilen
oder aus dreifach gekanteten Aluminiumblech.

Die Fensterbänke sind so auszubilden, dass
Niederschlagswasser nach außen über die Fassade
abgeleitet
wird und kein Wasser in das Gebäude eindringen kann.
Die
Ableitung muss so erfolgen, dass eine Verschmutzung der
Fassade vermieden wird.

Die Neigung der Fensterbänke darf eine Neigung von 5°
nicht
unterschreiten. Der Überstand der Abtropfkante über
Vorderkante der fertigen darunter befindlichen Fassade
muss
ausreichend bemessen sein.

Der seitliche Anschluss der Fensterbänke ist so
auszuführen,
dass die thermisch bedingten Längenänderungen ohne
Schädigung des Bauwerks aufgenommen werden. Der
Übergang, d. h. die seitliche senkrechte
Anschlussfuge, ist
schlagregendicht auszuführen.

Schraubenköpfe sind zu primern und im Farbton der
Fassade
zu beschichten.

Ausführung als System oder als Sonderausführung, mit
gekanteten Aluminiumblechen oder Strangpreßprofilen,
pulverbeschichtet gemäß Farbkonzept und Wahl des AG.
Ausführung unterschiedlich geformt, Blechdicke nach
konstruktiver Erfordernis, mindestens jedoch 3 mm
stark.
Anordnung einschließlich Abdichtung, Wärmedämmung etc.
auf
konstruktiver Unterkonstruktion.

Anschlüsse an höher führende, seitlich und unterhalb
liegende
Fassaden- und Attikabereiche sind mit Folie
einzudichten, mit
Randabschlussprofilen je nach Erfordernis zu versehen
und mit
kontrollierter Wasserabführung herzustellen.

Es sind Antidröhn-Vorkehrungen zu treffen.

Attikaabdeckungen
Die Abdeckungen erhalten ein Gefälle zur Dachfläche.
Auf der
Fassaden  und auf der Dachseite erhalten die
Abdeckungen
Tropfkanten, soweit angrenzende Bauteile nicht eine
andere
Ausbildung erfordern.

Innen- und  Außenecken der Attikaabdeckungen sind
dicht zu
schweißen. Die Schweißnähte sind sauber zu verputzten,
so
dass sie nach der Pulverbeschichtung nicht sichtbar
sind.

Eventuell erforderliche Durchdringungsöffnungen in der
Attikaabdeckung sind mit einer fachtechnisch
einwandfreien
Eindichtung gem. Klempnervorschrift ohne Dichtmasse
herzustellen.

Sämtliche Attika-Abdeckungen sind mittels Bohrungen und
Schleifleitungen im Zuge der Blitzschutzarbeiten
elektrisch zu
verbinden.

Stützen-, Fugen-, Sturz-, und Leibungsverkleidungen,
untere
Fassadenabschluss- und Tropfbleche

Ein- bis Mehrfach, je nach örtlicher Situation und
Erfordernis
gekantete pulverbeschichtete Aluminiumbleche. Soweit
erforderlich, Ausbildung mit aussteifenden und zur
Verankerung
dienenden Abkantungen an den Rändern.

Befestigungen an Unterkonstruktionen aus Aluminium mit
nicht
sichtbaren Schrauben, soweit unvermeidbar sind die
Schraubenköpfe zu primern und im Farbton der Bleche zu
beschichten.

Die Stöße der Verkleidungsbleche sind in die
Horizontal- bzw.
Vertikalfugen der angrenzenden Fassadenflächen zu
legen bzw.
müssen übereinstimmen mit benachbarten
Fassadenelementen.  Die Blechstöße sind mit
Rillenprofilen und
Fugendichtbändern zu unterlegen.

Das Nisten von Vögeln hinter oder unter den
Attikaabdeckungen ist durch entsprechende Maßnahmen zu
verhindern.

Gitterroststufen / Gitterrostpodeste

Die Rostmaschen auf den Podesten sind parallel zu den
Fassaden, auf den Trittstufen quer zur Fassade
auszuführen.

*Hinweis*
Leistungsprogramm Fassaden
Kostengruppe 334/335/338

Leitdetails:
9071_6_A_GR_00_1-100_020_
9071_6_A_GR_01_1-100_021_
9071_6_A_GR_02_1-100_022_
9071_6_A_DA_1-100_023_
9071_6_A_SN_1-100_030_
9071_6_A_AN_1-100_040_
9071_6_A_DT_1-20_130_
9071_6_A_DT_1-20_131_
9071_6_A_AN_-_-_1-20_132_
9071_6_A_DT_-_-_1-5_134_
9071_6_A_DT_-_-_1-10_135_

Leistungsbereiche

Faserzement-Vorhangfassaden
Wärmedämmverbundsystem

Vorhangfassade
Die Fassadenflächen im Erdgeschoss, einschließlich der
Einhausung der Technikflächen erhalten eine vorgehängte
hinterlüftete Fassade, Fassadenplatten aus
durchgefärbten
Fassadentafeln, gepresst und luftgetrocknet mit
unbeschichteter
Oberfläche, mechanisch bearbeitet, mit rauer samtiger
Oberfläche, bestehend aus:

Portlandzement
Luft
Wasser
Mineralischen Füllstoffen
Armierungsfasern

Schnittkanten besäumt, ca. 15 mm. Zuschnitt
rechtwinkelig, mit
einer zulässigen Toleranz von max. +/- 1 mm in der
Diagonalen.
Die auszuführende Tafelstärke ist grundsätzlich mit 12
mm
auszuführen. Ergänzende Forderungen ergeben sich ggf.
aus
der Fassadenstatik des AN.

Fassadenplatten haben mindestens folgende
Anforderungen:

A2-s1, d0 nichtbrennbar
beständig gegen extreme Temperaturen und Frost
wasserbeständig
widerstandsfähig gegen lebende Organismen
 (Pilze, Bakterien, Insekten, Ungeziefer, usw.)
erfüllt die Anforderungen für die Verwendung in
Innenräumen gemäß den "Zulassungsgrundsätzen zur
 gesundheitlichen Bewertung von Bauprodukten in
 Innenräumen" (gemäß AgBB)

Technische Spezifikation:

Minimale Dichte trocken:  = 1.650 kg/m3
Biegefestigkeit, parallel: 24,0 N/mm2
Biegefestigkeit, orthogonal: 18,5 N/mm2
Wasseraufnahme: < 20 %
Dauerhaftigkeitsklasse: EN 12467 Kategorie A
Festigkeitsklasse: EN 12467 Klasse 3
Brandverhalten: EN 12467 A2-s1, d0

Unterkonstruktion
Unterkonstruktion bestehend aus Aluminium, mindest
Hinterlüftungsstärke 40 mm. Gesamte Ausführung nach
Vorgaben des Plattenherstellers. Montage der Platten
genietet,
Platten sind im Werk, nach der Werkplanung des AN zu
bohren
und mit zugelassenen Nieten, im Farbton passend zur
Fassade,
zu befestigen.

Zu Vorgaben des Herstellers zur Lagerung, Montage und
Verarbeitung der Fassadenplatten sind zwingend zu
beachten.

Wärmedämmung gem. zu erstellendem
Wärmeschutznachweis, aus nichtbrennbarer
Mineralfaserdämmung, mit schwarzer Vlieskaschierung.
Befestigung durch Verdübelung.

Die Fassadenflächen sind mit einem Graffitischutz
durch eine
UV-gehärtete, farblose Beschichtung zu versehen.

Wärmedämmverbundsystem

Grundsätzlich gilt, dass es keine ungedämmten oder
unbekleideten Außenwände gibt.

Alle Fassadenflächen die gem. Beschreibung und
Planunterlagen nicht mit Glasfassaden,
Fensterkonstruktionen
oder Vorhangfassaden verkleidet sind, erhalten ein
Wärmedämmverbundsystem.

Ausführung als Wärmedämmverbundsystem mit fugenlosen
Putzoberflächen, Baustoffklasse, Dämmstoff- und
Dämmstoffstärken gem. Anforderungen und Vorgaben des
Brandschutzes sowie der Bauphysik.  Gesamte Ausführung
nach Vorgaben des Systemherstellers. Dämmstoffstärke
und
Spezifikation nach noch zu erstellendem
Wärmeschutznachweis und Brandschutzkonzept. Ausführung
von Brandriegeln gem. gültiger Norm.

Putzoberfläche als anorganischer gebundener Putz,
wetterbeständig, hydrophob und wasserdampfdurchlässig,
gem.
gültiger Norm.

Korngröße: 2,00 mm

Die Fassadenflächen erhalten einen Egalisierungs- und
einen
Endanstrich im Farbton nach Farbkarte des
Systemherstellers
und Wahl des AG. Die Fassaden werden mehrfarbig
ausgeführt. Grundlage für die Ausführung bilden die
beigefügten
Ansichten .

An und Abschlüsse, Ausbildung von Fugen, etcsind
gem. den
Vorgaben des Systemherstellers auszuführen.

Unter allen Fensterbänken erfolgt eine Abdichtung bis
an das
Fensterrahmenprofil bzw. an die Dämmung (WDVS) mit
Dichtstoffen aus dem System des Systemherstellers.

Durch den AG werden fünf Nistkästen zur Verfügung
gestellt,
diese sind nach Vorgaben der Planung in das WDVS zu
integrieren und einzubauen.

*Hinweis*
Durch den AN sind im Zuge seiner Arbeiten zwei
Musterfassaden 3,00 x 3,00 m als selbständig,
freistehendes
Fassadenelement wie folgt herzustellen:

1. Element
Ein funktionsfähiges Kunststofffenster einschl.
Leibungsverkleidung und beidseitigen Fassadenstützen,
Sonnenschutzkasten und Behang in oberflächenfertiger
WDVS-Fassade. Farbgestaltung gem. beigefügter Planung
und
Freigabe durch den AG, nach vorheriger Handbemusterung.

2. Element
Funktionsfähiges Kunststofffenster einschl.
Sonnenschutzkasten und Behang in oberflächenfertiger
Vorhangfassade.  Farbgestaltung gem. beigefügter
Planung und
Freigabe durch den AG, nach vorheriger Handbemusterung.

Die Musterelemente sind jeweils mit den tatsächlichen
Fassadenstärken herzustellen, vorzuhalten und nach
Aufforderung zu demontieren. Etwaige Entsorgungskosten
sind
einzukalkulieren.

Die Musterelemente sind so auszubilden, dass diese,
auch
wenn diese über einen längeren Zeitraum der Witterung
ausgesetzt sind, ihre Standfestigkeit erhalten.

#### Untertitel 07.05 Ausbau

*Hinweis*
Wandkonstruktionen, Allgemeines

Die beigefügten Planungen und Gutachten bilden
grundsätzlich
die anzubietende Leistung ab. Sollte der AN im Zuge
seiner
Planungen des Modulbau andere Wandkonstruktionen
ausführen, so ist dieses mit dem Angebot zu
beschreiben. Die
gestellten Anforderungen an Schall-, Wärme-,
Brandschutz
sowie den Oberflächen sind zwingend einzuhalten.

*Hinweis*
Leistungsprogramm Nichttragende Innenwände

Sämtliche Trennwände werden erst nach Freigabe der
Ausbauplanung durch den AG ausgeführt.

Ausführung:
Alle nichttragenden Innenwände als doppelt beplankte
Trockenbauwände mit Metallständerwerk ausgeführt.
Wandstärken gem. beigefügten Planunterlagen.

Die Trennwände in den Unterrichts- und Lehrbereichen
sowie in
den Mehrzweckflächen sind im unteren Bereiche, bis ca.
1,25 m
Höhe, mit faserverstärken Bauplatten, für erhöhte
mechanische
Beanspruchung, auszuführen.

Trennwände WCs / Installationsverkleidungen
Gipskartonwand, beidseitig doppelt beplankt,
Wandstärke gem.
Architektenplanung, oberste Lage als imprägnierte
GK-Platten.

Allgemeine Anforderungen
Die Ausführungen im Schallschutzgutachten sind
maßgeblich
und vorrangig zu beachten.

Feuerwiderstands- bzw. Baustoffklassen sind den
Planungen
und dem Brandschutzgutachten zu entnehmen.

Die Beplankung der Wände hat gemäß
Herstellervorschriften
mit versetzten Stößen zu erfolgen.  Die Verschraubung,
Armierung und Verspachtelung der Platten erfolgt gemäß
den
Verarbeitungsrichtlinien der Hersteller.

Metallständerwände

Alle gemäß Planung vorgegebenen nicht tragenden Wände
werden, sofern nicht anders dargestellt oder
beschrieben, als
beidseitig- doppelt- beplankte
Gipskarton-Metallständerwand
hergestellt.

Die gewählte Konstruktion muss für die Befestigung und
Aufnahme leichter Wandlasten geeignet sein.

In Feuchträumen (z. B. WCs, Kellerräume etc.) sind
feuchtigkeitsunempfindliche bzw. imprägnierte Platten
auszuführen.

Die Gesamtkonstruktion der einzelnen Trennwandtypen
ist so
auszubilden, dass Verformungen angrenzender Bauteile,
z. B.
durch Längenänderungen, aufgenommen werden können. Ggf.
notwendige Fugenprofile sind rechtzeitig vor dem
Einbau zu
bemustern.

Dämmstoffe
Trennwände und Vorsatzschalen  erhalten eine
Schallschutzdämmschicht aus mineralischem
Faserdämmstoff
gem. Zulassungen der zur Ausführung kommenden Wandtypen
bzw. dem Schall-, und Wärmeschutznachweise.

Grundsätzlich sind die Forderungen aus den Vorgaben der
Bauphysik und der DIN 4109 zu beachten.

Die Dämmlagen sind dicht zu stoßen, bei Doppellagen
sind die
Stöße der Dämmplatten versetzt anzuordnen. Die Platten
sind
so einzulegen, dass ein Abgleiten nicht möglich ist.

Vorsatzschalen/Schachtverkleidungen

Vorsatzschalen und Schachtverkleidungen werden als
Metallständerwand mit einseitiger, doppelter Beplankung
ausgeführt.

Bei Schachtverkleidungen mit Brandschutzanforderungen
sind
diese entsprechend zu berücksichtigen.
Revisionsklappen in
diesen Schächten  (z. B. EDV-Raum) sind entsprechend
zu
planen und gem. den Forderungen auszuführen.

Deckenanschlüsse
Der Deckenanschluss erfolgt gem. Detailplanung an die
Rohdecke, bzw. an die Abhangdecke.

Der Fußpunktanschluss auf den Estrich oder Rohbeton.

Der Anschluss an die Rohdecken erfolgt gleitend.
Deckendurchbiegungen sind in Abstimmung mit dem
Statiker zu
berücksichtigen. Forderungen aus dem Brandschutz und
der
Bauphysik sind zu beachten.

Anschlüsse an Fassade

Die Anschlüsse von Innenwandkonstruktionen an Fassaden
sind in der Form zu planen, dass die
brandschutztechnischen-,
schall- und wärmetechnischen Anforderungen
entsprechend der
vorgesehenen Nutzung und der damit verbundenen
Auflagen,
erfüllt werden.

Die vom AN auszuführenden Anschlüsse oder
Sonderbauteile
sind vom AN in gestalterischer und baukonstruktiver
Hinsicht
und unter Einhaltung aller sonstigen Rahmenbedingungen
zu
planen abzustimmen und umzusetzen.

Anschlüsse sind individuell entsprechend der
unterschiedlichen
Ausbildungen der Fassadeninnenseite vom AN unter
Berücksichtigung von kreuzenden TGA- Leitungen zu
planen
und umzusetzen.

Verstärkungen in GK-Wänden

Für den Einbau der Innentürelements sind vom AN alle
erforderlichen Wandverstärkungen und
Unterkonstruktionen
gem. Herstellerangaben bzw. Verarbeitungsrichtlinien zu
berücksichtigen und einzubauen.

Dies gilt insbesondere auch für in die leichten
Trennwände
einzubauenden Brandschutztüren und RD-Türen.

Notwendige Verstärkungen für die fachgerechte
Befestigung der
Waschtischanlagen sowie Verstärkungen für die
Aufhängung
von z. B. Küchenschränken sind zu planen und
auszuführen.

Vor Ausführung hat eine endgültige Abstimmung mit dem
AG zu
erfolgen.

Oberflächenbehandlung der GK-Wände
In der Regel erhalten alle GK-Wände sofern nicht anders
beschrieben (z. B. Fliesen) ein Malerflies und einen
Anstrich.

Die GK-Wände sind hierfür zu spachteln und bis zur
endgültigen
Glätte zu schleifen.

Mindestanforderung Qualitätsstufe 3 gem. Merkblatt für
die
"Verspachtelung von Gipsplatten und Oberflächengüten"
der
Industriegruppe Gipsplatten im Bundesverband der Gips-
und
Gipsbauplattenindustrie e. V.

*Hinweis*
Leistungsprogramm Putz- und Spachtelarbeiten

Ausführung:

Allgemein

Die Putze werden auf Beton- bzw. Mauerwerk aufgebracht.
Sämtliche, für eine ordnungsgemäße Ausführung der
vorgesehenen Putzarbeiten notwendigen Vorarbeiten sind
vom
AN einzuplanen und zu kalkulieren.

Alle erforderlichen Vorarbeiten für eine ausreichende
Haftung
auf den verschiedenen Untergründen sind mit
einzukalkulieren.

Zur Vermeidung von Rissen sind bei Materialwechsel des
Untergrundes entsprechende Maßnahmen vorzusehen.

Für die Oberflächengestaltung gilt, dass die
Wandflächen
sofern nicht anders beschrieben, malerfertig zu putzen
bzw. zu
spachteln sind.

In sichtbaren Bereichen der mit Brandschutzputz zu
ertüchtigenden Stützen, Unterzügen, Wandflächen, etc.
sind die
Oberflächen im System des Putzherstellers so
auszubilden,
dass diese mit einer malerfertigen, streichfähigen
Oberfläche
ausgebildet werden.

Die Deckenanschlüsse der nichttragenden
Mauerwerkswände werden gleitend ausgebildet. Der Putz
ist hier und bei Fugen bei Materialwechsel im
Untergrund entsprechend zu armieren.
Alle Randan- und -abschlüsse, sowie Eckausbildungen
sind eigenverantwortlich vom AN mittels geeigneter
Putzabschlussprofile auszuführen. Der Wandputz erhält
an Außenecken und Versprüngen raumhohe
Eckschutzschienen.
Vor dem Verputzen bzw. Spachteln sind alle Bereiche zu
glätten und mit einem Grundierungsanstrich zu
versehen. Alle Spachtel-/Putzflächen sind glatt und
malerfertig herzustellen, die Qualitätsstufe Q3, nach
dem Merkblatt der Bundesverband der Gipsindustrie
e.V., Putzoberflächen im Innenbereich, Qualitätsstufen
für abgezogene, glatte und gefilzte Putze, ist zu
erreichen.
Materialbedingte Fugen sind vom AN eigenverantwortlich
zu planen und auszuführen. Die Ausbildung der Fugen
erfolgt nach der Planung des AN, abgestimmt auf die
jeweilige Oberflächenbeschichtung.
Die Putze werden auf Beton bzw. Mauerwerk aufgebracht.
Alle erforderlichen Vorarbeiten für eine ausreichende
Haftung auf den verschiedenen Untergründen sind mit
einzukalkulieren. Bei Materialwechsel des Untergrundes
sind zur Rissevermeidung entsprechende Maßnahmen
vorzusehen.
In die Kosten für die Pauschalleistung sind alle
notwendigen vorbereitenden Maßnahmen, Eckschutz- und
Putzabschlußschienen, Armierung beim unterschiedlichen
Untergrund sowie Dehn- und Bewegungsfugen mit
einzukalkulieren.

Alle Randanschlüsse, Abschlüsse und Eckausbildungen
sind
eigenverantwortlich vom AN mittels geeigneter
Putzprofile
auszuführen.

Untergeschosse
Die Wandflächen werden mit Fugenglattstrich bzw. als
sichtbare
Betonflächen Sichtbetonflächen SB1 hergestellt.

Die Oberflächen werden malerfertig zur Aufnahme eines
Anstrichs hergestellt.

Kalkzementputz Treppenhaus einlagig

Innenputz als einlagiger Kalkzementputz auf
Mauerwerks- und Betonwänden, Stützen, Brüstungen und
Treppenwangen (soweit diese aus
Ortbeton sind oder die Fertigteilläufe mit Fliesen
belegt werden) in Treppenhäusern.
Die den Treppenlauf begleitenden Wand- und
Brüstungsflächen

im Treppenhaus erhalten einen Kalkzementputz,
abgerieben
und gefilzt, zur Aufnahme von Anstrichen.
An die Maßtoleranzen werden erhöhte Anforderungen
gestellt.
Maschinen-Gips-Putz einlagig
Innenputz als einlagiger Gips- Maschinenputz auf
Mauerwerks- und Betonwänden, Stützen, Brüstungen und
Fensterlaibungen, die nicht in Treppenhausbereichen
zur Ausführung kommen und keine
Verkleidung erhalten.

In Nassbereichen werden die Oberflächen zur Aufnahme
von
Fliesen hergestellt.

*Hinweis*
Ausführung:

Vorräume + WC-Anlagen
Kleinformatige Wandfliese
Format:  ca. 150 x 150 mm

Ausführung in oben genannten Räumen als Wandfliese aus
Feinsteinzeugfliesen nach gültiger DIN Gruppe B I a

Sorte: 1.
Abdichtung: Gem. Beschreibung im Leistungsprogramm
 Bodenfliesen, bis OK-Sockelfliesen
Verlegung: im Dünnbettverfahren nach DIN mit
 kunststoffvergüteten hydraulischen
 Dünnbettmörtel, Klasse C2TE
Verband: Kreuzfuge
Verfugung:  mit hydraulischen Fertigfugmörtel, im
Farbton
 passend zur Fliese, nach Wahl des AG
Versiegelung: Elastische Anschlußfugen zwischen
 Sockel und Bodenbelag sowie angrenzenden
 Bauteilen, als Bewegungsfuge mit Hilfe eines
 Dichtstoffes auf PU-Basis
Ausführung: bis OK-Zarge
Verlegung: Im Fugenschnitt mit den Bodenfliesen

Lehrküche
Kleinformatige Wandfliesen
Format:  ca. 150 x 150 mm

Wandfliese aus Feinsteinzeugfliesen nach gültiger DIN,
Gruppe
B I a

Sorte: 1.
Abdichtung: Gem. Beschreibung im Leistungsprogramm
 Bodenfliesen, bis OK-Sockelfliesen
Verlegung: im Dünnbettverfahren nach DIN mit
 kunststoffvergüteten hydraulischen
 Dünnbettmörtel, Klasse C2TE
Verband: Kreuzfuge
Verfugung:  mit hydraulischen Fertigfugmörtel, im
Farbton
 passend zur Fliese, nach Wahl des AG
 passend zur Fliese, nach Wahl des AG
Versiegelung: Elastische Anschlußfugen sowie
angrenzenden
 Bauteilen, als Bewegungsfuge mit Hilfe eines
  Dichtstoffes auf PU-Basis
Ausführung: bis OK-Türzarge
Verlegung: Im Fugenschnitt mit den Bodenfliesen

Materialqualitäten

Fliesen müssen der ersten Güteklasse entsprechen.

An offenen Fliesen- und Schnittkanten sind
entsprechende
Abschlussprofile als Edelstahlprofil-Eckprofil
vorzusehen.  Die
Profile sind zu bemustern.

In stoßgefährdeten Bereichen sind die Fliesenkanten
durch
aufgeklebte  Edelstahl-Eckprofile ca. 2,00 m hoch, zu
schützen.

Wandabdichtungen

Alle Wandkonstruktionen mit Fliesenbelägen erhalten
eine
Abdichtung gemäß DIN.

Abdichtungen sind auf die jeweilige Nutzung hin
abzustimmen.

Die Nutzung klassifiziert sich nach  dem vom ZDB
herausgegebenen Merkblatt für die
Feuchtigkeitsbeanspruchungsklassen.

Die Anschlüsse an Einbauten sowie die Eckausbildungen
sind
darauf abzustimmen

Anschlüsse/Abschlüsse, Verfugungen

Im Bereich der Armaturenanschlüsse und
Rohrdurchführungen
ist darauf zu achten, dass keine Körperschallbrücken
durch
Mörtel oder Kleber entstehen.

Materialdehnfugen, Anschlüsse und Durchführungen sind
durch
fungizide, elastische fliesenbündige Materialien zu
verschließen.

Notwendige Dehnfugenprofile sind gem. den statischen
und
konstruktiven Beschreibungen zu planen und auszuführen.

Verfugungen sind auf die jeweilige Nutzung der
Einheiten
abzustimmen.

Die Nutzung klassifiziert sich nach dem vom ZDB
herausgegebenen Merkblatt für die
Feuchtigkeitsbeanspruchungsklassen.

Die Anschlüsse an Einbauten sowie die Eckausbildungen
sind
darauf abzustimmen.

*Hinweis*
Leistungsprogramm Malerarbeiten

Ausführung:

Wandflächen im Untergeschoss erhalten einen hellen
Dispersionsanstrich.

Alle Wandflächen ab dem EG erhalten, sofern nicht durch
Fliesen oder Rammschutz bekleidet, werden malerfertig
gespachtelt und geschliffen und erhalten ein
Malervlies mit
einen hellen Dispersionsanstrich (Vergl.
Oberflächenbeschreibung beim Leistungsprogramm
Innenwände.

Farbton nach Wahl des AG.

Wandflächen Untergeschosse
Wände, Balken, Stützen etc. in den Untergeschossen
erhalten
einen weißen, scheuerbeständigen Dispersionsanstrich.

Lackierung Geländer, Stahltüren, Rohrleitung etc.
Sämtlich sichtbaren Stahlteile, Türzargen, Türblätter,
Löschkästen, Geländer, etc. erhalten einen geeigneten
Lackanstrich. Farbton nach Wahl des AG.

Allgemeines

Das Leistungsprogramm bezieht sich auf die Ausführung
der
Maler und Lackier- und Tapezierarbeiten nach dem
Allgemeinen
Leistungsprogramm, den spezifischen Anforderungen, die
sich
aus der Eigenart und der Funktion der Bauteile ergeben.

Ferner sind alle Anforderungen aus den Planungen des
AN für
die übrigen Gewerke an die Bauteile zu berücksichtigen
und
umzusetzen.

Die endgültige Zuordnung der Maler-, Lackier- und
Tapezierarbeiten in den einzelnen Räumen erfolgt erst
nach
Freigaben durch den AG.

Es gelten sämtliche gültigen Normen und Allgemeine
technische Vorschriften, Merkblätter und Empfehlungen
der
betreffenden Gewerke. Herstellerrichtlinien sind
ebenfalls zu
beachten. Bei aufeinander abgestimmten Systemen dürfen
keine Fabrikatswechsel erfolgen.

Ausführungsgrundlagen

Prinzipiell gilt:

Wände, Decken und sonstige Bauteile und Bauelemente
ohne
Oberflächenvergütung sind nicht vorgesehen, mit
Ausnahme
von Bauteilen aus Edelstahl oder verzinkten Bauteilen.

Gestalterisch relevante Vorgaben gemäß den beigefügten
Unterlagen sind zu realisieren.

Grund-, Zwischen- und Deckanstriche sind in jeweils
deutlich
voneinander abweichenden Farbtönen auszuführen.

Aussenliegende Stahlbetonbauteile, Mauerwerk- oder
Putzflächen erhalten einen licht- und
wetterbeständigen,
schlagregendichten Anstrich bzw. eine hydrophobierende
Imprägnierung gegen Farb-Graffiti.

Die Anstriche haben als Mindestanforderung die
Qualität:
Nassabriebklasse 2, hell getönt bis mittel getönt.
Die Anstriche
müssen auf die verschiedenen Untergründe anwendbar sein
und sollen einen einheitlichen Glanzgrad aufweisen.

Es können alle RAL und NCS- Standardfarbtöne zur
Ausführung kommen. Farbtöne und Materialqualitäten
sind im
Farb- und Materialkonzept für spätere
Instandhaltungsarbeiten
zu dokumentieren.

Sämtliche, für eine ordnungsgemäße Ausführung der
vorgesehenen Maler- und Lackierarbeiten notwendigen
Vorarbeiten sind vom AN mit einzuplanen und zu
kalkulieren.

Zur Vorbehandlung der Untergründe sowie für alle
sonstigen
Hilfsmaterialien sind technisch hochwertige und
bautechnisch
zugelassene, aufeinander abgestimmte Produkte eines
Systemherstellers einzusetzen.

Der Aufbau der einzelnen Anstriche ist vom AN
eigenverantwortlich so zu wählen, dass die
Anforderungen an
die Oberflächen erreicht werden.

Werksseitig serienmäßige Beschichtungen von
Materialherstellern, z. B. von Fassadenprofilen,
Installationen,
Schaltschränken etc. müssen ebenfalls die gestellten
Anforderungen erfüllen.

Sichtbar bleibende GK-Flächen erhalten eine
vollflächige
Spachtelung und einen 2-fachen, deckenden
Dispersionsanstrich, im Außenbereich entsprechend mit
zusätzlichen Vorkehrungen.

Für Brandschutzanstriche bzw. Brandschutzbeschichtungen
sind vor Ausführung die bauaufsichtlichen Zulassungen
und
Verarbeitungsvorschriften zu übergeben.

Die Bauteile sind entsprechend der Zulassung zu
markieren.

Alle Rohrleitungen sind entsprechend der DIN
"Rohrleitungen
aller Art" bzw. "Heizrohre zu kennzeichnen. Sie
erhalten im
Technikbereich einen Korrosionsschutzanstrich, sofern
sie nicht
aus korrosionsfreien Metallen sind, im sichtbar
bleibenden
Bereichen einen Anstrich auf Metallen.

Alle Heizkörper und Heizleitungen erhalten einen
Anstrich nach
DIN, es sollen möglichst werkseitig lackierte
Heizkörper
eingesetzt werden.

Luftkanäle, Kabeltrassen sowie verzinkte
Unterkonstruktionen
erhalten keinen Anstrich sofern sie verzinkt sind.

Bauteile und Bauelemente in nicht sichtbaren Bereichen
erhalten  - soweit erforderlich eine -
Oberflächenbehandlung zur
Abdeckung der Anforderungen an den Korrosionsschutz,
den
Feuchtigkeitsschutz oder den Brandschutz.

Alle nicht erwähnten Bauteile erhalten einen Anstrich
nach DIN´.

Vor Ausführungsbeginn sind alle wesentlichen Anstriche
zu
bemustern (Farbgebung und Material).

*Hinweis*
Leistungsprogramm Schlosserarbeiten

Leitdetails:
9071_6_A_DT_00_1:50_120_
9071_6_A_DA_-_-_1-5_123_

Ausführung:

Brüstungsabdeckung und Holzhandlauf Treppenhaus

Holzhandlauf / Geländer Treppenhaus

Holzhandlauf dem Treppenverlauf folgend, im EG auf
Stahlrohrkonstruktion aus Edelstahl gebürstet, Pfosten
in
regelmäßigen Abständen. An den Wänden mittels
Edelstahlkonsolkonstruktion, aus Vollstahl, von unten
an den
Handlauf befestigt.

Holzhandlauf aus Eiche massiv, rund = ca. 40 mm.
Oberfläche
geölt.

Es sind vom AN alle für das Vertragsziel erforderlichen
Leistungen der Metallbau- und Schlosserarbeiten
auszuführen.

Grundlage der Planung der Metallbau- und
Schlosserarbeiten
des AN bilden die technischen Vorschriften und Normen
in der
jeweils zum Zeitpunkt der Ausführung gültigen Fassung.

Die Einhaltung der baurechtlichen Anforderungen z. B.
an
Geländer im Bezug auf  Geländerhöhen,
Treppenlaufbreiten,
seitliche Lasten etc. sind bei der Ausführung zu
beachten.

Bei Systemkonstruktionen gelten ergänzend die
Herstellervorschriften. Sämtlich bauphysikalische und
brandschutztechnische Auflagen an Schlosser- und
Metallbauarbeiten sind zu berücksichtigen und
auszuführen.

Sich wiederholenden Metallbau- und
Schlosserkonstruktionen
sollten auf grundsätzlichen Lösungen und einheitlichen
gestalterischen Grundprinzipien basieren.

Das  Leistungsprogramm bezieht sich auf die Ausführung
der
Metallbau- und Schlosserarbeiten nach den ATV, dem
allgemeinen Leistungsprogramm unter Berücksichtigung
der
spezifischen Anforderungen der übrigen Gewerke.

Zum Leistungsumfang Metallbau- und Schlosserarbeiten
gehören alle aus der Planung abzuleitenden
Metallkonstruktionen, soweit diese nicht bereits an
anderer
Stelle bzw. in den anderen Gewerken erfasst und
beschrieben
sind. Ferner gehören dazu alle Metallkonstruktionen,
die zur
Erfüllung funktionaler Anforderungen erforderlich sind.

Je nach eigener Planung des AN können dem
Leistungsprogramm Metallbau-Schlosserarbeiten folgende
Bauteile zugeordnet werden:

Treppengeländer, Brüstungsgeländer
sonstige Sicherheitsgeländer, Umwehrungen und
Absturzsicherungen
Arbeitsbühnen, Geländer, Steigehilfen und Umwehrungen
in
Schächten der TGA
Abdeckungen von Schächten, Vertiefungen, Pumpensümpfe
etc.
Gitterroste außen und innen, befahrbar bei Erfordernis
Schlosserarbeiten in Verbindung mit der Erstellung von
Aufzügen
Steigleitern an Fassaden
Lüftungs- und Lamellengitter in Fassaden
Sonderkonstruktionen wie z. B. Distanztreppen, sonstige
Treppenkonstruktionen, etc.

Schnittstellen zu anderen Leistungsprogrammen

Schnittstellen der Metallbau- und Schlosserarbeiten zu
anderen
Gewerken sind vom AN eigenverantwortlich übergreifend
einschl. der Anschlüsse an angrenzenden Bauteile sowie
an
einbindende bzw. durchbindende TGA- Bauteile zu planen
und
umzusetzen.

Es gehört zum Leistungsumfang des AN diese
Anforderungen
baukonstruktiv, bauphysikalisch und gestalterisch zu
erfüllen
und auszuführen.

Sofern aus den Bauelementen der Schlosserarbeiten
besondere Maßnahmen an die Rohbaukonstruktion
erforderlich
werden, ist die Rohbauplanung darauf abzustimmen. Dies
gilt
insbesondere für Einbauteile zur Befestigung von
Schlosserkonstruktionen.

Zum Leistungsumfang der Schlosserarbeiten gehört das
Herstellen  aller Wartungs- und Revisionswege auf
Dachflächen, Übertritte und Geländer, sofern diese
Bauteile
Schlosserarbeiten sind und sofern die Geländer nicht
bereits bei
den Fassaden mit erfasst sind.

Statische Anforderungen an Schlosserarbeiten

Sofern aufgrund der zum Einsatz kommenden
Schlosserkonstruktionen statische Nachweise für die
konkrete
Einbausituation (Abfangkonstruktionen,
Befestigungskonstruktionen etc.) erforderlich werden,
sind diese
prüffähig beizubringen und prüfen  zu lassen. Die
Kosten dafür
sind vom AN zu tragen.

Werkstatt- und Montagepläne

Für alle Metallbau- und Schlosserarbeiten sind vom AN
Werkstatt- und Montagepläne anzufertigen, mit dem AG
abzustimmen und freigeben zu lassen.

Oberflächenbehandlung

Alle Konstruktionsteile im Außenbereich sind
feuerverzinkt
herzustellen. Ferner gelten die Hinweise im
Leistungsprogramm
Maler- und Lackierarbeiten.

Die Anschluss- und Verbindungsdetails an die Fassaden-
und
Dachbauteile sind auf die Anforderung dieser Gewerke
abzustimmen.

Sonstige Bauteile Metallbau

Sonstige, nicht besonders angesprochene Bauteile oder
durch
die Ausführungsplanung sich ergebenden Bauteile sind
vom AN
eigenverantwortlich, entsprechend der funktionalen
Anforderungen, zu planen und auszuführen.

Hierzu gehören auch alle Abdeckungen von Schächten und
Vertiefungen. Bei Abdeckungen in Räumen mit Bodenbelag
sind nur solche Abdeckungen zu  wählen, auf die der
entsprechende Bodenbelag verlegt werden kann. Bei allen
anderen Abdeckungen ist die Wahl der Ausführung der
Abdeckung dem AN freigestellt, es sind jedoch die UVV
zu
beachten, ferner ist die gewählte Lösung dem AG
vorzustellen.

*Hinweis*
Innere Fensterbänke

Ausführung als Kieferleimholzplatte, mind. 25 mm
stark, mit
gefaster Kante, Überstand ca. 20 mm über VK-Heizkörper
auskragend.

Leimholzplatte Kiefer A/A astfrei, als einlagige
Massivholzplatte,
keilgezinkt Lamellenbreite ca. 40 mm, sichtbare
Oberflächen
geschliffen und weiß (RAL 9002) lasiert.

Vorsatzschalen in Klassenräumen mit Waschbecken

Klassenräume mit Waschbecken erhalten zur Verkleidung
der
Technischen Installationen eine 3-seitige, raumhohe
Installationsvorsatzschale bestehend aus einer
lackierten
MDF-Platte, auf Unterkonstruktion aus KVH-Hölzern,
Abmessungen nach statischer Notwendigkeit.

Farbton nach RAL und Wahl des AG.

Die Ausschnitte für die Installationen sind mittels
Lochfräse
sauber und passgenau herzustellen. Kantenausbildung auf
Gehrung.

Die Befestigung an der UK erfolgt ausschließlich
seitlich mit
sichtbarer Verschraubung mittels Senkkopfschrauben. Die
Schraubköpfe sind so zu wählen, dass ein
herausschrauben mit
handelsüblichen Werkzeugen nicht möglich ist. Die
Schraubköpfe sind mittels Kunststoffabdeckkappen im
Farbton
der Beschichtung zu verkleiden.

Planverweis:

9071-6-A_DT_-_-_1-5_110_

*Hinweis*
Rammschutz
Alle Wandflächen in den Fluren EG bis 2.OG sowie die
Wand-
und Stützenflächen der Halle erhalten einen Rammschutz
aus
Faserzementplatten, s = 12 mm, h = ca. 1,20 m.
Plattenbreite
ca. 0,60 m. Das Fugenbild ist so zu wählen, dass die
Fuge der
Bodenfliese im Fugenschnitt mit dem Rammschutz
ausgeführt
ist.
Die Befestigung erfolgt auf einer geeigneten
Unterkonstruktion
auf die Rohbaufläche und ist so zu wählen, dass die
Verkleidung bündig mit der aufgehenden Wandoberfläche
abschließt. Der obere Abschluss erfolgt mittels mattem
Edelstahlwinkel mit abgerundeter Kante. An allen
ungeschützten Ecken ist ein Rammschutz als aufgeklebtes
Edelstahlprofil, h = bis OK Platte, auszuführen.
Farbe der Faserzementplatten nach Wahl des AG.

Es sind die gleichen Faserzementplatten wie die
Fassadenverkleidung auszuführen.

Planverweis:
9071_6_A_DT_1-100_122_

*Hinweis*
Leistungsprogramm Deckenbekleidung

Leitdetails:
9071_6_A_DS_00_1-100_080_
9071_6_A_DS_01_1-100_081_
9071_6_A_DS_02_1-100_082_

Im Rahmen der Planungen und des angebotenen
Modulsystems ist zu beachten, dass die gem. Planung
vorgegebenen lichten Raumhöhen als verbindlich gelten
und
nicht unterschritten werden dürfen. Abhanghöhen können
im
Zuge der Planungen des AN gem. den Notwendigkeiten
geändert bzw. angepasst werden. Die Anpassungen sind
vom
AG freizugeben.

Mit den Arbeiten kann erst nach gesonderter Freigabe
durch
den AG begonnen werden.

Der AN ermittelt auf Grundlage der vorliegenden
Planung die
Decken- bzw. Abhanghöhen in Abstimmung mit der TGA
eigenverantwortlich.

Für alle Abhangdecken sind die bauphysikalischen
Anforderungen, insbesondere die bauakustischen
Anforderungen zu beachten, zu planen und auszuführen
bzw.
umzusetzen.

Bei der Durchführung von raumakustischen Maßnahmen sind
Maßnahmen im Bereich der Decke  denen in Form von
Wandverkleidungen vorzuziehen.

Zu den planerischen Aufgaben des AN gehört es unter
Berücksichtigung der Besonderheiten des betreffenden
Deckentypes Deckenspiegel für alle Räume anzufertigen.

Der AN hat alle Deckenspiegel mit seiner eigenen TGA-
Planung zu koordinieren. Dabei sind alle Leuchten,
Lüftungsbauteile, Revisionsklappen und alle sonstigen
Einbauten der TGA zu planen und festzulegen.

Strangregulierungen oder sonstige Regeleinrichtungen
sind
möglichst in Nebenräumen bzw. WC-Räumen in abgehängten
Decken anzuordnen.

In allen Räumen die keine Abhangdecke erhalten, gilt
als
generelle Oberflächenqualität Beton bzw. Putz oder
Spachtelung und Anstrich.

Befestigungen / Abhängungen

Sämtliche Befestigungsmittel müssen auf den jeweiligen
Untergrund bzw. Unterkonstruktion abgestimmt und
bauaufsichtlich zugelassen sein.

Dübel dürfen durch ihre Spreizkräfte keine
unzulässigen inneren
Spannungen erzeugen. Bei nicht ausreichend festem
Untergrund sind Injektionsanker zu verwenden.

Befestigungselemente, die im Ausnahmefall
Flächendichtungen
durchdringen, sind mit auf das Dichtungsmaterial
abgestimmten
Abdichtungsstoffen abzudichten.

Abhänger, Verschraubungen und horizontale
Tragkonstruktionen müssen entweder aus feuerverzinktem
Stahl oder aus einer Aluminiumlegierung bestehen.

Abhängungen dürfen nicht an Kabelpritschen,
Lüftungskanälen
und Rohrleitungen etc. befestigt werden. Eine Belastung
abgehängter Decken durch haustechnische Installationen
ist
gleichfalls unzulässig.

Deckenplatten im Einlegesystem sind gemäß
Herstellervorschrift so zu sichern, dass diese auch bei
Zug-/Sog- Erscheinungen nicht herausfallen können.

Deckenanschlüsse

Hinsichtlich der möglichen Deckendurchbiegungen ist zu
berücksichtigen, dass diese spannungsfrei aufgenommen
werden, z.B. durch gleitende Deckenanschlüsse.

Aussparungen und Einbauteile

Die Ausführung der Decken erfolgt entsprechend der
durch den
AN zu erstellenden Verlege- und Montagepläne unter
Berücksichtigung der notwendigen  Einbauteile wie  z.
B.
Leuchten, Lüfter, Vorhangschienen, Lautsprecher etc.

Die gestellten akustischen Anforderungen dürfen
hierdurch nicht
beeinträchtigt werden.

Für Einbauteile sind sämtliche Verstärkungen und
Unterkonstruktionen gemäß Ausführungsstatik des AN
vorzusehen.

Anschlüsse und Fugen

Sämtliche Anschlüsse der Deckenbekleidungen an
angrenzende Bauteile sind so auszubilden, dass keine
der an
die Wand- und Deckenbekleidungen gestellten
Anforderungen,
z.B. Brand-, Schallschutz, Akustik etc, gemindert
wird. Die
Anschlüsse müssen die Bewegungen der angrenzenden
Bauteile ohne Beeinträchtigung ermöglichen.

In Bereichen mit akustischen Anforderungen sind alle
konstruktiv bedingten Fugen luftdicht mittels
geschlossenporigem Dichtungsband zu verschließen.

Sämtliche Anschlüsse sind, sofern nicht im Einzelfall
eindeutig
anders beschrieben, dauerelastisch nach
Herstellervorschrift
auszuführen

Elastische Fugen sind grundsätzlich mit
überstreichfähigen
Material auszuführen.

Alle freien Ecken und Kanten erhalten Alu-
Abschlusswinkel auf
das System abgestimmt.

Dehnungsfugen im Baukörper sind an gleicher Stelle
auch in
den Konstruktionen vorzusehen. Geforderte
Brandschutzklassen dürfen durch die Ausführung von
Bewegungsfugen nicht beeinträchtigt werden.

Akustische und schallschutztechnische Anforderungen

Auf die Ausbildung hinsichtlich der akustischen und
schallschutztechnischen Anforderungen wird auf die
Vorgaben
der Bauphysik verwiesen.

Die Anforderungen sind als Mindestforderungen
einzuhalten
und in der Ausführung durch den AN nachzuweisen.

Wärme- und Brandschutztechnische Anforderungen

Auf die Ausbildung hinsichtlich der Anforderungen zum
Wärme-
und Brandschutz wird auf die Vorgaben der Bauphysik
und des
Brandschutzkonzeptes verwiesen.

Die Anforderungen sind als Mindestforderungen
einzuhalten
und in der Ausführung durch den AN nachzuweisen.

Einbauten, Durchdringungen, und Randanschlüsse von
Bauteilen mit Brandschutzanforderungen sind gemäß den
Zulassungsbescheiden und Ausführungsvorschriften des
Systemherstellers auszuführen.

Die Ausführung nach den Zulassungsbescheiden ist durch
fachlich geschultes Personal durchzuführen, von der
Fachbauleitung der ausführenden Firma zu überwachen und
durch eine Fachbauleitererklärung zu bestätigen.

Revisionsöffnungen in Decken

Generell sind in allen Montagedecken vom AN
entsprechend
seiner Montageplanung TGA ausreichend große und
entsprechend dem Deckenrastermaß standardisierte
Revisionsöffnungen anzuordnen.

Die Revisionsöffnungen bestehen aus einem fest
eingebauten
Außenrahmen und einem klappbaren Innenrahmen mit einem
stabilen Drehverschluss.

Lage und Größe der Revisionsöffnungen muss eine
einwandfreie Bedienbarkeit aller Technikelemente und
Brandschutzklappen sicherstellen.

Die Revisionsklappen sind auf das jeweilige
Deckensystem
abzustimmen.

Grundsätzlich sind alle zur Ausführung geplanten
Revisionsklappen vorher zu bemustern.

*Hinweis*
Leistungsprogramm geputzte Deckenflächen

Ausführung an:

Innenputz als einlagiger Gips- Deckenputz auf allen
Untersichten der Decken, die keine Abhangdecke
erhalten.

Unterseiten, Wangen und sichtbare Podestunterseiten der
Treppenläufe.

Anforderungen

Die Bauteile erhalten einen einlagigen
Maschinen-Gipsputz,
oder einen gleichwertigen malerfertigen, streichfähigen
Untergrund (Spachtelung).  Die Oberflächenqualität ist
gem.
Merkblatt "Putzflächen im Innenbereich", des
Bundesverbandes
der Gipsindustrie e.V. in Oberflächenqualität Q3
herzustellen.

In sichtbaren Bereichen der Brandschutztechnisch zu
ertüchtigenden Decken, Unterzügen, Stützen etc. sind
die
Oberflächen im System des Putzherstellers so
auszubilden,
dass diese mit einer malerfertigen, streichfähigen
Oberfläche
ausgebildet werden.

Die Putze werden auf einen Betonuntergrund aufgebracht.
Sämtliche, für eine ordnungsgemäße Ausführung der
vorgesehenen Putzarbeiten notwendigen Vorarbeiten sind
vom
AN einzuplanen und zu kalkulieren.

Alle erforderlichen Vorarbeiten für eine ausreichende
Haftung
auf den verschiedenen Untergründen sind mit
einzukalkulieren.

Zur Vermeidung von Rissen sind bei Materialwechsel des
Untergrundes entsprechende Maßnahmen vorzusehen.

Alle Randanschlüsse, Abschlüsse und Eckausbildungen
sind
eigenverantwortlich vom AN mittels geeigneter
Putzprofile
auszuführen. Schalltechnische Trennfugen sind mittels
Putzprofilen akustisch wirksam auszubilden und mittels
PU-Versiegelung zu versiegeln.

*Hinweis*
Leitdetails

Ausführung:

Mit Ausnahme der Räume im Untergeschoss / Kriechkeller,
werden sämtliche Decken gem. beiliegender Planung
bekleidet.

Unterrichts- und Büroräume, Mehrzweckflächen
Abgehängte, akustisch wirksame Mineralfaser
Rasterdecke mit
glatt gespachteltem, geschlossenen GK-Randfries.

Sänitärräume
Abgehängte, akustisch wirksame Mineralfaser
Rasterdecke,
feuchtraum geeignet.

Elt-Räume im OG und Regieraum
Abgehängte, akustisch wirksame Mineralfaser Rasterdecke

Mineralplatten nach gültiger Norm,
Verwendbarkeitsnachweis gemäß:

EU-Bau PVO:  CE-Kennzeichen und
  Leistungserklärung (DoP)
Luftdurchlässigkeitsklasse: PM 1
Formaldehydklasse:  FH 1
Abgabe VOC:  TVOC 1
Dessin:  genadelt
Farbe:  weiß, endbehandelt
Lichtreflexionsgrad:  ca. 86 (ISO 7724-2, ISO
7724-3)
Baustoffklasse:  A2-s1,d0
Kante:  ringsum scharfkantig
Plattenstärke:  ca. 15 mm
Schallabsorption:  Alpha w = 0,60,
  Absorptionsklasse C (EN ISO
11654)
  NRC = 0,65 (ASTM E 1264)
Schall-Längsdämmung:  Dn,f,w = 31 - 49 dB (EN ISO
11848)
Feuchtigkeitsbeständigkeit:  bis 95% RH
Raster:  625 x 625 mm
Konstruktion:  Stahlblechprofile, verzinkt,
Sichtseite
  matt weiß. Sichtflächen
höhengleich,
  kein Auflegen der Profile.

Aula
Abgehängte, akustisch wirksame Mineralfaser
Rasterdecke, mit
verdeckten Schiene, herausnehmbar in Rastern 62,5x62,5
cm
und 125 x 62,5 cm, mit glatt gespachteltem,
geschlossenen
GK-Randfries.

EU-Bau PVO:  CE-Kennzeichen und
  Leistungserklärung (DoP)
Luftdurchlässigkeitsklasse: PM 1
Formaldehydklasse:  FH 1
Abgabe VOC:  TVOC 1
Dessin:  sternenbild
Farbe:  weiß, endbehandelt
Lichtreflexionsgrad:  ca. 88 (ISO 7724-2, ISO
7724-3)
Baustoffklasse:  A2-s1,d0
Kante:
Längskante:  4 gefälzt, gefast
Stirnkante:  genutet und hinterschnitten
Plattenstärke:  ca. 20 mm
Schallabsorption:  Alpha w = 0,70,
  Absorptionsklasse C (EN ISO
11654)
  NRC = 0,70 (ASTM E 1264)
Schall-Längsdämmung:  Dn,f,w = 31 - 49 dB (EN ISO
11848)
Feuchtigkeitsbeständigkeit:  bis 95% RH
Raster:  625 x 625 mm
Konstruktion:  Stahlblechprofile, verzinkt

Die Art der Ausführung wird in Abstimmung mit dem AG
festgelegt. Mit der Ausführung kann erst nach Freigabe
durch
den AG begonnen werden.

Randwinkel sind als L-Winkel auszuführen. Farbe nach
Wahl
des AG. Der zum System gehörende elastische
Dichtstreifen
zwischen Platten und Auflagerwinkeln ist einzubauen.

In den Decken werden Ein- und Anbauten gem. Planung der
TGA eingebaut.

Notwendige Abhängungen der Deckeneinbauleuchten sind zu
berücksichtigen.

*Hinweis*
Leistungsprogramm Gipskartondecken

Ausführung:

Gem. Angaben in den Grundrissen
Abgehängte geschlossene GK-Decke

Ausführung / Anforderungen

GK-Decken sind als glatte, abgehängte Decke zu planen
und
auszuführen. Die Oberflächenqualität ist gem. Merkblatt
Verspachtelung von Gipsplatten, Oberflächengüten, des
Bundesverbandes der Gips- und Gipsbauplattenindustrie
e.V. in
Oberflächenqualität Q3 herzustellen.

Die Deckenränder werden über einen L-Winkel als
Auflager für
die Decke ausgebildet.

Ausschnitte für Einbauleuchten, Fluchtwegschilder etc.
sind
gem. der Planung TGA bzw. Vorgaben und Auflagen des
Brandschutzes  zu planen und auszuführen.
Revisionsöffnungen für die Haustechnik sind in der
Lage auf
den Deckenspiegel abzustimmen. Die Art der Ausführung
und
die Verschlussart sind vor der Ausführung zu bemustern.

In allgemein zugänglichen Fluren und innenliegenden
Treppenräumen, Aufzugsvorräumen, sind alle
Leitungsführungen durch Gipskartondecken raumweise zu
verkleiden. Notwendige Revisionsklappen sind zu planen
und
auszuführen.

*Hinweis*
Leistungsprogramm Anstricharbeiten

Ausführung:

Deckenflächen

GK-Decken erhalten ein Malervliese und einen
wischfesten,
2-fach volldeckenden Dispersionsanstrich. Farbton nach
Wahl
des AG.

Geputzte Deckenflächen, Treppenläufe und Wangen
erhalten
einen wischfesten, 2-fach volldeckenden
Dispersionsanstrich.
Farbton nach Wahl des AG.

Deckenflächen UG´s

Decken, Balken, Stützen etc. in den Untergeschossen
erhalten
einen weißen, scheuerbeständigen Dispersionsanstrich.

Allgemein

Die Farbauswahl bleibt für den AG frei. Muster sind in
der
geforderten Zahl und Größe einzusetzen.

Außenanstriche

Aussenliegende Stahlbetonbauteile, Mauerwerk- oder
Putzflächen erhalten einen licht- und
wetterbeständigen,
schlagregendichten Anstrich bzw. eine hydrophobierende
Imprägnierung gegen Farb-Graffiti.

Innenanstriche

Deckenflächen die einen Anstrich erhalten sind
planeben,
geschlossen und glatt (z.B. Verspachtelung)
herzustellen.
Anschlüsse und Abschlüsse, Ecken u. ä. sind formgerecht
auszuführen.

Sämtliche sichtbaren Stahlteile (Winkel, Umwehrungen,
Geländer etc.) erhalten soweit nicht anders
beschrieben, einen
geeigneten Lackanstrich.

*Hinweis*
Leistungsprogramm
FUSSBODENKONSTRUKTION
(BODEN- und DECKENBELÄGE)

Allgemeine Anforderungen

Leistungsprogramm
Fußbodenkonstruktion
Es sind vom AN alle für das Vertragsziel
erforderlichen Leistungen unter
Beachtung der vorangestellten "Auflagen
und Anforderungen an den Roh- und
Ausbau " auszuführen.

Verkehrslasten

Unterrichtsräume Sek. I+II: 3 KN/qm
Mehrzweckflächen Sek. I+II: 5 KN/qm
Büroräume/Lehrerzimmer: 3 KN/qm
Flure, Lager, Technik- und
Nebenräume:  5 KN/qm
Halle:  5 KN/qm
Treppenhäuser / Flure:  5 KN/qm
Lehrküche:  5 KN/qm
Aula:  5 KN/qm

Die Bodenaufbauten sind für die
genannten Nutzlasten von 3,00 KN/qm
bzw. 5 KN/qm zu planen und
auszuführen.  Ausgleichsschichten,
Dämmstoffe, Estrichstärken und -güten
sind auf diese Vorgaben abzustimmen.

Trittschallschutz / Wärmeschutz
Die Anforderungen an den
Trittschallschutz / Wärmeschutz  sowie
an die Ausführung ergeben sich aus den
gültigen Schallschutzanforderungen der
DIN 4109, DIN 4108 der ENEV sowie den
Vorgaben aus der Bauphysik.

Abdichtungen gegen Bodenfeuchtigkeit
Erdberührte Bauteile sind gegen im
Boden vorhandenes, kapillargebundenes
Wasser (aufsteigende Feuchtigkeit)
durch eine Bitumenschweißbahn oder
Kunststoffdichtungsbahnen abzudichten.
Die Vorgaben aus der Bauphysik sind zu
berücksichtigen.

Abdichtungen fett- und
milchsäurebeständig
Fett- und milschsäurebeständige
Abdichtungen in der Lehrküche sind
durch Folienabdichtungen auszuführen.

Bodenabläufe in abzudichtenden
Räumen sind mit den notwendigen
Dichtflanschen zu versehen.

Estricharbeiten
Oberflächen sind entsprechend den
vorgesehenen Belägen herzustellen. Evtl.
erforderliche Grundierungen,
Spachtelungen o. ä. sind
eigenverantwortlich auszuführen.

Bodenaufbauten mit Gefälle
In Räumen mit Bodenabläufen sind die
Bodenflächen so zu planen und
auszuführen, dass eine fachgerechte
Entwässerung der Bodenflächen
vorhanden ist.

Anschlüsse, Versiegelungen an
angrenzenden und aufgehenden
Bauteilen sind gem. den Forderungen (z.
B. Wasserhaushaltsgesetz) auszubilden.

Bei Ebenenversätzen bzw.
Höhenunterschieden im Bestand
aufgrund geänderter Bodenaufbauten, ist
die Gefälleplanung durch den AN
schlüssig bis zur Oberfläche (auch der
angrenzenden Räume) zu erstellen und
bei der Ausführung umzusetzen.

Oberflächen / Rutschfestigkeiten
Die Oberflächenbeschaffenheiten /
Rutschfestigkeitsklassen /
Verdrängungsfaktoren, etc. sind auf die
jeweilige Art der Nutzung abzustimmen.
Dazu sind die
einschlägigen Vorschriften und
Richtlinien der
Berufsgenossenschaften und Träger der
gesetzlichen
Unfallversicherer zu beachten und
umzusetzen.

Bauwerksfugen / Schnittfugen
Über Bauwerksfugen sind grundsätzlich
Fugenprofile mit entsprechender Eignung
einzubauen. Die Profile sind vom AN zu
bemustern.

Materialtrennungen sind grundsätzlich
durch den Einbau von
Materialtrennschienen aus Edelstahl
vorzusehen.

Notwendige Schnittfugen
(Feldbegrenzungsfugen /
Sollbruchstellen) zur Vermeidung von
Rissbildungen sind vom AN
eigenverantwortlich festzulegen.

Das Fugenbild ist mit dem AG
abzustimmen.

Im Bereich von Plattenbelägen sind die
Estrichfugen auf das Fugenbild
abzustimmen.  Schnittfugen, die nicht mit
dem Fugenbild übereinstimmen, sind mit
geeignetem Kleber zu verkleben und zu
verdübeln.

Bemusterung
Vor Ausführung sind zu den
vorgegebenen Material- und
Oberflächenqualitäten Muster in
beurteilungsfähiger Größe vorzulegen,
die durch den AG freigegeben werden.

Die freigegebenen Muster werden als
Vertragsbestandteil gekennzeichnet und
sind bis zur Abnahme bereitzuhalten.

Sockelleisten
Sämtliche Boden-/Treppenbeläge
erhalten als Abschluss zur Wand einen
auf den Bodenbelag abgestimmten
Sockel.

In Räumen der
Feuchtigkeitsbeanspruchungsklasse IV,
sind die Sockel als Hohlkehlsockel
auszuführen. Die Ausführung des
Sockels erfolgt liegend. An Kanten und
Ecken sind die entsprechenden
Passstücke einzusetzen.

Sockel
Sockel unter Aggregaten, Heizkesseln,
Geräten, Spinden, etc. sind nach den
jeweiligen Anforderungen zu planen und
zu bauen.

Beschichtungen
Für alle Arten von Beschichtungen ist
eine einheitliche Materialbasis zu wählen,
die alle Anforderungen gemäß
nachfolgender Einzelbeschreibung erfüllt.

Hierbei sind nur Produkte eines
Herstellers zu verwenden, so dass an
den Übergängen von einer zur anderen
Beschichtungsart keine Schäden
auftreten können und evtl. spätere
Nachbeschichtungen möglich sind.

Es sind grundsätzlich schadstofffreie
Produkte zu verwenden.

Untergründe sind vor Ausführung auf
Feuchtigkeitsgehalt, Festigkeit und
Ebenheit zu prüfen.

Alle evtl. notwendigen Vorbehandlungen
wie z. B. künstliches Trocknen,
Kugelstrahlen oder Spachteln hängen
von der Qualität des vom AN erstellten
Untergrund oder von den bereits
vorhandenen bzw. von den Vorleistungen
aus anderen Gewerken ab und sind
somit vom AN auszuführen.

Versiegelung
Versiegelung zur
Oberflächenverfestigung und
Staubbindung in untergeordneten
Bereichen, in denen geringe
Anforderungen an die
Fußbodenoberflächen bestehen.

Material: Reaktionsharze (chemische
Vernetzung)
Dispersionen oder Lösungen, die durch
Austrocknung erhärten
(physikalische Trocknung) sind nicht
zulässig.

Elektrostatisches Verhalten und
Gleit-/Trittsicherheit je nach
Erfordernissen.

Beschichtung
In Bereichen mit erhöhten Anforderungen
an Verschleißfestigkeit und Öl- bzw.
Chemikalienbeständigkeit, z. B.
Batterieraum, Aufzugsunterfahrten,
Technikzentralen, etc.

Material: Reaktionsharze (chemische
Vernetzung)

Elektrostatisches Verhalten,
Verschleißfestigkeit, chem. Beständigkeit
und Gleit-/Trittsicherheit je nach
Erfordernissen.

Verlegepläne
Für sämtliche Fliesen- und
Plattenarbeiten, Natur- /
Werksteinbeläge, etc. sind Verlegepläne
zu fertigen und zur Freigabe beim AG
vorzulegen.

Es wird darauf hingewiesen, dass Platten
kleiner als ¾ der Plattengröße unzulässig
sind.

*Hinweis*
Leistungsprogramm Estricharbeiten

Leistungsbereiche:

Untergeschosse
Zementestrich ZE 20 auf Trennlage.

In Räumen mit Bodenabläufen wird der Estrich mit dem
erforderlichen Gefälle zu den Abläufen ausgebildet.

Treppenstufen und Podeste werden mit Zementestrich ZE
30
verputzt bzw. belegt und oberflächenfertig abgerieben.

An den Stufenkanten ist ein Treppenprofil aus Edelstahl
einzusetzen.

Unterrichtsräume Sekundarstufe I und II

Flächenlast: 3 KN/qm
Schwimmender Estrich als Zementestrich,
Ausgleichsdämmung, Trittschalldämmung.

Mehrzweckflächen Sekundarstufe I und II
Naturwissenschaften und Naturwissenschaften
 Vorbereitung;
Halle, Treppenräume, Flure
Büroräume, Lehrerzimmer,
Sanitätsraum, Vorräume- / WC-Anlagen,
Lager- und Technikbereiche,
Aula, Garderobe, Flur Aula, Stuhllager
Lehrküche, Essraum, Lager Küche
Werkstatt, Lager

Flächenlast: 5 KN/qm
Schwimmender Estrich als Zementestrich,
Ausgleichsdämmung, Trittschalldämmung.

Zusätzliche Anforderung Lehrküche

Abdichtung als einlagige Dach- und Dichtungsbahn
im Extrusionsverfahren hergestellte, hochpolymere,
durchgehend homogene (keine unterschiedlichen Ober-
Mittel-
Unterschicht) Kunststoff Dach- und Dichtungsbahn.

Bezeichnung: DE/E1 PVC-P-BV-1,5
Bezeichnung: BA PVC-P-BV-1,5
Anforderungen erfüllt nach gültiger Norm
Dachabdichtung und
Bauwerksabdichtung. Anwendungskategorie K2 nach
gültiger
Norm. Brandverhalten: B2

fachgerecht, entsprechend den aktuellen
Herstellerverarbeitungsvorschriften lose verlegt,
mit Auflast herstellen.

Materialeigenschaft/Anforderungsprofil:
Langzeit/Praxiserfahrung: > 40 Jahre
Anteil hochpolymerer Stoffe: > 94%
Dampfdiffusionsoffen µ-Wert: <= 13.000
Chemikalienbeständigkeit
Bitumenbeständig nach: EN 1548  (70° / 90 d),

fluxsölverträglich, mineralöl-, fettsäure-,
kerosinbeständig
Nachweis der Beständigkeit
gegenüber:  schwefliger Säure
Nachweis der Beständigkeit
gegenüber:  85%ige Milchsäure
weitere Beständigkeiten
nach WHG:  Mediengruppe 3,

dämmstoffneutral frei von toxischen Schwermetallen
frei von Flammschutzmitteln, Ozon- UV-beständig
wurzel- und rhizomfest gem. FLL-Untersuchung

Bahnendicke:  mind. 1,5 mm

Anschlüsse an Bodenabläufen sind im System des
Folienherstellers als Los-/Fenstflansch auszuführen.

Anschlüsse an aufgehenden Bauteilen sind durch
Formteile als
Edelstahl-Verbundblech im System des Folienherstellers
auszuführen und fachgerecht zu verwahren. Der
Anschluss ist
so auszuführen, dass darauf aufbauende
Wandbeschichtungen
mangelfrei in das System eingebunden werden.

Übergänge zu Räumen mit einer normalen Nutzung sind
durch
Abstellwinkel zu trennen und die Folienabdichtung im
System
des Herstellers fachgerecht einzubinden.

Allgemeines

Trennlagen, Wärme- und Trittschalldämmschichten sind
gemäß
Vorgaben aus dem Schall- und Wärmeschutznachweis zu
verlegen. Es ist beim Einbau darauf zu achten, dass
sich die
Dämmschichten beim Verlegen des Estrichs nicht
verschieben
können.

Die Konstruktionshöhen des Estrichs sind auf die
vorgesehenen
Belagsarten und angrenzenden  Konstruktionen
abzustimmen.

Eine notwendige Bewehrung der Estrichflächen für die
spätere
Verlegung von z. B. Natur-/Werksteinbelägen, Fliesen,
etc. ist
entsprechend der vorgesehenen Belagsarten gem. Planung
zu
berücksichtigen.

Fugen an angrenzenden Bauteilen, aufgehenden Wände
etc.,
sind entsprechend den Forderungen fachgerecht
elastisch zu
versiegeln.

Als Bindemittel kommt grundsätzliche ein
Portland-Zement (PZ)
zur Ausführung. Andere Bindemittel sind grundsätzlich
ausgeschlossen.

Der Estrich ist vor:
Sonneneinstrahlung
Zu schnellem Austrocknen
Zugerscheinungen, wirksam zu schützen.

Oberflächen
Die Ausführung der Oberflächen erfolgt bei Räumen mit
Bodenabläufen mit einem ausreichenden Gefälle zu den
Bodenabläufen.  Räume ohne Bodeneinläufe oder Rinnen
werden entsprechend den Forderungen planeben
ausgeführt.

Übergänge und Abschlüsse
Übergänge zu Revisionsöffnungen, Schachtabdeckungen
etc.
sind mit Stahlwinkelprofilen auszuführen. Abschlüsse zu
unterschiedlichen Belägen sind mittels Winkelprofil
auszuführen.

Anschlussfugen
Anschlussfugen an Wänden, Stützen, Einbauten, etc. sind
fachgerecht mittels Randdämmstreifen zu trennen.  Die
Fugen
sind entsprechend den Forderungen
(Wasserhaushaltsgesetz
etc.) fachgerecht mit geeignetem Material zu
versiegeln.

*Hinweis*
Leistungsprogramm Doppelboden

Leitdetails:

Leistungsbereiche Doppelboden:

Der gesamte Regieraum erhält einen aufgeständerten,
revisionierbaren Doppelboden.

Konstruktionshöhe gem. Architektenplanung.
Belastbarkeit
entsprechend der Geschossdecken, 3 KN/qm.

Ausführung

Grundsätzlich darf nur ein komplettes System der
Fußbodenkonstruktion eines Herstellers eingesetzt
werden. Die
technischen Daten und Werte des angebotenen Systems
sind
vom Bieter anzugeben und mittels entsprechender
amtlicher
Prüfzeugnisse nachzuweisen.

Alle angegebenen Dimensionen sind vom Bieter
eigenverantwortlich zu prüfen. Falls erforderlich,
sind stärkere
Ausführungen in die Einheitspreise einzurechnen. Alle
nicht
angegebenen Dimensionen sind eigenverantwortlich vom
AN zu
bemessen.

Feuerwiderstands- bzw. Baustoffklassen richten sich
nach den
Vorgaben aus dem Brandschutzgutachten, grundsätzlich
sind
alle Bauteile mind. In A2 Qualität zu verwenden.

Bei parallel zur Fassade oder Wänden auf der Rohdecke
verlaufenden Installationsrohren oder Leitungen, ist
die
Ausführung und Standfestigkeit der Unterkonstruktion
in der
Planung darauf abzustimmen.

Die vom AN anzubietende und auszuführende Doppelboden-
bzw. Hohlraumbodenkonstruktion hat der vom
Bundesverband
Systemboden herausgegebenen Sicherheitsrichtlinien für
Doppelböden bzw. Hohlraumböden zu entsprechen und den
gültigen sicherheitstechnischen Standard zu erfüllen.

Der AN hat seinen Ablauf mit den Installationsfirmen
abzustimmen.

Konstruktion
Gegen Stöße und zur Ableitung von elektrostatischen
Aufladungen sind die Platten einen umlaufenden PVC- und
halogenfreien Kantenschutz zu versehen.

Unterkonstruktion aus verzinkten, Chrom(VI)-freien,
höhenjustierbaren Stahlstützenkonstruktionen, mit einer
lösemittelfreien Gewindeversiegelung als Fixierung.

Elektrisch leitende und PVC-freie Schalldämmplättchen
auf dem
Stützenkopf fixieren die Bodenplatten.

Die Stützen sind auf dem Rohboden mit einem
lösemittelfreien,
EMICODE EC1 plus (R) zertifizierten Klebstoff zu
befestigen.

Plattendicke: ca. 40 mm

Rastermaß:  ca. 600 x 600 mm

Last- und
Verschiebungsklasse: 3A (3 kN)

Baustoffklasse
Trägerplatte: A1 / A2

Baustoffklasse
Unterkonstruktion: A1

Feuerwiderstandsklasse:  F30 nach DIN 4102

Ein Konformitätszertifikat - durch eine qualifizierte
und vom
Bundesverband Systemböden e.V. anerkannte
Zertifizierungsstelle - ist vorzulegen.

Die Konstruktionshöhe ergibt sich aus den Planungen
des AN,
ist jedoch mit mindestens 70 cm zu garantieren.
Die schalltechnische Entkopplung der
Doppelbodenkonstruktion
ist vom AN eigenverantwortlich auszuführen, die
Angaben aus
der Bauphysik sind zu beachten.

Aussparungen / Auslässe / Revisionsrahmen

Revisionierbarkeit / Zubehör

Grundsätzlich ist vom AN ein Saugheber mit
Wandhalterung
sowie 2 Stück Reserve-Bodenplatten mit zu liefern.

Der Saugheber ist gem. Angaben zu montieren, die
Reserveplatten sind auf Anweisung einzulagern.

Brandschutzanforderungen

Abschlüsse in Wänden oder unterhalb von Türen, mit
Brandschutzanforderungen sind fachgerecht mit einem
geeigneten Schott zu verschließen. In Leitungs- und
Kabeltrassen sind Brandschotts zu wählen die ein
problemloses
nachinstallieren jederzeit möglich machen.

Entsprechende Eignungsnachweise und Prüfbescheinigungen
sowie Zulassungen sind vorzulegen.

In den Doppelbodenplatten müssen Ausschnitte für die
Durchführung von Kabeln, Kanälen usw. möglich sein.
Durch
diese Ausschnitte darf die Tragfähigkeit der
Bodenplatte nicht
gemindert werden, andernfalls sind Vorkehrungen zu
treffen,
damit die ursprüngliche Belastbarkeit erreicht wird.
Weitergehende Forderungen, sind sofern erforderlich,
den
Beschreibungen der TGA zu entnehmen.

Die Ausschnitte müssen an jeder Stelle möglich sein.

An den Schnittstellen darf kein Abrieb und kein Rost
entstehen.
Die Abdeckplatten müssen an die Schaltschränke
angepasst,
für die Elektroauslässe müssen die Aussparungen an den
vorgesehenen Stellen hergestellt werden. Bodenflächen
unterhalb der Doppelböden erhalten einen Staubbindenden
Anstrich.

*Hinweis*
Leistungsprogramm Bodenfliesen

Planverweis:
9071_6_A_FS_1:50_071

Ausführung:

Halle, Flure, Treppen-, Treppenhäuser,
Aufzugskabine, Sauberlaufzone (unterhalb der Matte)
Großformatige Bodenfliesen
Format:  ca. 600 x 600 mm
oder  ca. 600 x 300 mm

Bodenfliesen auf Treppenstufen als
Treppenstufen-Formteil

Vorräume + WC-Anlagen
Kleinformatige Bodenfliesen
Format:  ca. 150 x 150 mm

Ausführung in oben genannten Räumen als Bodenbelag aus
Feinsteinzeugfliesen nach gültiger DIN, Gruppe B I a

Oberfläche: R10 A
Sorte: 1.
Verlegung: im Dünnbettverfahren nach DIN mit
 kunststoffvergüteten hydraulischen
 Dünnbettmörtel, Klasse C2TE
Verfugung:  mit hydraulischen Fertigfugmörtel, im
Farbton
 passend zur Fliese, nach Wahl des AG
Sockel: Wandanschluss als stehender Sockel aus
 Sockelfliese, Versetzen im Fugenschnitt.
Versiegelung: Elastische Anschlußfugen zwischen
 Sockel und Bodenbelag sowie angrenzenden
 Bauteilen, als Bewegungsfuge mit Hilfe eines
 Dichtstoffes auf PU-Basis

Lehrküche
Kleinformatige Bodenfliesen
Format:  ca. 150 x 150 mm

Bodenbelag aus Feinsteinzeugfliesen nach gültiger DIN,
Gruppe
B I a

Oberfläche: R11
Sorte: 1.
Abdichtung: Grundierung auf Epoxidharzbasis
 Verbundabdichtung auf Polyurethanbasis
Verlegung: im Dünnbettverfahren nach DIN mit
 chemikalienbeständigen Dünnbettmörtel auf
Epoxidharzbasis
Verfugung:  Chemikalienbeständiger Fugenmörtel auf
Epoxidharzbasis, im Farbton
 passend zur Fliese, nach Wahl des AG
Sockel: Wandanschluss als stehender Sockel als
Hohlkehlsockel aus Formteilen, Versetzen im
Fugenschnitt.
Versiegelung: Elastische Anschlußfugen zwischen
 Sockel und Bodenbelag sowie angrenzenden
 Bauteilen, als Bewegungsfuge mit Hilfe eines
  Dichtstoffes auf PU-Basis

Sauberlaufzone
An allen äußeren, öffentlichen  Zugängen werden
Sauberlaufzone im Eingangsbereichen aus
witterungsbeständige, austauschbaren Grobfaserrips, auf
Aluminiumträgerprofilen, Rollstuhlgeeignet, Farbton
nach Wahl
des AG, ausgeführt. Die Einfassung der Matte erfolgt
mit
Edelstahlwinkelprofilen. Unterhalb der Matte sind die
Bereiche
abzudichten und mit großformatigen Fliesen zu belegen.

Leistungsbereiche Bodenfliesen

Bodenabdichtungen
Alle Fußbodenkonstruktionen mit Fliesenbelägen
erhalten eine
Abdichtung gemäß gültiger DIN.

Bodenabdichtungen sind auf die jeweilige Nutzung hin
abzustimmen. Die Nutzung klassifiziert sich nach  dem
vom
ZDB herausgegebenen Merkblatt für die
Feuchtigkeitsbeanspruchungsklassen.

Die Anschlüsse an Einbauten sowie die Eckausbildungen
sind
darauf abzustimmen

Anschlüsse/Abschlüsse, Verfugungen
Im Bereich der Armaturenanschlüsse und
Rohrdurchführungen
ist darauf zu achten, dass keine Körperschallbrücken
durch
Mörtel oder Kleber entstehen.

Materialdehnfugen, Anschlüsse und Durchführungen sind
durch
fungizide, elastische fliesenbündige Materialien zu
verschließen.

Notwendige Dehnfugenprofile sind gem. den statischen
und den
konstruktiven Beschreibungen zu planen und auszuführen.

Sämtliche Dehnfugen in Türen, Flächen, Verkehrswegen
sind
durch den Einbau von Abschlussschienen vor
Materialausbrüchen zu schützen.

In Bereichen mit erhöhter Belastung, insbesondere durch
Publikumsverkehr, Materialtransporten mit z. b.
Hubstaplern
etc., sind die Dehnfugen nach den Erfordernissen durch
geeignete Fugenprofile auszubilden.

Verfugungen sind auf die jeweilige Nutzung der
Einheiten
abzustimmen. Die Nutzung klassifiziert sich nach  dem
vom
ZDB herausgegebenen Merkblatt für die
Feuchtigkeitsbeanspruchungsklassen.

Die Anschlüsse an Einbauten sowie die Eckausbildungen
sind
darauf abzustimmen. Die endgültige Farbe der Verfugung
wird
in Absprache mit dem AG festgelegt.

Sockelleisten sind bis OK Sockel glatt mit Fugmörtel zu
verschließen.

Verlegepläne

Für sämtliche Fliesen- und Plattenarbeiten, sind
Verlegepläne
zu fertigen und zur Freigabe beim AG vorzulegen.

*Hinweis*
Leistungsprogramm Natur-/Werksteinbeläge

Ausführung:

Raum OG2.026, Lager Werken
Raum OG2.023, Werken
Raum OG2.024, Maschinenraum
Raum OG2.025, Werken
Raum OG2.027 Lager Werken

Werkstein

Bodenbelag aus Betonwerksteinplatten nach gültiger
Norm, aus
einschichtigem Betonwerkstein, aus einem Block
hergestellt,

Plattenmaße: 30x30cm
Plattenstärke: ca. 30 mm (einschichtig)
Oberfläche: mit Zement gespachtelt und  geschliffen
Verlegung:  im Mörtelbett auf schwimmendem Estrich
Fuge: 3-5mm, Kreuzfuge
Verfugung: zementär, im Farbton nach Wahl des AG,
 passend zum Stein
Sockel:  Ansicht und Oberseite geschliffen und gefast
Format: ca. 50 x 10 mm
 Verlegung Kreuzfuge mit Belag

Biegezugfestigkeit: > 5 N/mm2
Schleifverschleiß: < 30 cm3 / 50 cm2
Wasseraufnahme: < 8 %
Rutschhemmung: R9
Brandverhalten:  A1

Die Materialeigenschaften sind durch:

-  Fremdüberwachung durch eine amtliche
 Materialprüfstelle und eine betriebseigene
 Güteüberwachung nach gültiger Norm
- offizielles Prüfzeugnis einer anerkannten Prüfstelle
- CE Zertifizierung

Materialqualitäten Werkstein

Das Material ist in hoher Qualität zu liefern (Farb-
und
Maserungseinheitlichkeiten) und vom AG vor Ausführung
zu
bemustern.

Elemente aus verschiedenen Chargen innerhalb einer
zusammenhängenden Fläche sind grundsätzlich nicht
zulässig.

Das Material muss von einwandfreier Beschaffenheit
(Kernware) sein. Es darf nur Material verwendet werden
das
keine Risse, Brüche, Blätterungen schiefrige
Absonderungen,
Löcher, Haarrisse und dergleichen aufweist.

Für alle Verlegearbeiten sind vor Ausführung
Verlegepläne zu
fertigen und dem AG zur Freigabe vorzulegen.

Sockelleisten sind aus dem gleichen Material wie der
Bodenbelag, ca. 5 cm hoch und 1 cm stark, mit gefaster
und
geschliffener Sichtkante. Die Fuge zwischen Boden und
Sockel
ist mit Thiohkol, im Farbton nach Bemusterung durch
den AG
zu versiegeln.

Ausbildung von Kanten bei Werksteinen

Alle sichtbaren Kanten sind in Oberflächenqualität
auszuführen.

Fugen

Anschlussfugen an Wänden, Stützen, Einbauten, etc. sind
fachgerecht mittels Randdämmstreifen zu trennen.

Bei der Ausführung ist darauf zu achten, dass eine
komplette
Trennung zwischen Sockel und Belag erfolgt.

Der Farbton der Verfugung der Bodenflächen wird in
Absprache
mit dem AG festgelegt.

Fugen von Wand- und Bodenbelägen müssen an den
Berührungspunkten Wand/Boden deckungsgleich sein.

Belagswechsel sind durch eine Edelstahlschiene zu
trennen.

Endbehandlung

Nach Abschluss aller Arbeiten im Rahmen der
Endreinigung ist
eine Endbehandlung / Imprägnierung des Belages nach den
Herstellerempfehlungen durchzuführen.

*Hinweis*
Leistungsprogramm Oberboden

Ausführung:
Unterrichtsräume, Mehrzweckräume
Büroräume, Lager-/Technikbereiche

Linoleum
Bodenbelag aus Linoleum, mit werkseitiger
Oberflächenvergütung, Einstufung, nach gültiger Norm,
Klasse
34 (gewerblicher Bereich, sehr starke Beanspruchung),
Unterschicht bestehend aus Jutegewebe.

Trittschallverbesserungsmaß:  5 dB, geeignet für
Stuhlrollen
Rutschgefahr:  R 9, beständig gegen
  Chemikalien,
Dicke:  2,5 mm
Verlegung in Bahnen:  Fugenlos
Bahnenbreite:  200 cm
Oberfläche:  glatt, marmoriert,
Farbton:  NCS-Farbcode, nach Wahl AG
Farbechtheit:  >Stufe 6
Verfugen:  mit Schmelzdraht, dem
  Bodenbelag angepasst
Sockelausbildung:  Vollholz Lärche, ca. 95x20 mm,
  Oberkante gefast,
  schwarz lasiert und lackiert.
Montage Sockel:  gedübelt und geschraubt

Wandunebenheiten im Verlauf des Sockels sind mittels
PU-Versiegelung über die gesamte Länge der Sockel zu
versiegeln. Farbton im gleichen Farbton wie der Sockel.

Anforderungen
Alle Bodenbeläge müssen gemäß Herstellerangaben für den
Objektbereich und für die Verlegung auf allen Arten von
Estrichbelägen geeignet sein, außerdem ist die
Schnitt- und
Riffelfestigkeit zu gewährleisten.

Der AN übernimmt die Gewährleistung für gleiche
Belagsfarben
in allen Geschossen. Farbunterschiede sind auf Kosten
des AN
unverzüglich auszuwechseln.

Der Untergrund ist vor der Ausführung durch den AN zu
prüfen.
Alle evtl. notwendigen Vorbehandlungen (z. B.
künstliches
Trocknen, Schleifen, Spachteln, etc.) hängen von der
Qualität
des vom AN erstellten Untergrundes und den
Vorleistungen aus
anderen Gewerken ab und sind vom AN zu planen und
entsprechend auszuführen

Alle Unebenheiten im Estrich sind zu spachteln und zu
schleifen. Die Ausgleichsmassen müssen stuhlrollenfest
sein.
Sofern erforderlich, sind die Flächen mehrmals bis zu
völligen
Glätte zu spachteln und zu schleifen.

Das Verlegen auf Estrichbelägen hat mit geeignetem,
auf dem
Untergrund abgestimmten Kleber zu erfolgen, wobei der
Untergrund in geeigneter Weise vorzubehandeln ist.

Abschlüsse/Profile
Zwischen unterschiedlichen Belägen sind
Belagwechselschienen bzw. Abdeckprofile aus Edelstahl
einzubauen.

Erstpflege

Vor Abnahme und Übergabe ist eine Grundreinigung und
Erstpflege der Beläge nach den Herstellerempfehlungen
durchzuführen.

*Hinweis*
Leistungsprogramm Parkett

Leitdetails:
9071_6_A_DT_-_-_1-50_120
9071_6_A_DT_-_-_1-50_121

Ausführung:

Aula Bodenbelag
Bühne in der Aula
Stufenanlage in der Halle
Abnehmbare Verblendung der Bühne

Stabparkett Bambus als Hochkantlamelle
(Industrieparkett)

Abmessungen:  Einzellamelle ca. 6-7 mm x 200 mm
Nutzschichtdicke: mind. 20 mm
Verlegeart:  Paralleverband
Brinellhärte:  ca. 4 kp/mm2
Farbe:  Naturhell
Verlegung:  vollflächig verklebt, mit Lösungsmittelfreiem Kleber
Schleifen:  in den erforderlichen Schleifgängen
  schleifen, Fugen mit Fugenkitt
  verschlossen
Oberfläche:  lackiert, für stark beanspruchte
  Oberflächen, bestehend aus
  2K-PU-Wasserlack, seidenmatt,
  bestehend aus Grundierung und
  Deckschicht in zwei Aufträgen
Eigenschaften:  äußerst verschleiß und kratzfest
Sockelausbildung: Vollholz Lärche, ca. 95x20 mm,
  Oberkante gefast,
  schwarz lasiert und lackiert.
Montage Sockel: gedübelt und geschraubt

Wandunebenheiten im Verlauf des Sockels sind mittels
PU-Versiegelung über die gesamte Länge der Sockel zu
versiegeln. Farbton im gleichen Farbton wie der Sockel.

Anforderungen
Alle Bodenbeläge müssen gemäß Herstellerangaben für den
Objektbereich und für die Verlegung auf allen Arten von
Estrichbelägen geeignet sein.

Der Untergrund ist vor der Ausführung durch den AN zu
prüfen.
Alle evtl. notwendigen Vorbehandlungen (z. B.
künstliches
Trocknen, Schleifen, Spachteln, etc.) hängen von der
Qualität
des vom AN erstellten Untergrundes und den
Vorleistungen aus
anderen Gewerken ab und sind vom AN zu planen und
entsprechend auszuführen

Alle Unebenheiten im Estrich sind zu spachteln und zu
schleifen. Die Ausgleichsmassen müssen für die zu
erwartenden Anforderungen geeignet sein.

Das Verlegen auf Estrichbelägen hat mit geeignetem,
auf dem
Untergrund abgestimmten Kleber zu erfolgen, wobei der
Untergrund in geeigneter Weise vorzubehandeln ist.

Abschlüsse/Profile
Zwischen unterschiedlichen Belägen sind
Belagwechselschienen bzw. Abdeckprofile aus Edelstahl
einzubauen.

Erforderliche Dehnstreifen sind mittels Korkeinlage
herzustellen

Erstpflege

Vor Abnahme und Übergabe ist eine Grundreinigung und
Erstpflege der Beläge nach den Herstellerempfehlungen
durchzuführen.

*Hinweis*
Leistungsprogramm Anstrich

Ausführung:
Technikräume und Flure Untergeschoss / Kriechkeller

Anforderungen

Aufzugsunterfahrten für die keine anderen Beläge gem.
Planung vorgesehen sind, werden mit einem abriebfesten,
ölbeständigen Epoxidharzanstrich versehen.

Räume mit Bodenabläufen sind mit einem
wasserundurchlässigen Anstrich oder Beschichtung zu
versehen. Die Anschlussfugen an aufgehenden Bauteilen,
Einbauten, etc. sind nach den jeweiligen Forderungen
auszubilden.

An allen aufgehenden Bauteilen ist ein ca. 10 cm hoher
Sockel
im gleichen Farbton wie der Boden auszuführen.

Für alle Arten von Beschichtungen ist eine einheitliche
Materialbasis zu wählen, die alle Anforderungen gemäß
nachfolgender Einzelbeschreibung erfüllt.

Hierbei sind nur Produkte eines Herstellers zu
verwenden, so
dass an den Übergängen von einer zur anderen
Beschichtungsart keine Schäden auftreten können und
evtl.
spätere Nachbeschichtungen möglich sind.

Es sind grundsätzlich schadstofffreie Produkte zu
verwenden.

Untergründe sind vor Ausführung auf
Feuchtigkeitsgehalt,
Festigkeit und Ebenheit zu prüfen.

Alle evtl. notwendigen Vorbehandlungen wie z. B.
künstliches
Trocknen, Kugelstrahlen oder Spachteln hängen von der
Qualität des vom AN erstellten Untergrund oder von den
bereits
vorhandenen bzw. von den Vorleistungen aus anderen
Gewerken ab und sind somit vom AN zu planen und
auszuführen.

Ausführungsarten

Versiegelung
Versiegelung zur Oberflächenverfestigung und
Staubbindung in
untergeordneten Bereichen, in denen geringe
Anforderungen an
die Fußbodenoberflächen bestehen.

Material: Reaktionsharze (chemische Vernetzung)

Dispersionen oder Lösungen, die durch Austrocknung
erhärten
(physikalische Trocknung) sind nicht zulässig.

Elektrostatisches Verhalten und Gleit-/Trittsicherheit
je nach
Erfordernissen.

Beschichtung
In Bereichen mit erhöhten Anforderungen an
Verschleißfestigkeit und Öl- bzw.
Chemikalienbeständigkeit,
z. B. Batterieraum, Aufzugsunterfahrten,
Technikzentralen, etc.

Material: Reaktionsharze (chemische Vernetzung)

Elektrostatisches Verhalten, Verschleißfestigkeit,
chem.
Beständigkeit und Gleit-/Trittsicherheit je nach
Erfordernissen.

*Hinweis*
Leistungsprogramm Innentüren und Beschläge
Kostengruppen 344

Leitdetails:
9071_6_A_DT_1-20_150
9071_6_A_DT_1-20_151
9071_6_A_DT_1-20_152
9071_6_A_DT_1-20_153

Allgemeine technische Anforderungen

Es gelten alle zutreffenden Normen und Vorschriften in
allen
Teilen und ergänzenden Bestimmungen in der
letztgültigen
Fassung. Für Systemkonstruktionen gelten über dies
hinaus die
jeweiligen Herstellerrichtlinien.

Sofern aufgrund der Systemzulassungen der zum Einsatz
kommenden Wandkonstruktionen oder Türelemente statische
Nachweise für die konkreten Einbausituationen
erforderlich
werden, sind diese vom AN zu erbringen und bei der
Planung
und Ausführung zu beachten.

Beschläge:
Sämtliche für die uneingeschränkte und gefahrlose
Nutzung der
Innentüren erforderlichen Zubehörteile sind vom AN
lückenlos
zu planen und einzubauen. Die Schnittstelle zu
Bauteilen bzw.
Leistungsbereichen der TGA klärt der AN
eigenverantwortlich.

Es handelt sich um viel begangene Türen. Die Beschläge
sind
entsprechend auszulegen (Objektbeschläge). Die
Beschläge
der Außentüren und Fenster sind gleichartig zu wählen.

Behördeneinsteckschloss, für Profilzylinder
vorgerichtet
Die Beschläge müssen aus Edelstahl bestehen.
Ausführung als Drücker, Knauf oder Wechselgarnitur.
Obentürschließer als Gleitschienenschließer in
Flachformbauweise bei allen Brandschutztüren,
Schleusentüren, den Toilettentüren zu Fluren hin und
bei allen
sonstigen Türen, in denen dies eine allgemeine formale
oder
raumspezifische Forderung darstellt. Bei 2-flg. Türen
mit
integrierter mechanischer Schließfolgeregelung. Farbe
silberfarbig.
Feststellvorrichtungen bei planmäßig offen stehenden
Türen
mittels Magnetoffenhalter gem. Kennzeichnung in den
Grundrissen.
Aus Gründen der späteren Wartung und Pflege, ist
darauf zu
achten, dass alle im Objekt (Fassade, Außentüre,
Innentüren,
etc.) zur Verwendung kommenden Oben-/Untentürschließer
von
einem Hersteller zu verwenden sind.

Sonderbeschläge an Notausgangstüren:
Für verschiedene Türen sind aufgrund der Nutzung
Sonderbeschläge erforderlich, die folgende Bedingungen
erfüllen:

Türen in Versammlungsräumen sind entsprechend der
Versammlungsstätten-Verordnung auszurüsten.

Die Türen müssen sich im Notfall jederzeit ohne
Schlüsseleinsatz in Fluchtrichtung öffnen lassen.
Die Türen müssen selbständig wieder schließen
Sofern die Türen ins Freie führen und keine planmäßigen
Eingänge sind, dürfen sie sich von außen nicht öffnen
lassen.
Die vom AN gewählte "Notausgangsfunktion" muss mit den
Genehmigungsbehörden abgestimmt und bauaufsichtlich
abnahmefähig sein.
Paniktüren erhalten gem. gültiger Norm über die gesamte
Türbreite verlaufende Stangengriffe bzw. Druckstangen.

Sonderbeschläge für Technikbereiche:
An Türen von technischen Betriebsräumen,
Maschinenräumen,
Technikzentralen,  o.ä. werden aufgrund von
betrieblichen oder
bauaufsichtlichen Anforderungen Sonderbeschläge
erforderlich,
die alle geforderten Funktionen ermöglichen müssen.

Dazu gehören auch notwendige Beschilderungen an Türen
aufgrund von TÜV-Abnahmen oder Forderungen von
Behörden.

Schnittstelle zu anderen Leistungsbereichen

Bei der Planung und Ausführung der Rohbaukonstruktionen
sind erforderliche Anforderungen an Maßgenauigkeiten,
Toleranzen bzw. Einbauten für Innenwände und
Innentüren zu
beachten und umzusetzen.
Bauteil- bzw. Konstruktionsfugen sind zu planen und
auszuführen.

Bauphysikalische Anforderungen
Sämtliche bauphysikalischen  Nachweise, die zur
Beurteilung,
Erfüllung der Gesamtaufgabe und im Zusammenhang mit
Innenwänden und Innentüren benötigt werden, sind vom AN
eigenverantwortlich zu erstellen und umzusetzen.

Dies bezieht sich auf den Wärme-, Feuchtigkeits- und
Schallschutz von relevanten Bauteilen. Geforderte
Werte sind in
fertig eingebautem Zustand nachzuweisen.

Für Türen mit Schallschutzanforderungen sind akustisch
wirksame Lippendichtungen (z. B. APTK- Dichtungen)
vorzusehen sowie Auflaufdichtungen oder absenkbare
Dichtungen unten, je nach Schallschutzanforderungen und
Zulassung.

Brandschutzanforderungen
Die brandschutztechnischen Anforderungen an Innentüren
ergeben sich aus der Planung, dem Brandschutzkonzept,
der
jeweiligen Nutzung und den formalen Anforderungen
rechtlicher
Art.

Der AN hat im Zuge seiner Planung eigenverantwortlich
die
Einhaltung der Brandschutzanforderungen
sicherzustellen.

Dies gilt für die Wände und Türen in der jeweiligen
Einbausituation und im Zusammenhang mit anderen
Bauteilen
bzw. Leistungsbereichen.

Für Türelemente mit Brand- und Rauchschutzanforderungen
sind allgemeine bauaufsichtliche Zulassungen vom AN
beizubringen, die die angrenzenden Seitenteile und ev.
Oberlichter einschließen und die die einzusetzenden
Beschläge,
Schlösser, Türschließer- und Rauchmeldesysteme mit
erfassen.

Alle Türschließer sind für die jeweiligen Flügelgrößen
/
Flügelgewichte anhand der Herstellervorschrift
auszuwählen.

Die Konstruktionen für die Abschottung oberhalb von
Brand-
und Rauchschutztüren erfolgen nach Wahl des AN bzw.
gem.
bauaufsichtlicher  Zulassung und Abstimmung mit den
Genehmigungsbehörden.

Zutrittskontrollen / Lesegeräte

Sämtlich Eingangstüren in das Gebäude sind für die
nachträgliche Installation einer Zutrittskontrolle /
Kartenlesegerät
vorzurichten.

Sämtliche dafür erforderlichen
Zuleitungen/Datenleitungen, sind
direkt mit in die Türprofile zu integrieren.

Die Anschlussmöglichkeit ist im Deckenhohlraum bzw.
nach
Vorgabe des AG vorzusehen.

Die Türen als auch die Elt.-Zuleitungen
(Stromversorgung) sind
soweit vorzurichten, dass jederzeit durch den AG eine
Zutrittskontrolle funktionstüchtig ohne weitere
Installationen
(Kabel, Zuleitungen, etc.) in Betrieb genommen  werden
kann.

Die gesamte notwendige Verkabelung hat verdeckt zu
erfolgen.

Türliste
Aus der unterschiedlichen Nutzungsanforderung der Räume
ergeben sich die in einer Türliste vom AN zu planenden
Türtypen.

In dieser Türliste sollen sämtliche Angaben,
insbesondere auch
die Anforderungen aus den Leistungsprogrammen der
übrigen
Gewerke an Türen systematisch zusammengestellt  und
geplant
werden.

Es sind alle Beschlagfunktionen und Beschläge in dieser
Türliste einzutragen.

Für alle Bauelemente und Beschläge sind die genauen
Typen /
Bestellnummern und Herstellernachweise beizufügen, um
eine
Vereinfachung der Wartung und der
Unterhaltungsarbeiten zu
erreichen.

Die Türliste wird Bestandteil der
Projektdokumentation. Die
Türliste ist mit dem AG abzustimmen und wird von
diesem zur
Ausführung freigegeben.

Die unterschiedlichen Maße der Türen, die
Aufschlagrichtung,
Schall- / Brandschutzanforderungen und sonstige
relevante
individuelle Besonderheiten bei den einzelnen Türen
sind mit
der Türliste aufzuführen und bei der Ausführung
umzusetzen.

Schließanlage

Alle Türen sind für den Einbau von Profilzylinder
vorzurichten.

In das Gebäude wird eine Schließanlage eingebaut.
Diese ist
nicht Bestandteil der Leistungen Modulbau.
Siehe Beschreibung im Leistungsprogramm 09.03

Bei den WC-Anlagen erhalten nur die Zugangstüren einen
Profilzylinder, die innenliegenden Türen innerhalb der
WC-Anlagen erhalten Blindrosetten.

*Hinweis*
Leistungsprogramm Holz-Türblätter

Ausführung:
Die Türtypenzuordnung ist den Grundrissen zu entnehmen.

Sämtliche Innentüren EG bis 2. OG sofern durch Ihre
Nutzung
nicht als Alu-Glas-Rahmentüren gefordert, werden als
Röhrenspantüren, HPL-beschichtet, ohne Stoßfugen,
Dekor und
Farbe nach Wahl AG, endbehandelt; soweit nachstehend
nicht
abweichend geregelt.

In Feuchträumen Türen mit entsprechender Eignung.
Nassraumtüren erhalten grundsätzlich Edelstahlzargen.

Höhe und Breite, Aufschlagrichtung, ein- oder
zweiflügelig, mit
und ohne Glasausschnitte / Oberlichter /
Glasseitenteil etc.
gemäß Grundrissen, Türübersichtsplänen und
Brandschutzkonzept.

Glasseitenteile erhalten bis zu einer Höhe von ca.
1,10 m einen
Sichtschutz aus Folie gemäß Türübersichtsplan, Dekor
nach
Wahl AG.

Türblätter stumpf einschlagend mit Rahmen und
verdecktem massivem HPL-Anleimer, farblich passend zum
Deckfurnier.

Die Türblätter erhalten einen beidseitigen,
aufgesetzten
Sockelschutz, h = 30 cm, Edelstahl gebürstet gemäß
Bemusterung, nicht sichtbar befestigt.

Die Innentüren erhalten Türdrückergarnituren in
Edelstahl und dreiteilige, 3-D Türbänder, in
Edelstahl. Die
Auswahl der Türbänder ist auf das Flügelgewicht der
Türen
anzupassen.

Richtfabrikat: gemäß Leitfaden Material- und
Farbkonzept.

Sämtliche Türen sind mit einem zusätzlichen 3. Band
auszuführen.

Sämtliche Beschläge sind als Objektbeschläge
auszuführen.
Obentürschließer sind als Gleitschienenschließer
auszuführen.
Richtfabrikat gemäß Leitfaden Material- und
Farbkonzept.

Sofern nicht anders beschrieben, sind die sichtbaren
Abdeckungen der Obentürschließer  in Aluminium,
Silberfarben auszuführen. Alle Türschließer sind für
die jeweiligen Flügelgrößen / Flügelgewichten anhand
der Herstellervorschriften auszuwählen. Türschließer
mit Elt.-Anschluss erhalten eine verdeckte Verkabelung.

Die Türen sind vom AN für den Einbau von
Profilzylindern vorzurichten. Dem AN obliegt die
eigenverantwortliche Abstimmung und Koordination mit
dem AG bei der Planung und dem Einbau der Türen und
Beschläge.

Sämtliche WC-Türen mit WC-Garnitur, von außen
aufschließbar; soweit erforderlich unterschnitten als
Nachströmöffnung.

Tür- oder Wandstopper nach Abstimmung mit dem AG,
Edelstahl mit Gummipuffer nach Bemusterung.

Für Türelemente mit Brand- und
Rauchschutzanforderungen sind zum Zeitpunkt der
Abnahme gültige allgemeine bauaufsichtliche
Zulassungen vom AN beizubringen, die die evtl.
angrenzenden Seitenteile bzw. Oberlichter einschließen
und die die einzusetzenden Beschläge, Schlösser,
Türschließer- und Rauchmeldesysteme mit erfassen.

Für Türen mit Schallschutzanforderungen sind akustisch
wirksame Lippendichtungen, sowie Auflaufdichtungen
bzw. absenkbare Abdichtungen je nach Anforderung
vorzusehen. Auflaufschwellen sind aus Edelstahl
auszuführen.

Zargen
Umfassungszarge als Stahlblockzargen 30/45er Spiegel,
mit
Seitenteil für Verglasung, mit Bodeneinstand (bei
Zementestrichflächen), bzw. ohne, bei Wänden die auf
den
fertigen Estrich gestellt werden, gem. Bemusterung
durch den
AG, in verzinkter und grundierter Ausführung.
Lackierung der
Zargen nach Bemusterung und Wahl des AG.

Schallschutzanforderungen:

Sind gem. Schallschutzkonzept und den Planungen der
Architekten umzusetzen. Die Angaben sind
Mindestanforderungen und gelten im eingebauten Zustand.

Leistungsprogramm Stahltüren T 30 / T 90  RS-Türen

Ausführung:

Alle Türen in den UG´s

Es sind Feuerschutztüren gem. Vorgaben der Planung und
des
Brandschutzes zu planen und auszuführen. Die Zuordnung
der
Türen ist den Ausschreibungsplänen.

Zargen als Umfassungszargen mit Bodeneinstand,
Außentüren
sind mit Auflaufschwellen auszuführen. Lackierung des
Türelementes nach Bemusterung und Wahl des AG.

Beschläge nach Anforderung und Zulassung, analog zu den
Drückern der Holzinnentüren.

Sofern 2-flg. Türen zur Ausführung gelangen, sind
diese mit
einem Obentürschließer gem. Zulassung mit mechanischer
Schließfolgeregelung auszustatten.

*Hinweis*
Leistungsprogramm Alu-Glas-Rahmentüren

Ausführung:
Die Türtypenzuordnung ist den Grundrissen zu entnehmen.

Aluminium
Aluminium ist nur in korrosionsfesten Legierungen und
in
Eloxalqualität gemäß DIN  zu verwenden. Profile sind
mit einer
Mindestwanddicke von 2,5 mm einzubauen.

Falls bei großflächigen Bauteilen aus statischen oder
sonstigen
Gründen Aussteifungen notwendig werden, sind diese
Bestandteil der Leistung des AN. Erforderliche
Aussteifungen
sind unsichtbar anzubringen und dürfen nicht zu
Verwerfungen
(z. B. bei Temperaturwechsel) führen.

Verglasungen
Die Verglasung ist nach den jeweiligen Forderungen des
Brandschutzes, behördlichen Forderungen, der gültigen
Normen auszuführen.

Türen die zu mehr als drei Vierteln ihrer Fläche aus
Glas
bestehen sind mittels Klebefolien, in ca. 1,50 m Höhe
mit
hellgrauen Streifen, ca. 100 mm hoch, mit ca. 10-20 mm
Abstand, zu kennzeichnen.

Beschläge
Bänder sind in Anzahl und Stärke der Türabmessung bzw.
dem
Türgewicht entsprechend zu planen und auszuführen. Die
Bänder sind im Farbton der Profile, als 3-teilige
Bänder
auszuführen.

Gemäß Planung der Architekten als 1 oder 2-flügelige
T30-RST-Türanlagen mit Glasfüllung, teilweise mit
Feststellanlagen, gesteuert über Rauchmelder und
Obentürschließer. Ausführung/Verglasung grundsätzlich
nach
den Vorgaben des Brandschutzes bzw. den behördlichen
Forderungen.

Die Art der Ausführung ist Grundsätzlich der
Ausschreibungsplanung der Architekten zu entnehmen.

Außen und innen horizontal angeordnete
Edelstahl-Türstoßgriffe gem. Bemusterung durch den AG

Alle Türen erhalten innen- und außenseitig eine
gravierte
Beschriftung "Drücken" / "Ziehen". Ausführung rund, aus
Aluminium oder Edelstahl. Schriftfarbe schwarz.

*Hinweis*
WC-Trennwandanlagen

In allen WCs sind gemäß Planung der Architekten,
WC-Trennwandsysteme und Urinalschutzblenden mit nicht
sichtbarer Rahmenkonstruktion, Höhe mind. 2,00 m zu
liefern
und zu montieren.

Die Wandkonstruktion ist mind. 40 mm stark,
herzustellen aus
Spanplatten, Verleimung V20-E1.

Alle nicht mit Rahmenprofile verdeckten Kanten und
Flächen
erhalten eine farbige Schichtstoffauflage von 0,9 mm.
Die
Rahmenprofile, die Wandanschlüsse und die oberen
Abdeckungen bestehen aus Aluprofilen, einbrennlackiert.

Farbe und Oberflächenbeschichtung nach Wahl des AG.

Die Türzargen sind mit Anschlagdämpfung aus hartem
Gummiprofil auszuführen.

Türdurchgangsbreite min. 70 cm.

Wandtürstopper und Kleiderhaken gehören zum
Leistungsumfang des AN und sind vorzusehen.

Beschläge
Es sind System-Beschläge des Herstellers in
Objektqualität
einzusetzen, und zwar:

Türbänder mit Selbstschließ-Funktion
Korrosionsgeschütztes Fallenschloss
Sicherheits-Türdrücker in U-Form mit Rosetten
Sofern die Türen gleichzeitig eine Sanitärzelle
bilden, erhält das
Schloss zusätzlich einen Riegel mit einer Riegelolive
innen und
Frei-Besetzt-Anzeige sowie Notdornöffnung außen.

*Hinweis*
Allgemeines

Es sind vom AN alle für das Vertragsziel erforderlichen
Leistungen der Baukonstruktiven Einbauten zu planen und
auszuführen.

Zum Leistungsumfang gehören alle aus der Planung
abzuleitenden fest verbundenen Einbauten (ohne
Nutzungsspezifische Anlagen und Ausstattungen), soweit
diesen nicht bereits an anderer Stelle bzw. in den
anderen
Gewerken erfasst und beschrieben sind.

Sofern statische Nachweise für die konkreten
Einbausituationen
erforderlich werden, sind diese prüffähig beizubringen
und
prüfen zu lassen. Die Kosten dafür sind vom AN zu
tragen.

Werkstatt und Montagepläne

Für alle Baukonstruktiven Einbauten sind vom AN
Werkstatt-
und Montagepläne anzufertigen und mit dem AG einschl.
der
Darstellung der Qualitäten und der Farbgebung bzw.
Oberflächengestaltung  abzustimmen.

Lehrküchen

Die Möblierung der Lehrküchen erfolgt durch den AG.
Der AN
hat rechtzeitig alle notwendigen technischen
Abstimmungen
bzgl. der Einrichtung beim AG abzufragen und seine
Planungen
darauf hin abzustimmen und zur Freigabe vorzulegen.

Garderobe

Die Möblierung der Garderobe erfolgt durch den AG. Der
AN
hat rechtzeitig alle notwendigen technischen
Abstimmungen
bzgl. der Einrichtung beim AG abzufragen und seine
Planungen
darauf hin abzustimmen und zur Freigabe vorzulegen.

Baurechtlich notwendige Beschilderungssysteme

Die Planung, Abstimmung und der Einbau des baurechtlich
notwendigen Beschilderungssystems gehört zu den
Leistungen
des AN. Grundsätzlich sind diese Beschilderungen zu
bemustern.

Herstellen aller baurechtlich notwendigen
Beschilderungen
innerhalb der Gebäude sowie im Außenbereich nach den
beigefügten Vertragsgrundlagen sowie der
Baugenehmigung,
den eigenen Planungen des AN, unter Berücksichtigung
der
spezifischen Anforderungen der anderen Gewerke.

Zu den Leistungen des AN gehört die Planung,
Abstimmung,
Anfertigung und Anbringung aller im
Brandschutzkonzept, von
der Bauaufsicht, der Feuerwehr oder anderen
Genehmigungsbehörden geforderten Beschriftungen und
Beschilderungen.

Die Erstellung und Anbringung von Fluchtweg- und
Rettungswegeplänen sowie Feuerwehreinsatzplänen gehört
ebenfalls zum Leistungsumfang des AN.

Gebäudeleitsystem

In das Gebäude ist ein Gebäudeleitsystem
(Beschilderung)
vorzusehen.

Es werden Türschilder entsprechend der Funktion aller
verschiedenen Räumlichkeiten vorgesehen.

Es werden Etagenhinweisschilder an folgenden Stellen
vorgesehen:
Halle
Treppenhäuser auf den jeweiligen Etagen

Ausführung als Aluminium / Glas Konstruktion

Die Beschriftung erfolgt auf Rechnung des AG. Der AN
hat
hierzu die notwendigen Abstimmungen mit dem AG zu
treffen
und die Beschriftung herzustellen und in das
Beschilderungssystem einzubauen.

*Hinweis*
Allgemeines

Verdunkelung
Innenliegende elektronische Verdunkelungsmöglichkeit
in der
Aula und in den naturwissenschaftlichen Räumen zur
kompletten Verdunkelung der Räume. Die Behangmaße sind
exakt darauf zu bestimmen.

Die Verdunkelung in der Aula ist gem.
Brandschutzkonzept mit
Notrafffunktion auszuführen.

Steuerung fensterachsenweise, Bedienung Raumweise über
Taster. In der Aula erfolgt die Bedienung über Taster
im
Regieraum.

Einbaubehangkasten aus Aluminium mit Revisionsblende,
pulverbeschichtet weiß nach Bemusterung, UK Kasten = UK
Abhangdecke.

Ausführung:
Auslass: mit Bürstenkeder
Behang: Glasfasergewebe hellgrau nach
  Bemusterung. UV-beständig
Verdunkelung: 100%
Endschiene: Aluminium, pulverbeschichtet weiß nach
  Bemusterung mit Dichtungskeder
Einfallwinkel. in unterer Endlage
Führungsschiene:  Aluminium, pulverbeschichtet weiß
  nach Bemusterung, mit Bürstenkeder.

*Hinweis*
Ausführung: Rollstuhl-Schrägaufzug MaschinenRL /
EN81-40
Betrieb: in geschlossenen Räumen
Tragfähigkeit: mindestens 225 kg
Betriebsgeschwindigkeit: mind. 0,07 m/sec.
Förderhöhe:  1,00 m
Neigungswinkel: ca. 29 Grad
Fahrbahnverlauf: Gerade
Anzahl der Haltestellen: 2
Ladestellen: Oben bündig vor der letzten Stufe
Unten eben vor der untersten Stufe

Treppe: Treppe zwischen Foyerebene +/- 0,00 m und
Aulaebene -1,00 m
Treppenstufen: 6 Stufen ca. 16,8 x 300 mm
Treppenbreite: ca. 4,15 m

Plattform: Rollstuhlgerecht nach EN81-40
Plattformbreite: ca. 850 mm
Plattformtiefe: mindestens 1.000 mm
Vollautomatische Bedienung von Plattform,
Auffahrklappen und Schranken.

Antrieb: Zahnstangen-Antrieb, selbsthemmend,
Antriebsmotor mit Soft-Start/Stop. Fangvorrichtung +
mechanische Notablasseinrichtung.
Fahrtenzahl: 30 Fahrten/Stunde
Haltegenauigkeit: +/- 10 mm

Farbe RAL nach Bemusterung

Steuerung: Totmann-Steuerung, verschlüsselt
(EURO-Schlüssel).
Ausführung: Elektronisch oder Relais-Schütz-Technik.
Sonstiges: Plattformautomatik.
Notrufeinrichtung (Notrufklingel).
Überlastsicherung."

*Hinweis*
Die Schließanlage wird Standortübergreifend, durch den
AG
ausgeführt. Grundsätzlich sind alle Türen für die
Ausstattung mit
einem Profilzylinder vorzusehen. Die Zugangstüren
erhalten
einen elektronischen Schließzylinder Fabrikat Simons &
Voss.
Der AN hat alle notwendigen Abstimmung bzgl. der
später durch
den AG einzubauenden Schließanlage selbständig herbei
zu
führen.

### Titel 08 Leistungsbeschreibung TGA

#### Untertitel 08.01 Abwasser / Wasser / Sanitär

*Hinweis*
LB Sanitärtechnik

1.Bewässerung
Die Trinkwasserverteilung erfolgt in Edelstahlrohr. An
Mauer-
und Deckendurchbrüchen sind die Rohre mit Mineralfaserschalen in der erforderlichen Dämmdicke mit
beidseitigem
Überstand von 50 mm zu ummanteln, Brandschutzklasse A1.

Die Trinkwasserversorgung erfolgt durch einen neu zu
erstellenden Trinkwasser-Hausanschluss aus dem Bereich
der
Lehnerstraße. Dieser ist im Untergeschoss des
Gebäudes, im
Hausanschlussraum vorgesehen. Von dort gelangen die
Rohrleitungen über einen Kriechkanal unterhalb der
Bodenplatte
EG zu den 2 Steigeschächten. Von dort wird das
Trinkwasser
über 2 Steige-Stränge in die einzelnen Etagen zu den
jeweiligen
Verbrauchern verteilt.

Die Warmwasserversorgung erfolgt durch eine
Frischwasserstation mit Pufferspeicher die in der Technikzentrale
im Untergeschoss geplant ist.

Folgende Bereiche und Sanitärgegenstände erhalten einen
Warmwasser-Anschluss:
- Ausgussbecken Heizungszentrale
  Einhebelmischarmatur Wandmontage
- Behinderten gerechte WC-Anlagen EG-2.OG
  Einhebelmischarmatur Standmontage, Einhebelduscharm.
- Sekretariat, Lehrerzimmer, Sanitäts- und
Aufenthaltsraum,
 Reinigungspersonal im EG
  Einhebelmischarmatur Standmontage
- Räume Naturwissenschaften im 1.OG
  Einhebelmischarmatur Standmontage
- Räume Lehrküchen, Essraum und Werkräume im 2.OG
  Einhebelmischarmatur Standmontage

Alle anderen Sanitärobjekte erhalten nur einen
KW-Anschluss.
Kaltwasser-Anschluss:
- Klassenräume, WC-Anlagen
  Selbstschluss-Waschtischarmatur
- Ausgussbecken Putzmittelraum
  Entnahmeamatur Wandmontage
Für den Außenbereich sind frostsichere und absperrbare
Außenzapfstellen an den Fassaden vorgesehen. Die
Trinkwasserleitungen werden aus Trinkwasserhygienischen
Gründen schleifend verlegt und können über folgende
Einrichtungsgegenstände (Armaturen) gespült werden:
- Urinalspülung (berührungslos)
- Spülkästen der WC-Anlagen
- Entnahmearmaturen an Waschtischen

Sämtliche Versorgungsleitungen und Anschlussleitungen
im
Gebäude verlaufen unterhalb der Decken, im Estrich oder
innerhalb der Leichtbau-Wände, zu den jeweiligen
Entnahmestellen.
Die barrierefreien WC-Anlagen werden behindertengerecht
ausgestattet und erhalten ebenerdige Duschen mit
Einhand-Mischern und werden über Bodenabläufe
entwässert.

Alle Rohrleitungen, die geschossübergreifend oder durch
Brandabschnitte geführt werden, erhalten Wand- und
Deckendurchführungen, mit beidseitigem Überstand von 50 mm,
zu
ummanteln oder Brandschutzmanschetten in F90-Qualität.
Alle
Durchbrüche werden nach Beendigung der
Installationsarbeiten
vom Auftragnehmer geschlossen.

Rohrleitungsdämmungungen dürfen nur nach erfolgter
Druckprobe auf die Leitungen aufgebracht werden. Die
Wärmedämmungen der Rohrleitungen werden gemäß WVO
wie folgt ausgeführt:

Verlegung unter Putz und innerhalb von
Vorwandinstallation:
Geschlossenzelliger Polyethylenschaum (Schlauchware)
In sichtbaren Bereichen:
Mineralwollschalen
Technikzentrale:
mit Blech-Ummantelung bis zu einer Höhe von 2,00m
Auf dem Rohfußboden (Estrichbereich):
Kompaktdämmhülsen
Anforderung: Brandklasse A2

2.Entwässerung
Bei der Gebäudeentwässerung handelt es sich um ein
Mischsystem.
Das gesamte Abwasser (Schmutz- und Regenwasser) vom
Gebäude wird über eine bestehende Grundleitung
(KG-Rohre)
durch Revisionsschächte innerhalb des
Grundstücksbereichs in
den öffentlichen Kanal an der Lehnerstraße geführt.
Diese wird
im Vorfeld durch eine Vorabmaßnahme ausgeführt und
erstellt.

Schmutz- bzw. Regenwasser: Muffenlose Abwasserleitung
aus
Gusseisen, innen mit Zweikomponenten-
Epoxid-Beschichtung,
außen mit Grundbeschichtung, Verbindung mit
Rohr-Verbindung für Muffenlose Abwasserleitung aus
Gusseisen, Profilschelle aus stabilisiertem Chromstahl
und
Abwasserleitung aus Polypropylen (PP),
heißwasserbeständig,
Verbindung mit Steckmuffe, Werkseitig eingelegte
SBR-Dichtung.

Alle Rohrleitungen, die geschossübergreifend oder durch
Brandabschnitte geführt werden, erhalten Wand- und
Deckendurchführungen, mit beidseitigem Überstand von 50 mm,
zu
ummanteln oder Brandschutzmanschetten in F90-Qualität.
Alle
Durchbrüche werden nach Beendigung der
Installationsarbeiten
vom Auftragnehmer fachgerecht geschlossen.

Schmutzwasser:
Das anfallende Schmutzwasser wird innerhalb vom Gebäude
über Fall- und Sammelleitungen, teilweise unterhalb
der Decken
oder in Vorwänden zusammengefasst und an die bestehende
Grundleitung im Bereich der vorhandenen Bodenplatte
aus dem
Gebäude geführt.

Regenwasser:
Das anfallende Regenwasser der Dachflächen (Flachdach
mit
Bekiesung) wird durch Dacheinläufe innerhalb vom
Gebäude
über Fall- und Sammelleitungen, teilweise unterhalb
der Decken
oder in Vorwänden zusammengefasst und an die bestehende
Grundleitung im Bereich der vorhandenen Bodenplatte
aus dem
Gebäude geführt.

Regen-Notentwässerung
Alle Flachdächer erhalten einen zusätzlichen
Noteinlauf für die
Regen-Notentwässerung. Dieser ist für besonders
schützenswerte Gebäude mit Flachdachentwässerung ausgelegt. Die
Noteinläufe der jeweiligen Flachdächer werden über ein
innerhalb des Gebäudes installierten
Notentwässerungsnetz bis
in das EG geführt, dort wird das Notentwässerungsnetz
über die
Fassade frei entwässert.
Die Bemessung, Verlegung etc. nach aktuellen Stand der
Technik, Vorschriften der örtlichen Kanalbaubehörde
und den
Herstellerrichtlinien.

4.Sanitäre Einrichtungsgegenstände:
Die Sanitären Einrichtungsgegenstände (WT und
WC-Anlagen)
sind aus Sanitärkeramik in handelsüblicher Qualität
und Farbe
weiß anzubieten.
Sanitäraccesoirs in den WC-Kabinen ( WC-Bürste und
Einzelhaken) sind aus Edelstahl und mit verdeckter
Befestigung
zu montieren.
Hygienegegenstände (WC-Doppelrollenhalter, Handtuchspender 500 Blatt und Seifenspender) in den
Sanitäranlagen
sind in Edelstahl/ Kunststoff oder nur in Edelstahl
und in
diebstahlgesicherter Ausführung anzubieten. Das
Schließsystem zur Nachbefüllung und Bestückung der
Hygieneinrichtungsgegenstände muss mit einem,
gemeinsamen
Schlüsselsystem aufeinander abgestimmt sein.
In den Pausen-WC-Anlagen im Erdgeschoss sind je
Einheit ein
elektrisch betriebener Luft-Handtrockner vorzusehen.

5.Feuerlöschanlagen:
Rohrleitungen für Löschwasser aus hochlegiertem
austenitischem nichtrostendem Cr-Ni-Mo Stahl. Unter
Betriebsbedingungen müssen die Rohrleitungen,
Pressverbindungen, Form- und Verbindungsstücke für
einen
kurzzeitigen Druck von 22 bar zugelassen sein.
Das Gebäude bekommt ein Feuerlöschnetz im Trocken-/
Nasssystem. Das Feuerlöschnetz erhält an der Gebäudefassade, Haupteingang (Achse J3) eine
Doppeleinspeisevorrichtung für die Feuerwehr. In den Hallen EG-2.OG sind
je 2
Stück Feuerlösch-Entnahmestellen in Form von Unterputzkästen mit Pulverlöschern für die Feuerwehr
vorgesehen, von
dort aus werden die jeweiligen Bereiche im Brandfall
mit
Löschwasser abgedeckt. Es sind zur Verteilung 2 Stück
Steigleitungen in den Schächten vorgesehen, die
Steigestränge
werden mit Rohr-Be- & Entlüftungen und Entleerungsvorrichtungen (Anschluss an die Schmutzwasserleitung)
vorgesehen.

Alle Rohrleitungen, die geschossübergreifend oder durch
Brandabschnitte geführt werden, erhalten Wand- und
Deckendurchführungen, mit beidseitigem Überstand von 50 mm,
zu
ummanteln oder Brandschutzmanschetten in F90-Qualität.
Alle
Durchbrüche werden nach Beendigung der
Installationsarbeiten
vom Auftragnehmer geschlossen.

Planung / Ausführung / Montage nach aktuellen Normen,
Richtlinien / Regelwerken / Vorschriften.

#### Untertitel 08.02 Wärmeversorgungsanlagen

*Hinweis*
LB Wärmeversorgungsanlagen

1. Heizungsanlage
Die Wärmeversorgung des Objektes erfolgt über ein
bestehendes Nahwärmenetz an dem das Gebäude
angeschlossen wird. Die Übergabestation (MEDL) wird in
der
Technikzentrale des Untergeschosses aufgestellt. In der
Technikzentrale des Gebäudes  wird ein
Heizungsverteiler
montiert von dem die einzelnen Komponenten / Anlagen
versorgt werden.

Der Verteilung erfolgt über  folgende Regelkreise:
- Regelkreis 1: Einspeisung
- Regelkreis 2: Dynamischer Heizkreis
(Frischwasserstation)
- Regelkreis 3: Statischer Heizkreis (Heizkörper)
- Regelkreis 4: Dynamische Heizkreise (RLT Anlage
9071.1
& RLT Anlage 9071.2)
- Regelkreis 5: Mensa
- Regelkreis 6: Reserve

Von der Technikzentrale gelangen die Rohrleitungen
über einen
Kriechkanal unterhalb der Bodenplatte EG zu den 2
Steigeschächten. Von dort wird das Heizungswasser über
2
Steige-Stränge  in die einzelnen Etagen zu den
jeweiligen
Verbrauchern verteilt.

Die Regelung der Regelkreise erfolgt
witterungsgeführt. Als
Überträgermedium dient Warmwasser mit der System-
Temperaturvorgabe der Vor- und Rückläufe im Regelkreis
und
im Mittel von 70° / 50°C.

Die Heizungsrohrleitungen für die Montagearbeiten in
dem
gesamten Gebäude werden in Rohrleitungen aus
Kupferrohr,
einschl. Pressfittingen erstellt. Der Verteileraufbau
in der
Technikzentrale und die Anschlussleitung von der
FW-Hausstation zum Verteiler werden aus Gewinderohr,
nahtlos erstellt.

Die Heizungsleitungen in den Etagen verlaufen
größtenteils als
Verteilleitungen zu den Heizkörpern auf dem Rohfußboden
innerhalb des Estrichs, unterhalb der Rohdecke im
Bereich der
Abhangdecken, in den 2 Versorgungsschächten als Steigestränge in die jeweiligen Etagen und innerhalb des
Kriechganges unterhalb der Bodenplatte des EG. Die
Anschlussleitungen der RLT-Anlagen für den Erhitzer
liegen im
Außenbereich, neben der Aula und auf der Dachfläche des
Schulgebäudes.

Alle Rohrleitungen, die geschossübergreifend oder durch
Brandabschnitte geführt werden, erhalten Wand- und
Deckendurchführungen, mit beidseitigem Überstand von 50 mm,
zu
ummanteln oder Brandschutzmanschetten in F90-Qualität.
Alle
Durchbrüche werden nach Beendigung der
Installationsarbeiten
vom Auftragnehmer fachgerecht geschlossen.

Die Wärmedämmungen der Rohrleitungen werden wie folgt
ausgeführt:

In sichtbaren Bereichen:
Mineralwollschalen in der Technikzentrale: mit
Blech-Um-
mantelung bis zu einer Höhe von 2,00m  und die
Anschlüsse
der außenliegenden  RLT-Anlagen auf der Dachfläche und
neben der Aula
Auf dem Rohfußboden (Estrichbereich):
Kompaktdämmhülsen
In nicht sichtbaren Bereichen:
Alukaschierte Mineralwollschalen ohne Ummantelung
Verlegung unter Putz und innerhalb von
Vorwandinstallation:
Geschlossenzelliger Polyethylenschaum (Schlauchware)

Es sind folgende Heizkörper vorgesehen und müssen diese
Mindest-Vorgaben und Richtlinien einhalten:
Alle Heizkörper sind entsprechend den Anforderungen zur
Arbeitssicherheit gemäß den Richtlinien der GUV
(Gesetzliche
Unfallversicherung) gefertigt. Ihre Wärmeleistung ist
geprüft und
registriert. Sie erfüllen den hohen Standard der
Qualitätssicherung. Alle Heizkörper sind für ihre
hochwertige
Lackierung mit einem Gütezeichen ausgezeichnet.
Der Auftraggeber hält sich vor, für die Aula, Halle
und Flure eine
Farbbemusterung nach den Standard RAL-Farben durchzuführen.

Aula:
Bodenstehende Ventilkonvektoren auf Standkonsolen mit
Strahlungsschirm vor den, bis zum Fertigboden reichende
Fensterflächen und Ventilheizwände mit planer
Oberfläche und
Befestigung an den Wänden

Halle & Flure  EG:
Ventilheizwände mit planer Oberfläche und Befestigung
an den
Wänden

Klassen- & sonstige Räume:
Ventilheizkörper mit profilierter Oberfläche, im
Farbton weiß und
Befestigung an den Wänden.

In den öffentlichen Bereichen (Flur, WC-Anlagen, Aula,
Hallen
und Mehrzweckflächen) werden Thermostatköpfe Typ
Behördenmodell eingebaut. In allen Klassenräumen,
Werkstätten, Lernküchen und Naturwissenschaftsräume
kommen regulierbare Thermostatköpfe mit verdeckter
Begrenzung oder Blockierung. Im Bereich der Verwaltung
werden Standard Ventilköpfe installiert.

Vor Inbetriebnahme der Heizungsanlage muss ein
hydraulischer
Abgleich der einzelnen  Regelkreise durchgeführt
werden. Die
Einstellungswerte an den Strangregulierventile in den
Strängen
und an den Heizkörpern, müssen den Bauherr spätestens
in
den Revisionsunterlagen (KV- und KVS-Werte) in
schriftlicher
Form übergeben werden.

Planung / Ausführung / Montage nach aktuellen Normen,
Richtlinien / Regelwerken / Vorschriften.

#### Untertitel 08.03 Lüftung / Klima

*Hinweis*
LB Lüftungstechnik

1. RTL-Anlage 9071.1 Aula
Für die Aula im Erdgeschoss und die 4 dazugehörigen
Räume
(Garderobe, Regieraum Stuhllager & Requisite) ergeben
sich
nach Luftmengenberechnung folgende Luftmengen:

-Anlage 9071.1 Zuluft:  10.800 m³/h
-Anlage 9071.1 Abluft:  10.800 m³/h

Die Aula ist maximal für 500 Besucher ausgelegt und
fällt unter
die Richtlinien der Versammlungsstätten-Verordnung.

Zur besseren Einregulierung der Luftmengen sind für
die Aula
und die 4 dazugehörigen Nebenräume, variable Volumenstromregler in den Zuluft- und Abluftkanälen
vorgesehen. Die
Erfassung der jeweils erforderlichen Luftmengen
erfolgt über
eine CO² Messung. Für die Anlage 9071.1 ist ein
kombiniertes
Zu-und Abluftgerät (Aufstellung im Außenbereich) mit
Wärmerückgewinnung vorgesehen.

Die Aufstellung der Anlage 9071.1 ist ebenerdig, neben
der
Aula, in einem abgetrennten, zum Teil geschlossenen
Technikraum geplant. Die Anlage 9071.1 ist als
wetterfestes
Gerät (Außenaufstellung) geplant. Dieser Raum ist über
eine
doppel-flügelige Tür begehbar, hier werden auch die
Einzelteile
der Anlage 9071.1 eingebracht.

Die Zuluftanlage wird mit 100% Außenluft betrieben. Zur
Energieeinsparung ist eine Wärmerückgewinnung in Form
eines
Kreuzstrom-Wärmetauscher vorgesehen. Die Außenluft wird
über einen Kanal, über die Fassade seitlich angesaugt
und über
das Zuluftgerät mittels Filter (M5/F7), WRG und
Erhitzer
aufbereitet. In der Zuluft und in der Abluft sind
Kanalrauchmelder vorzusehen. Die Ventilatoren sind
stufenlos
regelbar.

Die aufbereitete Zuluft wird mittels eines Kanalnetzes
an der
Decke der Aula und deren Nebenräume in Abhangdecken
verteilt und über Dralldurchlässe, Lüftungsgitter, oder
Tellerventile den Räumen zugeführt.

Die Abluft wird durch ein Kanalnetz, über
Dralldurchlässe,
Lüftungsgitter oder Tellerventile aus den Räumen
abgesagt und
bis zum Abluftgerät (Filter M5) geführt. Die Fortluft
wird
ebenfalls über einen Kanal seitlich über die Fassade
ausgeblasen.

2. RTL-Anlage 9071.2 WC-Anlagen und innenliegende
Nebenräume EG-2.OG
Für die WC-Anlagen und Nebenräume EG-2.OG ergeben sich
nach Luftmengenberechnung folgende Luftmengen:

-Anlage 9071.2 Zuluft:  4.000 m³/h
-Anlage 9071.2 Abluft:  4.000 m³/h

Zur Einregulierung der Luftmengen sind für die
WC-Anlagen
und die Nebenräume, statisch einstellbare
Volumenstromregler
in den Zuluft- und Abluftkanälen vorgesehen. Die
jeweils
erforderlichen Luftmengen werden an den Auslässen
(Tellerventile und Lüftungsgitter) eingestellt. Für
die Anlage
9071.2 ist ein kombiniertes Zu- und Abluftgerät für den
Außenbereich mit Wärmerückgewinnung vorgesehen.

Die Aufstellung der Anlage 9071.2 ist auf der
Dachfläche des
2.OG`s geplant. Die Anlage 9071.2 ist als wetterfestes
Gerät
(Außenaufstellung) geplant. Die Zuluftanlage wird mit
100%
Außenluft betrieben. Zur Energieeinsparung ist eine
Wärmerückgewinnung in Form eines Kreuzstrom-Wärmetauschers
vorgesehen. Die Außenluft wird über einen Kanal, über
Dach
angesaugt und über das Zuluftgerät mittels Filter
(M5/F7), WRG
und Erhitzer aufbereitet. In der Zuluft und in der
Abluft sind
Kanalrauchmelder vorzusehen. Die Ventilatoren sind
stufenlos
regelbar.

Die aufbereitete Zuluft wird mittels eines Kanalnetzes
an den
Decken der Räume in Abhangdecken verteilt und über
Lüftungsgitter, oder Tellerventile den Räumen
zugeführt.  Die
Abluft wird durch ein Kanalnetz, über Lüftungsgitter
oder
Tellerventile aus den Räumen abgesaugt und bis zum
Abluftgerät (Filter M5) geführt. Die Fortluft wird
ebenfalls über
Kanäle auf der Dachfläche ausgeblasen.

Die Verteilung der Lüftungskanäle der Anlage 9071.2
erfolgt
Geschoß übergreifend in den Installationsschächten.

3.Sonstiges
Zur Vermeidung von Geräuschübertragung der Zu- und
Abluftventilatoren erhält die Zuluft, Abluft, Fortluft
und Außenluft
der Anlagen 9071.1 und 9071.2 Kanalschalldämpfer. Um
eine
Geräuschübertragung der Räume untereinander zu
vermeiden
sind in den erforderlichen Räumen
Telefonie-Schalldämpfer
vorgesehen.

Bei Überschreitungen von Brandabschnitten sind
Feuerschutzklappen (K-90) in das Kanalnetz einzusetzen, bzw. die
Kanäle in
Promat (F90) abzukoffern. Die Brandschutzklappen sind
alle mit
Motor, und je nach Erfordernis mit
Rauchauslöseeinrichtung
vorzusehen. Die Vermörtelung der Brandschutzklappen
erfolgt
durch den AN. Auch alle anderen Durchbrüche, durch die
Lüftungskanäle / Rohre führen, werden nach Beendigung
der
Installations- arbeiten vom Auftragnehmer fachgerecht
geschlossen.

Die Installationsschächte sind in L90 Qualität. Je nach
Anordnung von Brandabschnitte sind evtl. L90 Decken zur
Abschottung der Lüftungsleitungen erforderlich.

Die Lüftungskanäle erhalten je nach Erfordernis eine
Wärmedämmung (nicht brennbar), die im Außenbereich
zusätzlich eine Blechummantelung erhält.

4. Abluftventilatoren Technikebene
Für die Technikzentrale und den Batterieraum sind
einzelne
Abluftventilatoren vorzusehen, die über ein
Fassadengitter die
Luft nach außen bringen. Die Nachströmung erfolgt über
den
Flur mit einem Lüftungsgitter im Bereich der Tür. Der
Abluftventilator in der Heizungszentrale,wird
einreguliert über
ein Temperaturfühler und im Batterieraum über einen
festeingestellten Luftwechsel.

Die Gestellung eines Kranes zur Montage / Transport
des / der
Lüftungsgeräte ist vorzusehen und anzubieten.

Planung / Ausführung / Montage nach aktuellen Normen,
Richtlinien / Regelwerken / Vorschriften.

#### Untertitel 08.04 Kühlung

*Hinweis*
LB Kühlung

Für die ELT- und Serverräume EG-2.OG sind 3 Stück
Raumkühlgeräte als Wandmodell einschl. 3
Außeneinheiten mit
einer Leistung von je 3,5 kW geplant. Die Aufstellung
der
Außeneinheiten erfolgt auf der Dachfläche des 2. OG im
Bereich der Achse 3 / E--G. Die Verlegung der
Rohrleitungen
erfolgt in Abhangdecken und einem Installationsschacht
bis auf
das Dach.

Wandmodell
Gehäuse aus schlagfestem Kunststoff. Luftansaug auf der
Oberseite. Luftausblas im unteren Geräteteil. Vertikale
Luftlenkautomatik zur optimalen Zuluftverteilung im
Raum oder
Luftführung individuell einstellbar.
Zweifach-Luftlenklamellen für
die vertikale Luftlenkung, jede Lamelle individuell
gesteuert für
einen horizontalen Ausblas. Lamellen für die
horizontale
Zuluftlenkung von Hand einstellbar. Reinigungsfähige
Grobstaubfilter, leicht nach vorne herausnehmbar.
Querstromventilator mehrstufig schaltbar für besonders
geräuscharmen Betrieb. Direkt angetriebener Motor,
Verdampfer aus CU-Rohr mit aufgepressten Aluminium-
Lamellen. Automatische Wiederaufnahme des zuletzt
eingestellten Gerätebetriebs nach Stromausfall.
Elektronische
Regelung mit mikroprozessorgesteuertem Betriebsablauf
für
optimalen Klimakomfort. Steckkontakt für optionale
Steuereinrichtungen (GLT, Internet, Redundanzschaltung
usw.).
Selbstdiagnose für eine vereinfachte Störungssuche.
Schaltkontrolle über mitgelieferte Kabel-Fernbedienung
mit
leicht verständlichem LCD-Display für die Einstellung
folgender
Funktionen:
-Ein/Aus, Kühlbetrieb, Heizbetrieb, Entfeuchten,
Automatikbetrieb
-Flüsterbetrieb (Absenkung des Schallpegels)
-Turbobetrieb für schnelles Heizen / Kühlen
-Temperaturregelung
-automatische vertikale Zuluftlenkung
-Luftführungsarretierung
-Luftmengenanpassung
-24-Stunden-Echtzeitschaltuhr für Ein- und Ausschaltung

Außeneinheit
Wetterfestes Stahlblechgehäuse auf verwindungsfreiem
Grundrahmen. Verflüssiger aus CU-Rohr mit aufgepressten
Aluminium-Lamellen. Elektronisches Expansionsventil
für eine
präzise Kältemittelregelung. Extrem laufruhiger,
direkt angetriebener Axialventilator, DC-Motor, elektronisch
ausgewuchtet. Elektronische Drehzahlanpassung für
problemlosen
Betrieb bis 20 °C Außentemperatur.
Rollkolbenkompressor für
besonders leisen und energiesparenden Betrieb.
Kompressormotor frequenzgeregelt, schwingungsgedämpft.
Kältesystem
werkseitig mit Sicherheitskältemittel R32 vorgefüllt,
Bördelanschlüsse 9,52 mm (3/8") und 6,35 mm (1/4").
Montage
auf dem Dach.

Rohrleitung
CU-Rohrleitung für Kältemittel als Flüssigkeitsleitung
Kältemittel
Verbindungsleitung aus CU-Rohr als Sauggasleitung
zwischen
Innengerät und Außengerät. Verlegung als Kupferrohr in
Kühlschrankqualität, innen getrocknet und poliert. Die
Leitungen
sind komplett mit Diffusionsdampfdichter
Weichschaum-Isolierung isoliert und im Außenbereich mit
Blechummantelung versehen.

Alle Rohrleitungen, die geschossübergreifend oder durch
Brandabschnitte geführt werden, erhalten Wand- und
Deckendurchführungen, mit beidseitigem Überstand von 50 mm,
zu
ummanteln oder Brandschutzmanschetten in F90-Qualität.
Alle
Durchbrüche werden nach Beendigung der
Installationsarbeiten
vom Auftragnehmer fachgerecht geschlossen.

Planung / Ausführung / Montage nach aktuellen Normen,
Richtlinien / Regelwerken / Vorschriften.

#### Untertitel 08.05 Elektro

*Hinweis*
Projektbeschreibung

Funktionale Leistungsverzeichnis Modulbau Ersatzneubau
Mülheim a. d. Ruhr

Zusätzliche Technische Vorbemerkungen für
Elektroinstallationsarbeiten

Die nachstehenden zusätzlichen technischen
Vorbemerkungen
sind ergänzend zu den allgemeinen technischen
Vertragsbedingungen für Bauleistungen (ATV) der VOB
A/B/C
DIN 18 299, DIN 18382 und DIN 18386, BauO NRW vom
01.03.2000 letzte Änderung vom 20.05.2014, SchulBauR
vom
16.05.2019, SBauVO vom 02.12.2016, Prüf VO NRW vom
24.11.2009, DIN 14095, LAR NRW Fassung März 2000 und
das
aktuelle Brandschutzkonzept, aktuelle VDE 0100 ff, VDE
4102
ff, 14675 ff, 0833 ff Vertragsbestandteil.
Der AN hat Errichterbescheinigung, Leistungserklärung
von
sämtlichen Materialien, Eichzertifikate, Zertifikate
für
Zertifizierung des Personals (DGUV) und sämtliche
Protokolle,
nach aktuellen Stand der Technik, vorzulegen.
Es haben Abstimmungen und Kollisionsprüfungen zu allen
beteiligten Gewerken und Fachplanern zu erfolgen.
Sämtliche verwendeten elektrischen Bauteile müssen mit
dem
VDE oder gleichwertigem Zeichen versehen und zugelassen
sein.

Technische Ausführung
Netzform
Netzform: TN-S ab Gebäude-Hauptverteiler

Die Aderkennzeichnung für Kabel und Leitungen erfolgt
nach
DIN VDE 0293-308
in elektrischen Anlagen,
in Verteilungssystemen
zur Versorgung von fest angebrachten oder
Ortsveränderlichen elektrischen Verbrauchsmitteln.
Beleuchtung, Außenbeleuchtung
SiBe
RWA / RA
BMA

Installationszonen

Die elektrischen Leitungen sind innerhalb der
Installationszonen
nach DIN 18015-3 anzuordnen. Für die Anordnung der
Leitungen im Fußboden, Wandflächen und an Deckenflächen
gilt DIN 18 015-1, VOB Teil C

Schlitze. Aussparungen. Öffnungen

Sofern notwendig nach DIN 1053-1und DIN EN 1996 ff ist
die
Statik eigenverantwortlich klären.

Abzweigkästen und Anschlussdosen

In Klemm- bzw. Abzweigdosen (68mm) sind maximal bis 4
Leitungen 5x1,5mm² oder 3x2,5mm² zu verschalten. In
Klemmkästen ab 75x75 darf die Belegung max. 75%
betragen.
Klemmstellen bis 4mm² Leiterquerschnitt ist in
Federzugtechnik
auszuführen,
Wandleuchtenanschlussdosen sind mit Schutzklemmen und
verschraubten Deckel zu versehen, soweit vom
Auftragnehmer
keine Leuchten montiert werden.
Stahlblechkästen müssen mindestens aus 1 mm starkem,
verzinktem Stahlblech bestehen und einen einsteck- /und
aufschraubbaren Deckel im Falz besitzen. Jeder
Stahlblechkasten muss eine separat gezeichnete
Erdungsschraube besitzen. Kunststoffkästen müssen
mindestens 3 mm Wandstärke aufweisen.

Bei sondergefertigten Kästen sind entsprechend der
Seitenlänge der Kästen die Hälfte der möglichen Löcher
im
Preis einzukalkulieren.

Einführungsschlitze sind nicht zulässig.

Klemmdosen/Abzweigkästen und die eingeführten Leitungen
sind innen und außen dauerhaft mit Funktion und
Stromkreis zu
kennzeichnen.

Bei Rangierverteiler (RV) ab 300x300mm sind
grundsätzlich
Automatenschienen mit schraublosen Federzugklemmen
sowie
Beschriftung über Funktion und Stromkreise zu
verwenden.
Die rangierten Schaltungen sind in einem Rangierschema
zugehörig zu den RV darzustellen und sind Bestandteil
der
Bestandsdokumentation.

Verlegesysteme

Kabelrinnen-, Trägersysteme nach DIN EN 61537;( DIN VDE
0639), Kanäle (nach DIN VDE 0604) oder Rohre aus
Alu/Stahl/Stahlblech ist an den Enden/Schnittkanten zu
entgraten und mit dauerhaften Kanten- und
Korrosionsschutz
bzw. mit Verschraubungen oder Würgenippel als
Leitungsschutz zu versehen, ausgenommen sind
längenbedingte Stoßstellen.

Die Verlegung von Kabel und Leitungen in vorgenannte
Systeme oder Sammelbefestigungen erfolgen getrennt in
Niederspannungs- und Schwachstromleitungen mittels
Trennsteg oder separater Leitungsführung.
Die Befestigung und Abstände sind gemäß Hersteller
bzw. der
Belegung auszuführen und unter Beachtung der aktuellen
Normen.

Es sind grundsätzlich serienmäßige Formstücke zu
verwenden.
Abweichende Innen- und Außenwinkel sind mit
Gehrungssäge,
Ausschnitte mit Stichsäge, Bohrungen mit
Kreisschneider,
Glockensäge, oder Stanze herzustellen.

Diese Arbeiten, einschließlich Formstücke, die nur als
Deckel
ausgebildet sind, Endabdeckungen, Reduzierungen,
Klammem
und dergl., Befestigungsmaterial sind im Preis
einzukalkulieren.

Die leitfähigen Teile des Installationskanals sind
dauerhaft in
den Potentialausgleich einzubeziehen.
Sofern die vom Kanalhersteller vorgeschriebene
Verbindungstechnik der Bauteile keine VDE-gerechten
Potentialausgleich gewährleistet, ist für die
zusammenhängenden Kanalbereiche ein
Potentialausgleichsleiter vorzusehen.

Bei der Belegung der einzelnen Kanäle, mit Kabel oder
Leitungen, sind die Füllfaktoren der einzelnen
Herstellerfirmen
zu beachten.

Kabelträgersysteme sind mind. 10 cm, oder nach
Herstellerangaben, vor Brandabschnitten (Brandwänden)
zu
schneiden. Sie dürfen nicht durch Brandwände geführt
werden.

Die leitfähigen Teile des Kabelträgersystems sind
dauerhaft mit
dem Potentialausgleich zu verbinden. Sofern die vom
Hersteller
vorgeschriebene Verbindungstechnik der Bauteile keinen
VDE-gerechten Potentialausgleich gewährleistet, ist
für die
zusammenhängenden Trassenbereiche ein
Potentialausgleichsleiter vorzusehen.
Die einzelnen Trassen sind nur zu max. 75% des
tatsächlichen
Fassungsvermögens mit Kabel oder Leitungen zu belegen.

Brandschutzkanäle

Anforderungen:

Es sind grundsätzlich; serienmäßig Brandschutzkanäle zu
verwenden.

Sämtliche Installationskanäle haben DIN VDE 0604 zu
entsprechen. Die entsprechenden Klassifikationen für
den
Funktionserhalt nach DIN 4102-12 ff sind zu
berücksichtigen.
Das letzte aktuelle Brandschutzkonzept wird
vorausgesetzt.

Nachweise:

Der Bieter ist verpflichtet, die amtlichen Nachweise
für die von
ihm angebotenen Brandschutzmaßnahmen vorzulegen.
Amtliche Nachweise können sein:

Prüfzeugnisse
Prüfbescheid
allgemeine bauaufsichtliche Zulassung (Montage)

Befestigung

Die Dübel für eine Befestigung am Bauwerk müssen den
Angaben gültiger und aktueller Zulassungsbescheide
nach DIN
4102 ff entsprechen.

Fugen

Anschlussfugen zu Raumabschliessenden Bauteilen (Wände,
Decken, Böden) sind mit Brandschutzkitt mindestens in
der
Wanddicke des Kanals zu verschließen. Das Produkt- und
Sicherheitsdatenblatt der verwendeten Verfugung ist auf
Anforderung vorzulegen.

Längenanpassung

Eine Schiebemuffe ist zu montieren, wenn bis zum
raumabschließenden Bauteil die Montage einer kompletten
Kanallänge nicht mehr möglich ist und der Abstand
zwischen
montiertem Kanal und Wand bzw. Decke geringer als 350
mm
ist.

Potentialausgleich

Elektrischleitfähige Metallteile sind in den
Potentialausgleich
einzubeziehen.

Übergänge

Übergänge in andere Brandabschnitte sind mit
zugelassenen
Brandschottungen zu verschließen. Die
Feuerwiderstandsdauer
der Brandschottung muss dabei der
Feuerwiderstandsdauer der
Brandmauer entsprechen.

Kabelausgänge

Bei der Ausführung von einem einzelnen Kabel ist ein
Loch in
den Stahlblechmantel zu bohren. Die verbleibende
Restöffnung
ist mit Brandschutzkitt oder gleichwertig zu
verschließen.
Werden ganze Leitungsbündel ausgeführt, so müssen die
Öffnungen mit Brandschutzmasse verschlossen werden.

Kennzeichnung

Der Brandschutzkanal (DIN 4102 FF) ist mit einem
Schild oder
Aufkleber (mit Benennung der Verlegeart (z.B. 130/190),
Hersteller, Type, Monteur, Herstellungsdatum)
mindestens alle
3 m dauerhaft zu kennzeichnen. Das
Kennzeichnungsschild ist
auf dem Kanal anzubringen. Kabelabschottungen sind mit
einem Kennzeichnungsschild (mit Benennung der Schottart
(z.B. S30/S90), Hersteller, Type, Monteur,
Herstellungsdatum)
an der Wand neben der Abschottung anzubringen.

Befestigungsmaterial

In Decken sind nur zugelassene Metalldübel zu
verwenden. In
Zweifelsfällen ist die Dübelauswahl mit dem Statiker
vorzunehmen. Ausgenommen sind Befestigungen für
einzelne
Rohre, Schalter oder ähnliche kleinere und leichte
Bauteile.
Leere Fehlbohrungen sind auf volle Bohrlochtiefe zu
Schließen.
Hierfür Sind Kunstharz- oder Zementmörtel bzw.
geeignetes
Verfüllmaterial zu verwenden.
Für Hilfskonstruktionen zur Montage von
Verlegesystemen und
Installationsgeräten sind vorrangig industriell
gefertigte Bauteile
und Systeme zu verwenden. Bei handwerklicher Fertigung
ist
besonders auf Biegefestigkeit und
Verwindungssteifigkeit der
Konstruktionen zu achten.

Stahlkonstruktionen sind zu verzinken oder mit einem
hochwertigen umweltfreundlichem Anstrich zu versehen.

Schalter und Steckdosen

Hersteller u. Programm ist zu benennen.

Für Schalter, Steckdosen, Taster, Einsätze für
Kombinationen
usw. darf im ganzen Bauvorhaben nur ein einheitliches
Fabrikat
und Type verwendet werden.

Betriebsmittel unter Putz sind einzig mit
Schraubbefestigung
(Dosenschrauben) einzubauen, die Verwendung der
Befestigungskrallen ist nicht erlaubt und zusätzlich
bei
Hohlwanddosen von dem Betriebsmittel zu entfernen.

Maßangaben

Wenn in den Plänen nicht ausdrücklich angegeben,
gelten für
eine Anordnung von Auslässen, Schalter und Steckdosen
die
Vorzugmaße der DIN 18015-3 bzw. DIN 18015 ff. Bei
behindertengerechten Baumaßnahmen gilt H= 85cm OKFFB
bis
Mitte oberstes Bedienteil bzw. sind die besonderen
Maßangaben in den Plänen sowie die DIN 18040-2 zu
beachten.

Zusätzliche Technische Vorbemerkungen für Verteilungen

Allgemeines

Sämtliche Verteilungen und alle eingebauten Geräte
müssen
den, zurzeit gültigen aktuellen DIN VDE-Vorschriften,
den TAB
und den Zusätzlichen Vorschriften der EVU entsprechen.
Die Verteilungen sind nach den beiliegenden
Übersichtsschaltplänen und Zeichnungen grundsätzlich
als
Fabrikfertige parallel typgeprüfte
Schaltgerätekombination
(PTSK) nach DIN VDE 0603 bzw. DIN VDE 0660 ff
auszuführen.
Müssen die Verteilungen als nicht fabrikfertige
Schaltanlagen
und Verteiler ausgeführt werden, so hat der
Auftragnehmer die
entsprechenden Prüfungen nach DN VDE 0100
durchzuführen.
Der entsprechende Nachweis hierüber ist bei der Abnahme
vorzulegen.
Nach Auftragserteilung sind Skizzen über den Aufbau der
Verteilungen mit den verfügbaren Klemmräumen sowie die
Anordnung der Geräte abzugeben. Die vermassten
Konstruktionszeichnungen sind vor der Fertigung
vorzulegen.
Die Höhe der Verteilungen soll 2,2 m nicht
überschreiten.

Aufbau

Stahlbech-Stand/Wand Verteilungen

Mittels Profileisen oder Profilen ist dem
Verteilungschassis
besondere Verwindungssteifigkeit, Tragfähigkeit und
eine gute
Zugkräfteverteilung beim Transport zu verleihen.
Es gelten folgende Richtwerte:

Material: Stahlblech - Gehäuse: mind. 1,5 mm, Tür: 1,5
mm

Rückwand 1,5 mm - Montageplatte: 3,0 mm unlackiert

Gehäuse, Tür und Rückwand mit hochwertiger
umweltfreundlicher schlagfester Beschichtung.

Montageplatte: verzinkt

Schutzart: SK Il.

Grundierungen, Lacke und Lasuren, es dürfen generell
nur
schadstoffarme Produkte entsprechend dem Umweltzeichen
RAL-ZU 12a (Blauer Engel) verwendet werden.
Beschichtungen der Metallbau- und Schlosserarbeiten
sind
grundsätzlich im Produktionsbetrieb des Auftragnehmers
vorzunehmen. Auf der Baustelle sind sie nur im
Ausnahmefall
nach vorheriger Zustimmung des Auftraggebers erlaubt.
Das
jeweilige Produkt- und Sicherheitsdatenblatt ist auf
Anforderung
vorzulegen.

Unterputz - VerteiIungen

UP-Verteilungen erhalten einen Putzausgleichsrahmen der
wenigstens 30 mm über dem Mauer Einputzkasten auf jeder
Seite übersteht mit einem Ausgleich in der Höhe um 30
mm.
Die Tür muss verdeckt angeordnete Scharniere besitzen.
Verteilungen aus Kunststoff müssen eine mechanische
Festigkeit wie Verteilungen aus Stahlblech besitzen.
Der
Kunststoff muss in seinem Brandverhalten selbstlöschend
sowie halogenfrei sein.

Einteilung

Die Verteilung ist wie folgt aufzugliedern:
Einschleif-/ Klemmenraum

Der Einschleif- und Klemmenraum, über die gesamte
Breite der
Verteilung muss den örtlichen Anforderungen
entsprechend, die
Aussparungen für das Einführen der zu- und abgehenden
Kabel
bzw. Leitungen sowie die der Schaltung entsprechende
Anzahl
der Reihen- und PE-Klemmen, besitzen.
Für die Kabel- und Leitungseinführung sind
entsprechende
Öffnungen vorzusehen (keine durchgehenden Schlitze).
Der
Raum ist so reichlich zu dimensionieren, dass
mindestens noch
50 % Reserve verbleibt. Zur Zugentlastung sind die
eingeführten Leitungen/Kabel durch geeignete Mittel
(z.B.
Schellen) abzufangen.

Geräteraum

Die Anordnung und Gruppierung der Geräte muss
übersichtlich und funktionell richtig erfolgen. Für
verschiedene Zuleitungen sind die Apparategruppen
sichtbar
voneinander getrennt anzuordnen und soweit angegeben
durch Trennwände zu unterteilen. Benachbarte aktive
Teile
von elektr. Betriebsmitteln, die bedient werden
müssen, sind
berührungssicher abzudecken.
Es sind jeweils 20 % Gerätereserve einschl.
dazugehöriger
Klemmen, sowie - 50 % Platzreserve zu berücksichtigen.
Geräte dürfen nicht höher als OK = 1800 mm und nicht
tiefer
als UK = 300 mm über OK-FFB angeordnet werden. Die
aktuelle gültige TAB ist zu beachten. Alle Geräte sind
so
einzubauen, dass sie ohne Ausbau der Geräteträger oder
Tragschienen ausgewechselt werden können. Sockel-l
Sammelschienenraum

Am unteren Ende der Verteilung ist bei Standverteilern
ein
Sockelraum anzuordnen.
Zum Rangieren und Abfangen der Kabel und Leitungen
muss in
jedem Fall genügend Platz vorhanden sein. Klemmen
sollen
nicht tiefer als 300 mm über OK-FFB angeordnet werden.

Abdeckungen

Klemmen-, Geräte und Sockel-/Sammelschienenraum müssen
separate, mit unverlierbaren Verschlüssen befestigte
Abdeckungen erhalten. Abdeckungen aus Stahlblech müssen
eine VDE-mäßige Erdung (mind. 1 Zahnscheibe) aufweisen.

Ein Verteilungsfeld sollte in der Regel nicht mehr als
drei
Abdeckungen aufweisen.
Ist bei Verteilern auf Grund ihrer Gerätebestückung mit
hoher Wärmeentwicklung zu rechnen, so sind
entsprechende Geräteabstände zu wählen und
Lüftungskiemen in die Abdeckungen einzubauen.

Verdrahtung und Klemmen

Verdrahtung

Die Verteiler sind mit 5 Leiter-System  (L1, L2. L3,
N, PE) zu
verdrahten. Die Querschnitte der Verdrahtungsleitungen
müssen mindestens dem Nennstrom der angeschlossenen
Einbaugeräte entsprechend gewählt werden.

Klemmen

Die ankommenden u. abgehenden Kabel und Leitungen sind
in Verteilern und Steuertafeln auf Klemmen zu legen.
Für alle ankommenden und abgehenden Kabel und
Leitungen sind Klemmen in ausreichender Zahl und Größe
einzubauen.
Sämtliche Klemmen bis zu einem Querschnitt von 35mm²
sind als schraublose Federzugklemmen auszuführen.
An einer Klemme darf nur jeweils eine Ader
angeschlossen
werden. Es sind für die N-Leiter grundsätzlich
Trennklemmen einzubauen.
PE-Leiter sind auf PE-Leiterklemmen zu führen. Die
Klemmen für N-Leiter und PE-Leiter müssen bei allen
Stromkreisen neben den Phasenklemmen liegen. So
genannte Mehrstockklemmen sind zugelassen, ein
einwandfreier Anschluss ohne Überkreuzungen muss
möglich sein. Klemmen für Fremd- und Kleinspannung sind
separat anzuordnen und zu kennzeichnen.

Geräte

Für gleichartige Geräte, z.B. Sicherungsautomaten,
Schütze
usw., ist ein einheitliches Fabrikat zu wählen.
Bei der Auswahl der Schutzeinrichtungen sind evtl.
Anlaufströme der Geräte zu berücksichtigen. Bei den
Sicherungsautomaten ist eine 20 %  Gerätereserve
einschl.
Klemmen vorzusehen.
Die Vorsicherungen der Automaten für die Beleuchtung
dürfen nicht höher als mit 80 % ihres Nennstromes
belastet
werden.
Die Sicherungslasttrenner sind so einzubauen, dass die
Feldabdeckung auch bei eingeschaltetem Gerät
abgenommen werden kann.
Für nicht benötigte Platzreserven sind die Ausschnitte
in den
Abdeckungen vom Auftragnehmer ohne zusätzliche
Berechnung mit entsprechenden Abdeckstreifen
zuverlässig
zu verschließen.

Beschriftung

Jeder Stromkreis ist auf dem Bezeichnungsschild der
Abdeckung, unter der Abdeckung auf dem Gerät (z.B.
Schutzeinrichtungen), den Phasenklemmen, der N-Leiter-
und der PE-Leiterklemme gleichartig und dauerhaft zu
bezeichnen.
An der Innenseite der Türe ist eine stabile
Einschubhalterung: zur Aufnahme von Plantaschen im
Format A 3 anzubringen.
eine Zuordnung der einzelnen Baugruppen/Klemmen mit den
Stromkreisen ist herzustellen z.B. : (FOI > Fl > Kl >
XI
Klemme 1 LI-3/N/PE)

Zubehör

Zum Verteiler ist als Zubehör zu liefern:

Ein Schaltbild nach DIN EN 61082 ff kompl. mit der
Bezeichnung aller Geräte, Klemmen, Stromkreise bzw.
Verbraucher.

Je ein Warnschild gem. DIN 10008, Schild W 1 (Dreieck
mit 100
mm Seitenlänge, mit Elektroblitz) für die Tür des
Elektroraumes
und die Tür des Verteilers.

Eine kompl. Stückliste mit Eintragung von Anzahl,
Fabrikat und
Typ der Einbaugeräte einschl. Klemmen und der
Schaltschranktype.

Elektrische Anlagen

Allgemeines

Die elektrischen Anlagen des Gebäudes sind komplett und
betriebsfertig zu errichten und in Betrieb zu nehmen.

Die elektrischen Anlagen sind nach den neuesten Bau-,
Betriebs- und Sicherheitsvorschriften (GUV,
Schulbaurichtlinien,
Hinweise für
Innenraumbeleuchtung mit künstlichem Licht in
öffentlichen
Gebäuden - Beleuchtung 2011 - Elt-BauV, MLAR. Elt.
Anlagen
(AMEV) inkl.
Ergänzungsblatt 1 von 2009,
Elektroinstallations-Richtlinien
(BStM) DIN 1805, VDE, der TAB Mülheim a. d. R. (NRW)
sind
die Unfallverhütungsvorschriften auszuführen.
Zusätzlich sind
die Forderungen der Baugenehmigungsbehörde und das
Brandschutzkonzept zu berücksichtigen.
Es sind nur PVC-freie Materialien (Halogenfrei) zu
verwenden.
Im Außenbereich sind PVC-haltige Kabel aufgrund der
geringen
Verfügbarkeit von PVC-freien Materialien und deren
schlechteren technischen Eigenschaften ausnahmsweise
zugelassen.
Die Erfordernisse der elektromagnetischen
Verträglichkeit
(EMV) sind zu beachten.

Elektrische Anlagen anderer Gewerke, wie z.B. Heizung,
Lüftung, Sanitär, Telefonanlagen sind hier nicht
beschrieben.
Angaben über Ausführung und Ausstattung sind den
entsprechenden Abschnitten der Leistungsbeschreibung zu
entnehmen.

Die Verkabelung der in den anderen Abschnitten
beschriebenen
Gewerke ist im Leistungsumfang des AN enthalten.

Die Nutzer sind in die Funktion der Bedienung der
gesamten
elektrischen Anlagen einzuweisen. Die erfolgreiche
Einweisung
ist mittels von den Teilnehmern unterzeichneten
Protokoll
nachzuweisen.

Der Auftragnehmer ist verpflichtet, maximal 4 Wochen
nach
Auftragserteilung eine aussagekräftige und prüfbare
Ausführungsplanung, mit Grundrissen im Maßstab 1:50,
Übersichtsschemen aller Anlagen mit Dimensionierung der
Anlagenteile sowie Verteilerpläne in allpoliger
Darstellung sowie
ein
Leistungsbilanz vorzulegen. Auf die Selektivität bei
der Auswahl
der Schutzeinrichtungen ist zu achten.

Die Ausführungs- und Montageplanung umfasst im
Wesentlichen:

die Darstellung der Elektroinstallation in
Grundrissplänen
einschließlich Darstellung von Maßen, Strom- und
Schaltkreisnummern (Maßstab 1:50)
Leerrohrplanung für Einlegearbeiten im
Fundamentbereich.

Schemapläne für die. Stromversorgung,
Potentialausgleich,
ELA-Anlage, SprechanIage, Brandmeldeanlage,
EDV-Vernetzung, Beleuchtung ggf. sonstige Anlagen  KG
440 -
470 Stromkreispläne und Aufbauzeichnungen der
E-Verteilungen.

Detail- und Ansichtspläne nach Erfordernis
Stromlaufpläne
Flußdiagramme Lichtberechnungen Kurzschlussberechnung.

Ebenso sind die erforderlichen Koordination mit anderen
Gewerken zu führen.

In der Ausführungsplanung sind auch Detailangaben des
Bauherrn und Architekten zu berücksichtigen.

Für den Bauherr sind die Ausführungspläne 2-fach auf
Papiergefaltet sowie auf Datenträger in den Formaten
.dwg und
.pdf abzugeben.

Bemaßungs-Angaben sowie Türanschläge sind vor Ort am
Bau
zu prüfen.

Öffentliche  Erschließung Stromversorgung /
Hausanschluss / Messung

Für die komplette Medien Versorgung wird das Gelände
neu
erschlossen.

Strom: Hierfür wird von einem Übergabepunkt des
Energieversorgers eine neue Leitung bis zum Gebäude
verlegt.
Die Koordinierung erfolgt durch den "Modelbauer".

Telefon

Hierfür wird eine neue Leitung bis zum Gebäude verlegt.
Die öffentliche Erschließung erfolgt durch den
"Modelbauer"
mittels Leerrohr (inkl. Zugdraht) bis kurz vor den
Neubau. Die
Medien Bereitstellung erfolgt mittels LwL
(Glasfaserleitung)

Die weitere Verlegung ca. 15m ist vom AN in Abstimmung
mit
den Fachplanern zu besprechen, auszuführen und zu
kalkulieren.
Die benötigte Leistung, ist im Hinblick der
Erschließung im
Vorfeld mit den Energieversorger abzustimmen.
Daraufhin ist
die Messung/Hauptverteilung auszurichten und die
weitere
Stromversorgung ist mit dem Energieversorger
abzustimmen
samt der effektiv benötigten Leistung inkl.
Gleichzeitigkeitsfaktor, Terminschiene, Anträge,
Fertigstellungsanzeige usw.. Eine Leistungsbilanz
liegt dem LV
bei.
Hausanschlussschrank mit Wandlermessung, ist mit
einzukalkulieren.
Die Gebäudeeinführung erfolgt über Kunststoffohre in
der
Bodenplatte oder zu einem
Anschlussschacht/Bohrung/Einführung im Technikraum im
UG.
Die Lage des Eintritts der Gebäudezuleitungen ist mit
den
anderen Haustechnikgewerken abzustimmen. Die
Hauseinführungen müssen den aktuellen Richtlinien und
Anforderungen entsprechen (4 Spartendichtung) und gemäß
Bodengutachten ausgrführt werden.

Verteilungen

Ergänzend zu den zusätzlichen Technischen
Vorbemerkungen
für
Verteilungen gilt:

Für das Gebäude sind Unterverteilungen entsprechend den
Schema
Stromversorgung und den Stromlaufplänen vorzusehen.
Die Verteilungen sind mit abschließbaren Türen
(EW-Schließzylinder oder Objektschließanlage)
auszustatten.

Es sind Sicherungsautomaten der Selektivitätsklasse 3
mit
einem
Schaltvermögen von 6 kA einzusetzen. Weiterhin sind
Fehlerstromschutzschalter zu verwenden, die
stoßstromfest und
unempfindlich gegen pulsierende Gleichfehlerströme
sind.

Jeder Raum erhält eigene Stromkreise. Die
Stromversorgung
für die Beleuchtung und Steckdosenversorgung ist
getrennt
auszuführen. Beleuchtungsstromkreise sind
Leitungsschutzschaltern mit bis max. 10A,
Steckdosenstromkreise mit 16A und sonstige Stromkreise
nach
Erfordernis abzusichern.

Es dürfen max. 12 St. 1-phasige Stromkreise (inkl. 2x
Leerfelder und 2x Reserve) auf einen 4-poligen
Fehlerstromschutzschalter gelegt werden.

Stromversorgung der Datennetze: Pro Daten-Doppeldose
sind
drei 230V-Schutzkontaktsteckdosen vorzusehen
(zusätzlich zu
den allgemeinen Steckdosen), deren Absicherung über
2-polige
Fehlerstromschutzschalter erfolgt, pro
Fehlerstromschutzschalter können zwei Stromkreise mit
maximal 16A angeschlossen werden. Die Stromkreise sind
so
einzuteilen, dass mindestens ein Kreis pro Raum
vorhanden ist
und maximal neun Steckdosen auf dem gleichen Stromkreis
liegen. Die DIN 18015 ff ist zu beachten.
Für die Außenbeleuchtung sind eigene Stromkreise
vorzusehen. Hierzu ist die koordination mit dem
Gala-Bauer
abzustimmen. Die Verkabelung erfolgt im Außenbereich
durch
den GaLa-Bauer und wird bis zum Gebäude, mit
ausreichender
Überlänge. Ab da übernimmt der Modulbauer die weitere
Verlegung in das Gebäude (Spartendichtung) und einer
weiteren Verlegung inerhalb des Gebäudes, bis hin zu
einer
funktionsfähigen und betriebssicheren Anschlusses. Die
Schaltung soll dämmerungs- und zeitgesteuert erfolgen.
Die Unterverteilungen sind generell mit 4-pol.
Überspannungsschutz Typ 2 mit

potentialfreiem Kontakt für die Störmeldung
auszustatten. Diese
sind auf den Grob Schutz in der GHV abzustimmen.
Auf einen ausreichenden Klemmraum ist besonders zu
achten!
Generell ist die Montage von Verteilungen in
speziellen Elektro-
oder in Nebenräumen zu favorisieren. Es ist die dem
Aufstellort
entsprechende Schutzart zu wählen.
Die Unterverteilungen sind je nach Lage und Bedarf als
Stand-
bzw. Aufputz-Verteilungen auszuführen. An der
Innenseite der
Türe ist eine stabile geschraubte Einschubhalterung
(Plantasche) zur Aufnahme von Plänen im Format DIN A 4
anzubringen. Jede Etage des Neubau erhält eine Etagen
UV.
Zu- und abführende Leitungen sind dauerhaft und gut
lesbar zu
beschriften.
Vom Auftragnehmer sind allpolige Stromlaufpläne und
Ansichten der Verteilungen zu erstellen und dem BH zur
Prüfung und Freigabe vorzulegen.

Verlegesysteme

Ergänzend zu den zusätzlichen Technischen
Vorbemerkungen
für
Elektroinstallationsarbeiten gilt:

Sofern nicht Brandabschottungen erforderlich werden,
sind an
den Wanddurchführungen Schalldämmungen aus nicht
brennbaren Faserzöpfen (Baustoffklasse Al) einzubauen.
Näheres ist dem aktuellen Schallschutzgutachten durch
An zu
erbringen.

Die Leitungstrassen sind grundsätzlich "nicht brennbar"
auszuführen.

Die Haupttrasse verläuft in den Räumen, die
Flurkreuzungen
sind gem. Anforderungen (120) und Brandschutzkonzept zu
verkleiden.

Zur horizontalen Erschließung der einzelnen Räume sind
Trassen oberhalb der abgehängten Decken geplant. In den
Technikräumen, oberhalb der abgehängten Decken und in
den
Wänden sind Verlegesysteme nach Erfordernis vorzusehen.
Hier können auch Kabelschellen eingesetzt werden.

Diese sollen in der Nähe der Einbauleuchten getrennt in
Niederspannungsleitungen, Datenleitungen und Leitungen
der
sonstigen Fernmeldetechnik erfolgen. An den
Raumtrennwänden ist in geeignetem Abstand eine
Revisionsöffnung mind. 40/40cm in der abgehängten Decke
vorzusehen. Bei einer Rasterdecke kann die
Revisionsklappe
entfallen. Alle Verlegesysteme sind, wenn diese
metallisch
verlegt werden, zu erden und an den Potentialanschluss
zu
verbinden.

Steigetrassen

Es sind Steigetrassen mit Kabelleitern bzw.
C-Profilschienen in
geplant.

Für Steigetrassen sowie für die Installation der
Unterverteiler-
Strom und ELA-Technik sind Nischen entsprechend der
aktuellen Leitungsanlagenrichtlinie (LAR NRW März 2000)
vorzusehen.

Geräteeinbaukanäle

Für die Installation von Schaltern, Steckdosen und
Datenanschlüssen sind insbesondere in allen
Unterrichtsräumen vertikal angeordnete (Detail Tafel)
Geräteeinbaukanäle an der Fensterseite vorzusehen.

Es sind Geräteeinbaukanäle in reinweiß und kantiger
Ausführung zu verwenden. Die Kanäle sind mit einem
durchgehenden Trennsteg aus Stahlblech zu versehen. An
den
Wandanschlüssen sind systemgebundene Blenden zu
verwenden.

Elektroinstallation

Ergänzend zu den zusätzlichen Technischen
Vorbemerkungen
für Elektroinstallationsarbeiten gilt:

Das Leitungsnetz ist so aufzubauen, dass Leitungen
problemlos
ausgewechselt oder nachgezogen werden können.
In allen Leitungstrassen sind für spätere
Erweiterungen 30%
Platzreserve vorzuhalten.
Auf eine übersichtliche und saubere Trassenführung ist
zu
achten.
Die Regeln gemäß den anerkannten aktuellen Regeln
Technik
sind einzuhalten. Es ist die sogenannte "dosenlose"
Installationstechnik anzuwenden. Alle Klemmungen sind
in
Rangierverteilern oder ggfls. Schalterabzweigdosen
vorzunehmen.
Alle Klemmstellen müssen problemlos zugänglich sein.
In den Verteilungen sind alle ankommenden und
abgehenden
Leitungen mittels Kabelbindern zu befestigten und mit
Kabelbezeichnungsschildern zu kennzeichnen.
Sämtliche Kabel und Leitungen sind in halogenfrei
auszuführen,
gemäß der SchulBau R und BauONRW neuste Fassung. Die
Leitungen sind in den Geräteeinbaukanälen oder in den
Wänden /-Decken zu verlegen.
Die Hauptsächliche Verlegung von Leitungen finden
allerdings
in den Abhangdecken statt.
Im Technik- und Lüftungsraum dürfen die Leitungen auch
auf
den Wänden / Decken in halogenfreien Rohr oder auf
Ankerschiene installiert werden.
Die Leitungsquerschnitte sind nach der zu erwartenden
Belastung sowie den Verlegebedingungen, jedoch
mindestens
2,5mm² für Steckdosen- und 1,5mm² für Lichtstromkreise
auszulegen.
Licht- und Steckdosenstromkreise sind zu trennen.
Der maximale Spannungsfall darf gemäß DIN VDE 0100 vom
Hausanschluss bis zum Betriebsmittel 4 % betragen.

Durchführungen für Kabel und Leitungen in Teilen der
Konstruktion, wie Fußböden, Wände, Dächer, Decken,
müssen
nach der Verlegung der Kabel und Leitungen Verschlossen
werden. Hierbei ist die Feuerwiderstandsdauer, die für
das
entsprechende Gebäudeelement vorgeschrieben ist (siehe
DIN
VDE 0100-520, -410, -0298, 18015 ff  zu erfüllen.
Grundsätzlich ist die Leitungsanlagenrichtlinie (LAR
NRW) in
der gültigen Fassung zu beachten.

Für die haustechnischen Gewerke Heizung, Lüftung und
Sanitär
sind Leitungen entsprechend der Angaben der jeweiligen
Fachbereiche zu verlegen. Die Überprüfung erfolgt der
MSR
erfolgt durch die HLS Firma. Die Leitungen sind
beidseitig
entsprechend der Kabellisten zu beschriften.

Für das Behinderten-WC ist ein Notrufsystem nach DIN
VDE
0834 zu installieren. Im Wesentlichen sind folgende
Betriebsmittel vorzusehen:
2 St. Zugtaster
1 St. Abstelltaster
2 St. Anzeigeeinheiten mit optischem und akustischem
Signal (Flur,  Sekretariat oder eine vom Bauherrn
bestimmte
ständig besetzte Stelle zu installieren )
Elektronikmodul und Sicherheitsnetzgerät etc..

Die Bedien- und Anzeigeeinheit ist in
unter-Putz-Ausführung
zum Einbau in Gerätedose einschließlich Abdeckrahmen
anzubieten.
Für Schalter und Steckdosen ist bis auf folgende
Ausnahmen
ein einheitliches Standardprogramm eines
Markenherstellers
geplant:
Technikräume, Außen alle Installationsgeräte in der
Schutzart
IP 44

Die Standardhöhen über fertigem Fußboden betragen für :
Schalter. 1,05 m, oder siehe Zeichnung
Steckdosen 0,30 m, oder siehe Zeichnung
Steckdosen an Waschbecken 1,10 m, oder siehe Zeichnung

Sämtliche Betriebsmittel und Klemmdosen (a.P.) sind
mit einer
dauerhaften Beschriftung für Verteiler/Stromkreis zu
versehen.

Bei Schalter- oder Steckdosenkombinationen gleichen
Stromkreises reicht eine Beschriftung. Für
Funktionsschalter
wie z.B. Jalousietaster ist die Funktion (Jalousie)
anzubringen.
In der Küche sind die (Höhen) Angaben des
Küchenplaners zu
beachten. Die höhen sind gemäß der Einrichtungsplanung
vorzunehmen.
Die Anzahl und Situierung der Schalter, Steckdosen und
sonstigen Installationsgeräte erfolgt nach den Angaben
der
Elektroinstallationspläne.

Alarm -und Einbruchmeldeanlage

Der Auftragnehmer hat eigenverantwortlich eine Alarm
-und
Einbruchmeldeanlage vorzusehen. Es werden in allen
notwendigen Fluren, vor jeder Ausgangstür,
Treppenhausbereich, Aula und im Bereich Dachausstieg
Bewegungsmelder zu installieren. Die Alarmierung
erfolgt auf
eine ständig besetzte Stelle wie z.B. Hausmeisterlogo,
Sekretariat und Nachts auf eine Objektschutzfirma zu
beschalten.
Die zugehörige Steuereinheit wird in den Technikraum
im Raum
EG 018 errichtet.

Verkehrszonen

In den Verkehrszonen, WCs und Nebenräumen erfolgt die
Beleuchtungssteuerung über Präsenzmelder.

Je nach Situation sind Präsenzmelder an den Decken mit
360°
Erfassung oder an den Wänden (Höhe ca. 3,25m) mit 180°
Erfassung geplant. Es sind Melder eines namhaften
Markenherstellers mit etwa folgenden
Leistungsmerkmalen zu
verwenden:

Erfassungsbereich 360° Melder, Radius min. 12m
Erfassungsbereich 180° Melder, seitlich 6m, frontal 12m
Schaltleistung 2,3 kW
integrierter Dämmerungsschalter, Einstellbereich 5 bis
300Lux Ausschaltverzögerung einstellbar von 1 s bis 20
min.

Als Grundeinstellung ist eine Ausschaltverzögerung von
min. 15
Min.
vorzunehmen.

An alle Ausgangstüren hat der AN für ein Tür
Schließsystem
Leitungen für Öffner und Schließfunktion vorzurichten.
Der
Übergabepunkt kann auch mit einer Klemmabzweigdose
sichergestellt werden.

Unterrichtsräume

Die Beleuchtungsschaltung erfolgt konventionell in 2
Schaltgruppen:
1 x Deckenbeleuchtung und 1x Tafelbeleuchtung. Die
Tafelbeleuchtung ist schaltbar vom Brüstungskanal
(Detail
Tafel) vorzusehen. Die Details entnehmen Sie bitte aus
den
Entwurfszeichnungen.
Die manuellen Bedienstellen für die Lichtbänder sind
als
Wechselschaltung neben der Zugangstüre, für und am
Geräteeinbaukanal.
In allen Unterrichtsräumen ist im Medienkanal neben
der Tafel
eine Anschlusseinheit, siehe Zeichnung Detail Tafel
auszuführen.
Die Anschlussleitungen von der Einheit sind bis in die
abgehängte Decke bis zur "voraussichtlichen" Beamer
Position
vorzusehen max. Länge 10m. Der Beamer wird bauseits
beigestellt.
Für den Beamer ist eine 230V Steckdose, Datendose in
der
Abhangdecke zu setzen. Siehe Detailzeichnung
Klassenräume.

Die Naturwissenschaftlichen Räume wie z.B. Physik,
Biologie
werden gemäß unseren Entwurfsplanungen errichtet und
gemäß oben beschriebenen Verordnungen sichergestellt.
Das gleiche gilt für den Clusterbereich, die Aula,
Küchen und
alle anderen Räume.

Grundsätzlich gelten für alle Räumlichkeiten wie unten
benannt,
die Nutzungsbestimmungen des Schulamtes 45 und die
daraus
ergebenen Zeichnungen unsere Planungen. Dies kann auf
Wunsch mit den jeweiligen Fachbereichen abgestimmt
werden.

Mehrzweckflächen Naturwissenschaften und Physik
Vorbereitung · Halle, Treppenräume, Flure · Büroräume,
Lehrerzimmer, · Sanitätsraum, Vorräume- / WC-Anlagen, ·
Lager- und Technikbereiche, · Aula, Garderobe, Flur
Aula,
Stuhllager · Lehrküche, Essraum, Lager Küche ·
Werkstatt,
Lager

Aula

In der Aula befindet sich ein Regieraum und eine Bühne.

Die Beleuchtung soll in sechs Einzelgruppen und dimmbar
beschaltet werden. Es sollen in ausreichender Stückzahl
Steckdosenanschlüsse in und auf der Bühne und an den
Traversen hergestellt werden.
Der Regieraum wird dementsprechend mit Schalter,
Schutzkontakt Steckdosen, CEE Anschluss, Datennetz und
Lichtsteuerung über Dali ausgerüstet.
Bei Betreten der Aula ist bis zum Regieraum ist eine
Durchgangsbeleuchtung in ausreichender Helligkeit
sicherzustellen. Danach soll aus dem Regieraum die
komplette
Aula Beleuchtung, angesteuert werden.

Weiterhin ist ein kleines Mischpult mit Durchsage
Möglichkeit
(Schwanenhals) einzurichten. Das Bedienfeld des
Mischpultes
soll weiterhin für eine Teilbeleuchtung /
Gruppenbeleuchtung /
Einzelbeleuchtung sorgen.
Der AN soll gesondert mit einen Bühnentechnikplaner
weitere
Details und /oder Vorgehensweise weiterer
Installationsmöglichkeiten einer ggf. Aufrüstung
berücksichtigen

Im vorderen Bereich der Bühne soll später die
Bühnentechnik
inklusive der Bühne mit unterschiedlichen Strahlern,
Spots,
Hintergrundbeleuchtung etc., Lautsprechern installiert
werden.
In Vorbereitung, sollen hier an verschiedenen
Deckentraversen
je fünf Steuerungskreise hergestellt werden.
Die Ansteuerung der jeweils fünf Steuerungskreise
erfolgt aus
dem Regieraum. Weiterhin ist eine Bus-Leitung (KNX) zu
den
jeweiligen Traversen zu verlegen.
In der Rasterdecke sind Lautsprecher für z.B.
Konferenzen und
/ oder Versammlungen für eine übliche Beschallung
einzubauen.
Im oberen Bereich der Decke in der Aula sollen "Detail
Tafel"
Brüstungkanäle angebracht werden. Die Ela
Lautsprecheranlage ist hierbei strikt zu trennen.

Im Eingangsbereich der Aula soll ein
Hebelift/treppenlift,
klappbar installiert werden. Der Hebelift dient dazu,
um eine
Person sitzend in einem Rollstuhl oder sitzend auf
einen
Rollator zu befördern. Es ist dafür Sorge zu leisten,
dass für den
Hebelift Bedienpersonal eingewiesen werden.
An der Außenfassade ist eine Jalousie und an der
Innenseite
eine Verdunkelung elektrisch sicherzustellen. Die
komplette
Steuereinheit muss zentral über einen Regen -und
Windwächter
im Alarmfall einzufahren sein. Hierzu werden jeweils
pro
Steuereinheit eine 4x2x0,8mm² und einen 230V Anschluss
vorzuhalten sein.
Die Beschaltung der innen und Außenverdunkelung soll
über
den Regieraum erfolgen.
Die Beschaltung und Steuerung der RWA wird aus dem
aktuellen Brandschutzkonzept entnommen und vom AN
umgesetzt.
Grundsätzlich gilt, dass nach der VStättVO des Landes
NRW,
Notausgangstüren besondere Sonderbeschläge erhalten,
die
mit dem aktuellen Brandschutzkonzept entsprechen
müssen.

Lehrerzimmerraum

Die Beleuchtungsschaltung erfolgt konventionell in
einer
Schaltgruppe:
Die manuellen Bedienstellen für die Tafelbeleuchtung
sind als
Aus/Wechselschaltung im Detail Tafel geplant. Siehe
bitte das
Detail
Tafel inkl. anderer Nutzung.

Sonnenschutzsteuerung

Ein Sonnenschutz ist vorgesehen, jedoch sollen die
Leitungen
für Zentralsteuerung und den Bedienstellen im Kanal
Tafelseitig
vorgesehen werden. Der Sonnenschutz soll dann mit 230V
in
Einzelsteuerung über Jalousieschalter erfolgen. Die
MSR in
24V. Die Jalousien sollen mit einem Regen und
Windwächter
versehen werden, der bei Unwetter das komplette
Sonnenschutzsystem über Zwischensteuereinheiten, pro
Raum
einzufahren werden sollen.
Eine Bedienstelle für den Amokalarm, ist als Leerdose
mit
Blindabdeckung in das Detail Tafel vorzurüsten.
Die Stromversorgung erfolgt über einen Lichtstromkreis
im
jeweiligen Raum.
Für die Motoranschlussleitung ist eine Leitung in der
Abhangdecke in der Nähe der Fenster (innen)
vorzusehen, als
Endpunkt dient eine Verdrahtungsdose oder einer
vorgegebenen Klemmdose des Jalousieherstellers.
Eine BUS Verbindungsleitung zwischen den einzelnen
Bedienstellen ist bis in den Technikraum UG oder ein
naheliegender Raum vorzusehen.

Brandschutzmaßnahmen

Brandschotte sind nach den Auflagen der
Baugenehmigungsbehörde, im Bereich von
Brandabschnittsgrenzen, einzubauen. Die Schotte müssen
der
DIN 4102 ff entsprechen und sind nach den Vorschriften
des
jeweiligen Herstellers einzubauen.
Die brandschutztechnischen Zulassungen sind in Kopie
den
Bestandsunterlagen beizufügen.
Ein Plan über die Schottart und Lage ist den Abnahme
Unterlagen beizufügen.
Der Installateur hat den Einbau der Schotten
entsprechend der
gültigen Bauartzulassung schriftlich zu bestätigen.
Die Brandschotte sind beidseitig mit dauerhaften,
geschraubten
Bezeichnungsschildern (Hersteller, Zulassung, Typ
etc.) zu
kennzeichnen. Das spätere Öffnen und Schließen muss
Zerstörungsfrei möglich sein. Eine Fotodokumentation
und eine
Abnahme muss durchgeführt werden.
Die elektrischen Leitungstrassen im Verlauf von
Flucht- und
Rettungswegen sind zur Einhaltung der MLAR entsprechend
DIN 4102 ff ab zu koffern oder mit I-Kanälen
herzustellen. Es ist
eine Feuerwiderstandsdauer von mind. 120min.
sicherzustellen.

Potentialausgleich / Blitzschutz

Allgemeine Vorbemerkungen

Das geplante Gebäude wird mit einer Blitzschutzanlage
gemäß
DIN EN 62305 ausgestattet. Die Blitzschutzklasse III
ist zu
realisieren. Die Bewehrung der Betonkernkonstruktion
ist
entsprechend BSK 3 im Raster von 15 x 15 m leitend zu
verbinden und in den Blitzschutz mit einzubeziehen.
Hierbei ist zu beachten, dass im Gewerk Rohbauer, der
Fundamenterder und der Ringerder nach den aktuellen
Normen
einzubringen ist. Die Schnittstelle muss klar
erkenntlich in den
Montageplanungen für den Modulbauer dargestellt
werden, wie
z.B. Markierung der Anschlussfahnen und die des
Ringerders.

Zusätzlich zum äußeren Blitzschutz wird der innere
Blitzschutz
mit gestaffeltem Überspannungsschutz realisiert. Alle
ankommenden und abgehenden Leitungen des Gebäudes und
der noch zu definierenden Schutzzonen werden mit dem
zugeordneten Überspannungsschutz ausgestattet. Der
Aufbau
des Überspannungsschutzes erfolgt selektiv und wird bei
Auflösung als Störmeldung auf die GLT
(Gebäudeleittechnik)
gemeldet und visualisiert.

In dem Gebäude wird ein vermaschter Potentialausgleich
mit
Fundamenterder ( in Verbindung mit einem
Ringerdersystem
unterhalb der Fundamentplatte;
Bodenplatte EG ) realisiert, an den alle metallenen
Komponenten und Installationen wie Wasser-, Heizungs-,
Klimaanlagen, Kabeltrassen, leitende
Gebäudekonstruktionen
usw. angeschlossen werden. Alle Elektrozentralen, TGA -
Zentralen und UV- und Server-Räume etc., sowie die
Aufzugsunterfahrten und die Treppenhäuser erhalten PA -
Schienen für den örtlichen Potentialausgleich.

Baustelleneinrichtung für das Einrichten, Unterhalten
und
Räumen der Baustelle, einschl. Lieferung u.
Vorhaltung sämtlicher Geräte und Baustoffe während der
Bauzeit, An- und Abfuhr von allen zur Durchführung der
Baumaßnahme notwendigen Geräte und Maschinen,
Sicherung, Beschilderung und Beleuchtung sowie die
Beschaffung der erforderlichen Planungsunterlagen,

Planstand:
ID 9071_Entwurf_BL_GR_EG_0 ID
9071_Entwurf_E_GR_KG_A

Beleuchtungskörper

Ergänzend zu den zusätzlichen Technischen
Vorbemerkungen
für Lieferung von Beleuchtungskörpern.

Für die Beleuchtung sind die "Hinweise für die
Innenraumbeleuchtung mit künstlichem Licht in
öffentlichen
Gebäuden" (AMEV Beleuchtung 2019) sowie die DIN EN
12464
ff und DIN 5035 ff maßgebend.
Als Grundlage für die Planung wird ein
Referenzwartungsfaktor
von 0,8 festgelegt.
Die nachfolgend genannten Beleuchtungsstärkenwerte sind
Wartungswerte auf der Bewertungsfläche des Bereiches
der
Sehaufgabe. Im Bereich der Sehaufgabe ist eine
Gleichmäßigkeit der
Beleuchtungsstärke Emin/Em>0,7 und im unmittelbaren
Umgebungsbereich >0,5 zu gewährleisten.
Es kommen nur Leuchten in LED-Technik zum Einsatz.
Die Verdrahtung muss mit wärmebeständigen Drähten
ausgeführt und sorgfältig befestigt sein.
Alle Einbauteile, die im Fehlerfalle Spannung annehmen
können, müssen betriebsmäßig mit dem Potentialausgleich
verbunden sein. Die Leuchten sind mit 4000K zu liefern.
Für nachfolgend aufgelistete Räume sind Leuchten mit
einheitlichem Grundkörper eines Markenherstellers und
einer
Serie anzubieten. Es sind Leuchten mit Gehäuse aus
Stahlblech
weiß lackiert (RAL 9016) mit Kopfstücken anzubieten.
Angaben
Beleuchtungsstärke ist Mindestanforderung. Als
optische u.
funktionelle Richtfabrikate gelten für:

Unterrichts-/Klassenräume
Nennbeleuchtungsstärke: 300 Lx

Unterrichts-/Klassenräume Tafelbeleuchtung
Nennbeleuchtungsstärke an Tafel: 500 Lx

Flure /Treppen/ Foyer
Nennbeleuchtungsstärke: 300 Lx

Putzraum
Nennbeleuchtungsstärke: 200 Lx

Technik
Nennbeleuchtungsstärke: min. 300 Lx

Eingang
Nennbeleuchtungsstärke: 200 Lx

Lagerraum
Nennbeleuchtungsstärke: 200 Lx

Lehrerzimmer / Büro
Nennbeleuchtungsstärke: 300 Lx

Naturwissenschaftliche Räume
Nennbeleuchtungsstärke: 500 Lx

Aula je nach Nutzung
Nennbeleuchtungsstärke: 300 - 500 Lx

Rettungswegkennzeichnung

Die Flucht- und Rettungswege sind entsprechend den
Planunterlagen mit Einzelbatterie
Rettungszeichenleuchten (DIN
EN 50172 ff, VDE 0108-100)) zu kennzeichnen. Es sind
Displayleuchten nach EN 60598-2-22 mit LED
Leuchtmittel und
einer Überbrückungsdauer von mind. 3 Stunden zu
verwenden.
Die einzelnen Leuchten sind über den
Beleuchtungsstromkreis
des jeweiligen Rettungsweges zu versorgen.

Es sind Leuchten einheitlicher Fabrikate / Serie und
Größe zu
verwenden, wobei sich die Größe aus der max. gegebenen
Erkennungsweite ergibt

Sicherheitsbeleuchtung (Bereitschaftslicht) innen

In folgenden Räumen ist eine Sicherheitsbeleuchtung
nach DIN
VDE  EN 50172 ff, 0108 - 100, DIN EN 1838 und DIN
5035 Teil
6 mit Einzelbatterieleuchten zu installieren:

Treppenräume - Fensterlose Sanitärräume
Technikräume
-  Behinderten WC
Aussen Notausgänge/Treppenabgang, Aufgänge
Filmräume
Es muss eine Nennbeleuchtungsstärke von mind. 1lx bei
einer
Gleichmäßigkeit Emin/Emax 1:40 erreicht werden.
Umschaltzeit
1s.

Es sind Systemleuchten (Zentralbatterie) für Decken
Ein- bzw.
Anbaubaumontage mit LED-Leuchtmittel für einen
3-stündigen
Notbetrieb anzubieten.
Eine speziell auf die Anwendung abgestimmte LED-Optik
für
Flächen- oder Fluchtwegausleuchtung ist zu
berücksichtigen.

Sicherheitsbeleuchtung (Bereitschaftslicht außen)

Neben allen Ausgangstüren und im Treppenverlauf, ist
außen
am Gebäude eine Sicherheitsleuchte nach DIN VDE 0108 -
100, DIN EN 1838 und DIN 5035 Teil 6 mit
Einzelbatterieleuchte
zu installieren.
Es sind Einzelbatterieleuchten der Schutzart IP 65 für
Wandbaumontage mit LED-Leuchtmittel für einen mind.
3-stündigen Notbetrieb anzubieten.
Weiterhin gilt hier das aktuelle Brandschutzkonzept als
Grundlage, inhaltlich mit den Räumen der Aula und
naheliegende Räume..

Elektroakustische Anlage (ELA)

Es ist eine Elektroakustische Anlage für die
Übertragung von
Pausengong, Einzel-, Gruppen- und Sammelrufen zu
errichten.
Es ist eine Klein-ELA-Anlage mit diversen
Lautsprecherlinien zu
liefern, Standort wird vom Immobilienservice
vorgegebener
Raum sein.

Die Übertragung erfolgt über 100V-Decken-Einbau- bzw.
Aufbaulaufsprecher.

Art und Umfang der Installation von Lautsprechern
sowie der
Verkabelung geht aus beiliegendem Schema hervor.
Einzel-, Gruppen- und Sammelruf-Übertragung mittels
einer
Sprechstelle im dafür vorgesehenen Raum.
Ausführung der Sprechstellen:
Tischpult mit Schwanenhalsmikrofon, mit ausreichenden
Drucktasten für Linienwahl, Gruppenrufe, Sammel- und
Einzelrufe (inkl. ca. 10 % Reserve)

Übertragungsarten für Räume und Raumgruppen:

Für Unterrichtsräume ist ein Einzelruf zu realisieren.
Flure, WCs, Verwaltungs- und Nebenräume erhalten einen
Gruppenruf Alle Räume im Gebäude werden in einem
Sammelruf zusammengefasst.

Zentrale Leittechnik (ZLT) / Datennetz
(Auszug Az. 10-SBIII.04 vom 20.12.2017)

Das Telefon- und Datennetz ist als multifunktionales
passives
Datennetz gemäß DIN EN 50173 auszulegen (sternförmige
KAT7-Verkabelung unter Berücksichtigung der
Längenrestriktion von 90 Metern).
Das Datennetz in Schulen wird unterteilt in
Schulverwaltungsnetz (Zugriff  ausschließlich  durch
Schulverwaltung und Lehrpersonal), und Lehrernetz
(steht
Schülern und Lehrkräften für den Unterricht zur
Verfügung).
Die Netze müssen physikalisch strikt voneinander
getrennt sein.
Jedes Geschoss erhält einen eigenen Datennetzschrank.
Die Verteilerschrankplanung muss berücksichtigen, dass
48-Port-Switches mit 1 HE und eine USV mit 6 HE zum
Einsatz
kommt.

Es sind mehrere Technikräume geplant. Die Räume müssen
mittels ausreichend dimensionierter LWL-Monomode-Kabel
verbunden werden. Die LWL-Fasern sind auf 19" LWL-Panel
mit E2000APC-Buchsen abzuschließen.
Darüber hinaus wird es notwendig, an einem zentralen
Punkt
den Standort einer TK-Anlage einzuplanen und mit
ausreichend
Kupferkabelanbindungen eine sternförmige
TK-Verkabelung zu
den Verteilerschränken über das gesamte Gelände zu
erreichen. Diese Kupferkabelanbindungen sind in den
Technikräumen auf KAT3-Panels abzuschließen (zweiadrig
aufgelegt). Die KAT7-Kabel der Arbeitsplätze und
Klassenräume sind im Technikraum auf 24-fach
RJ45-Patchfelder KAT6, Class E, vollgeschirmt, 19"
abzuschließen. Dabei ist die strikte Trennung der
Netze zu
berücksichtigen Sämtliche verlegten Kabel müssen
fachgerecht
gemessen und dokumentiert werden. Die Messprotokolle
und
Dokumentationen sind dem jeweiligen Betreiber des
Netzes
(Amt 10, Amt 45) in elektronischer Form (vorzugsweise
PDF-Dokumente) zu übergeben.

Darauf sollen die Betriebs- und Störmeldungen folgender
Anlagen durch den Auftragnehmer aufgeschaltet werden:

Vom AN sind die Schnittstellen (potentialfreie
Wechsler-Kontakte, Sensoren, Messeinrichtungen, etc.)
für
Betriebs und Störmeldungen an den o. g. Anlagen
einzurichten,
die Leitungen der einzelnen Linien in den Technikraum
zu
verlegen und auf einen Fernmeldeverteiler mit LSA-Plus
Leisten
aufzulegen.
Die Belegung der Klemmleisten ist zu bezeichnen und in
einem
Anschlussplan zu dokumentieren.
Die Ausführung und Inbetriebnahme ist mit der vom
Auftraggeber beauftragten ZLT-Firma abzustimmen bzw.
durchzuführen.

Brandmeldeanlage

Ausführung in Abhängigkeit vom Brandschutzkonzept
letzter
Fassung.

Laut aktuellem Brandschutzkonzept ist keine
Brandmeldeanlage erforderlich.
Die vorgesehenen Handfeuermelder werden bei Auslösung
ein
Signal zur Berufs- und Gesamtschule zu einer vom
Bauherrn
freigegebenen ständig besetzten Stelle aufgeschaltet.
In den Clusterbereichen sind Funkvernetzte Rauchmelder
zu
installieren die nur miteinander kommunizieren und nach
Auslösung eines Signales an die vom Bauherrn
freigegebene
ständig besetzte Stelle weiterleitet.

Die komplette Anlage ist inkl. Komponenten und
Peripheriegeräten mit den für den Einsatzort
notwendigen
Systemparameter, wie Meldegruppen, Typen und Anzahl
sowie
Verknüpfungen,
Vernetzungen mit allen erforderlich Daten und
Schnittstellen die
einen Betrieb ermöglichen, vor Ort, mit einer
zugelassen Firma
in Betrieb zu nehmen sowie zu programmieren und
abzunehmen.
Die Peripherie-Komponenten der Brandmeldeanlage müssen
den einschlägigen Normen und Richtlinie wie DIN EN 54
ff Teil
2 und 4, DIN 14675 ff, ISO 9001, DIN VDE 0800 ff und
DIN
VDE 0833, VdS-Richtlinie für ÜMA/EMA 2311 entsprechen.

-Handfeuermelder
funkvernetzter Melder (flächendeckend)
Mehrkriterienmelder
akustischen Signalgeber (Sockelmelder)
visuelle Signalgeber

Die Aufstellung des Zentralcomputers erfolgt in einem
F-Schrank im Technikraum EG.

Die zentrale Anlaufstelle entfällt, lt.
Brandschutzkonzept.
Eine FIBs entfällt lt. Brandschutzgutachten.

Für die Zwischendeckenmelder kann auf  Revisionsklappen
verzichtet werden, da die Abhangdecke aus einem Raster
von
62,5 x 62,5mm  hergestellt wird. Am Öffnungspunkt der
Rasterdecke ist zusätzlich mit einer Melderbezeichnung
hinzuweisen. Bei GK Decken müssen Revisionklappen in
einem
Maß von 600 x 600mm vorzusehen.
Anschaltung und Stromversorgung aller Melde-, Steuer-
und
Alarmierungselemente über Standardbrandmeldekabel in
rot
2x2xO,8mm.
Hinsichtlich der Aula ist besonders die SiBel und die
RWA zu
beachten.
Ein Überspannungsschutz der Klasse 3/D, Feinschutz für
den
Zentralencomputer auszuführen.
Feuerwehrlaufkarten im Format DIN A3 nach Richtlinien
der
DIN 14675 Brandschutzkonzept und allen anderen
Richtlinien
sind zu erstellen und im FKT zu hinterlegen.

EDV-/Telefon Vernetzung
(Auszug Az. 10-SBIII.04 vom 20.12.2017)

Das Leitungsnetz in Schulen ist als Strukturiertes
Kommunikationsnetz der Klasse EA entsprechend der
gültigen
Norm EN 50173 zu installieren,
Über dieses Leitungsnetz werden alle EDV- und
Telefonanschlüsse integriert.

Netzaufbau

Die Peripherie stellt die Verbindung zwischen einem
Datenverteiler (DV) und den anzuschließenden
Endgeräten her
und wird mittels hochwertiger Kupferkabel (Kat7)
aufgebaut. Die
Endgeräte werden bauseits gestellt.
Der Aufstellort des DV muss genügend Platz bieten, so
dass
der DV von der Vorder- und Rückseite zugänglich ist.
Im Regelfall werden EDV-Doppeldosen (2 Anschlüsse,
inkl.
Telefon) vorgesehen. Siehe Detail Tafel Beschreibung.
In dem DV werden die zu den Anschlussdosen abgehenden
Leitungen Kupferkabel Kategorie 7A auf 19" Kategorie 6A
Patchpanels mit 24 geschirmten 8-poligen Westernbuchsen
(Typ RJ-45) aufgelegt. Jede RJ-45 Buchse wird mit einem
Kabel achtadrig (alle vier Paare) beschaltet.
Beispiel für ein typisches Datenkabel: Kat 7A Aufbau
S/FTP
4x2xAWG22
Die Ausstattung der Räume ist der Einrichtungsplanung
zu
entnehmen.

Computerraum

Falls im weiteren Verlauf ein Computerraum hergerichtet
werden sollte, muss der AN aus den Inhalten des Auszug
Az.
10-SBIII.04 vom
20.12.2017 diesen Raum errichten.

Grundsätzlich gilt dann für diese Raumausstattung :

30 Schüler-Arbeitsplätze (je 1x PC, Monitor, Eingabe)
1 Lehrer-Arbeitsplatz (je 1x PC, Monitor, Eingabe)
1 Netzlaserdrucker
Pro Schülerarbeitsplatz: 2x Schuko, 1x RJ45
(Schülernetz)
Lehrerarbeitsplatz: 4x Schuko, 1x RJ45-Doppeldose
(Schülernetz),
1x RJ45-Doppeldose (Stadtnetz) Daten- und Stromnetz
U-förmig rundherum (nicht auf der Tafelwand) Mittels
Aufputz-Kabelkanal unterhalb der Fensterbänke und
oberhalb
der Tischplatten.

Datenverteiler

Datenverteiler-als Stand oder Wandschrank 19 Zoll,
Türe vorne als Glastüre, zur besseren Lüftung
perforiert, zur
Aufnahme eines beigestellten Profilhalbzylinders
vorbereitet.
Seiten- Rückwände aus Stahlblech abnehmbar. Siehe
Entwurfszeichnungen Zeichnungen

Bei Verwendung eines Standschrankes ist ein
Schwenkrahmen
für die 19" Einbauten sowie Dachlüftung mit 4 Lüfter,
thermostatgesteuert zu verwenden.
Einbauten:
Verteilerfelder 19", 24 Port, f HE, zur Aufnahme von
Buchsenmodulen der Kategorie 6 A
Kabelführungspaneel e 19", IHE, aus Stahlblech mit 5
Metallbügeln
ein Fachboden 19", IHE, aus Stahlblech belastbar bis
50kg
zwei Steckdosenleisten 5-fach mit
Überspannungsfeinschutz. Dachlüftung mit 4 Lüftern,
thermostatgesteuertem Erdungszubehör zur Einbeziehung
des Verteilerschrankes in den
Schutzpotenzialausgleich. Es
kann auch eine gleichwertige Kühlung
sichergestellt werden (HLS)

Im DV ist eine Reserve von mind. 4 HE zu
berücksichtigen.
Messung :

Grundlegend müssen alle relevanten Anforderungen der
DIN
EN 50173-1 und dem Schulamt 45 erfüllt werden.
Bei der Kupferverkabelung wird die Übertragungsstrecke
mit
Klasse EA als Permanent Link gemessen.
Die Messprotokolle sind ein Bestandteil der
Bestandsunterlagen.
Stromversorgung:
Als Schutz vor Überspannungen sind in der elektrischen
Anlage
Grob- und Mittelschutz vorzusehen.
Pro Datendoppeldose sind drei
230V-Schutzkontaktsteckdosen
vorzusehen. (Ausnahme für WLAN Anschlüsse: Es ist
hierfür
eine 230V-Schutzkontaktsteckdosen vorzusehen).
Die Stromkreise sind so einzuteilen, dass mindestens
ein
Stromkreis pro Raum vorhanden ist und maximal neun
Steckdosen auf dem gleichen Stromkreis liegen.
Die Stromversorgung der Datenverteiler erfolgt mit 3
St.
separaten Fl-Leitungs-Schutzschaltern (FI-LS, B
16/30mA).
Der Datenverteiler ist in den sternförmig angelegten
Schutzpotenzialausgleich mit einzubeziehen.

#### Untertitel 08.06 Personenaufzug

*Hinweis*
LB  Personenaufzug
Das Gebäude erhält eine Aufzugsanlage mit einem
elektrischen
Antrieb ohne Getriebe mit den Aufzugskabineninnenmaßen
von
1.200x1.400x2.140mm (BKxTKxHK), Kabinenhöhe im Lichten
2.100mm. Die Fahrgeschwindigkeit beträgt 1,0 m/s.
Minimale
Geräuschemissionen durch innovative Antriebsmittel,
sanfte
Beschleunigung, Türfunktion durch frequenzgeregelten
Türantrieb, voll geregelt.

Die Aufzugsunterfahrt beträgt 1,10 m, die
Aufzugsüberfahrt
max. 3,50m. Die Schachtinnenabmessungen betragen 1,65
m x
1,75 m.

Geltende
Vorschriften:  Aktuelle Norm, Ausführung gemäß
  aktueller Norm Typ 2: Rollstuhlfahrer
  mit Begleitperson
Kabinenfronttür:  2-teilige Teleskop-Schiebetür, rechts
  öffnend
Kabinentürüberwachung:  Dichter Lichtvorhang
Abmessung
Kabinenfronttür :  900 x 2.100mm, Edelstahl gebürstet
Schachttür:  Türrahmen in Basisausführung
Schachttür Finish: Oberfläche in grundierter
Ausführung,
  RAL7032
Schachttür Brandschutzklasse: E120 Feuerwiderstandsfähigkeit

Kabinentableau: Edelstahl, aufliegend mit mechanischen
  Tastern,

Stockwerktableau: Einbau im Türrahmen (teileingelassen)
Stockwerkanzeiger:  Einbau im Türrahmen (teileingelassen)
Steuerung:  "Bus-Betrieb" - Abwärts sammelnd,  Eingehende Etagenrufe werden während der
  Abwärtsfahrt berücksichtigt.
Kabinenwände: Dekor Seitenwand in Edelstahl
Kabinenrückwand: Dekor Rückwand in Edelstahl
Kabinenboden: Kabinenboden abgesenkt zur Aufnahme
  von kundenspezifischem Bodenbelag mit
  einer Stärke von 14 mm
Sockelleisten:  Abgeschrägtes Profil / Aluminium
Kabinendecke:  Edelstahl
Kabinenbeleuchtung: LED (kaltweiß)
Spiegel:  Spiegel an der Rückwand angeordnet,
  Halbe Höhe (850mm), 600mm breit
Handlauf:  Handlauf an der Seitenwand angeordnet,
  gerade, abgerundete Enden, Edelstahl
  gebürstet
Kraftnetz:  400V / 50Hz
Lichtnetz:  230V / 50Hz
Nennlast:  675 kg
Nennleistung
Motor:  4,6 kW
Frequenzumrichter:  Geschlossener Regelkreis
Anzahl Fahrten
pro Stunde:  120
Anzahl
Haltestellen:  3
Kabinenzugangsseiten:  1
Förderhöhe:  8,0 m

Zum Leistungsumfang gehören :
Fahrkorbführungsschienen in gehobelter Ausführung
einschl.
Befestigungskonsolen (maximaler Befestigungsabstand
2.500
mm). Die Schienenstöße sind so zu bearbeiten, dass das
Überfahren nicht bemerkt wird.

Geschwindigkeitsbegrenzer in Bauartgeprüfter Ausführung
mit elektrischer Reglerfernauslösung, komplett mit
Reglerseil und Spanngewicht.

Gegengewichtsrahmen mit Gleitführungen und
Schienenölern.
Einlagegewichte aus Gusseisen oder Stahl. Verkleidung
der
Gegengewichtsbahn in der Schachtgrube aus grundiertem
Stahlblech. Am Gegengewicht befindet sich eine
Seil-Umlenkrolle mit einer Gleitlagerung.
Spezial-Tragseile in
der erforderlichen Anzahl, einseitig federnd und
nachspannbar
ausgeführt.

Die Baumustergeprüfte Bremse dient zusätzlich als
Sicherheitseinrichtung gegen eine unkontrollierte
Fahrkorbbewegung nach oben.

Die tatsächliche Geschwindigkeit des Aufzugs darf die
Nenngeschwindigkeit bei Netzschwankungen nicht
unterschreiten.
Die Haltegenauigkeit von +/- 3 mm ist zu gewährleisten.

Stabile Kabinenkonstruktion ausgelegt für die
Tragkraft und
Geschwindigkeit mit Fangvorrichtung und Gleitführungen
mit
Schienenölern. Bei einseitiger Flächenbelastung darf
keine
Schrägstellung des Bodens auftreten.

Die Kabinenwände sind in Abkantbauweise mit einer
Blechstärke von min. 1,5 mm herzustellen und
rückseitig mit
Antidröhnplatten zu bekleben. Kabinenteile aus
Edelstahl sind in
der Werkstoffgüte 1. 4016 anzubieten.

Steuerung Personenaufzug
Zusätzliche Anforderungen der Steuerung am
Personenaufzug

-Brandfallsteuerung, Auslösung über bauseitigen
Brandmeldekontakt, Steuerschrank mit Brandschutzklasse E120 und
umlaufender Dichtung gegen Rauchaustritt bei Brand im
Steuerschrank.
-Automatische Gurtlebensdauerüberwachung anhand der
Fahrtenzahl / Nutzungsdauer.
-Steuerschrank- und Arbeitsflächenbeleuchtung
-Alarmhorn auf Kabine

Kommunikationsgeräte
-Fest integriertes GSM-Notrufsystem
Kommunikationszusätze
-Vorbereitung für die Anbindung an das Diagnosesystem
des
Herstellers
-Induktive Hörschleife
-Telealarmmodul für direkte Sprechverbindung zwischen
der
Aufzugskabine und der Notrufzentrale des Herstellers
-Sprachansage in der Kabine

Sämtliche Kommando- und Ruftaster sind unkodiert
auszuführen, d.h. der Austausch eines Tasters kann
jederzeit
gegen einen baugleichen Taster erfolgen. Vorzusehen
sind
Kurzhubtaster mit einer Edelstahloberfläche für jede
Haltestelle,
Tür-Auf, Tür- Zu und Notruf. Der den Taster
umschließende
Leuchtring (Farbe, wie die Punktmatrixanzeige) dient
als
Quittierungsanzeige.

Die Aufzugssteuerung soll u.A. folgende Bauelemente und
Funktionen enthalten:
-Die Steuerung muss Kurzhaltestellen ab 500 mm Etagenabstand bewältigen
-Das Kabinenlicht wird automatisch ausgeschaltet, wenn
der
Aufzug fünf Minuten nicht mehr benutzt wird. Sobald
wieder
ein Taster gedrückt wird, ist das Licht wieder
eingeschaltet.
-Überwachung von Phasenausfall in der Stromversorgung
-Übertemperaturschutzschaltung für den Motor mit automatischer Rückstellung
-Notstromversorgung für Notruf und Notbeleuchtung in
der
Kabine
-Türzonenanzeige im Schaltschrank
-Elektronischer Betriebsstunden- und Fahrtenzähler,
der alle
durchgeführten Fahrten (ohne Nachholung o.ä.) zählt.
Alle 24
Stunden sollen die Daten auf dem EEPROM gespeichert
werden
-Funkstörgrad N nach VDE 0875
-Einfahren in die Haltestelle mit Öffnen der Tür
-Schlüsselschalter für Kabinenreservation und einzelne
An-
steuerung der Etage
-Aufzugruf nur über Schlüsselschalter auf jeder Ebene
(Schließzylinder aus der Schließanlage des gemäß LB)
-Kontrollierte Steuerung nur mit Schlüsselschaltung

Bei Brandmeldung (potentialfreier Kontakt ) werden alle
Kommandos und Rufe gelöscht. Der Aufzug fährt das EG
als
festgelegte Evakuierungshaltestelle an und bleibt mit
geöffneten
Türen stehen bis das Brandmeldesignal nicht mehr
anliegt.

Das Piktogramm mit der Gravur "Aufzug im Brandfall
nicht
benutzen" ist mit zu liefern und anzubringen.

Die Aufzugsteuerung ist mit einem Notrufsystem (GSM)
auszurüsten. Die Notrufzentrale übernimmt mit der
Aufschaltung die Verantwortung für die
Personenbefreiung.

Der Notruf wird auf die Zentrale der Wartungsfirma
geschaltet.
Die Lieferung des Schlüsseltresors zum Einbau im
Zugangsbereich des Gebäudes gehört zum Leistungsumfang
des AN.(Neben Feuerwehrschlüsselkasten)

#### Untertitel 08.07 Gebäudeautomation

*Hinweis*
Ersatzneubau GS Saarn - Funktional-LV -

Basisbeschreibung

Erläuterung

1.Kostengruppe 480 - Gebäudeleittechnik
Das Gebäude erhält zur Steuerung und Kontrolle der
gewünschten Funktionen eine auf DDC-Basis errichtete
MSR-Anlage, die in ihren Funktionen in eine GLT
zusammengefasst wird.

Die MSR-Technik übernimmt folgende Aufgaben:

1.1 Sanitär
Steuerung der zentralen Warmwasserbereitung.

1.2 Heizung
1.Nahwärmeübergabestation
2.Warmwasserbereiter
3.Statische Heizung
4.Zubringerpumpen Lüftungsanlagen

Die MSR-Anlage steuert witterungsgeführt:
a) die Vorlauftemperatur der statischen Heizung
b) die Bereitstellung der Heizwärme für die
Heizregister in den
  Lüftungsanlagen

Die Wärme wird primär durch eine Nahwärme übergeben.
Die
erzeugte Wärmeenergie wird über den Heizverteiler im
Gebäude verteilt.

Statischer Heizkreis:
-Witterungsgeführte Vorlauftemperaturregelung
-Nahwärmefreigabe und Nahwärmeregelung

Mit Fühlern werden die Vorlauftemperatur und die
Außentemperatur gemessen. Im Regler werden diese
Mess-Signale mit der eingestellten Heizkurve
verglichen. Bei
Abweichungen wird das Ventil stetig verstellt und die
Pumpe
ein- bzw. ausgeschaltet.

Durch Wärmeanforderung einer Heizgruppe wird das
Relais für
die Nahwärme aktiviert. Die Art der Freigabe ist
wählbar. Der
optimale Startzeitpunkt wird in Abhängigkeit der
Außentemperatur und der Gebäudeart automatisch
errechnet.
Dabei kann die Auskühlung des Gebäudes, z. B. während
des
Wochenendes, berücksichtigt werden. Die Umschaltung von
Sommer- auf Winterbetrieb und umgekehrt erfolgt
automatisch,
sobald die gemittelte Außentemperatur kleiner ist als
die
Heizgrenze.

1.3 Lüftung
Die Mess-, Steuer- und Regeltechnik übernimmt die
Aufgaben
der Anlagensteuerung, wobei zu differenzieren ist
zwischen der
Zeitsteuerung zur Sicherstellung der Be- und Entlüftung
außerhalb der allgemein üblichen Nutzungszeiten
einzelner
Zonen sowie der Steuerung von Luftmengen über
Volumenstromregler bzw. Lufttemperaturen über die
Ansteuerung der hierfür eingeplanten Register zur Lufttemperaturerwärmung.

Ebenfalls werden die Anlagen überwacht. D. h. alle
sicherheitstechnischen Komponenten (Kabel für
Störmeldung)
sind zum Sekreteriat zu verlegen und dort
aufzuschalten.
 Heizen mit WRG-Bypassklappenregelung und
WW-Lufterhitzer über eine Abluft geführten
Zuluft-Kaskadenregelung mit Zulufttemperatur Min- und
Maxbegrenzung. Der Soll-Wert für die Zu-
lufttemperatur wird
durch einen Regler begrenzt. Dabei wird die
Zuluft-Solltemperatur in Abhängigkeit der
Außentemperatur
gefahren.
 Die Frequenzumrichter werden nach dem
Kanaldruck geregelt. Aus der Differenz zwischen Ist-
und
Solldruck wird die Drehzahl ermittelt.

Bei Abweichung der Soll-/Istwerte erfolgt die
Ansteuerung der
Ausgangssignale in Sequenz zur stetigen Ansteuerung
aller
erforderlichen Antriebe und der Reglerventile. Im
Regler kann
eine minimale Außenluftrate stufenlos eingestellt
werden. Bei
Anfahrbetrieb kann die Leistung entsprechend der
Anforderung
zwischen 33-100% Leistungsanpassung für eine
voreingestellte
Zeit variieren.

WRG-Systeme:
Lüftung 9071.1-Aula
Kreuzstromwärmetauscher

Lüftung 9071.2-Nebenräume
Kreuzstromwärmetauscher

Abluftventilator Batterrieraum Luftwechsel nach
Vorgabe der
eingebauten Notstromanlage und Batterien

Abluftventilator Heizungstechnik mit Temperaturfühler

Luftqualitätsregelung
Die Luftqualität wird mit dem CO2- und dem VOC-Anteil
ermittelt. Beide Werte werden unabhängig voneinander
mit
einem Sollwert (1000ppm CO2 und 70 % VOC) verglichen.

Übersteigt einer der Ist-Werte den sinnvoll
einstellbaren Sollwert, wird die Drehzahl der Ventilatoren erhöht, um
einen
höheren Volumenstrom zu erhalten.

Die Luftqualitätsregelung wirkt auf die
Frequenzumrichter.
Die manuelle und automatische Abschaltung der
Luftqualitätsregelung, ist für eine frei einstellbare
Zeit zu
programmieren.

Anfahrbetrieb
Der thermische Anfahrbetrieb einer Lüftungsanlage ist
für eine
Außentemperatur unter 10°C sicherzustellen.

Nachfolgende Funktionalität ist gefordert:

- Die Automationsanlage nimmt die Erhitzerpumpen in
Betrieb,
die Erhitzerventile öffnen bis 100% AUF.
- Dieser Vorgang ist durch Eingabe einer Verriegelung
zeitlich
zu begrenzen.
- Die Ventilatoren werden für eine einstellbare Zeit
in Teillast
betrieben werden.

Frostschutz, luftseitig, wasserseitig

Es wird ein Frostwächter (hinter dem Heizregister
angeordnet)
zur Überwachung der zentralen Außenluftaufbereitung
vorgesehen. Der Einstellwert ist einstellbar,
mindestens jedoch
5°C. Bei Frostwarnung erfolgen die Abschaltung der
Ventilatoren, das Schließen der Außen- und
Fortluftklappen,
das Einschalten der Erhitzerpumpe und das Öffnen des
Erhitzerventils. Es wird ein einstufiger
Frostschutzthermostat mit
schaltbarem Ausgang verwendet.

Das Wiedereinschalten einer Lüftungsanlage erfolgt
erst und
ausschließlich nach Quittieren einer anstehenden
Störung am
entsprechenden Schaltschrank. Alle vorgenannten
Funktionen
sind auch bei abgeschalteter Anlage aktiv.

Frostschutz wasserseitig

Über einen separaten Rücklauftemperaturfühler wird
verhindert,
dass die Anlage in frostgefährdete Bereiche
heranfährt. Durch
diesen Rücklauffühler wird die Wassertemperatur im
Erhitzerrücklauf überwacht. Sinkt diese unter einen
eingestellten
Sollwert öffnet das Erhitzerventil, so dass die
Temperatur hinter
dem Erhitzer nicht unter 5°C fallen kann. Dabei wird
kurzfristig
der Sollwert der Zulufttemperatur ignoriert.

Beim Einschalten einer Lüftungsanlage sind die Außen-
und
Fortluftklappen geschlossen. Die Anlage spült bei
Außentemperaturen unter 10°C für eine sinnvoll
vorzuwählende
und einstellbare Zeit das Heizregister vor.
Lüftermotoren
werden erst nach zeitlichem Ablauf dieser Funktion
zugeschaltet. Bei Außentemperaturen unter 5°C befindet
sich
eine Erhitzerpumpe im Dauerbetrieb.

Differenzdrucküberwachung/ Keilriemenüberwachung
Luftstromüberwachung

Überwachung der Zuluft- bzw. Abluftventilatoren. Bei
Unterschreiten oder Überschreiten des eingestellten
Grenzwertes erfolgt eine Abschaltung des zugehörigen
Lüftermotors. Fehlermeldungen werden durch die
DDC-Regelung generiert.

Filterüberwachung

Filterüberwachung über Differenzdruckaufnehmer mit
einem
schaltenden Ausgang. Das Überschreiten des
einstellbaren
Sollwertes wird an die DDC gemeldet. Vor Erreichen des
Grenzwertes wird ein Wartungssignal auf der
Gebäudeleittechnik angezeigt.

Volumenstromregelung, Luftmengenregelung (bei Zonenregelung)

Volumenstromregler für separate Zonen werden über
Sollwerte,
je nach Anforderung und Bedarf geregelt/gesteuert. Bei
den
Anlagen mit variablem Volumenstrom ist eine
Druckregelung
mit Frequenzumrichtern zu realisieren.

Luftmengenregelung (bei Zonenregelung)

Die Volumenstromregler für den Raum werden stetig
gefahren.
Aus der Differenz zwischen Ist- und Solldruck wird die
Ansteuerung der Volumenstromregler ermittelt.

Steuerung der Lufterhitzerpumpen, Pumpenschaltung

Im Automatikbetrieb werden die Lufterhitzerpumpen in
Abhängigkeit der Außentemperatur und der
Ventilsteuerung
angesteuert. Außentemperatur <5 °C oder Ventilstellung
> 5 %
dann Pumpe EIN

Pumpenschaltung

Pumpe werden bedarfsabhängig geschaltet mit
Nachlaufzeit
und Blockierschutz (Pumpen Knick).

Erhitzerpumpe bei Außentemperatur > 5 °C und
Ventilstellung <
1% dann Pumpe AUS.

Eine Erhitzerpumpe schaltet nach einer Nachlaufzeit
von 5
Minuten ab, wenn das Erhitzerventil geschlossen ist.
Erst beim
erneuten Öffnen eines Erhitzerventils geht die
dazugehörige
Umwälzpumpe in Betrieb. Erhitzerpumpen werden für die
Dauer
einer sinnvoll einstellbaren Zeitspanne im Nachlauf
betrieben.
Um den Frostschutz zu gewährleisten, bleiben die
Erhitzerpumpen bei Außentemperatur unter 5°C in
Betrieb.

Netzwiederkehrschaltung

Nach Wiederzuschaltung der Netzspannung erfolgt ein
automatisches Quittieren der Störmeldungen. Der Impuls
wird
durch ein Wischrelais oder Fernentriegelung der DDC
erzeugt.

Zusätzlich technische Bedingungen  MSR-Technik

Mess-, steuer- und regeltechnische Bedingungen

Allgemeines
Als Grundlage für die verwendeten Begriffe und
Benennungen
gilt DIN 19 226. Alle regeltechnischen Anlagenteile
müssen
einer Güteklasse entsprechen, die einen einwandfreien
und
stabilen Dauerbetrieb der Regelkreise gewährleisten.
Die
Sinnbilder der Regel-, Mess- und Steuerschemen müssen
der
DIN 19 227 entsprechen. Die jeweilige Regelaufgabe ist
im
Entwurf in einem Schema dargestellt. Diese Schemen
sollen
dem Auftragnehmer die Ausführung der Regelkreise besser
veranschaulichen, zur Dimensionierung der Messgeber
dienen,
sowie auf evtl. Besonderheiten der Regelstrecke
hinweisen.

Auslegung der Regelkreise
Der Aufbau der Regelkreise ist so vorzunehmen, dass
bei allen
Belastungszuständen die geforderten Raumkonditionen
bzw.
Sollwerte innerhalb der Regeltoleranz sicher
eingehalten
werden. Dazu gehört auch die technisch richtige
Ventildimensionierung. Wird im Betrieb je- doch ein
unstabiles
Regelverhalten festgestellt, hat der Auftragnehmer dem
Auftraggeber oder dessen Beauftragten auf Verlangen die
Auslegungsdaten zwecks Überprüfung vorzulegen. Das
Regelverhalten ist durch einen Zeitschreiber
überprüfen zu
lassen.

Antriebe für Klappen und Ventile
Die Stellgliederantriebe sind für den jeweiligen
Verwendungszweck mit der Sorgfalt auszuwählen, dass die
max. erforderlichen Schließdrücke bzw. das Drehmoment
über
den gesamten Hub- oder Drehbereich mit Sicherheit zur
Verfügung stehen. Die Lagerung aller beweglichen Teile,
Achsen usw. muss geräusch- und wartungsarm sein.

Messwertgeber
Alle angebotenen Messwertgeber müssen hinsichtlich
ihrer
Charakteristik, Halbwertzeit, Nullpunktstabilität und
Einbaulagenabhängigkeit einer Güteklasse entsprechen,
die die
geforderten Bedingungen mit Sicherheit erfüllt. Der
Leitungsabgleich von Widerstandsgebern hat über
Abgleich
Reihenklemmen zu erfolgen, oder ist in entsprechender
Vierleiterschaltung vorzunehmen.

Auslegung und Regelventile
Ventilkörper erhalten Flanschenanschlüsse nach DIN
2633.
Weiterhin wird auf die VDI/VDE- Richtlinie 2173
hingewiesen.
Die Dimensionierung der Regelventile ist vom
Auftragnehmer
nach regeltechnischen und energiewirtschaftlichen
Gesichtspunkten anhand der in der Ausführungsplanung
ermittelten Drücke und Medienströme durchzuführen.
In Lüftungsanlagen sollen die max. wasserseitigen
Druckverluste bei Kühlern bzw. Erhitzern einschließlich
Regelventil folgende Werte nicht überschreiten:
-Heißwasser 0,25 bar
-Kaltwasser 0,5 bar
Für Ventilkörper können Verwendung finden:
-Grauguss für Kalt- und Warmwasser
-Stahlguss, Sphäroguss für Heißwasser
Für Ventilgarnituren können Verwendung finden, sofern
das
Druckgefälle und die chemische Beschaffenheit des
Mediums
dieses Material nicht ausschließt:
-Niro für Kalt- und Warmwasser sowie Heißwasser.

Montage und Einregulierung
Die elektrische Verkabelung ist unter den
Gesichtspunkten der
Sicherheit, Zweckmäßigkeit und Wirtschaftlichkeit
auszuführen.
Sämtliche Gebergeräte sind vom Auftragnehmer komplett
zu
montieren und anzuschließen.
Die entsprechenden Maßzeichnungen für die Montage von
Fühlern sind zur Genehmigung vorzulegen.
Die grobe Einregulierung sowie die Feinregulierung
nach der
Inbetriebnahme und die Berechnung der
Reglereinstellwerte
sind vom Auftragnehmer durchzuführen.
Die Inbetriebnahme von Anlagen oder Teilen derselben
geschieht ausschließlich in der Verantwortung des
Auftragnehmers. Er ist verpflichtet, die Verkabelung
und alle
elektr. Anschlüsse vor der Inbetriebnahme sachkundig zu
prüfen.
Evtl. entstandene Schäden durch Nichtbeachtung
vorstehender
Maßnahmen (z.B. falsch geklemmte Motoren, mangelhaft
eingestellte Motorschutzrelais usw.) gehen zu Lasten
des
Auftragnehmers.

Schaltung von Regelkreisen
Die jeweiligen Regelkreise müssen automatisch beim
Einschalten der Anlage in Betrieb gehen. Bei
Abschaltung einer
Anlage müssen die dazugehörenden Stellglieder (Ventile,
Klappen), sofern nicht ausdrücklich anders
vorgeschrieben,
schließen.

VDE-Richtlinien
Sämtliche elektrischen Anlagen sind unter
Berücksichtigung der
VDE-Bestimmungen auszuführen und auf die jeweils zur
Anwendung kommenden gebäudetechnischen Anlagen
abzustimmen.
Die Anschlussbedingungen des jeweils örtlich
zuständigen
Versorgungsnetzbetreibers (VNB) sind zu beachten.
Schutzleiter und N-Leiter sind völlig getrennt zu
führen
(TN-S-Netz).

Unfallverhütung
Für jeden Schaltschrank sind zwei Warnschilder für
Reparaturarbeiten einschließlich Befestigungsmaterial
zum
Aufhängen mitzuliefern.
Schutzmaßnahmen gegen Überlastung und Kurzschluss
Jeder Motor ist gegen Kurzschluss und Überstrom zu
schützen.
Bei Verwendung eines Steuerstrom-Transformators ist
dieser
primärseitig und sekundärseitig zweipolig entsprechend
seiner
Leistung gegen Überlastung abzusichern (ausgenommen
geerdete Spannungspfade). Für die Abnahme der
Steuerspannung für steuer- und regel- technische
Stromkreise
sind Sicherungsautomaten nach VDE 0641 zu verwenden.
Sicherungen für Starkstromkreise und für
Steuerstromkreise
sind im Schaltschrank räumlich getrennt anzuordnen.
Sind mehrere Anlagen in einem Schaltschrank
zusammengefasst, so ist jeder Anlage ein eigener
Steuerstromkreis zuzuordnen. Einzelmotore (z.B. Pumpen)
können steuerstromseitig einer Anlage zugeschlagen
werden
oder mehrere Einzelmotore sind von einem gemeinsamen
Sicherungsautomaten zu versorgen.

Hauptschalter
Schaltschränke und Unterverteilungen sind
eingangsseitig für
jeden Netzeingang mit einem Hauptschalter nach VDE
0113, §
11, auszurüsten, um die gesamte Betriebslast
abschalten zu
können. Die Dimensionierung des Hauptschalters ist
nach der
Summe der Nennströme aller Verbraucher, die
gleichzeitig in
Betrieb sein können, vorzunehmen.

Verdrahtung und Klemmen
Alle Klemmleisten sind als Schaltanlagen-Reihenklemmen
auf
Tragschienen in kriechstromfester Ausführung
auszuführen.
In den Reihenklemmen darf auf jeder Seite nur max. 1
Draht je
Reihenklemme angeklemmt werden. Die einzelnen
Reihenklemmen sind dauerhaft zu beschriften, die
ankommenden und abgehenden Adern sind mit den
Zielbezeichnungen zu versehen.
Für abgehende, stromführende N-Leiteranschlüsse sind so
genannte Nulleitertrennklemmen vorzusehen.
Messwertgeber
sind über Messertrennklemmen anzuschießen.
Bei Systemen, die es erforderlich machen, ist über die
ganze
Breite des Schaltschrankes eine Kupferschiene als
Erdungs-
bzw. Schutzleiterschiene einzubauen.
Die Verdrahtung zu schwenkbaren Schaltschranktüren ist
nur
mit flexiblem Leitungsmaterial (z.B. H05V-K)
auszuführen.
Massive Leitungen (wie z. B. H05V-U) sind für diese
Zwecke
nicht zugelassen. Die Aderenden der flexiblen
Leitungen sind
mit Endhülsen zu versehen.
Weitere Bauhinweise und Beschilderung für Schalttafeln
Den Kabelquerschnitten und der Anzahl der ankommenden
und
abgehenden Kabel und Leitungen entsprechend ist ein
genügend großer Raum zwischen Klemmleiste und oberer
bzw.
unterer Schaltschrankkante vorzuhalten (mind. 200 mm),
damit
ein Rangieren der Kabeladern möglich ist.
Leitungen mit verschiedenen Spannungen sind innerhalb
der
Schalttafeln verschiedenfarbig zu verlegen.
Sammelschienen sind in Kupfer, entsprechend der
vorgeschriebenen Stromstärke, für den Betrieb und
Kurzschluss
unter Berücksichtigung der Resonanzfrequenz
auszuführen und
auf Stützen zu montieren. Die Länge der Schienen ist
entsprechend den Schaltschrank- Teilstücken, die
Verbindung
der Schienen ist mit demontierbaren Cu-Laschen und
nichtrostenden Schrauben, die Verbindung zwischen den
Sammelschienen und Geräten ist mit Flachkupfer oder
isolierten Leitungen je nach Größe und Stromstärke der
Geräte,
herzustellen.
Für die dauerhafte, griffbereite Aufbewahrung eines
Satzes auf
DIN A 4 gefalteter Schaltpläne ist im Schaltschrank an
geeigneter, sichtbar Stelle eine Stecktasche aus
Stahlblech
oder sonstigen, nichtbrennbaren Materialien
anzubringen.
Der Schaltschrank ist vollständig verdrahtet nach
vorstehenden
Gesichtspunkten auszuführen. Das Gehäuse ist in
transportfähigen Teilen anzuliefern und an dem hierfür
vorgesehenen Platz einschließlich allem Klein und
Befestigungsmaterial betriebsfertig zu montieren.
Eine einwandfreie Beschilderung ist mit dauerhaften
Schildern
für sämtliche Einbauteile wie Luftschütze, Relais etc.
vorzusehen sowohl auf dem Gerät selbst als auch auf der
Montageplatte. Die Beschilderung auf der
Schalttafelfront erfolgt
mit Metall- oder Resopalschildern.

Reparatur-Notschalter
Jedes Betriebsmittel (Ventilator, Sockelpumpe u. ä.
Geräte)
erhält in unmittelbarer Nähe einen
Reparatur-Notschalter.
Die Abschaltung erfolgt hauptstrom- bzw.
steuerstromseitig.
Diese Abschaltung muss absoluten Vorrang vor allen
anderen
Schaltelementen haben. Jeder Schalter ist mit 2
Hilfskontakten
ausgerüstet.

Verkabelung
Die Dimensionierung der kompletten Verkabelung ab
Schaltschrank zu den einzelnen Betriebsmitteln,
Schaltelementen usw. ist entsprechend dem elektrischen
Leistungsbedarf vorzunehmen. Nicht fachmännisch
befestigte
Leitungen und Kabel werden nicht abgenommen.

Inbetriebnahme
Bei Inbetriebnahme von Motoren sind die tatsächlichen
Istströme zu messen und die Bimetallrelais ca. 10 - 15
% über
den gemessenen Istströmen einzustellen.
Über die Strommessung, die Einstellwerte und die
Motoren-Nennströme ist ein Protokoll anzufertigen,
welches bei
der Abnahme vorzulegen ist.
Die tatsächlich gemessenen Istströme sind in die
Revisionsunterlagen (Stromlaufpläne und Gerätelisten)
einzutragen.

Qualitätsbeschreibung

1. Gebäudeautomation

Position Angebotenes Fabrikat / Hersteller Angebotener
Typ /
Material / Abmessungen:
-1.1 Sanitär / Meldungen PLM / Sabo PLM700 / DEM.730.10
-1.2 Heizung / DDC-Regelung PLM / Sabo PLM700 /
MTB.727.44ff
-1.3 Lüftung / DDC-Regelung PLM / Sabo PLM700 /
MTB.727.44ff
-1.4 Kälte / Meldungen PLM / Sabo PLM700 / DEM.730.10
-1.5 Sanitär / Meldungen PLM / Sabo PLM700 / DEM.730.10
-1.6 Elektro / Meldungen PLM / Sabo PLM700 / DEM.730.10

### Titel 09 Kostenabfrage

#### Untertitel 09.01 Kostenabfrage Architekten und Ingenieurl

**09.01.1 Kosten Leistungsprogramm Architekten und Ingenieurleistungen HOAI**
Kosten Leistungsprogramm Architekten und
Ingenieurleistungen nach HOAI
Menge: 1,000 psch

#### Untertitel 09.02 Kostenabfrage Rohbau

**09.02.1 Kosten Leistungsprogramm Herrichten und Erschließen**
Menge: 1,000 psch

**09.02.2 Kosten Leistungsprogramm Baugrube und Erdarbeiten**
Menge: 1,000 psch

**09.02.3 Kosten Leistungsprogramm Gründung**
Menge: 1,000 psch

**09.02.4 Kosten Leistungsprogramm Rohbau**
Menge: 1,000 psch

**09.02.5 Kosten Leistungsprogramm Stahlbau**
Menge: 1,000 psch

#### Untertitel 09.03 Kostenabfrage Dachkonstruktion

**09.03.1 Kosten Leistungsprogramm Dachbeläge/Dachkonstruktion**
Menge: 1,000 psch

#### Untertitel 09.04 Kostenabfrage Fassadenkonstruktion

**09.04.1 Leistungsprogramm Fassaden**
Menge: 1,000 psch

**09.04.2 Kosten Leistungsprogramm PR-Fassaden / Fenster / Außentüren /**
Kosten Leistungsprogramm PR-Fassaden / Fenster /
Außentüren / Sonnenschutz
Menge: 1,000 psch

**09.04.3 Leistungsgrogramm Musterfassade**
Menge: 1,000 psch

#### Untertitel 09.05 Kostenabfrage Ausbau

**09.05.1 Kosten Leistungsprogramm Nichttragende Innenwände**
Menge: 1,000 psch

**09.05.2 Kosten Leistungsprogramm Putz- und Spachtelarbeiten**
Menge: 1,000 psch

**09.05.3 Kosten Leistungsprogramm Fliesenarbeiten**
Menge: 1,000 psch

**09.05.4 Kosten Leistungsprogramm Malerarbeiten**
Menge: 1,000 psch

**09.05.5 Kosten Leistungsprogramm Schlosserarbeiten**
Kosten Leistungsprogramm Stahlbau
Menge: 1,000 psch

**09.05.6 Kosten Leistungsprogramm Tischlerarbeiten**
Menge: 1,000 psch

**09.05.7 Kosten Leistungsprogramm sonstige Innenarbeiten**
Menge: 1,000 psch

**09.05.8 Kosten Leistungsprogramm geputzte Deckenflächen**
Menge: 1,000 psch

**09.05.9 Kosten Leistungsprogramm Mineralfaserdecken**
Menge: 1,000 psch

**09.05.10 Kosten Leistungsprogramm Gipskartondecken**
Menge: 1,000 psch

**09.05.11 Kosten Leistungsprogramm Anstricharbeiten**
Menge: 1,000 psch

**09.05.12 Kosten Leistungsprogramm Estricharbeiten**
Menge: 1,000 psch

**09.05.13 Leistungsprogramm Doppelboden**
Menge: 1,000 psch

**09.05.14 Kosten Leistungsprogramm Bodenfliesen**
Menge: 1,000 psch

**09.05.15 Kosten Leistungsprogramm Werkstein**
Menge: 1,000 psch

**09.05.16 Kosten Leistungsprogramm Linoleum**
Menge: 1,000 psch

**09.05.17 Kosten Leistungsprogramm Parkett**
Menge: 1,000 psch

**09.05.18 Kosten Leistungsprogramm Anstrich**
Menge: 1,000 psch

**09.05.19 Leistungsprogramm Holz-Türblätter**
Menge: 1,000 psch

**09.05.20 Leistungsprogramm Alu-Glas-Rahmentüren**
Menge: 1,000 psch

**09.05.21 Leistungsprogramm WC-Trennwandanlagen**
Menge: 1,000 psch

**09.05.22 Leistungsprogramm sonstige Innenbauarbeiten**
Menge: 1,000 psch

**09.05.23 Leistungsprogramm Blendschutz / Verdunkelung**
Menge: 1,000 psch

**09.05.24 Leistungsprogramm Rollstuhl-Schrägaufzug**
Menge: 1,000 psch

#### Untertitel 09.06 Kostenabfrage Technische Gebäudeausrüstu

**09.06.1 Abwasser / Wasser / Sanitär**
Menge: 1,000 psch

**09.06.2 Wärmeversorgungsanlagen**
Menge: 1,000 psch

**09.06.3 Lüftung / Klima**
Menge: 1,000 psch

**09.06.4 Kühlung**
Menge: 1,000 psch

**09.06.5 Elektrotechnik**
Menge: 1,000 psch

**09.06.6 Personenaufzug**
Menge: 1,000 psch

**09.06.7 Gebäudeautomation**
Menge: 1,000 psch

#### Untertitel 09.07 Kostenabfrage Zuschläge

**09.07.1 Zuschlag**
ABFRAGE ZUSCHLÄGE

Der Bieter hat Leistungen die er nicht im Eigenen
Untenehmen
erbringt mit einem Zuschlag in Höne von

 _______________%

in die angebotenen Leistungen einkalkuliert.
Menge: 1,000 St

USt %: 19,00
